# K-UNI BN Instandsetzung AKM
Angebotsaufforderung (GAEB DA XML 3.3, DA83)
Projekt: K-UNI BN
Währung: EUR
Auftraggeber: Bau- und Liegenschaftsbetrieb NRW, NL Köln, Domstraße 55-73, 50668 Köln, Telefon 0221-35660-0, Fax 0221-35660-999, E-Mail 0221-k.poststelle@blb.nrw.de
Erstellt mit: FUTURA, FUTURA Version 9.1.03.77, 28.10.2025

## Zusätzlicher Text
Angaben zur Baustelle
DIN 18299 // Stand 2019-09

1 Lage der Baustelle
(Lage der Baustelle, Umgebungsbedingungen, Zufahrtsmöglichkeiten und Beschaffenheit der Zufahrt sowie etwaige Einschränkungen bei ihrer Benutzung.)

- Adresse: Akademisches Kunstmuseum, Am Hofgarten 21, 53113 Bonn
- Das Baufeld befindet sich am Rand einer geschützten Grünfläche, die zwischen den Stadtteilen Innenstadt und Südstadt gelegen ist. Auf der Südseite grenzt das Baufeld an die Straße Am Hofgarten. Auf den übrigen Seiten grenzen Wegeanlagen des Parks mit wassergebundener Wegedecke, Baumbestand und Grünflächen mit niedriger Vegetation und Wiesen an das Baufeld.
- Es gelten die entsprechenden Regelungen und Richtlinien des BImSchG (§ 22 Abs.1 Nrn. 1 und 2, §7 Abs.1 etc.) und AVV Baulärm.
- Zwischen 22:00 Uhr abends und 06:00 Uhr morgens, sowie sonn- und feiertags gilt ein besonderer Ruheschutz. Für Arbeiten in diesen Zeiträumen sind notwendige Anträge auf Erteilung einer Ausnahmegenehmigung nach §9 Landesimissionsschutzgesetz durch die AN selbständig beim Amt für Umwelt und Stadtgrün der Stadt Bonn zu stellen.
- Die Baustelleneinrichtungsfläche ist innerhalb des Bauzauns/Schutzzauns zu errichten. Das Niveau des Baufeldes ist weitestgehend eben. Außer dem Sanierungsobjekt gibt es keine weiteren Gebäude auf dem Baufeld.
- Die Zufahrtsbereiche sind immer frei zu halten. Eventuell notwendige Maßnahmen bei LKW-Transporten im Bereich der Zufahrtsstraßen liegen im Verantwortungsbereich des AN und werden nicht gesondert vergütet. Die Zufahrten zum Park sind Rettungswege und sind stets freizuhalten.
- Der Baustelleneinrichtungsbereich wird durch einen umlaufenden Schutzzaun gegenüber den angrenzenden Straßen sowie Wege- und Grünflächen abgegrenzt.
- Als Zufahrt zur Baustelle befindet sich in der Zaunanlage ein Tor. Die Zufahrt zu diesem Tor am westlichen Rand des Baufeldes erfolgt über den öffentlichen Straßenraum von der Straße "Am Hofgarten" aus sowie über einen kurzen Abschnitt der Wegeflächen der geschützten Grünfläche. Die Öffnung und der Verschluss des Tors erfolgt durch einen externen Schließdienst.
- Das Parken auf der BE-Fläche ist grundsätzlich untersagt und bedarf einer vorherigen Abstimmung mit der örtlichen Bauüberwachung des AG.
- Private PKWs können nur auf den öffentlichen Parkplätzen außerhalb der Baustelle abgestellt werden. Unberechtigte Fahrzeuge auf dem Baufeld sowie auf den angrenzenden Flächen des Parks werden ohne Vorankündigung kostenpflichtig entfernt. Ausnahmen in Bezug auf das Baufeld können nur durch die Bauüberwachung erteilt werden.

2 Besondere Belastungen
(Besondere Belastungen aus Immissionen sowie besondere klimatische oder betriebliche Bedingungen.)

- keine

3 Gebäudetyp
(Art und Lage der baulichen Anlagen, z. B. auch Anzahl und Höhe der Geschosse.)

- Bei dem vorliegenden Bauvorhaben handelt es sich um die Sanierung und Modernisierung des Bestandes eines unter Denkmalschutz stehenden Ausstellungs- und Bildungsgebäudes für universitäre Einrichtungen, welches von Instituten der Universität Bonn genutzt werden wird.
- Das Gebäude gliedert sich in drei Teile unterschiedlicher Bauzeit. Diese sind von NO nach SW: Rotundenbau (1823-30), Querbau (1883-84), Kopfbau (1907-08).
- Das Gebäude ist etwa 70 m lang (NO-SW inkl. zu erneuernde Freitreppe) und etwa 70 m breit (NO-SW inkl. neuem Lichthof). Es ist partiell 3-geschossig einschl. eines durchgängigen verschieden tief eingegrabenen Untergeschosses. Neue Flächen im Untergeschoss werden in bisherigen Kriechkellern erstellt.
- Die oberirdische Gebäudegeometrie des Bestandes bleibt weitestgehend unverändert. Alle Bauteile weisen verschieden stark geneigte Sattel- und Pult- und Kegeldächer auf.
- Die letzten Baumaßnahmen am Objekt waren Nachfolgende: Ausbau Kriechkeller südöstlicher Querbauflügel in 2018 zu Lagerräumen inkl. Einbau eines Lastenaufzugs zwischen KG und EG (Aufzug steht während Baumaßnahme nicht zur Verfügung); Sicherungsmaßnahme Dach Verbindungsbau inkl. statischer Ertüchtigung der Dachsparren/-auflager und temporärer Abdichtung der Dachhaut, Neubau Entwässerungskanal umlaufend.
- Im Zuge des Bauvorhabens wird auf der NW-Seite eine neue Rampenerschließung zum Untergeschoss eingefügt. Von dort erfolgt über einen Aufzug die barrierefreie Erschließung der Ausstellungsflächen im Rotunden- und im Querbau. Die Barrierefreiheit der Lehr- und Forschungsbereiche im Kopfbau wird über einen bestehenden ebenerdigen Zugang und einen zweiten neuen Aufzug gewährleistet. Alle Aufzüge werden erst kurz vor Abschluss der Gesamtmaßnahme eingebaut und in Betrieb genommen werden.
- Das zu sanierende Gebäude wird als Sonderbau der Gebäudeklasse 5 eingeordnet.

4 Verkehrsverhältnisse
(Verkehrsverhältnisse auf der Baustelle, insbesondere Verkehrsbeschränkungen.)

- Siehe BE-Plan.
- Die Zufahrt zum Baustellenbereich erfolgt über die gesamte Bauzeit hinweg über die Straße Am Hofgarten und über ein Stück der Wegefläche des Parks (Hofgarten).
- Ggf. erforderliche straßenverkehrsrechtliche Anordnungen sind vom AN einzuholen. Die örtliche Bauüberwachung des AG ist hierüber frühzeitig, jedoch mindestens 3 WT im Voraus in Kenntnis zu setzen.

5 Freizuhaltende Flächen
(Für den Verkehr freizuhaltende Flächen.)

- Es gilt die StVO bzw. vorhandene Regeln und Richtlinien evtl. vorhandener Parkraumbewirtschaftung.
- Feuerwehrzufahrten, die Flächen des Hofgarten-Parks exkl. der eingezäunten BE-Fläche sowie private Grundstücke sind freizuhalten.

6 Medien
(Lage, Art, Anschlusswert und Bedingungen für das Überlassen von Anschlüssen für Wasser, Energie und Abwasser.)

- Die Errichtung der Baustrom- und Bauwasserverteilung erfolgen durch die VE01 (Baustelleneinrichtung). Durch dieses Gewerk werden zwei zentrale Wasserentnahmestellen und zwei Baustromunterverteiler im Außen- und vier im Innenraum erstellt, die im weiteren Verlauf allen AN durch den AG zur Benutzung zur Verfügung gestellt werden. Baustrom und Bauwasser werden bauseits gestellt, es erfolgt keine Abrechnung mit den AN.
- Aus der Ausführung der eigenen Leistung verunreinigte Abwässer sind fachgerecht entsprechend öffentlicher Richtlinien und Verordnungen zu klären und zu ensorgen. Dies ist in die EPs einzukalkulieren.
- Die Entwässerung der Dachflächen sowie von Wetterschutzdachflächen erfolgt in die neue außenliegende Mischwasserringleitung. Es ist davon auszugehen, dass vor den Gerüststellungen die Erdarbeiten am Gebäudeperimeter abgeschlossen sein werden. Die Einleitung der Abwässer von allen Dachflächen, auch die von temporären Entwässerungsführungen erfolgt dann in die neuen Standrohre. Anschlusspunkte für die Ableitung von gereinigtem Baustellenabwasser sind die Schächte
- Anschlusspunkte für die Ableitung von gereinigtem Baustellenabwasser - vorbehaltlich einer Kollisionsprüfung mit der BE-Planung durch Bevollmächtigte des AG - sind an den Revisionsschächten der außenliegenden Mischwasserringleitung (dargestellt im Baustelleneinrichtungsplan).

7 Flächennutzung
(Lage und Ausmaß der dem Auftragnehmer für die Ausführung seiner Leistungen zur Benutzung oder Mitbenutzung überlassenen Flächen und Räume.)

- siehe BE-Plan.
- Nutzungen von Flächen innerhalb der Baustelle erfordern die vorherige Abstimmung und Zustimmung der Bauüberwachung des AG.
- Gepflasterte, anzufahrende Flächen zur Stellung von Material-, Personal- und Schuttcontainer sind vorhanden; Umfang, Anzahl und Aufstellort sind im Voraus mit der örtlichen Bauüberwachung abzustimmen.
- Innerhalb des Gebäudes können keine Räume für Materiallagerungen zur Verfügung gestellt werden
- Das Aufstellen und Betreiben von Wohnunterkünften, Verkaufsständen und Kantinen ist nicht zulässig.
- Alle Flächen sind nach Beendigung der Maßnahme und Räumung der Baustelle sauber zu hinterlassen, jeglicher Müll und Restmaterial sind abzufahren.
- Die ggf. zur Verfügung gestellten Hebe- und Transportgeräte sind dem Leistungsverzeichnis zu entnehmen.
- Lagerflächen sind grundsätzlich nur im BE-Plan als solche ausgewiesene Flächen. Dabei sind nur die unmittelbar an Wege sowie die angrenzenden geschotterten Lagerflächen mit Fahrzeugen erreichbar. Bei unbefestigten Flächen sind lastverteilende Maßnahmen vorzunehmen. Bei Lagerflächen abseits der Wege sind die Lastbegrenzungen der bauseits gestellten Kräne zu berücksichtigen, insofern diese für den Materialtransport genutzt werden sollen.
- Container zum Aufenthalt, für Büros und Lager können aufgrund des sehr limitierten Flächenangebots nicht uneingeschränkt durch die ausführenden Gewerke gestellt werden. Lediglich das Aufstellen von Containern mit Spezialeinrichtungen wie Laborcontainer für die Qualitätskontrolle von Beton oder dergleichen kann uneingeschränkt garantiert werden. Durch VE01 wurde eine Containeranlage entspr. der Angaben im BE-Plan errichtet und im weiteren Verlauf der Bauzeit betrieben. Material- und Aufenthaltscontainer der anderen AN können auf den laut BE-Plan dafür vorgesehenen Flächen platziert werden.

8 Baugrund
(Bodenverhältnisse, Baugrund und seine Tragfähigkeit. Ergebnisse von Bodenuntersuchungen.)

- siehe Bodengutachten.
- das unterkellerte Gebäude in vorwiegend ebenem Gelände ist nach DIN1054:2010-12 in die Geotechnische Kategorie GK2 eingestuft.

9 Hydrologische Werte
(Hydrologische Werte von Grundwasser und Gewässern. Art, Lage, Abfluss, Abflussvermögen und Hochwasserverhältnisse von Vorflutern. Ergebnisse von Wasseranalysen.)

- siehe Bodengutachten.
- siehe Stellungnahme Grundwasser

10 Entsorgung
(Besondere Vorgaben für die Entsorgung, z. B. Beschränkungen für die Beseitigung von Abwasser und Abfall.)

- Sämtliche aus der eigenen Leistung anfallenden zu entsorgenden Stoffe sind geordnet und fachgerecht der Entsorgung bzw. Verwertung entsprechend öffentlicher Richtlinien und Gesetze zuzuführen.
- Dem AG sind auf Verlangen ein Entsorgungskonzept in schriftlicher Form und entsprechende Entsorgungsnachweise vorzulegen (siehe auch Pos. Dokumentation).
- Die Lagerung von Schutt und Abfall auf dem Baufeld, der BE-Fläche und außerhalb des Baufeldes ist untersagt.
- Dies ist in die EPs aller entsprechenden Positionen einzukalkulieren, sofern nicht gesondert ausgeschrieben.
- Erfolgt die Entsorgung und Zwischenlagerung nicht entsprechend zuvor genannter Bedingungen, kann nach einmaliger Aufforderung und Verstreichen einer damit genannten Frist eine Ersatzvornahme durch den AG ergriffen werden.
- Es wird kein Wertstoffhof bauseits eingerichtet.

11 Schutzgebiete
Schutzgebiete oder Schutzzeiten im Bereich der Baustelle, z. B. wegen Forderungen des Gewässer-, Boden-, Natur-, Landschafts- oder Immissionsschutzes; vorliegende Fachgutachten oder dergleichen.)

- keine

12 Schutzmaßnahmen
(Art und Umfang des Schutzes von Bäumen, Pflanzenbeständen, Vegetationsflächen, Verkehrsflächen, Bauteilen, Bauwerken, Grenzsteinen und dergleichen im Bereich der Baustelle.)

- Flächen des öffentlichen Bereichs sind vor Beschädigung zu schützen.
- Die im öffentlichen Verkehrsraum vorhandenen Vegetationsflächen und Baumbestände sind vor Beschädigung zu schützen; die Satzung zum Schutz des Baumbestandes in der Bundesstadt Bonn ist zu beachten.
- Bäume dürfen nicht entfernt, beschädigt oder zerstört werden; Störungen des Wurzelbereiches sind nicht zulässig.
- Bei Freilegungen von Wurzeln sind die Bauüberwachung zu informieren und Maßnahmen zum Wurzelschutz zu ergreifen.
- Das Befestigen der Flächen im Wurzelbereich ist nicht gestattet; wenn die Befahrung von Wurzelbereichen nicht vermeidbar ist, sind Baustraßen mit Lastverteilung durch Stahlplatten anzulegen; Maßnahmen sind mit der Bauüberwachung abzustimmen.
- Ausgrabungen, Abschachtungen, Lagern und Anschütten von Salzen, Ölen, Unkrautvernichtern und chemischen Stoffen im Wurzelbereich sind nicht gestattet.
- Bei Arbeiten im angrenzenden Straßenraum sind andere Gebäude zu schützen.
- Auf dem Baufeld wurde durch VE01 - Baustelleneinrichtung ein Schutz der Bäume in Form von Lattenzäunen im Traufbereich der Baumkronen errichtet. Teilweise sind die Zäune zu Ausführungsbeginn bereits bauseits errichtet. Die so geschützten Einzelpflanzen und Pflanzgruppen sind während der gesamten Bauzeit zwecks Grünpflegemaßnahmen durch die Stadt Bonn erreichbar zu halten. Dritte dürfen diesen Schutz nicht verändern und die Flächen innerhalb des Schutzes auf keinen Fall zu Lagerzwecken nutzen.
- Lagerungen auf den Grünflächen, auch in den für diesen Zweck im BE-Plan gekennzeichneten Flächen, sind im Zuge der Arbeitsvorbereitung oder bei Bedarf kurzfristig zu melden. Notwendige Schutzmaßnahmen unbefestigter bzw. ungeschützter Flächen auf dem Baufeld sind mit der Bauüberwachung abzustimmen. Die Kosten für lastverteilende Maßnahmen, um eine Verdichtung des Bodens zu minimieren, sowie die für die Nutzung der Lagerflächen notwendigen Transporte sind zu inkludieren.

13 Sicherung öffentlicher Verkehr
(Art und Umfang der Regelung und Sicherung des öffentlichen Verkehrs.)

- Entsprechend StVO.
- In die Baustelle einfahrende Fahrzeuge müssen ggf. mit einem zusätzlichen Einweiser geführt werden um Gefährdungen für Dritte im öffentlichen Verkehrsraum bzw. auf der Baustelle zu minimieren bzw. auszuschließen.
- Aufgrund einer nahegelegenen Grundschule ist mit besonderer Vorsicht bei Rangier- und Baustellenverkehr vorzugehen.
- Für Arbeiten an der östlichen Gebäudeecke (Erdarbeiten mit Verbau, Gerüststellungen, Bauzaunstellung) wird die BE in den Straßenraum ausgeweitet. Die notwendigen verkehrssichernden Maßnahmen werden durch VE01 - Baustelleneinrichtung nach Abspracheergebnissen mit der Stadt Bonn beantragt und ausgeführt.
- Das Verunreinigen der öffentlichen Verkehrsflächen ist grundsätzlich zu vermeiden. Sollten dennoch Verunreinigungen entstehen, so sind diese unverzüglich auf Kosten des verursachenden Unternehmens zu entfernen.

14 Hindernisse
(Bekannte oder vermutete Hindernisse im Bereich der Baustelle, z. B. Leitungen, Kabel, Dräne, Kanäle, Bauwerksreste und, soweit bekannt, deren Eigentümer.)

- Es können Hindernisse in Form von Bestandsleitungen in geringem Umfang vorhanden sein.
- Sofern Bestandsleitungen, die nicht im Bereich des Baufeldes aufgefunden werden, ist die Bauüberwachung zu informieren. Eigenständige Demontage ist nicht gestattet. Es können z. B. Bestandteile des alten Entwässerungsnetztes, die nicht im Zuge der Kanalmaßnahme abgebrochen wurden, im Bereich der Baugrube aufgefunden werden.

15 Kampfmittel
(Bestätigung, dass die im jeweiligen Bundesland geltenden Anforderungen zu Erkundungs- und gegebenenfalls Räumungsmaßnahmen hinsichtlich Kampfmitteln erfüllt wurden.)

- Für die Erdarbeiten innerhalb des Gebäudeperimeters wird keine Kampfmittelsondierung gefordert.
- Die geforderte Untersuchung außerhalb des Gebäudes ist vorgezogen bauseits im Rahmen der Maßnahme der Erneuerung der Abwasserleitungen im Gelände erfolgt. Hierbei wurde explizit auch der Bereich der umlaufenden Baugrube am Gebäudeperimeter mituntersucht.

16 Anordnungen
(Besondere Anordnungen, Vorschriften und Maßnahmen der Eigentümer oder der anderen Weisungsberechtigten von Leitungen, Kabeln, Dränen, Kanälen, Straßen, Wegen, Gewässern, Gleisen, Zäunen und dergleichen im Bereich der Baustelle.)

- keine

17 Schadstoffbelastungen
(Art und Umfang von Schadstoffbelastungen, z. B. des Bodens, der Gewässer, der Luft, der Stoffe und Bauteile; vorliegende Fachgutachten oder dergleichen.)

- siehe Schadstoffkataster von GBU GmbH vom 02.10.20218
- siehe Stellungnahme zur Beprobung im Dachraum von GBU GmbH vom 19.09.2018
- Befinden sich im Leistungsbereich des AN Eingriffe in verputzte Wandflächen, so sind die Bereiche möglichst frühzeitig durch den AN nach aktuellem Stand der Planung einzumessen und zu kennzeichnen. Die Fachplanung für Schadstoffsanierungen wird dort ggf. weitere Proben entnehmen.
- Alle in den Leistungsbereichen der AN notwendigen Schutzmaßnahmen sind in der Arbeitsvorbereitung zu entwickeln und mit der Bauüberwachung abzustimmen. Es wird darauf hingewiesen, dass sich über das gesamte Objekt verteilt denkmalgeschützte Oberflächen mit besonderem Schutzbedarf befinden. Schutzmaßnahmen, insbesondere das Kleben und Abkleben auf Oberflächen ist in jedem Fall nur mit expliziter Zustimmung der die Werk- und Montageplanung prüfenden Objektplanung oder der koordinierenden Bauüberwachung erlaubt.
- Im Bereich der Rotunde sollen im Wesentlichen Schlitzarbeiten / Bohrungen zur Verlegung von Leitungen durchgeführt werden. Bei Ausführung dieser Arbeiten sind Geräte mittels Absaugung einzusetzen. Die Absaugung ist mit einem H-Filter auszustatten.

18 Vorarbeiten
(Art und Zeit der vom Auftraggeber veranlassten Vorarbeiten.)

- Mischwasserringleitung außenliegend. Ausführung abgeschlossen bis auf Teile von Stichleitungen in Richtung der Standrohre und Lichtschächte am Gebäudeperimeter.

19 Andere Unternehmer
(Arbeiten anderer Unternehmer auf der Baustelle.)

- Es werden mehrere Unternehmer zeitgleich auf der Baustelle tätig sein (Hochbau und TGA).

20 Baubesprechungen

- Alle Auftragnehmer*innen unterliegen der Koordinationspflicht.
- Dies schließt eine Pflicht zur Teilnahme an den Baubesprechungen ein.
- Auftragnehmer*innen haben zu den Baubesprechungen, die der AG regelmäßig (wöchentlich) durchführt, für die Dauer der Ausführung der eigenen Leistungen eine bevollmächtigte Vertretung (Projekt-/Bauleitung) zu entsenden. Die Teilnahme des Gewerks Baustelleneinrichtung/Baulogistik ist nur auf Einladung notwendig.
- Der Besprechungszeitpunkt wird durch den AG festgelegt.

21 Bautagebücher

- Auftragnehmer*innen haben täglich Bautagesberichte zu führen.
- Die Kosten sind in die EP einzukalkulieren.
- Die Bautagesberichte müssen alle Angaben enthalten, die für die Ausführung und Abrechnung des Auftrages von Bedeutung sein können.
- Die Bautagesberichte sind der Bauüberwachung mindestens wöchentlich und für die jew. Vorwoche spätestens montags digital vorzulegen.
- Wochenberichte werden nicht zugelassen.
- Die für die Durchführung erforderlichen Vervielfältigungen von Plänen und Gutachten übernimmt der AN auf seine Kosten.
- Alle in den Leistungsverzeichnissen geforderten Unterlagen sind in deutscher Sprache zu verfassen und im Format DIN A4 zu liefern. Planunterlagen sind DIN-gerecht gefaltet auf DIN A4 und gelocht zu übergeben.

Die Bautagesberichte müssen u. a. enthalten:
- Laufende Nummer des Berichtes
- Kennzeichnung der Baumaßnahme gem. Auftrag
- Angaben über das eingesetzte Personal nach Anzahl, Qualifikation und Teilgewerken
- Kurzangaben zu den Wetterverhältnissen (sofern relevant)
- Art der ausgeführten Arbeiten
- Ort der ausgeführten Arbeiten (unbedingt Benennung von Gebäudeteil und Geschoss bzw. außen, bei Bedarf auch Achsen)
- verwendete Werkzeuge und Einrichtungen
- Besuche der Bauleitung des AN
- Besuche der Bauüberwachung
- Anweisungen der Bauüberwachung einschließlich angewiesener Stundenlohnarbeiten
- Behinderungen
- Anlieferungen von Großkomponenten
- Besondere Vorkommnisse

22 Bauschild und Werbematerial

- Ein Bauschild mit allgemeinen Informationen zum Projekt wird durch VE01 gestellt und nach Vorgabe des AG bestückt.
- Eigene Firmenschilder auf oder in der Nähe der Baustelle sind nicht zulässig.
- Eine Befestigung von Schildern an Arbeits- und Sicherheitsgerüsten ist nicht zulässig. Die Fimenbanner dürfen, insofern vorhanden, an Drahtgitter-Bauzäunen befestigt werden.

23 Baustellenüberwachung - Sicherheitsdienst

- Eine Überwachung erfolgt durch einen Sicherheitsdienst.
- Die Baustelle einschl. der Gebäudezugänge und der zentralen sanitären Anlagen soll montags bis freitags morgens bis 06:00 Uhr zentral aufgeschlossen und abends spätestens um 20:00 Uhr abgeschlossen werden. Dies übernimmt ein externer Dienstleister.
- Aus zuvor genannten Gründen muss Samstagsarbeit bis spätestens Donnerstag 12:00 Uhr der jew. Woche bei der Bauüberwachung angemeldet werden.

Angaben zur Ausführung
DIN 18299 // Stand 2019-09

1 Arbeitsabschnitte
(Vorgesehene Arbeitsabschnitte, Arbeitsunterbrechungen und Arbeitsbeschränkungen nach Art, Ort und Zeit sowie Abhängigkeit von Leistungen anderer.)

- Gemäß Angaben zur Baustelle Punkt 19 sind teilweise andere Auftragnehmer*innen auf der Baustelle parallel tätig.
- Dementsprechend ist mit Arbeitsunterbrechungen für Teilbereiche des Gebäudes zu rechnen, diese werden im Detail im Zuge der Baubesprechungen fortlaufend abgestimmt.
- Der Bauablaufplan ist zu beachten.

2 Besondere Erschwernisse
(Besondere Erschwernisse während der Ausführung, z. B. Arbeiten in Räumen, in denen der Betrieb weiterläuft, Arbeiten im Bereich von Verkehrswegen oder bei außergewöhnlichen äußeren Einflüssen.)

- Anforderungen an den Arbeitsschutz, die aus anderen Faktoren wie z. B. jeweils aktuell gültigen Regelungen zum Infektionsschutz resultieren, können zu keinen Nachforderungen gegenüber dem AG führen. Die Gewährleistung des Arbeitsschutzes gegenüber den Angestellten des eigenen Unternehmens und als Nachunternehmer beauftragen Personen ist einzig Aufgabe des AN und von diesem zu koordinieren. So sind z. B. Arbeitspausen, die aufgrund einer Auflage zum Tragen von Atemschutzmasken resultieren, zwingend einzuhalten und gleichzeitig in die Preise der Einzelpositionen zu inkludieren.

3 Vorgaben aus dem SiGe-Plan
(Vorgaben, die sich aus dem SiGe-Plan gemäß Baustellenverordnungergeben.)

Autragnehmer*innen verpflichten sich, die Regelungen des Arbeitsschutzes, die auf der Baustelle geltenden Gesetze, Verordnungen sowie das berufsgenossenschaftliche Vorschriftenwerk zu beachten. Arbeitnehmer*innen haben vor Beginn der Arbeit eine Gefährdungsbeurteilung und deren Dokumentation (siehe Arbeitsschutzgesetz bzw. EG-Rahmenrichtlinie 89/391/EWG) vorzulegen.

Entsprechend der Verordnung über Sicherheit und Gesundheitsschutz auf Baustellen (BaustellV vom 10.06.1998 bzw. EG-Richtlinie 92/57/EWG) ist für die Planung der Ausführung und Ausführungsphase von der Bauherrin eine koordinierende Person bestellt. Diese erstellt den gemäß BaustellV erforderlichen Sicherheits- und Gesundheitsschutzplan und eine Baustellenordnung, koordiniert die Umsetzung der geplanten Schutzmaßnahmen während der Ausführung und veranlasst die ordnungsgemäße Anwendung der Arbeitsverfahren. Die Hinweise der koordinierenden Person sind zu berücksichtigen. Die Regelungen des Sicherheits- und Gesundheitsschutzplanes und der Baustellenordnung sind zu beachten.
Widersprüche gegen die aus dem Sicherheits- und Gesundheitsschutzplan ergebenden Maßnahmen sind unverzüglich (schriftlich formlos) unter Darstellung einer gleichwertigen Sicherheit gewährleistenden Ersatzmaßnahme anzuzeigen.

Vom AN ist eine für den Arbeitsschutz in seinem Bereich verantwortliche Person zu benennen. Diese ist für die Einhaltung der Arbeitsschutzvorschriften durch die ihr unterstellten Arbeitskräfte (einschließlich der Arbeitskräfte seiner Subunternehmer*innen, vgl. BGV A 1§ 6,UVV "Grundsätze der Prävention") zuständig. Sie steht weiterhin der koordinierenden Person (nach BaustellV) als Ansprechpartner*in zur Verfügung, setzt die Forderungen nach Verbesserung von Sicherheit und Gesundheit der Beschäftigten um und nimmt an den von der koordinierenden Person im Bedarfsfall einberufenen Sicherheitsbesprechungen teil. Für den Verhinderungsfall muss eine Vertretung benannt werden.

Der/dem SiGeKo sind die in der angehängten Abgaberegelung aufgeführten Unterlagen unter Berücksichtigung der Fristen zu übergeben bzw. die Unterlagen sind auf der Baustelle vorzuhalten. Diese Unterlagen sind u. a.:
- Benennung Fachkraft für Arbeitssicherheit
- zertifiziertes Arbeitsschutzmanagementsystem
- Baustellenspezifische Angaben
- Gefährdungsbeurteilungen
- Betriebliche Auskunft zum Arbeitsschutz
- Einweisungen von Sub-/Nachunternehmer:innen

4 Besondere Anforderungen für Arbeiten in kontaminierten Bereichen
(Besondere Anforderungen für Arbeiten in kontaminierten Bereichen, gegebenenfalls besondere Anordnungen für Schutz- und Sicherheitsmaßnahmen.)

- Für den Arbeits- und Gesundheitsschutz der Ausführenden sowie der anderen Personen auf der Baustelle ist Sorge zu tragen.
- Dies gilt sowohl für die Entfernung von kontaminiertem Material sowie Arbeiten in kontaminierten Bereichen.
- Den Anforderungen des SiGe-Plans sowie der Schadstoffgutachten sind unbedingt Folge zu leisten.
- Da Materialproben immer nur stichprobenhaft entspr. der Empfehlungen der Fachfirmen erfolgen können, sind die in den betroffenen Bereichen tätigen Personen dazu angehalten, aufmerksam in Bezug auf mögliches weiteres kontaminiertes Material vorzugehen.
- Im Bereich der Rotunde sollen im Wesentlichen Schlitzarbeiten / Bohrungen zur Verlegung von Leitungen durchgeführt werden. Bei Ausführung dieser Arbeiten sind Geräte mittels Absaugung einzusetzen. Die Absaugung ist mit einem H-Filter auszustatten.

5 Besondere Anforderungen an die Baustelleneinrichtung
(Besondere Anforderungen an die Baustelleneinrichtung und Entsorgungseinrichtungen, z. B. Behälter für die getrennte Erfassung.)

Flächenvorbereitung für BE des AN:
- Eingriffe in den Außenraum des Baufelds sind vor Ausführung mit der Bauüberwachung abzustimmen.
- Auch für kleine Erdeingriffe ist aus archäologischen Gründen eine Erlaubnis einzuholen.

Baustellenreinigung:
- Die arbeitstätige Reinigung der Baustelle obliegt dem AN.
- Die Reinigung der Baustelle ist Nebenleistung im Sinne der VOB.
- Bei selbst verursachten Verschmutzungen der auf dem Baustellengelände befindlichen Straßen und Wege, sowie der öffentlichen Straßen, gehört die tägliche Reinigung ebenfalls zum Leistungsumfang und ist mittels geeigneter Geräte / Maschinen sicherzustellen.
- Die Kosten sind in den Einheitspreisen mit einzurechnen.
- Bei Nichteinhaltung ist die Bauüberwachung des AG nach einmaliger Aufforderung berechtigt, die Reinigung und Schuttabfuhr durch Dritte zu Lasten der betreffenden Auftragnehmer*innen zu veranlassen.
- Ist der reinigungspflichtige AN nicht zu ermitteln, werden die anfallenden Kosten in einer Umlage auf alle als Verursachende in Betracht kommenden Auftragnehmer*innen verteilt.

Entsorgung von Bauschutt, Abfall, Abbruch-, Verpackungsmaterial, Materialverschnitt:
- Eigener Bauschutt, Abfall, Abbruch-, Verpackungsmaterial und Materialverschnitt wird Eigentum des AN und ist gemäß den gesetzlichen Bestimmungen zu entsorgen.
- Auf die Einhaltung der einschlägigen Entsorgungsvorschriften für Bauschutt- und Abfallentsorgung wird hiermit hingewiesen.
- Bei Anfall umweltgefährdenden Abfalls haben die Auftragnehmer*innen den Nachweis über die Möglichkeit, die rechtliche Befugnis, sowie die ordnungsgemäße Entsorgung zu führen (Begleitscheinverfahren).
- Gibt der AN den Abfall seinerseits an Dritte weiter, so muss er diese dem AG namentlich nennen und die notwendigen Unterlagen beifügen, aus denen eindeutig hervorgeht, dass der Abnehmer zur Entsorgung des Abfalls geeignet und befugt ist.
- Generell sind die Nachweise für die fachgerechte Entsorgung durch die Auftragnehmer*innen, auch zur Nachweisführung gegenüber Dritten, dem AG, vertreten durch die vom AG benannten Bauüberwachung vorzulegen.
- Es gelten die einschlägigen Richtlinien und Vorgaben der Entsorgung.

Vergütung:
- Wenn in der Position nicht anders aufgeführt, werden Schutz- und Interimsmaßnahmen nach Errichtung mit 70 v. H. und nach vollständigem Rückbau vollständig vergütet.

6 Besondere Anforderungen an Gerüste
(Besondere Anforderungen an das Auf- und Abbauen sowie Vorhalten von Gerüsten.)

- Gerüste dürfen entsprechend der Vorgaben des SiGeKo nur durch den Erstellenden der Gerüste verändert werden.
- Bei zur Ausführung der eigenen Leistungen zwingend erforderlichen Umbaumaßnahmen der Gerüste ist die Bauüberwachung frühzeitig zu informieren.
- Die Planung, statische Bemessung, Prüfung und Ausführung von Traggerüsten der Bemessungsklassen A und B obliegt dem AN. Sind keine Traggerüste ausgeschrieben oder die Mitbenutzung von durch Dritte erstellten Gerüsten erwähnt, so sind die Kosten der Gerüste für die zu stützende Schalung oder die Bauteile zu inkludieren.

7 Mitbenutzung fremder Geräte etc.
(Mitbenutzung fremder Gerüste, Hebezeuge, Aufzüge, Aufenthalts- und Lagerräume, Einrichtungen und dergleichen durch den Auftragnehmer.)

- Für die Arbeiten an der oberirdischen Gebäudehülle wird bauseits ein Fassadengerüst als Sicherheits- und Arbeitsgerüst errichtet, welches durch die AN genutzt werden kann. Die fünf einzelnen Bauglieder des Querbaus werden aufgrund umfangreicher Dacharbeiten sukzessive mit Wetterschutzdächern versehen. Details zur Ausführung sind mit der Fachplanung für Gerüste und Wetterschutzdächer zu klären.
- Notwendige Gerüste für Arbeiten am unterirdischen Gebäudeperimeter (u. a. Mauerwerkssanierung) sowie Rohbauleistungen an den außenliegenden Gebäudeteilen (Kellerabgänge, Lichthof, Freitreppe, etc.) sind als Nebenleistung zu erbringen. Arbeitsräume in den Baugruben werden nur in den mindestens notwendigen Tiefen ab der VK des Bestands vorgesehen. Eine Stellung von Arbeits- und Schutzgerüsten auf der Grubensohle ist nicht überall möglich. An allen unterirdischen Bauteilen des Bestands können unvorhergesehen über den in den Plänen dargestellten Umfang hinaus Fundamentaufweitungen vorhanden sein.
- Im Zuge der Arbeiten zur Baustelleneinrichtung werden zwei Baukräne gestellt, die nach Absprache mit den Errichtenden und der Bauüberwachung zur Nutzung überlassen werden können. Die notwendigen Nachweise über die Zulassung der kranführenden Person sind der Bauüberwachung im Vorfeld vorzulegen.
- Kran 1: Ausleger ca. 45 m, max. Traglast Spitze ca. 1,95 t
- Kran 2: Ausleger ca. 45 m, max. Traglast Spitze ca. 1,30 t
- Eine Gefährdung der angrenzenden öffentlichen Flächen ist auszuschließen. Das Schwenken mit Lasten über die Flächen außerhalb des Baufeldes ist zu vermeiden. Sofern das Schwenken mit Lasten wie bei Lieferungen nicht vermieden werden kann, muss dies nach vorheriger Absprache mit der Bauüberwachung erfolgen.

8 Vorhaltezeiten
(Wie lange, für welche Arbeiten und gegebenenfalls für welche Beanspruchung der Auftragnehmer Gerüste, Hebezeuge, Aufzüge, Aufenthalts-und Lagerräume, Einrichtungen und dergleichen für andere Unternehmer vorzuhalten hat.)

- Wenn zutreffend, sind die Vorhaltezeiten und Nutzungsüberlassungen dem Leistungsverzeichnis zu entnehmen.

9 Verwendung von Recycling-Stoffen
(Verwendung oder Mitverwendung von wiederaufbereiteten (Recycling- Stoffen.)

- Wiederaufbereitete Stoffe können bei Gleichwertigkeit verwendet werden. Die Gleichwertigkeit ist auf Verlangen nachzuweisen.

10 Anforderungen an Recycling-Stoffe

- An wiederaufbereitete Stoffe gelten die gleichen Anforderungen wie an nicht wiederaufbereitete Stoffe. Nicht genormte Stoffe oder Bauteile dürfen nicht verwendet werden.

11 Besondere Anforderungen an Stoffe und Bauteile
(Besondere Anforderungen an Art, Güte und Umweltverträglichkeit der Stoffe und Bauteile, auch z. B. an die schnelle biologische Abbaubarkeit von Hilfsstoffen.)

- keine

12 Art und Umfang von Eignungs- und Gütenachweisen
(Art und Umfang der vom Auftraggeber verlangten Eignungs- und Gütenachweise.)

- siehe Punkt 22 Dokumentation. Es sind für sämtliche eingesetzte Baustoffe die Eignungs- und Gütenachweise vor Beginn der Ausführung vorzulegen.
- Für die Ausführung der einzelnen fachspezifischen Arbeiten ist vom AN zugelassenes Fachpersonal einzusetzen. Entsprechende Nachweise sind auf Verlangen des AG vom AN beizubringen.

13 Umgang mit auf der Baustelle gewonnenen Stoffen
(Unter welchen Bedingungen auf der Baustelle gewonnene Stoffe verwendet werden dürfen oder müssen oder einer anderen Verwertung zuzuführen sind.)

- Sofern zutreffend, sind die Angaben dem Leistungsverzeichnis zu entnehmen.

14 Umgang mit zu entsorgenden Böden, Stoffen und Bauteilen
(Art, Zusammensetzung und Menge der aus dem Bereich des Auftraggebers zu entsorgenden Böden, Stoffe und Bauteile; Art der Verwertung bzw. bei Abfall die Entsorgungsanlage; Anforderungen an die Nachweise über Transporte, Entsorgung und die vom Auftraggeber zu tragenden Entsorgungskosten.)

- Es wird auf den umweltverträglichen Umgang mit Bauschutt, Baustellenabfällen und Erdaushub unter Beachtung des Kreislaufwirtschafts- und Abfallgesetzes (KrW-/AbfG) verwiesen.
- Bei der Erbringung der Leistung sind Abfälle, soweit möglich, zu vermeiden. Die Bauabfälle bzw. der Bauschutt sind unter Vermeidung von Staubentwicklung aufzunehmen und zu entsorgen.
- Der AN hat die für seine Leistungen notwendigen Schuttmulden etc. in die EPs mit einzukalkulieren
- Aufstellplätze für Schuttmulden sind auf dem Baufeld sehr beschränkt. Der Bedarf ist möglichst frühzeitig anzumelden, um in der Baubesprechung mit den anderen am Bau Beteiligten abgestimmt zu werden.

15 vom AG bereitgestellte Stoffe
(Art, Anzahl, Menge oder Masse der Stoffe und Bauteile, die vom Auftraggeber beigestellt werden, sowie Art, genaue Bezeichnung des Ortes und Zeit ihrer Übergabe.)

- Zu Beginn der Baumaßnahme werden einige Bestandteile des Gebäudes (Geländer, Gitter, etc.) sowie der Freinanlagen (Pflastersteine, Wegeplatten, etc.) demontiert und auf dem Baufeld zwischengelagert. Sofern das Gewerk betreffend, sind die Angaben zum genauen Lagerort und zum Zustand der Bauteile dem Leistungsverzeichnis zu entnehmen.
- Ein für die Lagerung besonders wertvoller demontierter Bestandselemente bereitgestellter Lagercontainer kann nur nach Angabe der Bauüberwachung zur Einlagerung verwendet werden.

16 vom AG zur Verfügung gestellte Lagerung bzw. Transporte
(In welchem Umfang der Auftraggeber Abladen, Lagern und Transport von Stoffen und Bauteilen übernimmt oder dafür dem Auftragnehmer Geräte oder Arbeitskräfte zur Verfügung stellt.)

Entspr. der Angaben unter Punkt 16 gibt es Lagerorte auf dem Baufeld. Diese können je nach Arbeitsfortschritt im Gebäude (Erdgeschoss), in für den Lagerzweck aufgestellten Containern sowie in den Freianlagen auf befestigten und unbefestigten Flächen gelegen sein. Die Lagerung dient u. a. dem Zweck der Sicherung von durch die Objektplanung ausgewählten Teilen der historischen Bausubstanz.

17 Fremdleistungen
(Leistungen für andere Unternehmer.)

- keine

18 Mitwirkung bei der Erstellung / Inbetriebnahme von Anlagenteilen
(Mitwirken beim Einstellen von Anlageteilen und bei der Inbetriebnahme von Anlagen im Zusammenwirken mit anderen Beteiligten, z. B. mit dem AN für die Gebäudeautomation.)

- Sofern zutreffend, sind die Angaben dem Leistungsverzeichnis zu entnehmen.

19 Nutzung vor Abnahme
(Benutzung von Teilen der Leistung vor der Abnahme.)

- keine

20 Wartung
(Übertragung der Wartung während der Dauer der Verjährungsfrist für die Mängelbeseitigungsansprüche für maschinelle und elektrotechnische sowie elektronische Anlagen oder Teile davon, bei denen die Wartung Einfluss auf die Sicherheit und die Funktionsfähigkeit hat (vergleiche § 13 Absatz 4 Nummer 2 VOB/B), durch einen besonderen Wartungsvertrag.)

- Sofern zutreffend, sind die Angaben dem Leistungsverzeichnis zu entnehmen.

21 Bemusterungen

- Sofern zutreffend, sind die Angaben dem Leistungsverzeichnis zu entnehmen.
- Die rechtzeitige Bereitstellung von zur Bemusterung vorgelegten Objekten ist eigenverantwortlich und auf den betrieblichen Zeitplan für die Fertigung und Montage sowie den Bauzeitenplan abgestimmt durch die AN zu erbringen.
- Die vereinbarten Gesamtdauern für die Ausführung sind dabei zu beachten.

22 Dokumentation
Dokumentation und Nachweis der Bauausführung

- Angaben zur über die Verpflichtung aus der Landesbauordnung NRW hinausgehenden Dokumentation sind dem Leistungsverzeichnis zu entnehmen

23 Stundenlohn

Stundenlohnarbeiten dürfen nur nach ausdrücklicher Anweisung durch die Bauüberwachung ausgeführt werden. Es können nur Arbeiten abgerechnet werden, die zuvor mit der Bauüberwachung abgestimmt und durch diese beauftragt wurden. Es können nur Qualifikationen (Monteur*in, Helfer*in, Auszubildende*r) entsprechend der tatsächlich ausgeführten Tätigkeit abgerechnet werden. Die Arbeiten müssen durch einen schriftlich quittierten Beleg nachgewiesen werden. Angeboten wird für die jeweilige Arbeitskraft ein Verrechnungssatz, der sämtliche Aufwendungen enthält, insbesondere den tatsächlichen Lohn einschl. vermögenswirksamer Leistungen mit den Zuschlägen für Gemeinkosten (Sozialkassenbeiträge, Winterbauumlage und dgl.) sowie Lohn- bzw. Gehaltsnebenkosten, Fahrtkosten, Vorhaltung Montagewagen, Auslösungen und sonstige Zuschläge.

Stundenlohnzettel müssen eindeutig enthalten:
- Vor- und Zuname
- Beruf (Monteur*in, Auszubildende*r, Helfer*in)
- Lohngruppe lt. Tarif
- Arbeitsleistungen nach Zeit, Ort (Gebäude und Raum) und Dauer
- Materialverbrauch

24 Hygienekonzept
(Vorgaben SiGeKo bzgl. der Covid-19-Pandemie)

Dem Hygienekonzept und Vorgaben des SiGeKo zur Minimierung der Ansteckungsgefahr durch Covid-19 ist ausnahmslos Folge zu leisten.

Projektbeteiligte

Eine Liste mit einer Übersicht der für den AN wesentlichen Projektbeteiligten wird vor Ausführungsbeginn zur Verfügung gestellt.

Grundlagen der Ausschreibung/Anlagenverzeichnis

Pläne und ergänzende Planungsunterlagen werden nach Auftragserteilung und vor Ausführungsbeginn zur Verfügung gestellt.

Sonstiges:
- Lean-Construction-Anforderung (LCA)

Abkürzungen

Allgemein:
AN: Auftragnehmer:in
AG: Auftraggeber:in
BÜ: Bauüberwachung
AKM: Akademisches Kunstmuseum

Abrechnungseinheiten:
mm: Millimeter
cm: Zentimeter
m: Meter
m²: Quadratmeter
m³: Kubikmeter

kg: Kilogramm
t: Tonne
N: Newton
kN: Kilonewton

h: Stunde
d: Tag
Wo: Woche
Mt: Monat

psch: pauschal
St: Stück

pWo pauschalWoche (Pauschale * Wochen)
StWo StückWoche (Stücke * Wochel)
mWo MeterWoche (Meter * Wochen
m²Wo QuadratmeterWoche (Quadratmeter * Woche)

Zusätzliche Technische Vorbemerkungen - Allgemein

Not- / und Havariefälle
Der AN verpflichtet sich, auf Anforderung der Bauüberwachung, für Not- und Havariefälle einen zuständigen Ansprechpartner zu benennen. Die Erreichbarkeit dieses Ansprechpartners muss ständig, auch nach Arbeitsschluss, am Wochenende und an Feiertagen, gewährleistet sein. Der AG ist im Notfall - unverzüglich zu kontaktieren. Parallel dazu ist immer auch die Bauobjektüberwachung zu informieren.

Planungsunterlagen / Ausführungsplanung
Die Ausführungsunterlagen werden dem Auftragnehmer ausschließlich digital im Dateiformat pdf zur Verfügung gestellt. Die Dateiübergabe erfolgt auf der vom Auftraggeber vorgehaltenen Datenplattform ORACLE Conject PM. Die Ausführung der Arbeiten erfolgt nach den Architekten- und Fachplanerzeichnungen und den zugehörigen Angaben. Sämtliche vorgenannte Planungsunterlagen und Angaben sind bei der Bearbeitung des Leistungssolls zugrunde zu legen und zeitgleich auf der Baustelle vorzuhalten sowie gegeneinander abzugleichen bzw. zu prüfen. Abweichungen sind innerhalb von 5 AT nach Erhalt der v. g. Unterlagen anzuzeigen.

Parallelleistungen
Eine zeitgleiche Ausführung von Leistungen durch verschiedene Gewerke ist vorgesehen. Die Arbeitsbereiche werden in Abstimmung mit AG, AN und BÜ gemeinsam festgelegt. Ein Anspruch auf exklusive Baufreiheit durch den AN besteht nicht. Der AN hat an der Abstimmung und Koordination von Fremdleistungen, welche die eigenen Leistungen tangieren mitzuwirken und diese so zu fördern.

Abrechnung und Aufmaßprüfung

Die Leistungsfeststellung (Aufmaßprüfung durch die Objektüberwachung) erfolgt vor Abrechnung (Rechnungslegung). Die Abrechnung ist so aufzustellen, dass sie sowohl mit Datenverarbeitung (DV) als auch manuell geprüft werden kann; auch bei der Anwendung der DV sind alle Berechnungen nachvollziehbar darzustellen und die vollständigen Ansätze und Zwischenwerte auszudrucken. Rechtzeitig vor Beginn der ersten Abrechnungserstellung sind Vereinbarungen zu treffen über:

den Abrechnungsablauf (z. B. den zeitlichen Ablauf der Abrechnung, der Aufteilung der Abrechnungsabschnitte)

die Leistungserfassung (z. B. der Art der Leistungserfassung, die zu verwendenden Formblätter, Festlegungen für besondere geometrische Bedingungen)

der Leistungsberechnung (z. B. die Art der Leistungsberechnung, die im Einzelfall zu verwendenden REB-Verfahrensbeschreibungen bzw. anderen Rechenprogramme)

Es wird ausschließlich die Mengenermittlung mit Datenart DA11 bzw. DA X31 gem. REB-Verfahrensbeschreibung 23.003 "Allgemeine Bauabrechnung" angewendet. Das Aufmaß der erbrachten Leistungen kann zur Vereinfachung und schnelleren Kommunikation in elektronischer Form über die entsprechenden GAEB Schnittstellen erfolgen und kommuniziert werden.

Gebrauchsfertige Leistung
Die in den einzelnen Positionen des LV beschriebenen Leistungen sind immer als gebrauchsfertige Leistung zu werten. Dies bedeutet, dass regelmäßig die fertige Leistung erwartet wird. Eingeschlossen sind somit auch die Lieferung der Stoffe nach VOB/C ATV DIN 18299 und alle Tätigkeiten wie herstellen, montieren, anschließen usw., die zur restlosen Erfüllung der Leistung gehören, auch wenn diese nicht ausdrücklich erwähnt werden. Etwas anderes gilt nur dann, wenn Leistungen in den Texten ausdrücklich als gesondert zu erbringen erwähnt sind.

Zusätzliche Vertragsbedingungen Lüftungsinstallationen DIN 18379

1. Die Allgemeinen Vertragsbedingungen für Bauleistungen (VOB/B) und die Allgemeinen Technischen Vertragsbedingungen für Bauleistungen der VOB/C werden Bestandteil des Vertrages.
2. Mehr-/Minderpreise sind grundsätzlich als positive Zahlen anzubieten.
3. Bei Sachverständigenabnahmen ist die Anwesenheit eines sach- und ortskundigen Mitarbeiters des Auftragnehmers mit Deutschkenntnissen auf muttersprachlichem Niveau erforderlich. Die Teilnahme bei der Abnahme ist als Position im Leistungsverzeichnis enthalten und kann entsprechend kalkuliert werden.
4. Der Auftragnehmer hat zu den Baustellenbesprechungen, die der Auftraggeber regelmäßig durchführt, einen geeigneten und kompetenten Vertreter mit Deutschkenntnissen auf muttersprachlichem Niveau zu entsenden. Die Besprechungen finden wöchentlich statt.
5. Vom Auftragnehmer ist ein verantwortlicher, kompetenter und koordinierender Bauleiter  mit Deutschkenntnissen auf muttersprachlichem Niveau spätestens 7 Tage nach Auftragserteilung zu benennen.
6. Der Auftragnehmer hat einen Baufristenplan über seine vertraglichen Leistungen zu erstellen, anhand dessen die Einhaltung der Vertragsfristen nachgewiesen und überwacht werden kann. Die Vertragsfristen ergeben sich aus den Besonderen Vertragsbedingungen. Die Festlegungen des Auftraggebers, z.B. zur baufachlichen und terminlichen Koordinierung mit den übrigen Leistungsbereichen, sind zu berücksichtigen. Bei Änderung der Vertragsfristen oder bei erheblichen Abweichungen von sonstigen Festlegungen ist der Plan durch den Auftragnehmer unverzüglich zu überarbeiten.
7. Der Plan ist dem Auftraggeber 14 Werktage nach Auftragserteilung, bei Überarbeitungen unverzüglich jeweils in 1-facher Fertigung zu übergeben.
8. Die Montage- und Werkpläne gemäß DIN 18379 einschließlich aller für andere Fachgewerke und Statik relevanten technischen Daten sind der Fachbauleitung spätestens 21 Werktage vor Baubeginn zu übergeben.
9. Ebenfalls sind die elektrischen Angaben und Verdrahtungspläne der Fachbauleitung spätestens 14 Tage nach Auftragserteilung zu übergeben.
10. Der AN hat Bautagesberichte täglich zu führen und bei der Bauleitung wöchentlich einzureichen.
11. Zum vereinfachten Austausch der Aufmaße bietet das Ingenieurbüro ein Excelformular für die Erstellung eines digitalen Aufmaßes an. Die Datei kann beim Ingenieurbüro angefordert werden.
12. Die Aufmaße sind grundsätzlich getrennt nach Räumen und Geschossen aufzustellen.
13. Nur freigegebene Aufmaße sind Rechnungsgrundlage.
14. Bestandsunterlagen sind spätestens 30 Werktage vor der Abnahme vollständig gemäß Leistungsbeschreibung vorzulegen.
15. Alle verwendeten Bauprodukte müssen die bauaufsichtlichen Anforderungen erfüllen und der "Verwaltungsvorschrift Technische Baubestimmungen" des jeweiligen Bundeslandes entsprechen.
16. Der Nachweis ist den Bestandsunterlagen beizufügen.
17. Die gelieferten Komponenten sind betriebsfertig montiert, komplett verdrahtet einschließlich beidseitigem, zugentlasteten Einführen, Ausformen, Absetzen und Anklemmen der Kabel und Verbindungsleitungen sowie der Durchführung einer Funktionsprüfung bzw. Funktionskontrolle mit Dokumentation vom Auftragnehmer fertigzustellen. Bei der Kalkulation der Einheitspreise ist dies zu berücksichtigen.
18. Vom Gewerk Elektroinstallation wird nach Angabe des Auftragnehmers nur die benötigte Zuleitung für die Spannungsversorgung verlegt. Jede weitere Verdrahtung gehört zum Leistungsumfang des Auftragnehmers.

Allgemeine Beschreibung
Gegenstand der nachfolgenden Leistungsbeschreibung für die Gewerke Raumlufttechnik mit Kältetechnik sind folgende Informationen:
Zur Aufbereitung und Förderung der Außenluft werden mehrere separate Außenluftgeräte vorgesehen.
Alle Lüftungsanlagen sind mit Wärmerückgewinnungsanlagen geplant.
Die hier gefilterte und vorerwärmte Luft wird dann zu einer Vielzahl von Räumen im UG und im EG zu den Ausstellungsräume gefördert.

Die Kälteerzeugung erfolgt über dezentral installierte Kältemaschinen.
Grundsätzlich ist keinerlei Klimatisierung für das Museum und die Bürobereiche vorgesehen.
Der akademische Hörsaal wird klimatisiert werden über o.g. dezentral installierte Kältemaschine.

Anlagenübersicht
Anlage 1: Ausstellung, Technikzentrale Süd
Anlage 2: Ausstellung, Technikzentrale Nord
Anlage 3: Hörsaal
Anlage 4: Foyer
Anlage 5: Ablüfter Digestorium
Anlage 6: Ablüfter Gefahrenschrank
Anlage 7: Kanalventilator Restaurator
Anlage 8: Rohrventilator Restaurator
Anlage 9: WC-Ablüfter 2 x Stück
Anlage 10: Feuchteschutzlüftung Tiefkeller
Anlage 11: Ablüfter Müllraum

Systembeschreibung
Zur Be-/Entlüftung der Museums-Räumlichkeiten sowie des Hörsaals ist je eine entsprechend dimensionierte RLT- Anlage vorgesehen.
Die Auslegung/Planung der Lüftungsanlagen erfolgt im Wesentlichen auf der Grundlage der Simulationsberechnungen des bauphysikalischen Betrachtungen sowie geltender Normen
und Vorschriften. Sämtliche Kanäle durch Wände mit einer Brandschutzanforderungen werden mit motorbetriebenen Brandschutzklappen geplant.
Somit ist sichergestellt, dass bei Branddetektion die Klappen zufahren und kein Brand oder Rauchüberschlag in andere Räume erfolgen kann.

Anlage 1 & 2
Die Lüftungsanlagen im Untergeschoss der jeweiligen Gebäudeflügel saugen über die bestehenden Fensterlichtschächte der ehemaligen Flure die Außenluft über dampfdiffusionsdichte, gedämmte Kanäle in die Anlage. In der Anlage wird die Außenluft über den Kreuzstromwärmetauscher vorgewärmt und über den an das Heizungswasser (70/40°C) angeschlossene Plattenwärmetauscher auf die Zulufttemperatur von 23°C erwärmt.
Nach dem Zentralgerät werden die Kanäle zur Versorgung unterschiedlicher Bereiche verwendet.
Zur Versorgung der Ausstellungsräume werden Kanalnacherhitzer eingebaut, welche die Zulufttemperatur auf 38°C nacherhitzen.
Diese erhöhten Zulufttemperaturen sind, wie in der Gebäudesimulation ermittelt notwendig, um die Funktion der bestehenden Heizluftschächte zu verwenden.
Die ehemaligen Heizluftschächte werden teilweise im Untergeschoss geschlossen und auf der anderen Wandseite geöffnet. Von dieser Seite werden die Schächte dann durch AN RLT mit einem Inlinerprinzip saniert. Andere Schächte bleiben geöffnet und werden von der bestehenden Öffnung mittels Inliner saniert.
Der Anschluss an diese Schächte erfolgt über ein Kanalsystem welches mittels Brandschutzklappe (motorisch) abgeschottet wird.
Die Lüftungsanlagen versorgen ebenfalls über einen weiteren Kanalabgang ohne Nacherhitzer die WC-, Seminar-, Lager-, Studentenräume und Zentralen. Die Abluft
wird in den jeweiligen Räumen abgesaugt und über das Kanalsystem und die Lüftungsanlage als Fortluft in einen der Außenluft entfernten Lichtschacht im Untergeschoss geblasen.

Anlage 3
Die in der Abhangdecke geplanten komplett autarke Lüftungsanlage Hörsaal, zwischen den zur Befestigung neu zu erstellten Stahlträgern, versorgt den Hörsaal mit gekühlter Zuluft im Sommer und erwärmter Zuluft im Winter. Die Außen- und Fortluft wird über die seitens der Architekten angepassten Fassadenfenster in einem zueinander geplanten Abstand angesaugt bzw. ausgeblasen. Die Konditionierung der Luft erfolgt über einen Register, welcher zum Heizen und Kühlen als Direktverdampfer verwendet wird und mit einer Außeneinheit verbunden ist. Die seitens der Gebäudesimulation ermittelten Luftmenge von 3.500 m³/h, 23°C im Winter und 18°C im Sommer wird zusätzlich über einen mit den Anlagen kombinierten Co2 Sensor unter der Decke des Hörsaals geregelt. Zusätzlich können die Anlagen über die Bedienelemente an der Wand des Hörsaals manuell gesteuert werden. Die Außeneinheit zur Erzeugung der Kälte- und Wärmeenergie des Registers werden in der KG 434 beschrieben.

Anlage 4
Die im Flur geplanten komplett autarken Lüftungsanlagen Foyer (4 x Stück), mittels Schranksystemen verkleidet, versorgen das Museums-Foyer im UG mit frischer Zuluft im Sommer und erwärmter Zuluft im Winter. Die Außen- und Fortluft wird über die Fassade in einem zueinander geplanten Abstand angesaugt bzw. ausgeblasen. Die Konditionierung der Luft erfolgt über Enthalpie-Wärmetauscher und E-Register zum Heizen. Die seitens der Gebäudesimulation ermittelten Luftmenge von max. 900 m³/h, muss aus Platzgründen auf insgesamt 4 Anlagen über zwei getrennte Kanalsysteme aufgeteilt werden. Hierzu versorgen jeweils 2 Geräte das nördliche Foyer und wiederrum 2 Geräte das südliche Foyer. Zusätzlich können die Anlagen über die Bedienelemente an der Wand des Foyers manuell gesteuert werden.

Anlagen 5 bis 11
Die Besucher WC´s im Untergeschoss werden über Abluftventilatoren, welche in die Fassade unter der Treppe montiert werden und Kanalgeführt bis zur seitlichen Wand der Freitreppe entlüftet. Die Gitter werden seitens der Architektur geplant.

Das Abluftgerät (Kanal- oder Rohrventilator) der Holzwerkstatt wird in der neu geplanten Holzwerkstatt vorgesehen. Die Abluft wird an denen, seitens des Betreibers vorgegebenen
Punkten abgesaugt und über die Anlage als Fortluft in den Lichtschacht hinter dem bestehenden Lastenaufzug geblasen.

Das Abluftgerät (Kanal- oder Rohrventilator) der Restauratorenwerkstatt wird in der neu geplanten Restauratorenwerkstatt vorgesehen. Die Abluft wird an denen, seitens des Betreibers vorgegebenen Punkten abgesaugt und über die Anlage als Fortluft in den Lichtschacht hinter dem bestehenden Lastenaufzug geblasen.

Für den Gefahrenschrank und Digestorium wird ein neuer Ventilator in der Restauratorenwerkstatt in einem PPS Kanalsystem vorgesehen. Die Fortluft wird auch in den Lichtschacht hinter dem bestehenden Lastenaufzug geblasen.

## VE 430 RLT

### Titel 01 KG 431 - Lüftungsanlagen

#### Untertitel 01.01 RLT Geräte, Ventilatoren und Zubehör

*Hinweis: RLT Geräte 01-03, Ausstellung & Hörsaal*

*Hinweis: Allgemeine Gehäusebeschreibung - Normative Anforderungen*
Individuell angepasstes frei konfigurierbares doppelwandiges,
formschön und glattes RLT-Gerät in Modulbauweise in liegender
und stehender Ausführung. Die Gerätegrößen und -Formen müssen
millimetergenau an die Kundenanforderungen angepasst werden können.

Folgende Normen und Richtlinien werden berücksichtigt:

Allgemeine Anforderungen
- EN 13053 (02/2012)
- EN 16798-3 (11/2017)
- VDI 3803-1 (02/2010)
- RLT-Richtlinie 01
- RLT-RICHTLINIE Zertifizierung
- DIN EN 12464-1
- DIN 4102-1
- DIN EN 10 346
- DIN 24193 R1
- Maschinenrichtlinie 2006/42/EG
- Low Spannung Directive 2006/95/EC
- 2004/108/EC - EMC Directive - Conducted and Radiated Emissions
- Pressure Equipment Directive 97/23/EG

Mechanische Anforderungen
- EN 1886 (07/2009)
- DIN 1751 (05/2014)
- EN 13501-1 (01/2010)
- RLT-Richtlinie 01

Leistungsdaten
- EN 13053 (02/2012)
- EN 16798-3 (11/2017)
- VDI 3803-5 (04/2013)
- RLT-Richtlinie 01

Hygienische Anforderungen
- EN 13053
- VDI 6022-1
- DIN 1946-4
- VDI 3803-1
- RLT-Richtlinie 01
- ÖNORM H 6020
- ÖNORM H 6021
- SWKI VA 104-1
- SWKI VA 105-1

Explosions-gefährdete Bereiche
- ATEX-Richtlinie 2014/34/EU
- RLT-Richtlinie 02

ErP (Energy related Product)
- Verordnung 1253/2014

**Ausführungsbeschreibung 1 Ausführungsbeschreibung**
*Ausführungsbeschreibung*
RLT Gerät
0.1.1 RLT Gerät 01-03
Individuell angepasstes frei konfigurierbares doppelwandiges, formschön und glattes RLT-Gerät in Modulbauweise in liegender und stehender Ausführung. Die Gerätegrößen und -Formen müssen millimetergenau an die Kundenanforderungen angepasst werden können.

0.1.3 Rahmenkonstruktion
Die selbsttragende und eigenstabile Gehäuserahmenkonstruktion ist thermisch entkoppelt und besteht aus eloxierten, seewasserbeständigen und ausgehärteten Aluminiumstrangpressprofilen (AlMgSi-Legierung) Werkstoff EN AW 6060, Wärmebehandlung T6. Stahlprofile sind nicht gleichwertig und deshalb nicht zulässig. Die Verbindung der Rahmenprofile erfolgt über Eckverbinder aus Aluminium Druckguss (AlSi 10Mg-Legierung) Werkstoff EN AB 43400 nachbehandelt mittels Trommelschleifen, Sandstrahlung und Transparentpulverbeschichtung um einen optimalen korrosionsschutz zu gewährleisten. Für kleine Gerät sind Eckverbinder aus glasfaserverstärktem Kunsstoff PA6 mit min. 50% GFK Anteil akzeptiert. Die axiale Eckverschraubung ermöglicht spaltfreie Stoßstellen und ist luft-und wasserdicht durch geeignete Kunstoff-Schutzkappen abgedeckt und garantiert eine leichte Demontage der Rahmenkonstruktion. Niet-, Schweiß- oder Klebeverbindungen sind nicht zulässig.
Rahmenstärke: 65 mm

0.1.4 Wandaufbau
Doppelwandiges Sandwichpaneel thermisch entkoppelt. Außen formschön, glatt ohne Schraubverbindungen. Innenwände glatt und ohne offenliegende Adsorptionsflächen.
Wandstärke: 40 mm

0.1.5 Dämmmaterial
Wärme- und Schalldämmung durch lagestabile Mineralfaserplatten. Dichte 50 kg/m³ (Optional: 150 kg/m³ vollflächig verklebt). Vom Luftstrom getrennt und flächig eingelegt. Paneel mit Mineralwolle: nicht brennbar nach DIN 4102-1, Baustoffklasse A1.

0.1.6 Paneele
Die Paneele sind über eine durchgehende, endlos geschäumte, am Paneel umlaufend aufgespritzte und auf Druck belastete dauerelastische PUR Dichtung formschlüssig in die Rahmenkonstruktion eingelegt. In Gehrung geschnittene und verschweißte Dichtungen, sowie aufgeklebte Dichtungen sind nicht gleichwertig und deshalb nicht akzeptiert. Die Befestigung der Sandwichpaneele in den Rahmenprofilen erfolgt mittels einer schrauben- und nietlosen Klemmverbindung. Die Leisten rasten als Klemmstück in die dafür vorgesehene Nut im Rahmen ein und garantieren einen gleichmäßigen umlaufenden Anpressdruck, der die am Paneel umlaufend endlos geschäumte, aufgespritzte PUR Dichtung auf die dazu passende Dichtfläche am Rahmen presst. Damit wird die höchste Dichtheitsklasse nach EN 1886 erreicht. Eine einfache, schraub- und nietfreie Demontage der Paneele für den Ein- und Ausbau notwendiger Komponenten ist ermöglicht. Die Innenwände sind vollständig glatt. Alle verwendeten Materialien sind desinfektionsmittelbeständig, abriebfest, emissions- und geruchsfrei und mikrobiell nicht verstoffwechselbar und entsprechen der VDI 6022. Die verwendeten Dichtungen sind geschlossenporig und ohne Feuchtigkeitsaufnahmepotential und bilden somit keinen Nährboden für Mikroorganismen.

Material:
bandverzinktes (sendzimirverzinkt nach DIN EN 10 346) Stahlblech
bandverzinktes (sendzimirverzinkt nach DIN EN 10 346) Stahlblech als Trägermetall im Verbund mit einer dauerelastischen, kratzfesten Kunststoff Beschichtung. Schichtdicke mind. 180 µm, langlebig, witterungsbeständig, UV beständig, beständig gegen verdünnte Laugen, schwache Säuren und Salzlösungen (plast.)

0.1.7 Geräteboden
Eigenstabil gefertigt, ohne unzugängliche Ecken oder Erhebungen/Vertiefungen, damit optimal zum Reinigen und Warten. Der Geräteboden entspricht allen Gehäusekennwerten. Im Geräteboden integrierte Wannen und Abläufe in den Bodenplatten, die innerhalb der Grundrahmen nach außen geführt werden, sind nicht zulässig.

0.1.9 Gehäusekenndaten nach DIN EN 1886 geprüft und zertifiziert vom TÜV SÜD

| Mechanische Stabilität bei +- 1000 Pa | D1 (M) / D1 (M) |
| --- | --- |
| Bleibende Verformung des Gehäuses bei +-2500 | keine |
| Dichtheitsklasse bei -400 Pa | L1 (M) |
| Dichtheitsklasse bei +700 Pa | L1 (M) |
| Filter-Bypassleckage | F9 |
| Wärmeduchgang | T2 (M) |
| Wärmebrückenfaktor | TB2 (M) |
| Schalldämmung des Paneels | \| Frq. Hz \| 125 \| 250 \| 500 \| 1000 \| 2000 \| 4000 \| 8000 \| / \| --- \| --- \| --- \| --- \| --- \| --- \| --- \| --- \| / \| Okt. dB \| 16,5 \| 21,0 \| 32,6 \| 34,3 \| 30,6 \| 31,2 \| 45,1 \| |

0.2.0 TÜREN UND BEDIENUNGSDECKEL
Türen und Bedienungsdeckel entsprechen allen Gehäusekennwerten und dienen als Bedienungs- und Wartungsöffnung. Durchgehende, endlos geschäumte auf Druck belastete dauerelastische PUR Dichtung formschlüssig und bündig am Paneel umlaufend aufgespritzt. In Gehrung geschnittene und verschweißte Dichtungen, sowie aufgeklebte Dichtungen sind nicht gleichwertig und deshalb nicht akzeptiert. Die im Rahmen befestigten Scharniere sind zur Justierung des Türblattes und zur Anpassung des Anpressdrucks dreidimensional verstellbar. Die horizontale und vertikale Ausrichtung sowie der Anpressdruck kann über die Exzenterbolzen bzw. über Langlöcher am Scharnier eingestellt werden.

0.2.1 RAK (Revisionswand Abnehmbar Knebelverschluss)
Ausführung mit Klemmbügeln am Gehäuserahmen montiert. Die Klemmbügel werden mittels ergonomisch ausgeführter Flügelschraube zur Regulierung des Anpressdrucks an den Bedienungsdeckel gepresst und dichten diesen auf der dazu passenden Dichtfläche gemäß Dichtheitsklasse. Bedienungsdeckel sind mit stabilen Handgriffen ausgestattet.

0.2.2 RAS (Revisionswand Abnehmbar Steckschlüsselverschluss)
Ausführung mit Vorreiberverschlüssen im Bedienungsdeckel. Vorreiber mit innenliegender stufenloser spiralförmig ansteigender Verschlusszunge. Diese greift auf eine zusätzlichen Kunsstoffteil, welchen innenliegend am Profil fixiert ist und dichtet den Bedienungsdeckel auf der dazu passenden Dichtfläche gemäß Dichtheitsklasse. Der zum Öffnen nötige Vierkantschlüssel gilt als Werkzeug und entspricht einer Sicherheitseinrichtung nach EN 1886 sowie der Maschinenrichtlinie 2006/42/EG. Gemäß UVV ha der Verschluss eine Drehvorrichtung zur Verschlussöffnung von Innen. Die Bedienungsdeckel sind mit stabilen Handgriffen ausgestattet.

0.2.3 RAV (Revisionswand Abnehmbar Verschlusssystem)
Ausführung mit Türverriegelung im Bedienungsdeckel. Ausführung für thermisch trennende Türen. Die Einstellung des Anpressdrucks erfolgt über den verstellbaren Verriegelungshaken. Druckseitig mit Sicherheitsvorrichtung, die das vollständige Öffnen der Tür verhindert und die Evakuierung des Restdrucks im inneren der Gerätekammer ermöglicht. Die Öffnung erfolgt über 8mm Sechskantschlüssel oder die Öffnung erfolgt über abnehmbaren oder festen Handgriff aus Kunststoff oder Aluminium, optional mit Sicherheitsschlüssel. Interner Handgriff zur Montage nur bei Bedarf.

0.2.4 RTS (Revisionstür Steckschlüsselverschluss)
Ausführung mit Vorreiberverschlüssen in der Gerätetüre. Vorreiber mit innenliegender stufenloser spiralförmig ansteigender Verschlusszunge. Diese greift auf eine zusätzlichen Kunsstoffteil, welches innenliegend am Profil fixiert ist und dichtet den Bedienungsdeckel auf der dazu passenden Dichtfläche gemäß Dichtheitsklasse. Der zum Öffnen nötige Vierkantschlüssel gilt als Werkzeug und entspricht einer Sicherheitseinrichtung nach EN 1886 sowie der Maschinenrichtlinie 2006/42/EG. Gemäß UVV ha der Verschluss eine Drehvorrichtung zur Verschlussöffnung von Innen. Die Gerätetüren sind mit stabilen Handgriffen ausgestattet. Druckseitig mit Sicherheitsvorrichtung, die das vollständige Öffnen der Tür verhindert und die Evakuierung des Restdrucks im inneren der Gerätekammer ermöglicht.

0.2.6 RTH (Revisionstür Hebelverschluss)
Ausführung mit ergonomisch ausgeführten stabilen Doppelhebelverschlüssen. Druckseitig mit automatischer Fangvorrichtung. Die Einstellung des Anpressdrucks erfolgt über die Verstellbarkeit der innenliegenden Verschlusszunge. Druckseitig mit Sicherheitsvorrichtung, die das vollständige Öffnen der Tür verhindert und die Evakuierung des Restdrucks im inneren der Gerätekammer ermöglicht.

0.3.0 Kondensatwannen
0.3.4 Kondensatwanne geneigt VA nach VDI 6022
Der Geräteboden entspricht allen Gehäusekennwerten. Bei Geräten mit Kondensatanfall ist der Geräteboden zusätzlich mit einer aufgesetzten isolierten Kondensatwanne aus Edelstahl (Werkstoff Nr. 1.4301), Wandstärke 1,5mm, gas- und flüssigkeitsdicht verschweißt mit hygienisch glatter Nahtoberfläche zur vollständigen Entleerungsmöglichkeit mit allseitigem Gefälle und Ablaufstutzen - Nennweite DN25 (1" AG ) an der tiefsten Stelle, ausgerüstet. Wannenhöhe min. 70mm am tiefsten Punkt.
Im Geräteboden/ Grundrahmen integrierte Wannen sind nicht zulässig.
Die Wandstärke des Bodenpaneels muss auch in den Bauteilen wo Kondensatwannen eingebaut werden dieselbe sein wie die Wandpaneele, Türen und Bedienungsdeckel. Zur Maximierung der nutzbaren Siphonhöhe ist der Ablaufstutzen oberhalb der Rahmenkonstruktion nach außen geführt. Die Neigungswinkel sowie die Anzahl der Ablaufstutzen sind so zu bemessen, dass bei Wannen nach Zuschüttung von 5l Wasser pro m² Wannenfläche min. 95% in 10 Minunten ablaufen gemäß DIN EN 13053, VDI 6022 und DIN 1946-4. Die Wanne ist immer, auch bei sperrenden Bauteilen (Wärmetauscher), von beiden Seiten einsehbar und zu Reinigungs- und desinfektionszwecken vollständig und gut zugänglich.

0.4.0 Grundrahmen
Standardmäßig bis 7 m Gerätelänge bei max 2,4 m Gerätebreite anschlussfertig an den Einsatzort frei Bordsteinkante geliefert und müssen dort lediglich noch luft-, wasser- und energieseitig angeschlossen werden.

0.4.1 80mm Grundrahmen
Gerätegrundrahmen aus kaltgewalztem, verzinktem, umlaufend nach aussen offenem 3mm starkem C-Profil H = 80 mm, B = 50 mm ausgeführt.
BFC-System (Base-Frame-Casing). Grundrahmen und Geräte Rahmenprofil aus einem Guss für eine einheitliche Optik und excellenten Korrosionsschutz. 120 mm Grundrahmen mit Gehäuserahmen aus eloxierten, seewasserbeständigen und ausgehärteten Aluminiumstrangpressprofilen (AlMgSi-Legierung), Werkstoff EN AW 6060, Wärmebehandlung T6. Wandstärke min 3,0 mm, verwindungssteif durch Doppelstege und C-Form. Die Verbindung der Rahmenprofile erfolgt über Eckverbinder aus Aluminium Druckguss (AlSi 10Mg-Legierung) Werkstoff EN AB 43400 nachbehandelt mittels Trommelschleifen, Sandstrahlung und Transparentpulverbeschichtung um einen optimalen korrosionsschutz zu gewährleisten. Optimierte Ausführung für die Kabelführungen im Grundrahmen.

H = min. 120 mm, B = min. 60mm ausgeführt.

0.5.0 Gehäuseanschlüsse
Die Luftanschlüsse und Luftöffnungen entsprechen allen Gehäuseleistungsdaten. Die Strömungsgeschwindigkeit in Luftöffnungen ist auf maximal 8 m/s begrenzt (ausgenommen Ventolatorausblas) gemäß DIN EN 13053. Um eine optimale An- und Abströmung zu gewährleisten wird ein Anströmwinkel von min. 25° und ein Abströmwinkel von min. 35° eingehalten gemäß DIN EN 13053. Anschlüsse an das RLT-Gerät sind mit einer Körperschallisolation und Potentialausgleich (16 mm²) ausgerüstet.

0.5.1 Segeltuchstutzen [STS]
Elastischer Verbindungsstutzen (freie Länge min. 100 mm) als Kompensator für Körperschallentkoppelung und Längenausgleich. Besteht aus: Spezialgewebebelag aus luftdichtem, beidseitig beschichtetem Polyester; beidseitig mit zwei biegestabilen, kantengerundeten Profilrahmen; dauerhaft dicht schließendem Druckfromschluss; gelochten Ecken (Lochbild nach DIN 24193 R1), passend zum Anschluss an die Standard-Luftkanalprofile; korrosionsgeschütztem, verzinktem Rahmen; einer umlaufenden aufvulkanisierter Hohlprofildichtung, eingebettet in der mit dem Faltenbelag verschweißten Wulst; kunsstoffverschweißten Stoßstellen. Der Gewebebalg ist dauerhaft flexibel, schrumpffest, luftdicht, druckfest, reiß- und verrottungsfest. Er enspricht dem Dichtheitsgrad Klasse C nach EN 13180. Standard- Temperaturbeständigkeit von 80°C Optional für Anwendungen bis 160°C.

0.5.2 Jalousieklappen außen/innen [JKL]
Bestehen aus: stabile, rechteckigen Aluminiumprofilrahmen; Bautiefe von 130 mm; Flanschbreite 30 mm; gegenläufigen, verwindungssteifen Hohlprofil-Aluminiumlamellen 110 mm; leicht wechselbarer Hohlprofildichtung; Kunststoffzahnrädern für präzise Steuerung, wartungsfrei, geschützt vor Verschmutzung und Beschädigung durch Integration im Rahmen; leicht zerlegbaren Klappenbauteilen ohne Niet- und Schweißverbindungen; silikonfreie Bauteile. Die Lamellen sind beidseitig in schmiermittelfreien Kunsstoffbuchsen gelagert. Dichtheitsklassen 2, 3, und 4 nach EN 1751 bzw. DIN 12946. Temperaturbeständig von -30°C bis +90°C, kurzzeitig auch bis +110°C für Kanaldrücke bis max 1000 Pa. durch geringfügige Anpassungen, wie das anbringen von geschlossenporigen Dichtelementen an der Lamellenlagerung, erfüllt die Klappe die höheren Anforderungen an Hygiene nach DIN 1946. Das Lochbild ist nach DIN 24193 R1 genormt Die Stellung der Lamellen ist von aussen durch eine Einkerbung an der Abdeckklappe der Stellachse einfach erkennbar. Gummidichtung und Aluminium Rosette wenn der Achsenstellhebel nach aussen geführt ist. Die Klappe ist zum beidseitigen Anbau von Luftleitungsprofilen (-Kanälen) geeignet. Klappen- Leckage sowie die Klappengehäuse- Leckage durch den TÜV Nord geprüft und zertifiziert: Klappen-Leckage bei geschlossener Jalousieklappe nach EN 1751, Klasse 2-4, abhängig von Größe und Ausführung Klappen-Gehäuseleckage nach EN 1751, Klasse A + B, abhängig von Größe und Ausführung

0.5.4 Entkoppelter Stutzen [EKS]
Schall- und temperaturentkoppelter Geräteanschlussrahmen. Doppelter Profilrahmen, dazwischliegender, geschlossen-poriger Moosgummi Dämmung; Profilrahmen mit 30mm Flanschbreite über 4-Loch-Verbindung. Das Lochbild ist nach DIN 24193 R1 genormt. Der entkoppelte Stutzen ist luftdicht entsprechend der DIN EN 16798-3, zueinander beweglich angeordnet und miteinander verschraubt.

0.6.0 Ansaug- / Ausblasöffnungen
Jedes Gerät wird so konstruiert, dass die Verteilung der Luft nach ihrem Eintritt optimiert und die bestmögliche Strömung zu den folgenden Komponenten gewährleistet wird.

0.6.1 Stirnwand [SW]
Sektion am Anfang einer Einheit, zur Montage von Komponenten für den Anschluss von Luftkanälen oder Klappen, Wetterschutzgittern oder Hauben. Die Stirnwand ist aufgrund der Rahmenkonstruktion immer notwendig und beschreibt den Rahmen am Lufteintritt bzw. - austritt. Die Position der Stirnwand kann nur stirnseitig sein. Sollte die Stirnwand mit einer reduzierten Öffnung beschrieben sein, ist in der Folge ein Leerteil zwingend notwendig.

0.6.2 Ansaug- / Ausblasteil [A]
Sektion am Anfang einer Einheit, zur Montage von Komponenten für den Anschluss von Luftkanälen oder Klappen, Wetterschutzgittern oder Hauben. Es besteht aus einer Stirnwand (umlaufende Profil-Rahmen-Konstruktion), einschließlich einem Leerteil für Service- und Wartungszwecke (kann daher auch mit Tür, Schauglas und Leuchte ausgestattet sein).
Position der Öffnungen an 5 Seiten variabel:
stirnseitig, wahlweise als Öffnung über den gesamten Querschnitt oder als reduzierte Öffnung mit Positionierung ober oder unten
auf der Bedienseite
gegenüber der Bedienungsseite
oben
unten

0.7.0 Beleuchtung
0.7.1 LED Lampe 230V IP65
Beleuchtung ist in spritzwassergeschützter Ausführung (IP65) mit LED Leuchtmittel. Anzahl je Einheit entsprechend der Gerätegröße. Beleuchtungsstärke min. 200 lux nach DIN EN 12464-1 Schalter komplett mit Kontrollleuchte. Fixierung des Beleuchtungskörpers am Gerätegehäuse mittels Magnetfixierung.

0.8.0 Schauglas
0.8.2 Quadratisches Schauglas
Quadratisches Schauglas 236 x 236 mm doppelschalig aus UV-beständigem Polycarbonat mit geschlossenzelliger PE Dichtung und verdeckter Schraubmontage. Einfassung frei von Wärmebrücken mit PE-Dichtung. Integrierter LED-Leuchte zur Kammerausleuchtung gemäß VDI 6022. Betrieb über einfach austauschbare Batterie ohne jeglichen Verkabelungsaufwand.

0.9.0 Frostschutzrahmen [FS]
Frostschutzrahmen aus verzinktem Stahlblech zur Befestigung eines Kapillar-Frostschutz-Thermostats (Optional: Edelstahl (Werkstoff Nr. 1.4301)). Der innenliegend verbaute FS besteht aus einem ausziehbaren Rahmen. Den FS erreicht man über ein abnehmbares Revisionspaneel, mit aussen liegenden Knebelverschlüssen, die zum individuell einstellbaren Anpressdruck dienen.

0.10.0 Tropfenabscheider [TA]
TA besteht aus profilierten Polypropylen Lamellen mit hohem Abscheidegrad und geringem Luftwiderstand. Die Lamellen sind von einem selbsttrangenden Gehäuse umschlossen und lassen sich zur Reinigung leicht einzeln nach oben herausziehen. Rahmen aus Aluminium (Optional: Edelstahl (Werkstoff Nr. 1.4301)) mit eingebautem ergonomischen Haltegriff für eine einfache Ausziehbarkeit. Der TA wird im Lüftungsgerät auf Schienen innerhalb der Kondensatsammelwanne eingebaut, somit ist dieser individuell ausziehbar. Das TA Paket erreicht man über ein abnehmbares Revisionspaneel, mit aussen liegenden Knebelverschlüssen, die zum individuell einstellbaren Anpressdruck dienen.

0.11.0 Schalldämpfer [SD]
Dämpfungswirkung durch Resonanz und Absorption. Kulissenbreite 200-400 mm. Mindestabstand zu anströmseitigen Einbautailen 1 x Kulisssenbreite, zu abströmseitigen 1,5 x Kulissenbreite (ausgenommen Taschenfilter). Der Kulissenschalldämpfer besteht aus: strömungsgünstig profiliertem Rahmen, mit einem speziellen Radius zur Reduzierung des Druckverlustes; gekantetem Rahmen zum Schutz der Minralwolle; Rahmenmaterial aus verzinktem Stahlblech; (Optional: beschichtetes bandverzinktes Blech, Edelstahl (Werkstoff Nr. 1.14301)); Absorptionsmaterial aus Mineralwolle, gesundheitlich unbedenklich, nicht brennbar nach DIN 4102, Baustoffklasse A, mit Glasseidengewebeabdeckung gegen Abrieb, geschützt bis zu Luftgeschwindigkeiten von 20 m/s. Die Kulissenschalldämpfer sind stehend angeordnet und über spezielle Kammführungsschienen im Gehäuse ausgerichtet und montiert. Zu Reinigungszwecken ist er über die Bedienseite des Gerätes leicht ausbaubar. Einsatzbereich mit normaler, nicht aggressiver Luft bis max. 100°C.

Optionales Zubehör:
Lochblechabdeckung
halbseitige Montage von Resonanzblechen

0.12.0 Filterwand (Filteraufnahmerahmen)
Filterwand geschraubt für Filterelemente 592 x 592 bzw. 592 x 286 mm. Filteraufnahmerahmen aus bandverzinktem (sendzimirverzinkt) Stahlblech.
Fixierung der Filter mit Universalspannfedern für alle Filterfabrikate geeignet. Optional:
Weger Einbaurahmen mit Schnellspannvorrichtung geprüft nach EN 1886 durch den TÜV Süd.
Die Filterwand besteht aus Klemmschienen die zugleich die Führungsschienen sind, Spannhebel und umlaufender Dichtung aus geschlossenporigem Zellkautschuk.
Das Herausziehen der Filter erfolgt reinluftseitig für Standard Taschenfilter.
Bei Verwendung von Kompaktfiltertaschen (Plisseefilter) kann die Filterschnellspannvorrichtung auch staubluftseitig bedient werden.

0.14.0 Taschenfilter [TF]
Filtergruppe ISO ePM1 bis ePM10. Filtermedium aus Glasfaser, temperaturbeständig bis 80°C geprüft nach DIN EN ISO 16890 und einzeln sichtbar gekennzeichnet. Filter der Filtergruppe ISO ePM1 bis ePM10 erfüllen im elektrostatisch entladenen Zustand einen Mindestfeinstaub-Abscheidegrad der jeweiligen Feinstaubfraktion von mind. 50%. Hierdurch Sicherstellung der Filtereffizienz über die gesamte Standzeit der Filter. Filter nach DIN EN 779:2012 weisen nach kurzer Zeit deutlich schlechtere Wirkungsgrade auf und gelten als nicht gleichwertig. Filtereinsätze sind luftdicht mit Dicht-und Spannelementen nach DIN 1946 Blatt 4 ausgeführt. Filterwechsel staubluftseitig/reinluftseitig ausbaubar oder seitlich ausziehbar.

0.15.0 Plisseefilter [TF]
Für hohe Volumenströme und lange Standzeiten in formstabiler Kompaktausführung Filtergruppe ISO ePM1 bis ePM10 Filtermedium aus Glasfaser, temperaturbeständig bis 80°C geprüft nach DIN EN ISO 16890 und einzeln sichtbar gekennzeichnet Filter der Filtergruppe ISO ePM1 bis ePM10 erfüllen im elektrostatisch entladenen Zustand einen Mindestfeinstaub-Abscheidegrad der jeweiligen Feinstaubfraktion von mind. 50%. Hierdurch Sicherstellung der Filtereffizienz über die gesamte Standzeit der Filter. Filter nach DIN EN 779:2012 weisen nach kurzer Zeit deutlich schlechtere Wirkungsgrade auf und gelten als nicht gleichwertig. Filtereinsätze sind luftdicht mit Dicht-und Spannelementen nach DIN 1946 Blatt 4 ausgeführt. Filterwechsel staubluftseitig/reinluftseitig ausbaubar oder seitlich ausziehbar.

0.18.0 Reparaturschalter
Geeignet zur allpoligen, hauptstromseitigen Abschaltung des Motors unter Last. Zusätzlich mindestens 1 potentialfreier Schließerhilfskontakt zur Zustandsmeldung an die DDC, GLT. In "Aus"-Stellung durch Sicherheitsschloss abschließbar. Am Ventilatorgehäuse außen angebaut und mit flexiblen Leitungen zum Antriebsmotor verdrahtet. Bei wetterfesten Geräten für Außenausstellung ist der Reparaturschalter innen am Gerät montiert und der Schaltknauf nach aussen geführt. Alle aussenliegenden Leitungen sinch UV-geschützt bzw. UV-beständig. Wenn das Gerät mit einem FU (Frequenzumrichter) betrieben wird ist der Reparaturschalter auf der Eingangsseite des FUs angeordnet um die elektromagetische Verträglichkeit (EMV) zu gewährleisten. (3 und 4 polig von 25-250A) (6 polig von 25-110A) (Schutzart IP 54)

0.20.0 Erhitzer [EH]
Rippenrohr-Lufterwärmer bestehend aus:
mechanisch aufgeweiteten, nahtlosen Kupferrohren
fest aufgepresste Hochleistungs-Lamellen aus Aluminium (Optional in Kupfer, Kupfer verzinnt, beschichtetes Aluminium mit hydrophilen oder hydrophoben Eigenschaften)
Wärmetauscherrahmen aus verzinktem Stahlblech (Optional in Edelstahl oder Aluminium)
Sammler aus Kupfer
Wasseranschluss-Stutzen aus Messing mit Zollgewinde
Entleerungs- und Entlüftungsventil

Isolierte Wanddurchführungen der Sammler und zusätzlich dauerhaft elastisch abgedichtet und mit Gummirosetten abgedeckt. Spezielle Befestigung des Tauscherpaketes im Rahmen verhindert terhmisch induzierte Spannungen zwischen Rahmen und Kupferrohren. Einsazt von Wasser und Wasser Glykol-Gemisch als Heizmedium bis 120 °C und PN 16 (Prüfdruck 30 bar). Bei Einsatz von Kältemittel wird der Erhitzer vollständig gereinigt, getrocknet und mit Stickstoff gefüllt. Die Anschlüsse sind hermetisch abgedichtet.

0.21.0 Kühler [KH]
Rippenrohr-Lufterwärmer bestehend aus:
mechanisch aufgeweiteten, nahtlosen Kupferrohren (Optional Stahl, verzinktem Stahl oder Edelstahl 1.4301 in verschiedenen Wandstärken oder Kupferrohre innen glatt oder strukturiert)
fest aufgepresste Hochleistungs-Lamellen aus Aluminium mit hygienisch optimierter gerader Schnittkante zur Verringerung von Schmutzansammlungen (Optional Kupfer, Kupfer verzinnt, beschichtetes Aluminium mit hydrophilen/hydrophoben Eigenschaften)
Wärmetauscherrahmen aus Edelstahl 1.4301 inkl. Hygienerelevanter Aussparungen zur Verbesserung des Kondensat-Abflusses (Optional Aluminium)
Sammler aus Kupfer
Wasseranschluss-Stutzen aus Messing mit Zollgewinde
Entleerungs- und Entlüftungsventil

Isolierte Wanddurchführungen der Sammler und zusätzlich dauerhaft elastisch abgedichtet und mit Gummirosetten abgedeckt. Spezielle Befestigung des Tauscherpaketes im Rahmen verhindert thermisch induzierte Spannungen zwischen Rahmen und Kupferrohren. Einsazt von Wasser und Wasser Glykol-Gemisch als Kühlmedium bis PN 16 (Prüfdruck 30 bar) Bei Einsatz von Kältemittel wird der Kühler vollständig gereinigt, getrocknet und mit Stickstoff gefüllt. Die Anschlüsse sind hermetisch abgedichtet. Der Medium-Eintritt ist mit einer Verteilerspinne und Venturi-Düsen ausgestattet.

0.22.0 Plattenwärmetauscher [PT]
Rekuperative Wärmerückgewinnung gemäß VDI 2071. Tauscherpaket aus korrosionsbeständigen kreuzweise gestapelten Platten aus Aluminium mit v-förmigen Abstandsrinnen mit strömungstechnisch optimierter Profilierung die mit eineer dauerelastischen und temperaturbeständigen Dichtmasse abgedichtet und zueinander fixiert sind (Optional Edelstahl). Die Ecken des Tauscherpaketes sind in die besonders stabilen Aluminium-Hohlstrangpress-Profile des Gehäuses mit Epoxidharz eingegossen und bündig mit den Seitenwänden verschraubt. Seitenwände aus Aluzink (Optional beschichtet). Die Eignung des Tauschers für den Einsatz in der allgemeinen Raumlufttechnik und in Krankenhäusern wird durch unabhängige Prüfinstitute (TÜV Süd) verifiziert und durch die Branchenverbände (RLT-Herstellerverband, Eurovent) zertifiziert. Integrierter Außenluftbypass inklusive Klappe (Optional: Bypass in der Abluft, Umluft-Bypassfunktion).

0.23.0 Gegenstromwärmetauscher [GSWT]
Rekuperative Wärmerückgewinnung gemäß VDI 2071. Tauscherpaket aus parallel angeordneten Aluminium Lamellen mit dauerelastischen und temperaturbeständigen Dichtmasse abgedichtet und zueinander fixiert (Optional: Aluminium mit zusätzlicher Beschichtung, Aluminium mit antibakterieller Beschichtung, Kunststoff). Gehäuse aus korrosionsbeständigem Reinaluminium (seewasserbeständig) (Optional: Differenzdruckfeste Ausführung mit einem maximalen zulässigen Differenzdruck von 1800 Pa). Leckage < 0,5% gemäß Eurovent Zertifizierung. Eurovent und TÜV Süd zertifiziert. Integrierter Außenluftbypass inklusive Klappe für Frostschutzfunktion, freie Kühlung und Leistungsregelung (Optional: Bypass in der Abluft zur Leistungsregelung und Reduzierung der Druckverluste im Teillastbereich).

0.30.0 Ventilator "Freilaufendes Rad"
Hocheffizientes Einbaumodul mit höchstem Systemwirkungsgrad, speziell entwickelt und optimiert für den Einsatz ohne Spiralgehäuse für horizontale und vertikale Luftführung. Das innovative Design der Schaufeloberflächen sorgt für diffuse Schallabstrahlung bei niedrigsten Schallpegeln. Das Laufrad besteht aus hochfestem Stahlblech, ist automatisch gefertigt, roboterverschweißt, entfettet, einsenphosphatiert und mit hochwertigem Epoxid-Polyester-Mischpulver beschichtet oder aus Polyamid. Das Laufrad ist mit einer Spannbuchse auf der Welle des Aufbaumotors befestigt, statisch und dynamisch nach DIN ISO 1940 ausgewuchtet, Gütestufe G 2.5, bezogen auf die Maximaldrehzahl. Die Systemeinströmdüse aus verzinktem Stahlblech, zur optimalen Anströmung des Laufrades, ist serienmäßig mit einer Volumenstrommessvorrichtung ausgestattet. Diese ermöglicht eine einfache Volumenstrombestimmung und Überwachung des Ventilators im eingebauten Zustand. Die Messstutzen sind in der Einströmdüse montiert. Die Laufrad-Leistungsdaten entsprechen der Genauigkeitsklasse 1 oder 2 gemäß DIN 24166. Komplettes Modul optimal justiert und auf enem gemeinsamen Grundrahmen montiert, vorbereitet zur Schwingungsentkoppelung.

0.30.2 Motor mit EC-Technologie
EC-Außenläufermotor mit Integrierter Elektronik, Übertemperaturschutz der Geräteelektronik durch aktives Temperaturmanagement, Breitspannungseingang 1~200-277V; 50/60 Hz bzw. 3~380-400V, 50/60 Hz, Schutzklasse IP 55 bzw IP 54, Wirkungsgradklase IE5 bzw. IE4. Santfanlauf, itegrierte Strombegrenzung, Anschluß über herausgeführten variablen Kabelanschluß (Motor BG 084) oder montagefreundlichen und robusten integrierten Klemmkasten aus Aluminium mit Federkraftklemmen (Motor BG 112, 150 und 200). Kompakt aufgebaute Elektronik mit einstellbarem PID-Regler (Motor BG 112, 150 und 200); erfüllt alle erfolderlichen EMV-Richtlinien und alle Anforderungen bezüglich Netzrückwirkungen; geräuscharme Kommutierungslokig; 100% Drehzahl steuerbar. Motoren mit Leistungen ab 750 W mit RS485/MODBUS RTU Schnittstelle (Verkabelung mit Steckverbinder). Zulässige Umgebungstemperatur -20°C bis + 40°C.

4.0.0 imperia 51 GENIUS
4.0.1 Schaltschrank
externer Schaltschrank zur Wandmontage. Der Schaltschrank enthält alle notwendigen Komponenten welche für eine vollständige Regelung und Steuerung aller im und am Gerät verbauten Komponenten notwendig sind.
4-poliger Hauptschalter gelb/rot entsprechender Größe zum allpoligem Abschalten bei Wartungsarbeiten
Interne Stromversorgung 230V/10A mit Automat 1+N, Sicherheits-Trenntransformator 24V/50VA mit sekundärseitiger Absicherung für die Versorgung der Ventil- und Klappenantriebe, Schaltnetzteil 24VDC/2.5A mit sekundärseitiger Absicherung zur Versorgung der freiprogrammierbaren DDC, der IO-Module und der Sensoren, Verteilerblock zur Verteilung der internen Versorgung im Schaltschrank mit freien Klemmplätzen für nachträgliche Erweiterungen
Zuluftventilator: Abgang 230/400V für Inverter/EC-Motor mit Automat entsprechender Größe, Erfassung der Betriebs- oder Störmeldung vom Inverter/EC-Motor, Start Inverter/EC-Motor über potentialfreien Kontakt 24VDC, Drehzahlvorgabe über 0(2)-10V, nummerierte Klemmen für Ventilator und Steuerkabel
Abluftventilator: Abgang 230/400V für Inverter/EC-Motor mit Automat entsprechender Größe, Erfassung der Betriebs- oder Störmeldung vom Inverter/EC-Motor, Start Inverter/EC-Motor über potentialfreien Kontakt 24VDC, Drehzahlvorgabe über 0(2)-10V, nummerierte Klemmen für Ventilator und Steuerkabel
Kreislaufverbund: Abgang 230V/6A und Relais 16A für die Pumpe, Ansteuerung/Speisung Ventil über 24VAC/0-10V, Frostschutz über Fühler oder Thermostat, nummerierte Klemmen für Pumpe, Ventil und Frostschutzfühler/Thermostat
Rotationswärmetauscher: Abgang 230V/10A für Steuergerät, Drehzahlvorgabe über 0-10V, Vereisungsschutz, nummerierte Klemmen für Versorgung Steuergerät und Steuerkabel
Akkublock: Abgang 400V/10A für Steuergerät, Freigabe über potentialfreien Kontakt 24VDC, Leistungsvorgabe über 0-10V, nummerierte Klemmen für Versorgung Steuergerät und Steuerkabel
Plattentauscher: Abgang 24VAC für Bypassklappe, Ansteuerung über 2-10V, Vereisungsschutz über Differenzdruckpressostat oder Fortluft Temperatursensor
Vorheizregister: Abgang 230V/6A und Relais 16A für die Pumpe, Ansteuerung/Speisung Ventil über 24VAC/0-10V, luftseitiger Frostschutz über Thermostat oder Kapillarfühler mit Ausgang 0-10V und Übersteuerung des Heizventils, wasserseitiger Frostschutz mittels Dauerbetrieb der Pumpe und fixer Ventilöffnung bei niedrigen Außentemperaturen oder 2-Phasenforstschutz über Fühler im Rücklauf mit Standbyfunktion, nummerierte Klemmen für Pumpe, Ventil und Frostschutz und Rücklauffühler
Nachheizregister: Abgang 230V/6A und Relais 16A für die Pumpe, Ansteuerung/Speisung Ventil über 24VAC/0-10V, wasserseitiger Frostschutz mittels Dauerbetrieb der Pumpe und fixer Ventilöffnung bei niedrigen Außentemperaturen oder 2-Phasenforstschutz über Fühler im Rücklauf mit Standbyfunktion, nummerierte Klemmen für Pumpe und Ventil
Vorkühlregister: Abgang 230V/6A und Relais 16A für die Pumpe, Ansteuerung/Speisung Ventil über 24VAC/0-10V
Nachkühlregister: Abgang 230V/6A und Relais 16A für die Pumpe, Ansteuerung/Speisung Ventil über 24VAC/0-10V
Kombiregister: Umschaltung für Vorheiz-/kühlregister oder Nachheiz-/kühlregister, Eingang Umschaltung oder Ausgang Umschaltung mit einstellbarer Umschaltzeit
Wärmepumpe: Abgang 400V für Kompressoren inkl. Schütz, Thermorelais und Absicherung, Ansteuerung Sauggasventil, Gehäuseheizung und Ventil Digital-Scroll, Erfassung Nieder- und Hochdruckpressostat, Verdampfungs- und Kondensatortemperatur, nummerierte Klemmen für Kompressorabgänge, Ventile, Pressostate und Sensoren
Befeuchter: Abgang 400V für Dampfgenerator inkl. Absicherung in entsprechender Größe, Erfassung Störmeldung und Leistungsvorgabe über 0-10V, nummerierte Klemmen für Versorgung und Steuersignale
Wabenbefeuchter: Abgang 230/400V für Pumpe, Trockenlaufschutz für die Pumpe, nummerierte Klemmen für Pumpe und Sensoren
Brandschutz: Abgang 230V/10A mit Relais 16A für die Versorgung von bis zu 10 Brandschutzklappen, Abschalten der Versorgung bei Meldung von Brandmeldezentrale, Erfassen der Endlage der Brandschutzklappen, Erfassen der Meldung der Brandmeldezentrale und der Rauchmelder für Zu- und Abluft, nummerierte Klemmen für die Brandschutzklappen und die Rauchmelder
Filter: Abgang 24VDC für die Drucksensoren oder Pressostate von bis zu 3 Zu- und 2 Abluftfiltern, automatische Anpassung des Limits für Filterwarnmeldung je nach Volumenstrom bei Verwendung der Drucksensoren, nummerierte Klemmen für die Pressostate oder Sensoren
Sensorik: Abgang 24VDC für die Speisung von aktiven und passiven Fühlern für Temperatur (Außentemp., Frischluft, Zuluft, Abluft, Sättigung, Raum, Rücklauf Heizregister, Verdampfung und Kondensation), Feuchte (Zuluft, Abluft, Raum), Luftqualität (CO2, VOC), Kanaldruck, Volumenstrom, nummerierte Klemmen für sämtliche Sensoren
Klappen: Abgang 24VAC mit Steuersignal auf/zu oder modulierend 0-10V für die Frisch-, Fort- und Umluft- und Bypassklappen, nummerierte Klemmen für die Klappenantriebe
Raumbediengerät: Anschluss eines Raumbediengerätes mit einem 4-stufigem Betriebswahlschalter zur Wahl der Betriebsart Aus, Eco, Comfort oder Auto, einer Überstundentaste, einem Potentiometer für Temperatur, Luftvolumen, Feuchte oder Luftqualität und einer Betriebs- und Störled, nummerierte Klemmen für das Raumbediengerät
IO-Module mit Digitaleingängen 24VDC, Digitalausgängen als Relais ausgeführt belastbar bis 230V/5(1)A, Analogausgängen 0-10V kurzschlussfest, Analogeingängen konfigurierbar über die Software und den Anschluss von aktiven und passiven Sensoren geeignet ohne Umstellung von DIP-Switchs, Sensortype Pt1000, Ni1000, Ni1000 L&S, 0-10V, 0(4)-20mA, Potentiometer aktiv 0-10V oder 0-3500Ohm
Controller/Display auf Schaltschranktür oder direkt in Gerätepaneel montiert, Montage auf bequemer Bedienhöhe oder Montage in separatem Bediengehäuse, abgesetzte Montage bei größerer Entfernung und bauseits verlegtem Kabel bis zu einer Entfernung von 100m möglich
Kabelkanäle in PVC für die interne Verkabelung und Aufnahme der Kabel zu den einzelnen Feldgeräten, Montage sämtlicher Bauteile auf DIN-Schiene, Nummerierung sämtlicher Bauteile und Klemmen, Zug- und Schirmanschlussschiene auf der Seite der Kabeleinführung, Kabeleinführung über PG's entsprechender Größe, getrennte Klemmleisten für 400/230 und 24V

REG: Genius. Schaltschrank

4.0.2 Regler Fabrikat Siemens
Frei programmierbarer Regler mit integriertem Touchscreen 4.3“, 256 Farben, Hintergrundbeleuchtung über die Software steuerbar, Schutzgrad Frontseite IP54, Rückseite IP20, Schnittstellen RS232/Modem, RS485, CAN, LIN und Ethernet integriert, USB-Hostport für Programmupdate und Datenspeicher, Steckplatz für SD-Karten zur Langzeit Datenspeicherung, integrierter WEB-Server
Geladene Applikation/Software für Lüftungsgeräte, komplette Konfiguration über das Display ohne PC oder sonstige Tools, grafische und schematische Darstellung des Gerätes mit automatischer Anpassung an die Konfiguration, grafische Darstellung der effektiven Luftführung entsprechend, 9 Passwortebenen, davon 5 Benutzerebenen mit unterschiedlichen Zugriffsrechten, Passwörter frei konfigurierbar, strukturierte Menüführung über Karteikarten, Texte und Symbole, Zugriff auf die Alarmliste und das Alarmarchiv und die Bedienseiten direkt von der Startseite über Symbole
Sprachauswahl Deutsch/Italienisch/Englisch, Umschaltung auf allen Seiten inkl. Konfiguration, Vergabe der Bezeichnung für universelle Meldungen und Brandschutzklappen in allen 3 Sprachen
Modular aufgebaute, konfigurierbare und intuitiv bedienbare Software mittels Karteikarten, Symbolen und Texten, Anzeige der effektiv eingebauten Komponenten und der zugehörigen Menüs, Ist- und Sollwerte, Zugang zur Konfiguration über separates Passwort, Konfiguration der im Gerät verbauten Komponenten wie Rückgewinnung, Umluftklappe, Register, sämtlicher Regelparameter, aller Hardware Ein-/Ausgangsadressen, der Alarmpriorität, Alarmverzögerung und Alarmquittierung, Simulation sämtlicher Ein- und Ausgänge für die Inbetriebnahme, Wartungs- und Reparaturarbeiten
Durch die Konfiguration der Alarmpriorität und der Quittierung kann die Reaktion des Lüftungsgerätes auf Störungen frei definiert werden (z.B. automatische Quittierung der Brandmeldung bei einem Dachgerät), durch die Konfiguration über das Display mit freier Wahl der Ein-/Ausgangsadressen kann die Konfiguration und Aktivierung neuer Funktionen (z.B. Kanal-Kühlregister) auch nachträglich bauseits erfolgen, durch die freie Wahl der Sensortypen kann ein defekter Sensor schnell durch einen verfügbaren getauscht werden, auch wenn nicht vom selben Typ
Je nach Ausführung des Lüftungsgerätes werden die benötigten Funktionen in der Software aktiviert bzw. spezielle Anforderung vor Auslieferung des Gerätes realisiert
Ventilatorregelung konfigurierbar als Volumenstromregelung, Kanaldruckregelung, Drehzahl¬vorgabe oder 1-stufige Ventilatoren, Erfassen der Alarm- und Betriebsmeldung mit Rückmeldeüberwachung, Abschalten und Anzeige bei Betätigung des Reparaturschalters
Temperaturregelung konfigurierbar als Abluft-Zuluftkaskade, Zuluft-, Abluft-, Raum-Zuluftkaskade oder Raumregelung, Begrenzung der Zulufttemperatur sowohl absolut als auch als Differenz zur Ablufttemperatur, getrennte Sollwerte für Heizen und Kühlen mit frei definierbarer Totzone, Winter- und Sommerkompensation zur Schiebung des Heiz- und Kühlsollwertes, Nachtkühlfunktion mit und ohne Raumsensor, Konfiguration von bis zu 3 Register, bestehend aus Geniusmal 2 Heizregister, 2 E-Register, 2 Kühlregister und einer Wärmepumpe, Konfiguration der Wärmerückgewinnung, der Umluftklappe und der adiabatischen Rückluftkühlung, Anpassung der Reihenfolge der Sequenzen (Umluft vor/nach Heizung, Kühlregister vor/nach Wärmepumpe)
Feuchteregelung konfigurierbar als Abluft-, Zuluft oder Raumregelung, Begrenzung der Zuluftfeuchte bei Verwendung eines Befeuchters, getrennte Sollwerte für Be- und Entfeuchten, Ansteuerung von Dampfbefeuchter oder Wabenbefeuchter, Entfeuchtung über Kühlregister, Umluftklappe, Volumenstrom oder einer Kombination daraus
Luftqualitätsregelung konfigurierbar als CO2- und VOC- Regelung, Abluft- oder Raumsensor mit/ohne Ampelfunktion, Regelung der Luftqualität über die Umluftklappe und/oder den Volumenstrom
Steuerung des Gerätes über die Betriebsarten Aus, Nachtkühlung, Eco, Comfort, Auto, Vorgabe der Betriebsart über das Display, das Leitsystem, den Fernschalter oder die Schaltuhr mit unterschiedlichen Prioritätsebenen, integrierte Wochenschaltuhr mit 12 Schaltpunkten pro Tag, integrierter Ausnahmekalender mit einem getrennten Programm, getrennte Temperatur-, Feuchte-, Volumen- und Luftqualitätssollwerte für die Betriebsarten Eco und Comfort
Wärmerückgewinnung konfigurierbar als Akkublock, Rotationswärmetauscher, Plattentauscher mit/ohne Bypass oder Kreislaufverbund, 100% Leistung bei niedrigen Außentemperaturen in der Startphase, Blockierung bei niedrigen Außentemperaturen auf 100% zur Vermeidung von Frostalarm bei nachfolgendem Heizregister ohne Frostschutzschaltung im Wasserkreislauf, Erfassen der Alarmmeldung von Akkublock und Rotationswärmetauscher, Frostschutzüberwachung zur Steuerung der Auftaufunktion, automatische Umschaltung zwischen Kälte- und Wärmerückgewinnung
Umluftklappe konfigurierbar als Wärmerückgewinnungssystem mit Umschaltung zwischen Wärme- und Kälterückgewinnung, Position in der Regelsequenz der Temperaturregelung konfigurierbar, 100% Umluft bei niedrigen Außentemperaturen in der Startphase
2 Heizregister mit einstellbarer Außentemperaturgrenze zum Abschalten bei hohen Außentemperaturen, fixer Ventilöffnung bei tiefen Außentemperaturen und 2-Phasen-Forstschutz mittels Rücklauffühler, Frostschutzthermostat mit Zwangssteuerung von Pumpe und Ventil oder Frostschutzsensor mit Übersteuerung der Ventilstellung
2 E-Register mit 1 bis 4 Stufen, davon die erste Stufe mit optionaler Modulierung 0-10V, verzögertes Abschalten der Ventilatoren bei Betrieb der ElektroRegister, Überwachung der Sicherheitskette
2 KühlRegister mit einstellbarer Außentemperaturgrenze zum Abschalten bei tiefen Außentemperaturen
Adiabatische Rückluftkühlung konfigurierbar als einstufiges, mehrstufiges oder modulierendes System, Ansteuerung der Sprühventile, der Pumpe für das Umlaufwasser mit Niveaumessung und Trockenlaufschutz, der Füll- und Entleerventile, automatische Messung der Wasserqualität mit Vorgabe der Uhrzeit für den Wasserwechsel
Wärmepumpe konfigurierbar mit 1..3 Kompressoren mit/ohne Modulierung der Leistung über Inverter oder DigitalScroll, Überwachung der Nieder- und Hochdruckpressostate, Verdampfungs- und Kondensationstemperatur, konfigurierbare Hoch- und Rückschaltzeiten, konfigurierbare Ölrückführfunktion bei Einsatz eines Verbundes
Befeuchter konfigurierbar als Dampf-, Waben oder Universalbefeuchter, Universalbefeuchter zum Anschluss externer Befeuchtungssysteme welche ein Freigabe und Leistungssignal benötigen, Erfassen der Störmeldung und Leistungsvorgabe
Sämtliche Alarmmeldungen werden als Klartextmeldung mit der entsprechenden Alarmpriorität angezeigt, Datum/Uhrzeit des Auftretens und des Gehens werden in der Alarmliste angezeigt, Im Alarmarchiv können die letzten 50 Meldungen nachverfolgt, Quittierung der Alarmmeldungen und Löschen des Alarmarchivs über entsprechende Tasten am Display
Programmupdate über FTP oder USB-Stick, nachträgliches Einspielen einer neueren Version oder einer speziellen Anpassung kann bauseits mittels USB-Sticks erfolgen ohne Einsatz einen spezialisierten Technikers, Speichern der aktuellen Konfiguration im Flash, nachträgliches Rückstellen der Konfiguration auf Defaultwerte, Auslieferungszustand oder Rücklesen der gespeicherten Konfiguration
Kommunikation zu übergeordneten System über mittels Modbus TCP/IP über integrierte Ethernet-Schnittstelle und Konfiguration der IP-Adresse, der Subnet-Mask und der Gateway-Adresse direkt am Display, die Datenpunktliste liegt der Gerätedokumentation bei
Optional Kommunikation zu übergeordneten System über Modbus RTU RS232/485, Konfiguration der Baudrate, des Datenformates und der Slaveadresse direkt am Display, die Datenpunktliste liegt der Gerätedokumentation bei
Optional Kommunikation zu übergeordneten System über BACnet IP, vorkonfiguriertes Gateway mit integriertem Webserver für komfortable Analyse und Konfiguration, die Datenpunktliste liegt der Gerätedokumentation bei
Optional Kommunikation zu übergeordneten System über KNX, vorkonfiguriertes Gateway mit beiliegender Konfigurationssoftware, die Datenpunktliste liegt der Gerätedokumentation bei
Optionale Web-Visualisierung lauffähig auf Windows Xp/7/8 mittels Webbrowser wie Internet Explorer, Safari, Firfox, lauffähig auf Tablett oder Smartphone mittels Microbrowser, sämtliche Dateien (Java Bibliothek, html-Dateien, Bilder, usw.) werden beim Aufruf von der Steuerung hochgeladen weshalb am PC keine anlagenspezifische Software installiert werden muss (die Ausführung der Java Bibliothek muss am PC möglich sein), grafische Darstellung des Gerätes und sämtlicher Soll- und Istwerte auf einer Seiten für eine optimale Übersicht, zusätzliche Seiten für die Schaltuhr und die Alarme, Seitengröße optimiert für eine Displayauflösung von 1200x1024 Pixel, alternativ dieselbe Darstellung wie am Controller mit automatischer Skalierung der Darstellung auf Fenstergröße
Optionale Trendanzeige, umfangreiche Konfigurationsmöglichkeiten direkt am Display, Auswahl der dazustellenden Daten unabhängig von den aufgezeichneten Daten zur besseren Darstellbarkeit, Langzeitarchivierung auf SD-Karte oder USB-Stick, Auslesen der Daten des USB-Sticks direkt über FTP, Import der Archivdaten in jedem Tabellenkalkulationsprogramm zur weiterführende Analyse
Optionale Zonenregelung für bis zu 5 Zonen, freie Wahl der Bezeichnung jeder Zone, jede Zone konfigurierbar mit einem Register (Heiz-, Kühl-, Kombi- oder E-Register), Klappen oder Volumenstromklappen in Zu- und/oder Abluft, Zu- und Abluft Temperatursensor zur Regelung der Temperatur, separate Sollwerte für Temperatur, Zuluftgrenzen, Volumensollwerte bzw. Klappenöffnungen für die Betriebsarten Eco und Comfort, Vorgabe der Betriebsart über das Bediengerät, das Leitsystem, einen Fernschalter oder die Schaltuhr

4.0.3 Geräteausführung
Ausführung der Regelung mit folgender Standardausstattung bzw. laut Geräteskizzen (eventuell freie Abgänge und Ein/Ausgänge):
Schaltschrank im Gerät integriert, Hauptschalter und Display in Gerätefront integriert
Abgang 230V oder 400V für EC-Motor Zu- und Abluftventilator, Drehzahlvorgabe (keine Volumenstrom- oder Kanaldruckregelung)
Rückgewinnung:
 - Abgang Absperr-/Bypassklappe 24VAC, 0-10V, Eingang Pressostat Vereisungsschutz
 - Abgang Rotationstauscher 230V/10A, Drehzahlvorgabe, Erfassung Störmeldung
Register:
 - Abgang Pumpe Heizregister 230V/6A, Ansteuerung Ventil 24VAC/0-10V, Frostschutz-thermostat (montiert)
 - Abgang Pumpe Kühlregister 230V/6A, Ansteuerung Ventil 24VAC/0-10V
 - Alternativ Heiz-/Kühlregister: Digitaleingang Frostschutz, Digitaleingang Umschaltung Heizen/Kühlen, Digitalausgang Pumpe, Digitalausgang Umschaltung Heizen/Kühlen, Analogausgang Ventil 0-10V
 - Alternativ externe Kältemaschine: Digitaleingang Störmeldung, Digitaleingang Umschaltung Heizen/Kühlen, Digitalausgang Freigabe, Digitalausgang Umschaltung Heizen/Kühlen, Analogausgang Leistungsvorgabe 0-10V
Dampfbefeuchter
 - Ansteuerung Dampfbefeuchter, Freigabe/Leistungsvorgabe 0/2-10V, Eingang Störmeldung
 - Leistungsabgang nur nach vorheriger Klärung !
 - Abgang Frisch- und Fortluftklappe 24VAC, auf/zu (montiert)
 - Filterüberwachungen mittels Pressostat für 2xFrisch- und 2xAbluftfilter (montiert)
 - Temperatursensoren für Frisch-, Zu- und Abluft (Sensorik je nach Geräteausführung nach Möglichkeit montiert sonst lose)
 - Feuchtesensoren für Zu- und Abluft (Alternativ Raumsensor statt Abluftsensor)
 - Luftqualitätssensor CO2 für Abluft (Alternativ Raumsensor und VOC-Sensor)
 - Volumenstromsensoren für Zu- und Abluft (Differenzdruckmessung an Ventilatordüse); Alternativ Kanaldruckmessung
Brandschutz:
 - Eingang Brandabschaltung über potentialfreien Kontakt von Brandmeldezentrale
 - Eingang für Rauchmelder Zu- und Abluft inkl. Speisung 24VDC
 - Abgang 230V/10A Brandschutzklappen, Abschaltung der Versorgung bei Alarm von Brandmeldezentrale oder Alarm Rauchmelder, Überwachung der Endlagenschalter von 8 Brandschutzklappen
 - Fernschalter mit Betriebswahlschalter 0-Auto-1-2, Potentiometer Temperaturoffset -3..+3K, alternativ als Volumenoffset 0..100% konfigurierbar, Betriebs- und Störmeldeled (lose)
 - Software geladen und vorkonfiguriert
 - Schnittstelle BACnet IP, Gateway mit integriertem Webserver für Konfiguration und Datenanalyse (bauseitige Anpassung der IP-Adressen)
 - Trendfunktion zur gleichzeitigen grafischen Darstellung von 5 Messwerten, Messwerte frei wählbar, Langzeitspeicherung auf USB-Stick als CSV-Dateien, Auslesen über FTP

0.31.0 Stellmotoren
0.31.1 Stellmotor 24V
24V, AUF/ZU
Mechanische Eigenschaften:
mit runder oder eckiger Klappenachse
nicht modulare AUF/ZU Funktion
Drehwinkel 0…95° begrenzbar durch verstellbare mechanische Anschläge
Wählbare Drehrichtung (rechts/links) Handverstellung mittels Getriebeausrastung mit Drucktaste, selbstrückstellend
Elektrische Eigenschaften:
Schutzgrad IP54 in jeder Montageposition
Nennspannung AC/DC 24V 50/60 Hz
Funktionsbereich AC/DC

24V, 0...10V
Mechanische Eigenschaften
mit runder oder eckiger Klappenachse
modulare AUF/ZU Funktion mit Arbeitsbereich DC 2…10V
Drehwinkel 0…95° beidseitig begrenzbar durch verstellbare mechanische Anschläge
Wählbare Drehrichtung (rechts/links) Handverstellung mittels Getriebeausrastung mit Drucktaste, selbstrückstellend

Elektrische Eigenschaften:
Schutzgrad IP54 in jeder Montageposition
Nennspannung AC 24V 50/60 Hz, DC 24V
Funktionsbereich AC/DC

**01.01.0010 RLT Anlage 01, 7.500 m³/h, Aufstell-Ort: U1.031**
Anlage: RLT 01 Ausstellungsraum

Gerätetype: kombiniertes Zu-/Abluftgerät übereinander

Zuluftgerät
Volumenstrom: 7500 m³/h
ext. Druck: 400 Pa
Luftgeschw.: 2,1 m/s

Abluftgerät
Volumenstrom: 7500 m³/h
ext. Druck: 400 Pa
Luftgeschw.: 2,1 m/s

ErP 2018 konform
RLT Energieeffizienzklasse: B
Gehäuseausführung wie unter Position 0.1.0 beschrieben.
Paneelmaterialien Zuluftgerät: außen plast.7035, innen verzinkt, Boden verzinkt
Paneelmaterialien Abluftgerät: außen plast.7035, innen verzinkt, Boden verzinkt
Gerätekomponenten in Luftrichtung wie nachfolgend beschrieben (Zuluftgerät/Abluftgerät).

1.1.0 Stirnwandelement [SW]
Stirnwandelement wie unter Position 0.6.1 beschrieben, Paneele innen verzinkt, Boden verzinkt., mit Klappe innenliegend, Öffnung gesamter Gerätequerschnitt, Abmessungen: 1404 x 704 mm.

Zubehör:
Stutzen entkoppelt wie unter Position 0.5.4 beschrieben
1x Stellmotor  5 Nm, 24V, on/off montiert wie unter Position 0.31.1 beschrieben

1.2.0 Leerteil [L]
Paneele innen verzinkt, Boden verzinkt.

1.3.0 Taschenfilter [TF]
Taschenfilter wie unter Position 0.14.0 beschrieben, Paneele innen verzinkt, Boden verzinkt.

Filtertype: HI-FLO 50+ 520 F7
Filterklasse: ISO ePM1 60%
Filterfläche: 12,4 m²
Taschenlänge: 520 mm
Filteranfangsdruck: 85 Pa
Filterenddruck: 185 Pa
Filterelemente: 2 Stück 592 x 592 mm

Zubehör:
Druckmessnippel montiert
Zeigermanometer
Differenzdruckschalter
Filteraufnahmerahmen verzinkt wie unter Position 0.12.0 beschrieben
Revisionstüre mit Steckschlüssel wie unter Position 0.2.3 beschrieben

1.4.0 Plattenwärmetauscherteil [PT]
Plattenwärmetauscherteil wie unter Position 0.23.0 beschrieben, Paneele innen verzinkt, Boden verzinkt. Plattentauscher Aluminium mit Bypassklappe.

Technische Daten Winterbetrieb
Außenluftmenge: 7500 m³/h
Fortluftmenge: 7500 m³/h
Temperatur Außenluft: -12 °C 80 %
Temperatur Abluft: 20 °C / 30 %
maximaler Druckverlust Zuluft: 197 Pa
maximaler Druckverlust Abluft: 197 Pa
Rückwärmtemperatur mindestens: 13,6 °C
Rückgewonnene Leistung min.: 64,44 kW

HKlasse: H1
EN308: 77.7 %
ErP: 77.7 %
Heizen: 80 %
Heizen [trocken]: 77 %

Zubehör:
Wanne geneigt Edelstahl entspr. VDI 6022 wie unter Position 0.3.4 beschrieben
Bypass im Zuluftstrom
Revisionswand/-wände abnehmbar (Knebel) wie unter Position 0.2.1 beschrieben
Differenzdruckschalter für Bypasssteuerung
1x Stellmotor  10 Nm, 24V, 0..10 V montiert wie unter Position 0.31.1 beschrieben

1.5.0 Erhitzerelement [EH]
Erhitzerelement wie unter Position 0.20.0 beschrieben, Paneele innen verzinkt, Boden verzinkt.

Luft ein: 8 °C
Luft aus: 22 °C
Druckverlust Luft: 46 Pa
Medium: Wasser 1540 l/h
Medium ein: 60 °C
Medium aus: 40 °C
Druckverlust Medium 7,06 kPa
Leistung : 35,3 kW
Material Tauscherpaket: Rohre Kupfer, Lamellen Aluminium
Material Tauscherrahmen: verzinkt
Lamellenabstand min.: 2,0 mm

Zubehör:
Einbauschienen verzinkt
Frostschutzthermostat

1.6.0 Leerteil [L]
Paneele innen verzinkt, Boden verzinkt.

Zubehör:
Revisionstüre mit Steckschlüssel wie unter Position 0.2.3 beschrieben

1.7.0 Ventilatorteil [V]
Ventilatorteil wie unter Position 0.30.0 beschrieben, Paneele innen verzinkt, Boden verzinkt.
komplett mit VM-Einheit.
Ventilator Type: GR45I-ZID.GG.CR
Luftmenge: 7500 m³/h
Externe Pressung: 400 Pa
Gesamtpressung: 830 Pa
Drehzahl: 2047 1/min
Wellenleistung: 2.46 kW
Wirkungsgrad: 70.2 %
Elekt. Leistungsklasse P: 2.46 kW (P1 (P m,ref=3.5)) kW
Schall (LW): 85.7 dB(A)

Oktavband saugseitig:
63 / 125 / 250 / 500 / 1000 / 2000 / 4000 / 8000 Hz
47 / 59 / 68 / 71 / 68 / 69 / 65 / 63 dB(A)

Oktavband druckseitig:
63 / 125 / 250 / 500 / 1000 / 2000 / 4000 / 8000 Hz
50 / 66 / 73 / 78 / 80 / 81 / 77 / 71 dB(A)

Motor:
Motor Type: inc., IP 54, , 3~380-480V 50/60 Hz
Nennleistung: 3.4 kW
Nenndrehzahl: 2300 1/min
Nennstrom: 4.5 A

SFP
SFPv-Wert: 1109
SFP-Klasse: SFP 3

Antriebsmotor: Drehstrommotor

Zubehör:
Stutzen entkoppelt Ausblas wie unter Position 0.5.4 beschrieben
Verkabelung Leuchte mit Schalter
Schauglas 236x236 mm wie unter Position 0.8.2 beschrieben
Revisionstüre mit Steckschlüssel wie unter Position 0.2.3 beschrieben
LED Lampe 230V IP65 wie unter Position 0.7.1 beschrieben

Druckmesspunkte für Volumenstrom
Meßumformer
Berührungsschutzgitter Ansaug

Reparaturschalter mit Hilfskontakt 1NO+1NC
Verkabelung Reparaturschalter
Verkabelung mit geschirmten Kabeln

1.8.0 Stirnwandelement [SW]
Stirnwandelement wie unter Position 0.6.1 beschrieben, Paneele innen verzinkt, Boden verzinkt., ohne Klappe, Öffnung gesamter Gerätequerschnitt, Abmessungen: 1404 x 704 mm.

Zubehör:
Stutzen entkoppelt wie unter Position 0.5.4 beschrieben

1.9.0 Taschenfilter [TF]
Taschenfilter wie unter Position 0.14.0 beschrieben, Paneele innen verzinkt, Boden verzinkt.

Filtertype: HI-FLO 600 M5
Filterklasse: ISO ePM10 60%
Filterfläche: 12 m²
Taschenlänge: 600 mm
Filteranfangsdruck: 45 Pa
Filterenddruck: 135 Pa
Filterelemente: 2 Stück 592 x 592 mm

Zubehör:
Druckmessnippel montiert
Zeigermanometer
Differenzdruckschalter
Filteraufnahmerahmen verzinkt wie unter Position 0.12.0 beschrieben
Revisionstüre mit Steckschlüssel wie unter Position 0.2.3 beschrieben

1.10.0 Plattenwärmetauscherteil [PT]
Plattenwärmetauscherteil wie unter Position 0.23.0 beschrieben, Paneele innen verzinkt, Boden verzinkt.
Die technischen Daten des Plattentauschers sind im Zuluftteil des Gerätes angegeben.

1.11.0 Leerteil [L]
Paneele innen verzinkt, Boden verzinkt.

1.12.0 Ventilatorteil [V]
Ventilatorteil wie unter Position 0.30.0 beschrieben, Paneele innen verzinkt, Boden verzinkt.
komplett mit VM-Einheit.
Ventilator Type: GR45I-ZID.DG.CR
Luftmenge: 7500 m³/h
Externe Pressung: 400 Pa
Gesamtpressung: 737 Pa
Drehzahl: 1977 1/min
Wellenleistung: 2.2 kW
Wirkungsgrad: 69.9 %
Elekt. Leistungsklasse P: 2.2 kW (P1 (P m,ref=3.1)) kW
Schall (LW): 82.5 dB(A)

Oktavband saugseitig:
63 / 125 / 250 / 500 / 1000 / 2000 / 4000 / 8000 Hz
50 / 61 / 69 / 68 / 68 / 67 / 65 / 64 dB(A)

Oktavband druckseitig:
63 / 125 / 250 / 500 / 1000 / 2000 / 4000 / 8000 Hz
51 / 73 / 72 / 77 / 77 / 74 / 70 / 68 dB(A)

Motor:
Motor Type: inc., IP 54, , 3~380-480V 50/60 Hz
Nennleistung: 2.4 kW
Nenndrehzahl: 2050 1/min
Nennstrom: 3.25 A

SFP
SFPv-Wert: 991
SFP-Klasse: SFP 2

Antriebsmotor: Drehstrommotor

Zubehör:
Stutzen entkoppelt Ausblas wie unter Position 0.5.4 beschrieben
Verkabelung Leuchte mit Schalter
Schauglas 236x236 mm wie unter Position 0.8.2 beschrieben
Revisionstüre mit Steckschlüssel wie unter Position 0.2.3 beschrieben
LED Lampe 230V IP65 wie unter Position 0.7.1 beschrieben
Druckmesspunkte für Volumenstrom
Meßumformer
Berührungsschutzgitter Ansaug
Reparaturschalter mit Hilfskontakt 1NO+1NC
Verkabelung Reparaturschalter
Verkabelung mit geschirmten Kabeln

1.13.0 Allgemeines Zubehör
Grundrahmen 80 mm wie unter Position 0.4.1 beschrieben
Potentialausgleichskabel 16 mm²
Kranlaschen
Verpackung entsprechend RLT 01, Tabelle 23, Punkt 9
Kabeldurchführungen und Verschraubungen

Zusätzliche Angaben zur Regelung
imperia 51
Volumenstromregelung
Schaltschrank: Extern
- Aufbau im Schaltschrank
- Steuerstromversorgung 24VDC
- Zuluftventilator: Abgang 230/400V, 0.5-6kW, EBM Papst oder Inverter, Freigabe und Drehzahlvorgabe 0/2-10V,
Eingang Stör- oder Betriebsmeldung
- Abluftventilator: Abgang 230/400V, 0.5-6kW, EBM Papst oder Inverter, Freigabe und Drehzahlvorgabe 0/2-10V,
Eingang Stör- oder Betriebsmeldung
- Rückgewinnung
- Abgang Absperr-/Bypassklappe, Eingang Pressostat Vereisungsschutz
- Heizbatterie: Abgang Pumpe 230V/6A, Abgang Ventil, Eingang Frostschutzthermostat
- Frisch-/Fortluftklappe: Abgang 24VDC, auf/zu oder Federrücklauf
- Brandschutz
- Speisung 230VAC geschaltet für Brandschutzklappen Einzelmeldung
- Speisung Rauchmelder Zu-/Abluft 24VDC
- 2x Eingang Rauchmelder
- 1x Eingang Brandabschaltung
Hinweis: Rauchmelder und Brandabschaltung schalten die Versorgung der Brandschutzklappen ab
- Eingang Pressostat 2x Frisch- und 2x Abluftfilter
- Eingang Temperatursensor Frisch-, Zu-, und Abluft, Rücklauf Heizbatterie, Sensortype NTC 10K,
0-10V
- Eingang Feuchtesensor Zu- Abluft, Frischluft 0-10V
- Eingang Luftqualitätssensor 0-10V
- Eingang Volumenstromsensor Zu- und Abluft 0-10V (Differenzdruckmessung Ventilatordüse)
- alternativ Eingang Kanaldrucksensor Zu- und Abluft 0-10V
- Fernschalter: Eingang Betriebswahlschalter Aus/Eco/Comfort/Auto, Eingang Potentiometer
Temperatur- oder Volumenoffset, Ausgang Betriebs- und Störmeldeled 24VDC/100mA
- Ausgang potentialfrei Betrieb und Störung
- Regler Imperia 51, Farb- Touchscreen 7", Schnittstellen RS232, RS485, Ethernet, USB-Host, Slot für SD-Card,
integrierter Webserver, Schutzgrad IP54 Frontseite/IP20 Gehäuserückseite
- Softwareapplikation Imperia 51 geladen und vorkonfiguriert entsprechend der Geräteausführung
- Softwareerweiterung Trendfunktion, grafische Darstellung von 5 ausgewählten Messgrößen,
Umschaltung
Online/Offline, Speicherung aller relevanten Messwerte/Signalausgänge auf einen USB-Stick als
CSV- Datei, inkl.USB-Stick 4GB
Schaltschrank für EC Ventilator / 8kW
- Schnittstelle BACnet IP (25DP)

Feldgeräte/Zubehör lose
- 1x Kanal-Temperatursensor S+S, TF65 Pt1000 200mm inkl. Montageflansch (Frischluft) - 2x Kanal-Temperatur/Feuchtesensor S+S, KFTF-U (Zu-, Abluft)
- 1x Klappenantrieb 24VDC, auf/zu (Fortluft)
- 1x Fernschalter S+S RTB-P_D4_2L_FRIJA II, Art.Nr. 1101-4070-0625-124
- 1x 3-Wegemischventile mit Stellantrieb 1500-3000 l/h
- 1x HEKATRON LRS 02 Rauchschaltersystem 24V AC/DC (HEKATRON LRS 02 Rauchschaltersystem 24V AC/DC)

1.14.0 Gerätetyp
Die Lüftungsgeräte wurden an den Baukörper angepasst daher sind die Abmessungen bindend.
max. Abmessungen :
(LxBxH): 4238 x 1500 x 1600 mm
Bestehend aus 6 Liefereinheiten in zerlegbarer Ausführung
Gewicht ca.: 1323 kg
Menge: 1,000 St
DIN 276-1 2008-12: 431000000

**01.01.0020 RLT Anlage 02, 5.800 m³/h, Aufstell-Ort: U1.007**
Anlage: RLT 02 Ausstellungsraum

Gerätetype: kombiniertes Zu-/Abluftgerät übereinander

Zuluftgerät
Volumenstrom: 5800 m³/h
ext. Druck: 400 Pa
Luftgeschw.: 2 m/s

Abluftgerät
Volumenstrom: 5800 m³/h
ext. Druck: 400 Pa
Luftgeschw.: 2 m/s

ErP 2018 konform
RLT Energieeffizienzklasse: A
Gehäuseausführung wie unter Position 0.1.0 beschrieben.
Paneelmaterialien Zuluftgerät: außen plast.7035, innen verzinkt, Boden verzinkt
Paneelmaterialien Abluftgerät: außen plast.7035, innen verzinkt, Boden verzinkt
Gerätekomponenten in Luftrichtung wie nachfolgend beschrieben (Zuluftgerät/Abluftgerät).

2.1.0 Stirnwandelement [SW]
Stirnwandelement wie unter Position 0.6.1 beschrieben, Paneele innen verzinkt, Boden verzinkt., mit Klappe innenliegend, Öffnung gesamter Gerätequerschnitt, Abmessungen: 1220 x 667 mm.

Zubehör:
Stutzen entkoppelt wie unter Position 0.5.4 beschrieben
1x Stellmotor  5 Nm, 24V, on/off montiert wie unter Position 0.31.1 beschrieben

2.2.0 Leerteil [L]
Paneele innen verzinkt, Boden verzinkt.

2.3.0 Taschenfilter [TF]
Taschenfilter wie unter Position 0.14.0 beschrieben, Paneele innen verzinkt, Boden verzinkt.

Filtertype: HI-FLO 50+ 520 F7
Filterklasse: ISO ePM1 60%
Filterfläche: 12,4 m²
Taschenlänge: 520 mm
Filteranfangsdruck: 61 Pa
Filterenddruck: 161 Pa
Filterelemente: 2 Stück 592 x 592 mm

Zubehör:
Druckmessnippel montiert
Zeigermanometer
Differenzdruckschalter
Filteraufnahmerahmen verzinkt wie unter Position 0.12.0 beschrieben
Revisionstüre mit Steckschlüssel wie unter Position 0.2.3 beschrieben

2.4.0 Plattenwärmetauscherteil [PT]
Plattenwärmetauscherteil wie unter Position 0.23.0 beschrieben, Paneele innen verzinkt, Boden verzinkt. Plattentauscher Aluminium mit Bypassklappe.

Technische Daten Winterbetrieb
Außenluftmenge: 5800 m³/h
Fortluftmenge: 5800 m³/h
Temperatur Außenluft: -12 °C 80 %
Temperatur Abluft: 20 °C / 30 %
maximaler Druckverlust Zuluft: 164 Pa
maximaler Druckverlust Abluft: 164 Pa
Rückwärmtemperatur mindestens: 13,76 °C
Rückgewonnene Leistung min.: 50,14 kW

HKlasse: H1
EN308: 78.3 %
ErP: 78.3 %
Heizen: 80,5 %
Heizen [trocken]: 78 %

Zubehör:
Wanne geneigt Edelstahl entspr. VDI 6022 wie unter Position 0.3.4 beschrieben
Bypass im Zuluftstrom
Revisionswand/-wände abnehmbar (Knebel) wie unter Position 0.2.1 beschrieben
Differenzdruckschalter für Bypasssteuerung
1x Stellmotor  10 Nm, 24V, 0..10 V montiert wie unter Position 0.31.1 beschrieben

2.5.0 Erhitzerelement [EH]
Erhitzerelement wie unter Position 0.20.0 beschrieben, Paneele innen verzinkt, Boden verzinkt.

Luft ein: 8 °C
Luft aus: 22 °C
Druckverlust Luft: 43 Pa
Medium: Wasser 1189 l/h
Medium ein: 60 °C
Medium aus: 40 °C
Druckverlust Medium 6,69 kPa
Leistung : 27,3 kW
Material Tauscherpaket: Rohre Kupfer, Lamellen Aluminium
Material Tauscherrahmen: verzinkt
Lamellenabstand min.: 2,0 mm

Zubehör:
Einbauschienen verzinkt
Frostschutzthermostat

2.6.0 Leerteil [L]
Paneele innen verzinkt, Boden verzinkt.

Zubehör:
Revisionstüre mit Steckschlüssel wie unter Position 0.2.3 beschrieben

2.7.0 Ventilatorteil [V]
Ventilatorteil wie unter Position 0.30.0 beschrieben, Paneele innen verzinkt, Boden verzinkt.
komplett mit VM-Einheit.
Ventilator Type: GR45I-ZID.DG.CR
Luftmenge: 5800 m³/h
Externe Pressung: 400 Pa
Gesamtpressung: 754 Pa
Drehzahl: 1826 1/min
Wellenleistung: 1.74 kW
Wirkungsgrad: 69.9 %
Elekt. Leistungsklasse P: 1.74 kW (P1 (P m,ref=2.5)) kW
Schall (LW): 78.9 dB(A)

Oktavband saugseitig:
63 / 125 / 250 / 500 / 1000 / 2000 / 4000 / 8000 Hz
39 / 61 / 64 / 66 / 65 / 64 / 60 / 55 dB(A)

Oktavband druckseitig:
63 / 125 / 250 / 500 / 1000 / 2000 / 4000 / 8000 Hz
45 / 66 / 67 / 74 / 74 / 71 / 66 / 61 dB(A)

Motor:
Motor Type: inc., IP 54, , 3~380-480V 50/60 Hz
Nennleistung: 2.4 kW
Nenndrehzahl: 2050 1/min
Nennstrom: 3.25 A

SFP
SFPv-Wert: 1008
SFP-Klasse: SFP 2

Antriebsmotor: Drehstrommotor

Zubehör:
Stutzen entkoppelt Ausblas wie unter Position 0.5.4 beschrieben
Verkabelung Leuchte mit Schalter
Schauglas 236x236 mm wie unter Position 0.8.2 beschrieben
Revisionstüre mit Steckschlüssel wie unter Position 0.2.3 beschrieben
LED Lampe 230V IP65 wie unter Position 0.7.1 beschrieben
Druckmesspunkte für Volumenstrom
Meßumformer
Berührungsschutzgitter Ansaug
Reparaturschalter mit Hilfskontakt 1NO+1NC
Verkabelung Reparaturschalter
Verkabelung mit geschirmten Kabeln

2.8.0 Stirnwandelement [SW]
Stirnwandelement wie unter Position 0.6.1 beschrieben, Paneele innen verzinkt, Boden verzinkt., ohne Klappe, Öffnung gesamter Gerätequerschnitt, Abmessungen: 1220 x 667 mm.

Zubehör:
Stutzen entkoppelt wie unter Position 0.5.4 beschrieben

2.9.0 Taschenfilter [TF]
Taschenfilter wie unter Position 0.14.0 beschrieben, Paneele innen verzinkt, Boden verzinkt.

Filtertype: HI-FLO 600 M5
Filterklasse: ISO ePM10 60%
Filterfläche: 12 m²
Taschenlänge: 600 mm
Filteranfangsdruck: 32 Pa
Filterenddruck: 96 Pa
Filterelemente: 2 Stück 592 x 592 mm

Zubehör:
Druckmessnippel montiert
Zeigermanometer
Differenzdruckschalter
Filteraufnahmerahmen verzinkt wie unter Position 0.12.0 beschrieben
Revisionstüre mit Steckschlüssel wie unter Position 0.2.3 beschrieben

2.10.0 Plattenwärmetauscherteil [PT]
Plattenwärmetauscherteil wie unter Position 0.23.0 beschrieben, Paneele innen verzinkt, Boden verzinkt.
Die technischen Daten des Plattentauschers sind im Zuluftteil des Gerätes angegeben.

2.11.0 Leerteil [L]
Paneele innen verzinkt, Boden verzinkt.

2.12.0 Ventilatorteil [V]
Ventilatorteil wie unter Position 0.30.0 beschrieben, Paneele innen verzinkt, Boden verzinkt.
komplett mit VM-Einheit.
Ventilator Type: GR45I-ZID.DC.CR
Luftmenge: 5800 m³/h
Externe Pressung: 400 Pa
Gesamtpressung: 663 Pa
Drehzahl: 1738 1/min
Wellenleistung: 1.53 kW
Wirkungsgrad: 69.9 %
Elekt. Leistungsklasse P: 1.53 kW (P1 (P m,ref=2.2)) kW
Schall (LW): 77.6 dB(A)

Oktavband saugseitig:
63 / 125 / 250 / 500 / 1000 / 2000 / 4000 / 8000 Hz
38 / 59 / 64 / 65 / 63 / 62 / 59 / 55 dB(A)

Oktavband druckseitig:
63 / 125 / 250 / 500 / 1000 / 2000 / 4000 / 8000 Hz
43 / 65 / 66 / 72 / 73 / 70 / 65 / 59 dB(A)

Motor:
Motor Type: inc., IP 54, , 3~380-480V 50/60 Hz
Nennleistung: 1.7 kW
Nenndrehzahl: 1800 1/min
Nennstrom: 2.33 A

SFP
SFPv-Wert: 903
SFP-Klasse: SFP 2

Antriebsmotor: Drehstrommotor

Zubehör:
Stutzen entkoppelt Ausblas wie unter Position 0.5.4 beschrieben
Verkabelung Leuchte mit Schalter
Schauglas 236x236 mm wie unter Position 0.8.2 beschrieben
Revisionstüre mit Steckschlüssel wie unter Position 0.2.3 beschrieben
LED Lampe 230V IP65 wie unter Position 0.7.1 beschrieben
Druckmesspunkte für Volumenstrom
Meßumformer
Berührungsschutzgitter Ansaug

Reparaturschalter mit Hilfskontakt 1NO+1NC
Verkabelung Reparaturschalter
Verkabelung mit geschirmten Kabeln

2.13.0 Allgemeines Zubehör
Grundrahmen 80 mm wie unter Position 0.4.1 beschrieben
Potentialausgleichskabel 16 mm²
Kranlaschen
Verpackung entsprechend RLT 01, Tabelle 23, Punkt 9
Kabeldurchführungen und Verschraubungen

Zusätzliche Angaben zur Regelung
imperia 51
Volumenstromregelung
Schaltschrank: Extern
- Aufbau im Schaltschrank
- Steuerstromversorgung 24VDC
- Zuluftventilator: Abgang 230/400V, 0.5-6kW, EBM Papst oder Inverter, Freigabe und Drehzahlvorgabe 0/2-10V,
Eingang Stör- oder Betriebsmeldung
- Abluftventilator: Abgang 230/400V, 0.5-6kW, EBM Papst oder Inverter, Freigabe und Drehzahlvorgabe 0/2-10V,
Eingang Stör- oder Betriebsmeldung
- Rückgewinnung
- Abgang Absperr-/Bypassklappe, Eingang Pressostat Vereisungsschutz
- Heizbatterie: Abgang Pumpe 230V/6A, Abgang Ventil, Eingang Frostschutzthermostat
- Frisch-/Fortluftklappe: Abgang 24VDC, auf/zu oder Federrücklauf
- Brandschutz
- Speisung 230VAC geschaltet für Brandschutzklappen Einzelmeldung
- Speisung Rauchmelder Zu-/Abluft 24VDC
- 2x Eingang Rauchmelder
- 1x Eingang Brandabschaltung
Hinweis: Rauchmelder und Brandabschaltung schalten die Versorgung der Brandschutzklappen ab
- Eingang Pressostat 2x Frisch- und 2x Abluftfilter
- Eingang Temperatursensor Frisch-, Zu-, und Abluft, Rücklauf Heizbatterie, Sensortype NTC 10K,
0-10V
- Eingang Feuchtesensor Zu- Abluft, Frischluft 0-10V
- Eingang Luftqualitätssensor 0-10V
- Eingang Volumenstromsensor Zu- und Abluft 0-10V (Differenzdruckmessung Ventilatordüse)
- alternativ Eingang Kanaldrucksensor Zu- und Abluft 0-10V
- Fernschalter: Eingang Betriebswahlschalter Aus/Eco/Comfort/Auto, Eingang Potentiometer
Temperatur- oder Volumenoffset, Ausgang Betriebs- und Störmeldeled 24VDC/100mA
- Ausgang potentialfrei Betrieb und Störung
- Regler Imperia 51, Farb- Touchscreen 7", Schnittstellen RS232, RS485, Ethernet, USB-Host, Slot f
für SD-Card, integrierter Webserver, Schutzgrad IP54 Frontseite/IP20 Gehäuserückseite
- Softwareapplikation Imperia 51 geladen und vorkonfiguriert entsprechend der Geräteausführung
- Softwareerweiterung Trendfunktion, grafische Darstellung von 5 ausgewählten Messgrößen,
Umschaltung Online/Offline, Speicherung aller relevanten Messwerte/Signalausgänge auf einen
USB- Stick als CSV-Datei, inkl.USB-Stick 4GB
Schaltschrank für EC Ventilator / 8kW
- Schnittstelle BACnet IP (25DP)

Feldgeräte/Zubehör lose
- 1x Kanal-Temperatursensor S+S, TF65 Pt1000 200mm inkl. Montageflansch (Frischluft) - 2x Kanal-Temperatur/Feuchtesensor S+S, KFTF-U (Zu-, Abluft)
- 1x Klappenantrieb 24VDC, auf/zu (Fortluft)
- 1x Fernschalter S+S RTB-P_D4_2L_FRIJA II, Art.Nr. 1101-4070-0625-124
- 1x 3-Wegemischventile mit Stellantrieb 1500-3000 l/h
- 1x HEKATRON LRS 02 Rauchschaltersystem 24V AC/DC (HEKATRON LRS 02 Rauchschaltersystem 24V AC/DC)

2.14.0 Gerätetyp
Die Lüftungsgeräte wurden an den Baukörper angepasst daher sind die Abmessungen bindend.
max. Abmessungen :
(LxBxH): 4238 x 1316 x 1526 mm
Bestehend aus 6 Liefereinheiten in zerlegbarer Ausführung
Gewicht ca.: 1193 kg
Menge: 1,000 St
DIN 276-1 2008-12: 431000000

**01.01.0030 RLT Anlage 03, 3.500 m³/h, Aufstell-Ort: Hörsaal 0.024**
Anlage: RLT 03 Hörsaal mit Schalldämpfer

Gerätetype: kombiniertes Zu-/Abluftgerät nebeneinander

Zuluftgerät
Volumenstrom: 3500 m³/h
ext. Druck: 400 Pa
Luftgeschw.: 1,6 m/s

Abluftgerät
Volumenstrom: 3500 m³/h
ext. Druck: 400 Pa
Luftgeschw.: 1,6 m/s

ErP 2018 konform
RLT Energieeffizienzklasse: A+
Gehäuseausführung wie unter Position 0.1.0 beschrieben.
Paneelmaterialien Zuluftgerät: außen plast.7035, innen verzinkt, Boden verzinkt
Paneelmaterialien Abluftgerät: außen plast.7035, innen verzinkt, Boden verzinkt
Gerätekomponenten in Luftrichtung wie nachfolgend beschrieben (Zuluftgerät/Abluftgerät).

3.1.0 Stirnwandelement [SW]
Stirnwandelement wie unter Position 0.6.1 beschrieben, Paneele innen verzinkt, Boden verzinkt., mit Klappe innenliegend, Öffnung gesamter Gerätequerschnitt, Abmessungen: 915 x 667 mm.

Zubehör:
Stutzen entkoppelt wie unter Position 0.5.4 beschrieben
1x Stellmotor  5 Nm, 24V, on/off montiert wie unter Position 0.31.1 beschrieben

3.2.0 Leerteil [L]
Paneele innen verzinkt, Boden verzinkt.

3.3.0 Taschenfilter [TF]
Taschenfilter wie unter Position 0.14.0 beschrieben, Paneele innen verzinkt, Boden verzinkt.

Filtertype: OPAKFIL ES OPGP-F9-296
Filterklasse: ISO ePM1 80%
Filterfläche: 25 m²
Taschenlänge: 296 mm
Filteranfangsdruck: 57 Pa
Filterenddruck: 157 Pa
Filterelemente: 1 Stück 592 x 592 mm + 1 Stück 287 x 592 mm

Zubehör:
Druckmessnippel montiert
Zeigermanometer
Differenzdruckschalter
Filteraufnahmerahmen verzinkt wie unter Position 0.12.0 beschrieben
Revisionstüre mit Steckschlüssel wie unter Position 0.2.3 beschrieben

3.4.0 Schalldämpferteil [SD]
Schalldämpferteil wie unter Position 0.11.0 beschrieben, Paneele innen verzinkt, Boden verzinkt.
Komplett mit Schalldämpferkulissen mit folgenden minimalen Dämmwerten:
63 / 125 / 250 / 500 / 1000 / 2000 / 4000 / 8000 Hz
5 / 8 / 16 / 24 / 35 / 28 / 22 / 17 dB(A)

Zubehör:
Glasseidenabdeckung
Kulissenrahmen verzinkt
Kulissen ausbaubar

3.5.0 Plattenwärmetauscherteil [PT]
Plattenwärmetauscherteil wie unter Position 0.23.0 beschrieben, Paneele innen verzinkt, Boden verzinkt. Plattentauscher Aluminium mit Bypassklappe.

Technische Daten Winterbetrieb
Außenluftmenge: 3500 m³/h
Fortluftmenge: 3500 m³/h
Temperatur Außenluft: -12 °C 90 %
Temperatur Abluft: 20 °C / 30 %
maximaler Druckverlust Zuluft: 213 Pa
maximaler Druckverlust Abluft: 213 Pa
Rückwärmtemperatur mindestens: 14,24 °C
Rückgewonnene Leistung min.: 30,83 kW

Technische Daten Sommerbetrieb
Außenluftmenge: 3500 m³/h
Fortluftmenge: 3500 m³/h
Temperatur Außenluft: 34 °C 40 %
Temperatur Abluft: 26 °C / 50 %
maximaler Druckverlust Zuluft: 213 Pa
maximaler Druckverlust Abluft: 213 Pa
Rückwärmtemperatur mindestens: 27,57 °C
Rückgewonnene Leistung min.: 7,6 kW

HKlasse: H1
EN308: 80.4 %
ErP: 80.4 %
Heizen: 82 %
Kühlen: 80,32 %
Heizen [trocken]: 80 %
Kühlen [trocken]: 80 %

Zubehör:
Wanne geneigt Edelstahl entspr. VDI 6022 wie unter Position 0.3.4 beschrieben
Bypass im Zuluftstrom
Revisionswand/-wände abnehmbar (Knebel) wie unter Position 0.2.1 beschrieben
Differenzdruckschalter für Bypasssteuerung
1x Stellmotor  5 Nm, 24V, 0..10 V montiert wie unter Position 0.31.1 beschrieben

3.6.0 Kühlerelement [KH] Ausführung als Change over Tauscher
Kühlerelement wie unter Position 0.21.0 beschrieben, Paneele innen verzinkt, Boden verzinkt.

Luft ein: 34 °C / 40 %
Luft aus: 18 °C / 91,3 %
Druckverlust Luft: 75 Pa
Medium: R410A
Verdampfungstemperatur: 7 °C
Leistung : 23,9 kW
Material Tauscherpaket: Rohre Kupfer, Lamellen Aluminium
Material Tauscherrahmen: Edelstahl
Lamellenabstand min.: 2,5 mm

Zubehör:
Einbauschienen Edelstahl
Wanne geneigt Edelstahl entspr. VDI 6022 wie unter Position 0.3.4 beschrieben
Change Over Tauscher
Heizfall Ein 8°C / Aus 20°C / KO 45°C

3.7.0 Tropfenabscheider [TA]
Tropfenabscheider wie unter Position 0.10.0 beschrieben, Paneele innen verzinkt, Boden verzinkt.

Zubehör:
Wanne geneigt Edelstahl entspr. VDI 6022 wie unter Position 0.3.4 beschrieben
Tropfenabscheider Alu/PPT ausziehbar wie unter Position 0.10.0 beschrieben
Revisionswand abnehmbar (Knebel) wie unter Position 0.2.1 beschrieben

3.8.0 Leerteil [L]
Paneele innen verzinkt, Boden verzinkt.

Zubehör:
Revisionswand abnehmbar (Knebel) wie unter Position 0.2.1 beschrieben

3.9.0 Ventilatorteil [V]
Ventilatorteil wie unter Position 0.30.0 beschrieben, Paneele innen verzinkt, Boden verzinkt.
komplett mit VM-Einheit.
Ventilator Type: GR31I-ZID.DC.CR
Luftmenge: 3500 m³/h
Externe Pressung: 400 Pa
Gesamtpressung: 902 Pa
Drehzahl: 2958 1/min
Wellenleistung: 1.29 kW
Wirkungsgrad: 67.9 %
Elekt. Leistungsklasse P: 1.29 kW (P1 (P m,ref=1.9)) kW
Schall (LW): 82.1 dB(A)

Oktavband saugseitig:
63 / 125 / 250 / 500 / 1000 / 2000 / 4000 / 8000 Hz
43 / 48 / 64 / 68 / 65 / 64 / 62 / 59 dB(A)

Oktavband druckseitig:
63 / 125 / 250 / 500 / 1000 / 2000 / 4000 / 8000 Hz
46 / 52 / 69 / 72 / 76 / 78 / 74 / 70 dB(A)

Motor:
Motor Type: inc., IP 54, , 3~380-480V 50/60 Hz
Nennleistung: 2.4 kW
Nenndrehzahl: 3700 1/min
Nennstrom: 3.17 A

SFP
SFPv-Wert: 1253
SFP-Klasse: SFP 3

Antriebsmotor: Drehstrommotor

Zubehör:
Revisionstüre mit Steckschlüssel wie unter Position 0.2.3 beschrieben

Druckmesspunkte für Volumenstrom
Meßumformer
Berührungsschutzgitter Ansaug

Reparaturschalter mit Hilfskontakt 1NO+1NC
Verkabelung Reparaturschalter
Verkabelung mit geschirmten Kabeln

3.10.0 Schalldämpferteil [SD]
Schalldämpferteil wie unter Position 0.11.0 beschrieben, Paneele innen verzinkt, Boden verzinkt.
Komplett mit Schalldämpferkulissen mit folgenden minimalen Dämmwerten:
63 / 125 / 250 / 500 / 1000 / 2000 / 4000 / 8000 Hz
8 / 12 / 24 / 37 / 46 / 39 / 27 / 22 dB(A)

Zubehör:
Glasseidenabdeckung
Kulissenrahmen verzinkt
Kulissen ausbaubar

3.11.0 Stirnwandelement [SW]
Stirnwandelement wie unter Position 0.6.1 beschrieben, Paneele innen verzinkt, Boden verzinkt., ohne Klappe, Öffnung gesamter Gerätequerschnitt, Abmessungen: 915 x 667 mm.

Zubehör:
Stutzen entkoppelt wie unter Position 0.5.4 beschrieben

3.12.0 Stirnwandelement [SW]
Stirnwandelement wie unter Position 0.6.1 beschrieben, Paneele innen verzinkt, Boden verzinkt., ohne Klappe, Öffnung gesamter Gerätequerschnitt, Abmessungen: 915 x 667 mm.

Zubehör:
Stutzen entkoppelt wie unter Position 0.5.4 beschrieben

3.13.0 Taschenfilter [TF]
Taschenfilter wie unter Position 0.14.0 beschrieben, Paneele innen verzinkt, Boden verzinkt.

Filtertype: HI-FLO 600 M5
Filterklasse: ISO ePM10 60%
Filterfläche: 9 m²
Taschenlänge: 600 mm
Filteranfangsdruck: 24 Pa
Filterenddruck: 72 Pa
Filterelemente: 1 Stück 592 x 592 mm + 1 Stück 287 x 592 mm

Zubehör:
Druckmessnippel montiert
Zeigermanometer
Differenzdruckschalter
Filterschnellspanner verzinkt wie unter Position 0.12.0 beschrieben
Revisionstüre mit Steckschlüssel wie unter Position 0.2.3 beschrieben

3.14.0 Schalldämpferteil [SD]
Schalldämpferteil wie unter Position 0.11.0 beschrieben, Paneele innen verzinkt, Boden verzinkt.
Komplett mit Schalldämpferkulissen mit folgenden minimalen Dämmwerten:
63 / 125 / 250 / 500 / 1000 / 2000 / 4000 / 8000 Hz
6 / 10 / 20 / 30 / 41 / 34 / 25 / 19 dB(A)

Zubehör:
Glasseidenabdeckung
Kulissenrahmen verzinkt
Kulissen ausbaubar

3.15.0 Leerteil [L]
Paneele innen verzinkt, Boden verzinkt.

Zubehör:
Revisionswand abnehmbar (Knebel) wie unter Position 0.2.1 beschrieben

3.16.0 Ventilatorteil [V]
Ventilatorteil wie unter Position 0.30.0 beschrieben, Paneele innen verzinkt, Boden verzinkt.
komplett mit VM-Einheit.
Ventilator Type: GR31I-ZID.DC.CR
Luftmenge: 3500 m³/h
Externe Pressung: 400 Pa
Gesamtpressung: 753 Pa
Drehzahl: 2794 1/min
Wellenleistung: 1.09 kW
Wirkungsgrad: 66.9 %
Elekt. Leistungsklasse P: 1.09 kW (P1 (P m,ref=1.6)) kW
Schall (LW): 81.4 dB(A)

Oktavband saugseitig:
63 / 125 / 250 / 500 / 1000 / 2000 / 4000 / 8000 Hz
42 / 52 / 61 / 65 / 65 / 64 / 61 / 59 dB(A)

Oktavband druckseitig:
63 / 125 / 250 / 500 / 1000 / 2000 / 4000 / 8000 Hz
44 / 54 / 69 / 71 / 76 / 77 / 73 / 69 dB(A)

Motor:
Motor Type: inc., IP 54, , 1~200-277V 50/60 Hz
Nennleistung: 1.3 kW
Nenndrehzahl: 3000 1/min
Nennstrom: 5.48 A

SFP
SFPv-Wert: 1085
SFP-Klasse: SFP 3

Antriebsmotor: Drehstrommotor

Zubehör:
Revisionstüre mit Steckschlüssel wie unter Position 0.2.3 beschrieben

Druckmesspunkte für Volumenstrom
Meßumformer
Berührungsschutzgitter Ansaug

3.17.0 Plattenwärmetauscherteil [PT]
Plattenwärmetauscherteil wie unter Position 0.23.0 beschrieben, Paneele innen verzinkt, Boden verzinkt.
Die technischen Daten des Plattentauschers sind im Zuluftteil des Gerätes angegeben.

3.18.0 Schalldämpferteil [SD]
Schalldämpferteil wie unter Position 0.11.0 beschrieben, Paneele innen verzinkt, Boden verzinkt.
Komplett mit Schalldämpferkulissen mit folgenden minimalen Dämmwerten:
63 / 125 / 250 / 500 / 1000 / 2000 / 4000 / 8000 Hz
8 / 12 / 24 / 37 / 46 / 39 / 27 / 22 dB(A)

Zubehör:
Glasseidenabdeckung
Kulissenrahmen verzinkt
Kulissen ausbaubar

3.19.0 Leerteil [L]
Paneele innen verzinkt, Boden verzinkt.

Zubehör:
Revisionswand abnehmbar (Knebel) wie unter Position 0.2.1 beschrieben

3.20.0 Stirnwandelement [SW]
Stirnwandelement wie unter Position 0.6.1 beschrieben, Paneele innen verzinkt, Boden verzinkt., mit Klappe innenliegend, Öffnung gesamter Gerätequerschnitt, Abmessungen: 915 x 667 mm.

Zubehör:
Stutzen entkoppelt wie unter Position 0.5.4 beschrieben
1x Stellmotor  5 Nm, 24V, on/off montiert wie unter Position 0.31.1 beschrieben

3.21.0 Allgemeines Zubehör
Grundrahmen 80 mm wie unter Position 0.4.1 beschrieben
Potentialausgleichskabel 16 mm²
Kranlaschen
Verpackung entsprechend RLT 01, Tabelle 23, Punkt 9

Zusätzliche Angaben zur Regelung
imperia 51
Volumenstromregelung
Schaltschrank: Extern
- Aufbau im Schaltschrank
- Steuerstromversorgung 24VDC
- Zuluftventilator: Abgang 230/400V, 0.5-6kW, EBM Papst oder Inverter, Freigabe und Drehzahlvorgabe 0/2-10V,
Eingang Stör- oder Betriebsmeldung
- Abluftventilator: Abgang 230/400V, 0.5-6kW, EBM Papst oder Inverter, Freigabe und Drehzahlvorgabe 0/2-10V,
Eingang Stör- oder Betriebsmeldung
- Rückgewinnung
- Abgang Absperr-/Bypassklappe, Eingang Pressostat Vereisungsschutz
- Heizbatterie: Abgang Pumpe 230V/6A, Abgang Ventil, Eingang Frostschutzthermostat
- Frisch-/Fortluftklappe: Abgang 24VDC, auf/zu oder Federrücklauf
- Brandschutz
- Speisung 230VAC geschaltet für Brandschutzklappen Einzelmeldung
- Speisung Rauchmelder Zu-/Abluft 24VDC
- 2x Eingang Rauchmelder
- 1x Eingang Brandabschaltung
Hinweis: Rauchmelder und Brandabschaltung schalten die Versorgung der Brandschutzklappen ab
- Eingang Pressostat 2x Frisch- und 2x Abluftfilter
- Eingang Temperatursensor Frisch-, Zu-, und Abluft, Rücklauf Heizbatterie, Sensortype NTC 10K, 0-10V
- Eingang Feuchtesensor Zu- Abluft, Frischluft 0-10V
- Eingang Luftqualitätssensor 0-10V
- Eingang Volumenstromsensor Zu- und Abluft 0-10V (Differenzdruckmessung Ventilatordüse)
- alternativ Eingang Kanaldrucksensor Zu- und Abluft 0-10V
- Fernschalter: Eingang Betriebswahlschalter Aus/Eco/Comfort/Auto, Eingang Potentiometer
Temperatur- oder
Volumenoffset, Ausgang Betriebs- und Störmeldeled 24VDC/100mA
- Ausgang potentialfrei Betrieb und Störung
- Regler Imperia 51, Farb- Touchscreen 7", Schnittstellen RS232, RS485, Ethernet, USB-Host,
Slot für SD-Card,
integrierter Webserver, Schutzgrad IP54 Frontseite/IP20 Gehäuserückseite
- Softwareapplikation Imperia 51 geladen und vorkonfiguriert entsprechend der Geräteausführung
- Softwareerweiterung Trendfunktion, grafische Darstellung von 5 ausgewählten Messgrößen,
Umschaltung
Online/Offline, Speicherung aller relevanten Messwerte/Signalausgänge auf einen USB-Stick als
CSV-Datei, inkl.USB-Stick 4GB
Schaltschrank für EC Ventilator / 8kW
- Schnittstelle BACnet IP (25DP)

Feldgeräte/Zubehör lose
- 1x Kanal-Temperatursensor S+S, TF65 Pt1000 200mm inkl. Montageflansch (Frischluft) - 2x Kanal-Temperatur/Feuchtesensor S+S, KFTF-U (Zu-, Abluft)
- 1x Klappenantrieb 24VDC, auf/zu (Fortluft)
- 1x Fernschalter S+S RTB-P_D4_2L_FRIJA II, Art.Nr. 1101-4070-0625-124
- 1x HEKATRON LRS 02 Rauchschaltersystem 24V AC/DC (HEKATRON LRS 02 Rauchschaltersystem 24V AC/DC)

3.22.0 Gerätetyp
Die Lüftungsgeräte wurden an den Baukörper angepasst daher sind die Abmessungen bindend.
max. Abmessungen :
(LxBxH): 6534 x 2022 x 763 mm
Bestehend aus 3 Liefereinheiten in zerlegbarer Ausführung
Gewicht ca.: 1750 kg
Menge: 1,000 St
DIN 276-1 2008-12: 431000000

**01.01.0040 Ersatzfilter nach Inbetriebnahme**
Montage Ersatzfilter nach Inbetriebnahme
der RLT-Anlage, Luftfilter geprüft nach EN 779 und EN 1822

Lieferung und Einbau erst nach Rücksprache mit der Bauleitung und dem Inbetriebnahmemanager.

1 kompletter Satz Ersatzfilter für die RLT-Anlagen, einschließlich Entsorgung der verbrauchten Filter

Anbringung einer Filterkarte mit Angabe von:
- Filterwechsel: Datum, abgelesener Anfangsdifferenzdruck, nächster Filterwechsel (spätestens), Name des Ausführenden
- Routinekontrolle: Datum, Manometer oder Differenzdruckmessgerät, Nullstellung kontrolliert, abgelesener Differenzdruck, Name des Ausführenden
Menge: 12,000 St
DIN 276-1 2008-12: 431000000

**01.01.0050 Kondensat-Siphon nach DIN 19 541**
Kondensat-Siphon nach DIN 19 541
Kondensatablauf selbstfüllend und rückschlagsicher an Lüftungs- und Klimageräten, mit Kugelsifon für Unter- oder Überdruck, mit herausziehbarem Reinigungseinsatz, Tauchrohr mit Anschluss 1 1/4" senkrecht oder waagerecht, Kondensat-Siphon entsprechend den Hygieneanforderungen der VDI 6022.

Material
Polypropylen, hochschlagfest, einschl. Ablaufleitung bis ca. 5 m
Menge: 8,000 St
DIN 276-1 2008-12: 431000000

**01.01.0060 Schwingungsdämpfer Unterlage Profilgummi**
STLB-Bau 2025-04 075
Schwingungsdämpfer für RLT-Zentralgerät, als Unterlage aus Profilgummi, vollflächig,
Maße L/B/H in mm '4500x1500x15'
.
Menge: 13,500 m2
Leistungsbereich: 075
DIN 276-1 2008-12: 431000000

**01.01.0070 Bereitstellung eines Autokrans**
Bereitstellung eines Autokrans
- für das Abladen der Anlagenteile der RLT-Anlagen vom LKW in die Technikzentrale.

Einschl. aller Kosten für An- und Abfahrt, Personal sowie für Sicherungsmaßnahmen entsprechend den Bestimmungen der Berufsgenossenschaft und den Unfallverhütungsvorschriften.

Höhe der Stellfläche für die RLT-Anlage:
über Erdboden: ca. 0 m
Ausladung:  ca. 45 m

Abrechnung in Stunden nach tatsächlichem Aufwand.
Menge: 8,000 h
DIN 276-1 2008-12: 499000000

**01.01.0080 Straßensperrung einschließlich Beschilderung**
Straßensperrung einschließlich Beschilderung
und Einholung der Genehmigung bei den zuständigen Behörden.
Menge: 1,000 psch
DIN 276-1 2008-12: 499000000

*Hinweis: Hinweistext*

*Hinweis: RLT Gerät 04 - Foyer*

**01.01.0090 RLT Anlage 04, 4 x 250 m³/h, Aufstell-Ort: U1.F05 & U1.F08**
Anlage: RLT 04, 4 x 250 m³/h Museums-Foyer

Hybride Einzelraumlüftung mit zentraler Steuerung, bis zu 94% Wärmerückgewinnung

zentrale Ausführung
zur Montage an der Wand,
bestehend aus den nachfolgend beschriebenen Komponenten

Hochleistungswärmetauscher (Enthalpie)
• Enthalpie-Membran zur passiven Rückgewinnung von
Wärme und Feuchte
• Keine Kondensatbildung
• Geringer Wartungsaufwand
Lüftereinheit / Ventilator
• Maximale Luftleistung bis 250 m³/h
• Energieeffizienter, druckstabiler EC-Ventilator
• Strömungstechnisch optimiertes Spiralgehäuse für optimale
Geräuschoptimierung
• Mechanischer Sommer-Bypass für eine komfortable Kühlung
in der Nacht
• Elektrisches Vorheizregister für Frostsicherheit in den
Wintermonaten
• Dynamische Anpassung der Heizleistung
• Nachheizregister zur Erhöhung der Zulufttemperatur
• 144 individuelle Anschlusskonfigurationen möglich
• MODBUS- und BACNET-Schnittstelle
• Externer CO2-Sensor
• Notstellfunktion bei Stromausfall
Variable Einbaumöglichkeiten
• Frei unter der Decke, im Oberlicht integriert
• In einer Abkofferung
• In der Zwischendecke
• Im Technikraum

Technische Daten:

Abluftvolumenstrom (pro Gerät): ~ 60-250 m³/h
Leistungsregelung: zentrale Steuerung
Wärmeübertragung: Enthalpie, rekuperativ
Wärmebereitstellungsgrad: bis ca. 94 %
Ventilator, prozessorgesteuert: EC radial
Leistungsaufnahme: 25-163 Watt
Stromanschluss (Niedervolt): J-Y (St) Y 2x2x0,8 mm
Anschlussspannung (Lüfter): 230 Volt
Stufe 1/2/3/4Schalldruckpegel Abstand 1m: 35 / 53 / 60 / 67
Schalldruckpegel Abstand 3m: 25 / 43 / 50 / 58Bewertete Normschall-
Gewicht: ca. 18 kg ohne Gehäuse

Verkleidung
Mehrteilige Geräteverkleidung für Grundgerät aus verzinktem
Stahlblech pulverbeschichtet ähnlich RAL 9016 matt mit formschöner Frontabdeckung für die werkzeuglose Demontage zum regelmäßigen Filterwechsel und
zur Reinigung des Wärmetauschers.

Wandmontage
Das inkludierte Wandmontageset ermöglicht die Montage des Gerätes an Wand
oder Decke und stellt gleichzeitig die Halterung für die inkludierte Designverkleidung dar.
Montagezubehör inkl. Schraubenset.
Menge: 4,000 St
DIN 276-1 2008-12: 431000000

**01.01.0100 RLT Anlage 04, Raumbediengerät und Raumsensor**
Anlage: RLT 04, 4 x 250 m³/h Museums-Foyer

Raumbediengerät
Das Raumbediengerät zur Aufputzmontage gewährleistet
eine feuchte- und temperaturgesteuerte Stufenschaltung sowie Regelung optionaler Ausstattungsmodule mit ganzjähriger Frostschutzüberwachung.
Verschaltung 1 x Stück Raumbediengerät für insgesamt 4 x Stück Geräte

Raumsensor CO2
Raumsensor zur Messung der CO2-Konzentration im Innenraum. Bei Überschreitung des voreingestellten CO2-Grenzwertes wird die Ventilatorleistung so
geregelt, dass dieser wieder unter den Grenzwert fällt. Farbe des Sensors: weiß
(ähnlich RAL 9003).
Menge: 1,000 St
DIN 276-1 2008-12: 431000000

**01.01.0110 RLT Anlage 04, Schalldämpfer**
Anlage: RLT 04, 4 x 250 m³/h Museums-Foyer

Schalldämpfer, semi flexibel, DN 125
Semi-flexibler Schalldämpfer zur Reduzierung von
sionen durch den Luftstrom innerhalb des Lüftungssystems, montiert an den Geräteaus- und Einlässen
Rohrdurchmesser Ø 125 mm, Länge: 1000 mm
Menge: 16,000 St
DIN 276-1 2008-12: 431000000

**01.01.0120 Ersatzfilter nach Inbetriebnahme**
Montage Ersatzfilter nach Inbetriebnahme
der RLT-Anlage, Luftfilter geprüft nach EN 779 und EN 1822

Lieferung und Einbau erst nach Rücksprache mit der Bauleitung und dem Inbetriebnahmemanager.

1 kompletter Satz Ersatzfilter für die RLT-Anlagen, einschließlich Entsorgung der verbrauchten Filter

Anbringung einer Filterkarte mit Angabe von:
- Filterwechsel: Datum, abgelesener Anfangsdifferenzdruck, nächster Filterwechsel (spätestens), Name des Ausführenden
- Routinekontrolle: Datum, Manometer oder Differenzdruckmessgerät, Nullstellung kontrolliert, abgelesener Differenzdruck, Name des Ausführenden
Menge: 8,000 St
DIN 276-1 2008-12: 431000000

*Hinweis: Hinweistext*

*Hinweis: Restauratoren- und Holzwerkstatt - Ventilatoren / Absaugungen*

**01.01.0130 Abluft Anlage 07, Radial EC-Kanalventilator, Einbau im Luftkanal 600x300mm, Aufstell-Ort: U1.028**
Abluft-Anlage 07, Restaurator

Radial EC-Kanalventilator mit rückwärts
gekrümmten Laufradschaufeln, zur direkten Montage in rechteckiges Kanalsystem,
Ventilator-Einheit herausschwenkbar.
Gehäuse aus verzinktem Stahlblech mit
beidseitig genormten Kanal-Flanschprofi-
len, raumsparende Bauweise, servicefreundlich durch ausschwenkbare Motor-
Laufrad-Einheit.
Hochleistungs-Radial-Laufrad mit rückwärts gekrümmten Schaufeln aus
Aluminium. Vibrationsfreier Lauf
durch dynamische Wuchtung.
Aerodynamisch optimiert, Einströmung
über Düse.
Antrieb durch energiesparenden, drehzahlsteuerbaren EC-Außenläufermotor in
Schutzart IP44 mit höchstem Wirkungsgrad. Wartungs- und funkstörungsfrei,
kugelgelagert. Integrierte elektronische Temperaturüberwachung für EC-
Motor und Elektronik.
Serienmäßig mit einem internen
Potentiometer für die Einstellung einer
beliebigen Ventilatordrehzahl zwischen
min. und max. Drehzahl. Stufenlose
Drehzahlsteuerung mit externem
Potentiometer oder stufenlose
Drehzahlregelung mit Universal-
Regelsystem.
Anschluss über serienmäßiger Klemmenkasten
(IP54) an ausgeführtem Kabel montiert.

Ventilator-Daten (Standard)

Vol.str. bei 0 Pa 2960 m3/h
Fördermitteldichte 1.2 kg/m3
Drehzahl 1620 1/min
aufgenomm.Leistung 0,37 kW
Gewicht 20,8 kg
Schalldruck(dB(A)) in 4m 46 dB(A)
Spannung 230 Volt
Stromaufnahme 1,61 Amp
Frequenz 50/60 Hz
Schutzart IP 44
Menge: 1,000 St
DIN 276-1 2008-12: 431000000

**01.01.0140 Abluft Anlage 08, EC-Radial-Ventilator, DN 200, Aufstell-Ort: U1.028**
Abluft-Anlage 08, Restaurator

Geräuschgekapselter EC-Radial-Ventila-
tor mit ausschwenkbarer Motor-Laufrad-
einheit und außerhalb dem Luftstrom
liegenden Motor.
Doppelwandiges Gehäuse aus verzinktem
Stahlblech, schallisoliert durch Auskleidung mit 30 mm starken Mineralwoll-
Dämmstoff-Platten. Saug- und druckseitige Rohranschlussstutzen mit Gummilippendichtung auf Norm-Durchmesser
abgestimmt. Ventilatortür für Inspektion und Reinigung voll ausschwenkbar.
Incl. stabiler Montageschienen mit vier
Schwingungsdämpfern. Serienmäßig mit
Kondensatablauf und Tropfschutz bei
geöffneter Tür.
Hochleistungs-Radial-Laufrad mit rückwärts gekrümmten Schaufeln aus verzinktem Stahlblech, direkt auf Motorwelle
aufgesetzt. Guter Wirkungsgrad, niedriges Geräusch. Vibrationsfreier Lauf
durch dynamische Wuchtung nach Gütestufe G 6.3 VDI 2060 und DIN ISO 1940.
Antrieb durch energiesparenden, drehzahlsteuerbaren EC-Außenläufermotor in
Schutzart IP55 mit höchstem Wirkungsgrad. Wartungs- und funkstörungsfrei,
kugelgelagert. Integrierte elektronische Temperaturüberwachung für EC-Motor
und Elektronik. Bei Überschreitung der
maximal zulässigen Temperaturen erfolgt
automatisch Drehzahl- und Leistungsanpassung. Stufenlose Drehzahlsteuerung
mit Potentiometer oder stufenlose Drehzahlregelung mit Universal-Regelsystem.
Anschluss über serienmäßiger Klemmenkasten (IP55) außen am Motor.

Ventilator-Daten (Standard)

Vol.str. bei 0 Pa 1350 m3/h
Vol.str. Betr.pkt. m3/h
Max. Druckerhöhung 640 Pa
Druckerh. Betriebspkt Pa
Fördermitteldichte 1.2 Kg/m3
Drehzahl 3000 1/min
aufgenomm.Leistung 0,27 kW
Gewicht 25 kg
Schalldruck(dB(A) in 4m 55 dB(A)

Schalleistungsspektrum LWa in dB(A)
Freq = zugehörige Frequenz in Hz

Freq 250 500 1000 2000 4000 8000
LW 50 52 58 57 51 41

Spannung 230 Volt
Stromaufnahme 1,20 A
Frequenz 50 Hz
Schutzart IP 55
Nennweite DN 200
Menge: 1,000 St
DIN 276-1 2008-12: 431000000

**01.01.0150 Regelsystem, elektronische Regelautomatik mit 0-10 V DC Regelausgang**
Regelsystem, elektronische Regelautomatik mit 0-10 V DC Regelausgang

Einsatzgebiet
Zur stufenlosen Steuerung bzw. Regelung von ein- und dreiphasigen
EC-Ventilatoren mit einem Sollwerteingang von 0-10 V DC.

Gehäuse
Kunststoff, hellgrau, für Aufputz-Installation.
Schutzart: IP 54
Maße mm B 223 x H 200 x T 131

Anzeige
- Multifunktions-LC-Display
- Numerische Soll- und Istwertanzeige mit Maßeinheit
- Symbole (Alarm, Heizung, Freigabe)
- Balken-/Aussteuerungsanzeige
- Textanzeige für Menü, Status und Fehlermeldungen

Regelfunktionen
Einfache und schnelle Inbetriebnahme der Parameter durch
integrierten " Inbetriebnahme assistenten". In Abhängigkeit
des angeschlossenen Fühlers ist eine Steuerung nach
folgenden Regelgrößen möglich:

- Manuelle Drehzahlsteuerung, z.B. über Tastatur, Potentiometer einstellbar

Ein und Ausgänge

Ausgänge:
- 2 x Analogausgänge 0-10 V zur Ansteuerung von z.B. EC-Motor,
Frequenzumrichter, Klappe
- 2 x potentialfreie Relais, programmierbar, Alarm, Heizung
oder Statusmeldungen

Eingänge:
- 2 x Sensoreingänge, programmierbar auf die jeweilige benötigte Sensorart
- 3 x Digitaleingänge, programmierbar zur Freigabe, externe Störung,
Limit on/off, Umschaltung Nachtabsenkung, Intern/extern, Regelung/Handbetrieb,
Reset, max. Drehzahl Ein/Aus

Mögliche Einstellungen
- Stufenlose Vorgabe der Sollwerte und des Regelbereichs
- Min./max. Leistungs- (Drehzahl-) Begrenzung
- Mindest-Volumenstrom zu- und abschaltbar
- Zuschaltung z.B. einer Heizung über programmierbares Relais
- Stufenlose Vorgabe für Alarmmeldung bei Über- und Untertemperatur, Ausgabe auf Display oder zusätzlich auf Relais
- Min. und max. Klappenöffnung
- Wirkungsumkehr der Regelfunktion
- Stetige Regelung von Lüftungsklappen
- Die Einstellung erfolgt über eine schmutzunempfindliche Folien-Tastatur

Technische Daten
Spannung 230 V~, 50/60 Hz
Steuerausgang 0-10 V / max. 10 mA
Geregelte Ausgangsspannung 0 - 100 %
Messbereich Temperatur 0 - 40 °C
Messbereich Druck 0 - 500 Pa
Messbereich Geschwindigkeit 0 - 10 m/s
Zulässige Umgebungstemp. 0 bis +40 °C
Gewicht ca. 1,0 kg
Schaltplan-Nr. SS-1084
Menge: 2,000 St
DIN 276-1 2008-12: 431000000

**01.01.0160 Drehzahl-Potentiometer mit Betriebsanzeige 10V DC, Aufputz**
Drehzahl-Potentiometer mit Betriebszustandsanzeige 10V DC, Aufputz

Einsatzgebiet
Zur direkten Steuerung/Sollwert-
vorgabe von EC-Ventilatoren mit
Potentiometer-Eingang.
Zusätzlich mit Freigabeschalter
und LED-Anzeige für den Be-
triebszustand.
Je Gelenk-Absaugarm am Tisch, jeweils ein Potentiometer vorgesehen

Steuerung mit Potentiometer
Das Potentiometer wird direkt
an den Potentiometer-Eingang
der Ventilatorsteuerung angeschlossen. Diese hat hierfür eine
Potentiometerversorgung von
z.B. 10 V DC und einen Sollwerteingang von 0-10 V DC.

Mindestspannung
Im PU/PA ist ein zweites Potentiometer integriert. Die Mindestspannung (min. 1,3 V) ist stu -
fenlos einstellbar, so dass ein
sicherer Motoranlauf bei niedrigster Drehzahleinstellung
gewährleistet ist.

Freigabeschaltung
Der Drehknopf für das Potentiometer ist gleichzeitig ein Druckschalter, über den die Ein-/Aus-
schaltung des Ventilators mit
Freigabeeingang (z.B. 24 V DC),
erfolgt.

Leuchtring mit LED
Signalisiert optisch den Be-
triebszustand des Ventilators.
Bei Ventilatoren mit Betriebsmelde-Relais Wechsel von grün
(Normalbetrieb) auf rot (Störung).

Technische Daten
Potentiometer 10 kOhm
(mit min. Potentiometer ca. 7,9-16,5 kOhm)
Bei einer Potentiometerversorung von 10 V
ergibt sich eine Steuerspannung 0-10 V DC.
Min. Spannung 1,3-6,7 V DC einstellbar.

LED-Versorgungsspannung
10/24 V DC (P 10/24), min. 6 mA
Zulässige Umgebungstemp. 0 bis +40 °C
Schutzart IP 40
Schaltplan-Nr. SS-1000
Menge: 3,000 St
DIN 276-1 2008-12: 431000000

**01.01.0170 Flexibles Verbindungsstück eckig zur Montage zwischen Ventilator und Rohrsystem**
Flexibles Verbindungsstück eckig zur Montage zwischen Ventilator und Rohrsystem

Venitlatorabmessungen / Kanakabmessungen: 600x300 mm
Flexibles Verbindungsstück
Flexible Kanalverbindung mit beidseitigen Flanschrahmen aus verzinktem Stahlblech. Mittelteil als elastische Manschette aus Gewebetuch, maßlich auf
Kanalventilatoren und Zubehör abgestimmt. Zur Vermeidung von Körperschall
und zum Ausgleich von Montagetolleranzen.
Menge: 2,000 St
DIN 276-1 2008-12: 431000000

**01.01.0180 Flexibles Verbindungsstück rund zur Montage zwischen Ventilator und Rohrsystem**
Flexibles Verbindungsstück rund zur Montage zwischen Ventilator und Rohrsystem

Flexibles Verbindungsstück rund, DN 200 zur Montage
zwischen Ventilator und Rohrsystem.
Unterbindet Körperschallübertragung und
überbrückt Montagetoleranzen.
Elastische Manschette aus Glasgewebe mit
beidseitiger PU-Beschichtung,
max. Temperatur 120 °C.
Mit 2 Schlauchschellen zur
Schnellmontage.
Menge: 2,000 St
DIN 276-1 2008-12: 431000000

**01.01.0190 Wandkonsole für Anlage 08, EC Radial-Ventilator**
Wandkonsole für Anlage 08, EC Radial-Ventilator

Wandkonsole für Geräuschgekapselter EC-Radial-Ventila-
tor mit ausschwenkbarer Motor-Laufrad-
einheit und außerhalb dem Luftstrom
liegenden Motor.
Halterung für die Wandmontage, aus verzinktem Stahlblech.
Menge: 1,000 St
DIN 276-1 2008-12: 431000000

**01.01.0200 Kanalschalldämpfer Anlage 07&8, 60/30 35**
Kanalschalldämpfer Anlage 07, 60/30 35

Kanalschalldämpfer
Gehäuse aus verzinktem Stahlblech mit
Anschlußflanschen maßlich auf Kanalventilatoren abgestimmt, zum druck/saugsei-
tigen Einsatz im Kanalverlauf. Auskleidung der Kulissen mit Mineralwolle,
strömungsseitig mit einem Vlies gegen
Abrieb ausgerüstet.
Menge: 4,000 St
DIN 276-1 2008-12: 431000000

**01.01.0210 Absaugarm Deckenmontage zur Arbeitsplatzabsaugung**
Absaugarm Deckenmontage zur Arbeitsplatzabsaugung

Absaugarm zur Deckenmontage
Rohre: DN 100, PP, weiß
Rundhaube: PP, weiß
inkl. Deckenhalter 500mm
Menge: 3,000 St
DIN 276-1 2008-12: 431000000

*Hinweis: Hinweistext*

*Hinweis: WC-Abluft - Ventilatoren*

**01.01.0220 Abluft-Anlage 09, 2 x 60 m³/h, Einbau-Ort: U1.039 & U1.001**
Anlage: WC-Abluft 09, 2 x 60 m³/h WC Besucher

Ventilatoreinsatz *ultraSilence* mit
Fassade, Einschaltverzögerung,
codierbarem Nachlauf, Intervallbetrieb,
60 m³/h Volumenstrom

Spiralgehäuse mit aerodynamisch und
akustisch optimiertem Radial-Laufrad,
hoher Druckreserve und niedrigem
Geräuschpegel. Schallschutz entspr.
DIN 4109 T.2.

Werkzeuglose Einschubmontage unter
gleichzeitigem elektrischem Kontaktschluss der Steckkupplung.

Energiesparender EC-Motor in
geschlossenem Aluminiumgussgehäuse.
Wartungsfreie Kugellager für 40.000
Betriebsstunden.

Flache, elegante Fassade,
raumseitig - mehrfach Design prämiert -
aus hochwertigem Kunststoff, Alpinweiß.

Luftfilter (Klasse G2) als Dauerfilter
(spülmaschinenfest) unter der aufklappbaren, geschlossenen Frontplatte.

Integrierte Filter-Verschmutzungs-
anzeige mit optischem Warnhinweis für
anstehende Reinigung.

Steuerung:
Nach Bedarf, über handelsüblichen Ein-
/Ausschalter (parallel mit Raumlicht).
Leistungsstufe mit Einschaltverzögerung
0, 45 Sek., Nachlauffunktion 6, 10, 15,
21 Min., Intervallbetrieb 0, 8, 12,
24 Std. Díe Leistungsstufe kann durch
einen Tasterimpuls ohne
Einschaltverzögerung eingeschaltet
werden.

Leistung:
Planmäßiger Volumenstrom: 60 m³/h

Geräusch:
Schalldruck bei AL=10m²: 35 dB(A)
Schallleistung: 39 dB(A)

Schutzart:
IPX5 (strahlwassergeschützt), schutzisoliert, geeignet zum Einbau im
Bereich 1 von Nassräumen

Elektrische Daten:
230 V, 50/60 Hz, 6 Watt,
Zuleitung: NYM-O, 3x1,5mm²
Menge: 2,000 St
DIN 276-1 2008-12: 431000000

**01.01.0230 Unterputzgehäuse Abluft-Anlage 09, 2 x 60 m³/h, Einbau-Ort: U1.039 & U1.001**
Unterputzgehäuse WC-Abluft 09, 2 x 60 m³/h WC Besucher

Unterputzgehäuse universal
ohne Brandschutz

Einzellüftungsanlage entsprechend
DIN 18017 T.3 für die Lüftung von
Toiletten, Bädern, Wohnungsküchen
mittels bedarfsgesteuerter Einzellüftungsgeräte für Unterputz-/
Aufputzeinbau zum Anschluss an eine
eigene oder gemeinsame Hauptleitung.

Vorstehende Lüftungsanlage besteht aus
Ventilatorgehäuse (Rohbauset), Ventilatoreinsatz (Endmontageset), eventuellem
Zubehör und den Rohrsystemteilen.

Unterputzgehäuse (ohne Brandschutz) in
Flachbauweise zur Aufnahme eines
Ventilatoreinsatzes für Einbau in
Installationsschacht, Vorwandsysteme,
Wand oder Decke.

Ausblasstutzen DN 80mm nach oben, links
oder rechts abgehend, durch Umstecken
auch rückseitig positionierbar.

Integrierte luftdichte Rückluftsperrklappe, wartungsfrei.

Komfortabler Elektro-Anschluss durch
entnehmbare Steckverbindung.

Universalgehäuse aus schlagfestem
Kunststoff, Alpinweiß, Brandklasse B2
mit rückseitigen Befestigungs-Nuten zur
Aufnahme der Montagehalterung.

Lieferung einschließlich Putzdeckel für
die Rohbauphase.

Maße: B/H/T 230x230x89mm.

Allgemeine bauaufsichtliche DIBt-
Zulassung Nr. Z-51.1-193.
Menge: 2,000 St
DIN 276-1 2008-12: 431000000

*Hinweis: Hinweistext*

*Hinweis: Feuchteschutzlüftung Tiefkeller*

**01.01.0240 Abluft Anlage 10, Kleinventilator, DN 100, Aufstell-Ort: U2.001**
Anlage: Feucheschutzlüftung 10, HR 90 KE

Minilüfter mit Kugellager und elektrischer Verschlussklappe
Kleinventilator mit Kugellager
Strahlwassergeschütztes Kunststoffgehäuse (IP 45) mit Gitterblende. Die nach
oben gerichtete Lamellen verhindern
vollständig den Einblick in die
schmutzige Ansaugöffnung und auf das
eingebaute Vorleitrad. Steckkrallenbefestigung für werkzeuglose Montage in
Rohre der Nennweite 100 mm. Berührungsschutz nach DIN EN 294.

Laufrad mit 5 profilierten Schaufeln aus
Kunststoff, hoher Wirkungsgrad.
Wechselstrom-Spaltpol-Motor mit thermischem Überlastungsschutz für Dauerbetrieb mit wartungsfreien lebensdauergeschmierten Kugellagern, nicht reversierbar.

Ventilator-Daten (Standard)

Vol.str. bei 0 Pa 80 m3/h

Max. Druckerhöhung 30 Pa

Fördermitteldichte 1.2 Kg/m3
Fördermitteltemperatur 50 GradC
Anstellwinkel 0 Grad

Drehzahl 2550 1/min
aufgenomm. Leistung 0,017 kW
Gewicht 0,685 kg
Schalleistung 51 dB(A)
Schalldruck in 1 m 44 dB(A)

Spannung 230 Volt
Stromaufnahme 0,12 Amp

Frequenz 50 / 60 Hz
Isolierklasse B
Schutzart IP 45
Explosionsschutz N
Menge: 1,000 St
DIN 276-1 2008-12: 431000000

**01.01.0250 Fenstereinbausatz, DN 100, Aufstell-Ort: U2.001**
Fenstereinbausatz, DN 100, für vorgenannten Kleinventilator

Fenstereinbausatz
Für Einbau aller HR 90 K.. Modelle, vorzugsweise KE.., in Einfach- und Doppelfenster, dünne Wände und Platten. Scheiben- bzw. Wandstärke 1 bis 40 mm. Außenabdeckung durch flaches Regenabweisgitter nur 29 mm auftragend. Bedienung über
Zugschalter
Menge: 1,000 St
DIN 276-1 2008-12: 431000000

**01.01.0260 Feuchtedifferenzregelung, Aufstell-Ort: U2.001**
Feuchtedifferenzregelung bestehend aus Innensteuerung und Außensensor für vorgenannten Kleinventilator

Die Feuchte-Differenz-Regelung FDR sorgt automatisch
für die optimale Raumfeuchte und löst damit Probleme
mit feuchten Räumen nachhaltig. Das System misst kontinuierlich
Temperatur und Luftfeuchte innen und außen. Die intelligente
Regelung entscheidet dann, ob geeignete Bedingungen zum Lüften
vorliegen, so dass eine stets optimale Funktionsweise garantiert ist.
Hinzu kommt die einfache Bedienung über eine intuitive App, mit der
unkompliziert und schnell auf das System zugegriffen werden kann.

Messung der absoluten Feuchte der
Raumluft z.B.Keller und der
Außenluft.
Ansteuerung von Lüftern bei
erreichender Entfeuchtungsbedingung.
Dauerlüftung oder Intervalllüftung.
Sollwert für Raumfeuchte r.H und
Minimale Raumlufttemperatur einstellbar.
Über integrierte Wochenzeitschaltuhr
Regelung Ausschaltbar. Manuelle Lüftung
über einen Schalteingang. Einstellbare
Grundlüftung. Alle Einstellungen über
App einstellbar.

Freigabe bzw. Einschalten der Lüftung
mittels potentialfreien Kontakts
(Relais) oder über ein 0-10V Ausgang.
Ansteuerung von EC- oder AC-Lüftern.
Luftfeuchteregulierung insbesondere von
Keller- und Erdgeschoß-Räumen
durch Absolut Feuchtedifferenzregelung.
Feuchtigkeitsregulierung, Raumtrocknung
durch Steuerung von Abluft- und / oder
Zuluft-Ventilatoren.
Kontrollierte Kellerlüftung und
Schimmelgefährdeten Räumen.

FDR bestehend aus:
- Innensteuerung mit integriertem Sensor
Montage über Unterputz-/Aufputzdose
Maße 114 x 23 x 24
- Schaltnetzteil
Der Einbau erfolgt in je einer UP/AP-Dose
- Außensensor
Maße 52 x 38 x 90
Menge: 1,000 St
DIN 276-1 2008-12: 431000000

*Hinweis: Hinweistext*

*Hinweis: Be-/Entlüftung Müllraum*

**01.01.0270 Abluft Anlage 11, Außenwand Abluftventilator, DN 150, Aufstell-Ort: U1.026**
Anlage: Abluft Anlage 11, Außenwand Abluftventilator, DN 150

Außenwandventilator AV 150. Geeignet
für die außenseitige Wandmontage zur
Lüftung kleinerer und mittelgroßer
Räume aller Art, im Wohn-, Gewerbe-
und Industriebereich.

Wetterfestes Gehäuse in kompakter Bauweise, aus Stahlblech,
pulverbeschichtet, alpinweiß.

Anschlussstutzen entsprechend Normrohr
Durchmesser, massive Grundplatte aus
Kunststoff ermöglicht auch Montage auf
unebenen Flächen. Ausblasseitiges
Vogelschutzgitter und 2 Verschlusslamellen mit Federrückstellung.

Laufrad:
Energiesparendes Radiallaufrad
mit rückwärts gekrümmten Schaufeln aus
hochwertigem Kunststoff. Für geräuscharmen Lauf dynamisch gewuchtet.

Antrieb:
Wartungsfreier, geschlossener,
kugelgelagerter Motor mit Feuchteschutz
und thermischem Überlastungsschutz in
der Wicklung.

Leistungsregelung:
stufenlos mittels
elektronischem Drehzahlsteller

Elektrischer Anschluss: Unterputz von
hinten oder Aufputz seitlich möglich.

Betriebsdaten
Volumenstrom 620 m3/h
Spannung/Frequenz 230 V / 50 Hz
Stromaufnahme 0,44 A
Leistungsaufnahme 100 W
Schutzart IP X5
Fördermitteltemperatur 55 GradC
Gewicht 8,5 kg
Schalldruck LPA in 3m 50 dB(A)
Rohranschuss 150 mm
Menge: 2,000 St
DIN 276-1 2008-12: 431000000

**01.01.0280 Brandschutz-/Absperrklappe DN 160**
Brandschutz-/Absperrklappe DN 160

Brandschutz Absperrklappe
Absperrvorrichtung zur Unterbindung von
Feuer und Rauch, zum Einbau in Lüftungsschächte, Wände oder Decken, die als
Brandabschnitte bei geforderter Feuerwiderstandsklasse K90-4102 bzw.
EI 90-1366 dienen. Zum Einschub in
Wickelfalzrohre oder für Wandeinbau
mittels Einbauhülse EH.
Menge: 2,000 St
DIN 276-1 2008-12: 431000000

**01.01.0290 Endschalter für Brandschutz-/Absperrklappe**
Endschalter für Brandschutz-/Absperrklappe

Endschalter zu vorgenannter Brandschutzklappe
Zur Überwachung von Brand-Absperrklappe BAK und
Meldung des Betriebszustandes an die
zentrale Gebäudeleittechnik. Anbaubar an
alle ND. Schalter als Wechsler, IP 65,
12-250 V, max. Belastbarkeit 5 A ohmsch,
2 A induktiv. Inkl. 3adriger Anschlußleitung, je Ader 0,34 mm^2, 1 m lang.
Menge: 2,000 St
DIN 276-1 2008-12: 431000000

**01.01.0300 Lüftungsgitter DN 160**
Lüftungsgitter DN 160

Lüftungsgitter
Zur Abdeckung von Lüftungsöffnungen an
Decke oder Wand. Aus bruchfestem ABS-
Kunststoff. Rückseitig mit konischem
Einsteckstutzen zum Einstecken in Rohre.
Gittereinsatz zur Reinigung herausnehmbar.
Menge: 2,000 St
DIN 276-1 2008-12: 431000000

**01.01.0310 Elektronischer Drehzahlsteller zur Ventilatorsteuerung**
Elektronischer Drehzahlsteller zur Ventilatorsteuerung

AP-Drehzahlsteller, Stufenlos
Elektronischer Drehzahlsteller zur stufenlosen Drehzahlsteuerung von Wechselstrom-Ventilatoren,
Phasenanschnitt-Prinzip.
Mindestausgangsspannung einstellbar, eingebauter Ein/Ausschalter,
ungeregelter Schaltausgang. Überlastungsschutz durch Feinsicherung.
Kunststoffgehäuse, Schutzart IP 40.

Technische-Daten
Netzspannung: 230 Volt
Netzfrequenz: 50 Hz
max. Strom: 1 Amp
min. Strom: 0,15 Amp
Schutzart: IP 40
Gewicht: ca. 0,2 kg
Menge: 1,000 St
DIN 276-1 2008-12: 431000000

*Hinweis: Hinweistext*

*Hinweis: Wetterschutzgitter*

**01.01.0320 Wetterschutzgitter, 1.100 x 825 mm**
Wetterschutzgitter,
in rechteckiger Bauform zum Schutz vor direkt eindringendem Regen sowie Laub und Vögeln durch Außenluft- und Fortluftöffnungen. Einbaufertige Komponente, bestehend aus Frontrahmen, regenabweisend und strömungsgünstig geformten Lamellen und rückseitigem Vogelschutzgitter.

besondere Merkmale:
- Flexible Anordnung und große Flächen möglich durch breiten- und/oder höhengeteilte Ausführung oder Bandausführung (Aluminium)
- Geringe Druckdifferenz und niedriges Strömungsgeräusch durch strömungsgünstige Lamellen
- Leichte und schnelle Montage durch umlaufenden Frontrahmen
- Silikonfrei gefertigt

Material und Oberflächen:
- Frontrahmen, Trennsteg und Lamellen aus profiliertem, verzinktem Stahlblech
- Welldrahtgitter aus verzinktem Stahl
- Insektenschutzgitter aus verzinktem Stahl
- Frontrahmen gelocht

Material: Stahlblech verzinkt
Ausführung: Insektenschutzgitter
Rand: Mit Befestigungslöchern
Volumenstrom: ca. max 7.500 m³/h

Außenluftansaugung über Kasematten-Fenster
Menge: 2,000 St
DIN 276-1 2008-12: 431000000

**01.01.0330 Wetterschutzgitter, 950 x 825 mm**
Wetterschutzgitter,
in rechteckiger Bauform zum Schutz vor direkt eindringendem Regen sowie Laub und Vögeln durch Außenluft- und Fortluftöffnungen. Einbaufertige Komponente, bestehend aus Frontrahmen, regenabweisend und strömungsgünstig geformten Lamellen und rückseitigem Vogelschutzgitter.

besondere Merkmale:
- Flexible Anordnung und große Flächen möglich durch breiten- und/oder höhengeteilte Ausführung oder Bandausführung (Aluminium)
- Geringe Druckdifferenz und niedriges Strömungsgeräusch durch strömungsgünstige Lamellen
- Leichte und schnelle Montage durch umlaufenden Frontrahmen
- Silikonfrei gefertigt

Material und Oberflächen:
- Frontrahmen, Trennsteg und Lamellen aus profiliertem, verzinktem Stahlblech
- Welldrahtgitter aus verzinktem Stahl
- Insektenschutzgitter aus verzinktem Stahl
- Frontrahmen gelocht

Material: Stahlblech verzinkt
Ausführung: Insektenschutzgitter
Rand: Mit Befestigungslöchern
Volumenstrom: ca. max 5.800 m³/h

Außenluftansaugung über Kasematten-Fenster
Menge: 1,000 St
DIN 276-1 2008-12: 431000000

**01.01.0340 Wetterschutzgitter, 800 x 825 mm**
Wetterschutzgitter,
in rechteckiger Bauform zum Schutz vor direkt eindringendem Regen sowie Laub und Vögeln durch Außenluft- und Fortluftöffnungen. Einbaufertige Komponente, bestehend aus Frontrahmen, regenabweisend und strömungsgünstig geformten Lamellen und rückseitigem Vogelschutzgitter.

besondere Merkmale:
- Flexible Anordnung und große Flächen möglich durch breiten- und/oder höhengeteilte Ausführung oder Bandausführung (Aluminium)
- Geringe Druckdifferenz und niedriges Strömungsgeräusch durch strömungsgünstige Lamellen
- Leichte und schnelle Montage durch umlaufenden Frontrahmen
- Silikonfrei gefertigt

Material und Oberflächen:
- Frontrahmen, Trennsteg und Lamellen aus profiliertem, verzinktem Stahlblech
- Welldrahtgitter aus verzinktem Stahl
- Insektenschutzgitter aus verzinktem Stahl
- Frontrahmen gelocht

Material: Stahlblech verzinkt
Ausführung: Insektenschutzgitter
Rand: Mit Befestigungslöchern
Volumenstrom: ca. max 5.800 m³/h

Außenluftansaugung über Kasematten-Fenster
Menge: 3,000 St
DIN 276-1 2008-12: 431000000

**01.01.0350 Kombigitter für Außen- und Fortluft Foyer**
Kombigitter für Außen- und Fortluft, hergestellt aus verzinktem Stahlblech, weiß, pulverbeschichtet.
Luft-Einlass und Luft-Auslass sind voneinander getrennt.
Die Vorderfront wird mit 4 Schrauben an die Montageplatte verschraubt und kann für Reinigungszwecke wieder entfernt werden.
Das Kombigitter kann mit dem Fortluft-Auslass nach links oder rechts montiert werden.
Inkl. Montageplatte für Wandbesfestigung.
Zur Außenwandmontage.
Technische Daten
Anschlüsse
Kanalabmessungen, rund, Einlass: 160mm
Gehäusefarbe
Gehäusefarbe: Weiß
Abmessungen und Gewichte
Gewicht: 4,38kg
Menge: 2,000 St
DIN 276-1 2008-12: 431000000

#### Untertitel 01.02 Luftleitungen und Zubehör

*Hinweis: Rechteckkanäle*
Rechteckkanäle

Zusatzanforderungen:
Zur Gewährleistung der Luftleitungsreinheit nach DIN EN 12097 bzw. VDI 6022:
Höhere Stufe:
- bei Lieferung mit Verpackungs- und Transportschutz, (z. B. Stirnseitenverschluss)
- Lagerungsschutz, vor Montage reinigen
- nach Montage Öffnungen verschliessen

*Hinweis: Hinweise zur Ausführung*
Hinweise zur Ausführung

Alle Bauteile sind unmittelbar nach der Produktion zu
reinigen und gegen Verunreinigung und Beschädigungen zu schützen.
Anlieferung aller Luftkanalleitungen, Formstücke und beschriebenen Einbauten
in rechteckiger und runder Ausführung in werkseitig, gereinigter Ausführung,
staubdicht geschützt gemäß VDI 6022.
Alle Komponenten sind so auf der Baustelle zu lagern, dass luftberührende Oberflächen
witterungsgeschützt, trocken und sauber bleiben.

Ist die Lagerung in geschlossenen Containern auf Grund der Platzverhältnisse vor Ort
nicht möglich, ist durch die örtliche Bauleitung ein geeigneter Standort im
Gebäude für die trockene und staubfreie Lagerung zuzuweisen.
Ist die Lagerung nur im Freien möglich, ist der Standort so herzurichten,
dass die vorgenannten Bedingungen erfüllt werden.

Alle Luftkanalleitungen in rechteckiger und runder Ausführung einschließlich der Formteile
sind so zu transportieren und anzuliefern, dass eine Beschädigung und
Verschmutzung ausgeschlossen ist. Eine Lagerung im Freien oder innerhalb
des Gebäudes ist nicht gestattet. Die Lagerung auf der Baustelle ist nur
kurzfristig und direkt am Montageort erlaubt.
Die Schutzfolie ist nur unmittelbar vor der Montage zu entfernen.

Im eingebauten Zustand müssen alle luftführenden
Komponenten mit vertretbaren technischem Aufwand zu
inspizieren, zu reinigen und gegebenenfalls zu
desinfizieren sein. Dazu sind entsprechende Öffnungen
in so ausreichender Zahl vorzusehen, dass alle Teile
ohne Demontage anderer Komponenten (Ausnahme Demontage von
Luftdurchlässen) zugänglich sind. Die Größe und Lage der endgültigen
Revisionsöffnungen ist vor Montagebeginn mit der örtlichen Bauleitung abzustimmen.

Nach Abschluss bzw. Arbeitsunterbrechungen (mehr als 2 Std.) der
jeweiligen Lüftungsmontage sind die offenen Kanal- und
Wickelfalzrohrenden unter Beachtung der VDI 6022 zu verschließen,
um ein Eindringen von Staub, Schmutz usw. zu vermeiden.

Sollten Verstöße gegen diese Hygieneanforderung festgestellt werden,
ist das betroffene Luftkanalnetz auf Kosten des AN vor
Übergabe an den Bauherren gem. VDI 6022 zu reinigen.

Entsprechende Aufwendungen und Montageabfolgen sind als Grundleistungen in die Einheitspreise einzukalkulieren.

*Hinweis: Wand und Deckendurchführungen*
Wand- und Deckendurchführungen

Alle Luftkanäle und Rohrleitungen sind bei Wand- und Deckendurchführungen mit Mineralfasermatten aus nicht brennbaren Baustoffen, Schmelzpunkt > 1000 °C nach DIN 4102, Teil 11 zu ummanteln.
Der Überstand ist so zu wählen, dass keine Körperschallbrücken entstehen können. Die Kosten hierfür werden in separaten Positionen vergütet.

*Hinweis: Luftkanäle Dichtheitsklasse C (ATC 3)*
Luftkanäle Dichtheitsklasse C (ATC 3)
Die Luftdichtheit des montierten Systems muss mindestens der Dichtheitsklasse C (ATC 3) nach DIN EN 16798-3 entsprechen und ist durch eine Abnahmemessung nach DIN EN 12599 nachzuweisen. Der Transport und die Montage, insbesondere von eckigen Luftleitungen haben mit größter Sorgfalt zu erfolgen um die angestrebte Dichtheitsklasse zu erreichen. Der Dichtheitsnachweis ist an Teilabschnitten in Anwesenheit der Bauleitung vorzunehmen, solange das Luftleitungssystem zugänglich ist.

Der vorgesehene Prüfdruck beträgt:
bei Überdruck: +1000 Pa
bei Unterdruck: -750 Pa

*Hinweis: Luftleitung Stahl, rechteckig bis 3,5 m Montagehöhe, Mauerwerk & Holz*

**01.02.0010 Luftltg rechteckig Stahl verz gefalzt Kanten-L bis 500mm H bis 3,5m Aufhänge-Auflagekonstruktion schallg.**
STLB-Bau 2025-04 075
Luftleitung, rechteckig, Luftdichtheitsklasse ATC3 DIN EN 16798-3, Druckklasse 2 DIN EN 1507, aus verzinktem Stahl, gefalzt, Maße DIN EN 1505, Kantenlänge bis 500 mm, Verbindung mit Winkelflansch, mit Schrauben und Dichtung, Form- und Verbindungsstücke werden gesondert vergütet, min./max. Temperatur der geförderten Luft -15 bis 40 Grad C, Montagehöhe über Gelände/Fußboden bis 3,5 m, mit Aufhänge-/Auflagekonstruktion DIN EN 12236, schallgedämmt, befestigen mit Befestigungsmitteln mit bauaufsichtlichem Nachweis einschl. Bohrungen, Befestigungsuntergrund Mauerwerk.
Menge: 265,000 m2
Leistungsbereich: 075
DIN 276-1 2008-12: 431000000

**01.02.0020 Luftltg rechteckig Stahl verz gefalzt Kanten-L 500-1000mm H bis 3,5m Aufhänge-Auflagekonstruktion schallg.**
STLB-Bau 2025-04 075
Luftleitung, rechteckig, Luftdichtheitsklasse ATC3 DIN EN 16798-3, Druckklasse 2 DIN EN 1507, aus verzinktem Stahl, gefalzt, Maße DIN EN 1505, Kantenlänge über 500 bis 1000 mm, Verbindung mit Winkelflansch, mit Schrauben und Dichtung, Form- und Verbindungsstücke werden gesondert vergütet, min./max. Temperatur der geförderten Luft -15 bis 40 Grad C, Montagehöhe über Gelände/Fußboden bis 3,5 m, mit Aufhänge-/Auflagekonstruktion DIN EN 12236, schallgedämmt, befestigen mit Befestigungsmitteln mit bauaufsichtlichem Nachweis einschl. Bohrungen, Befestigungsuntergrund Mauerwerk.
Menge: 110,000 m2
Leistungsbereich: 075
DIN 276-1 2008-12: 431000000

**01.02.0030 Luftltg rechteckig Stahl verz gefalzt Kanten-L 1000-1500mm H bis 3,5m Aufhänge-Auflagekonstruktion schallg.**
STLB-Bau 2025-04 075
Luftleitung, rechteckig, Luftdichtheitsklasse ATC3 DIN EN 16798-3, Druckklasse 2 DIN EN 1507, aus verzinktem Stahl, gefalzt, Maße DIN EN 1505, Kantenlänge über 1000 bis 1500 mm, Verbindung mit Winkelflansch, mit Schrauben und Dichtung, Form- und Verbindungsstücke werden gesondert vergütet, min./max. Temperatur der geförderten Luft -15 bis 40 Grad C, Montagehöhe über Gelände/Fußboden bis 3,5 m, mit Aufhänge-/Auflagekonstruktion DIN EN 12236, schallgedämmt, befestigen mit Befestigungsmitteln mit bauaufsichtlichem Nachweis einschl. Bohrungen, Befestigungsuntergrund Mauerwerk.
Menge: 28,000 m2
Leistungsbereich: 075
DIN 276-1 2008-12: 431000000

**01.02.0040 Luftltg rechteckig Stahl verz gefalzt Kanten-L 1500-2000mm H bis 3,5m Aufhänge-Auflagekonstruktion schallg.**
STLB-Bau 2025-04 075
Luftleitung, rechteckig, Luftdichtheitsklasse ATC3 DIN EN 16798-3, Druckklasse 2 DIN EN 1507, aus verzinktem Stahl, gefalzt, Maße DIN EN 1505, Kantenlänge über 1500 bis 2000 mm, Verbindung mit Winkelflansch, mit Schrauben und Dichtung, Form- und Verbindungsstücke werden gesondert vergütet, min./max. Temperatur der geförderten Luft -15 bis 40 Grad C, Montagehöhe über Gelände/Fußboden bis 3,5 m, mit Aufhänge-/Auflagekonstruktion DIN EN 12236, schallgedämmt, befestigen mit Befestigungsmitteln mit bauaufsichtlichem Nachweis einschl. Bohrungen, Befestigungsuntergrund Mauerwerk.
Menge: 25,000 m2
Leistungsbereich: 075
DIN 276-1 2008-12: 431000000

**01.02.0050 Formstück Luftltg rechteckig Stahl verz gefalzt Kanten-L bis 500mm H bis 3,5m**
STLB-Bau 2025-04 075
Formstück für Luftleitung, rechteckig, Luftdichtheitsklasse ATC3 DIN EN 16798-3, Druckklasse 2 DIN EN 1507, aus verzinktem Stahl, gefalzt, Maße DIN EN 1505, Kantenlänge bis 500 mm, Verbindung mit Winkelflansch, mit Schrauben und Dichtung, min./max. Temperatur der geförderten Luft -15 bis 40 Grad C, Montagehöhe über Gelände/Fußboden bis 3,5 m, mit Aufhänge-/Auflagekonstruktion DIN EN 12236, schallgedämmt, befestigen mit Befestigungsmitteln mit bauaufsichtlichem Nachweis einschl. Bohrungen, Befestigungsuntergrund Mauerwerk.
Menge: 285,000 m2
Leistungsbereich: 075
DIN 276-1 2008-12: 431000000

**01.02.0060 Formstück Luftltg rechteckig Stahl verz gefalzt Kanten-L 500-1000mm H bis 3,5m**
STLB-Bau 2025-04 075
Formstück für Luftleitung, rechteckig, Luftdichtheitsklasse ATC3 DIN EN 16798-3, Druckklasse 2 DIN EN 1507, aus verzinktem Stahl, gefalzt, Maße DIN EN 1505, Kantenlänge über 500 bis 1000 mm, Verbindung mit Winkelflansch, mit Schrauben und Dichtung, min./max. Temperatur der geförderten Luft -15 bis 40 Grad C, Montagehöhe über Gelände/Fußboden bis 3,5 m, mit Aufhänge-/Auflagekonstruktion DIN EN 12236, schallgedämmt, befestigen mit Befestigungsmitteln mit bauaufsichtlichem Nachweis einschl. Bohrungen, Befestigungsuntergrund Mauerwerk.
Menge: 120,000 m2
Leistungsbereich: 075
DIN 276-1 2008-12: 431000000

**01.02.0070 Formstück Luftltg rechteckig Stahl verz gefalzt Kanten-L 1000-1500mm H bis 3,5m**
STLB-Bau 2025-04 075
Formstück für Luftleitung, rechteckig, Luftdichtheitsklasse ATC3 DIN EN 16798-3, Druckklasse 2 DIN EN 1507, aus verzinktem Stahl, gefalzt, Maße DIN EN 1505, Kantenlänge über 1000 bis 1500 mm, Verbindung mit Winkelflansch, mit Schrauben und Dichtung, min./max. Temperatur der geförderten Luft -15 bis 40 Grad C, Montagehöhe über Gelände/Fußboden bis 3,5 m, mit Aufhänge-/Auflagekonstruktion DIN EN 12236, schallgedämmt, befestigen mit Befestigungsmitteln mit bauaufsichtlichem Nachweis einschl. Bohrungen, Befestigungsuntergrund Mauerwerk.
Menge: 20,000 m2
Leistungsbereich: 075
DIN 276-1 2008-12: 431000000

**01.02.0080 Formstück Luftltg rechteckig Stahl verz gefalzt Kanten-L 1500-2000mm H bis 3,5m**
STLB-Bau 2025-04 075
Formstück für Luftleitung, rechteckig, Luftdichtheitsklasse ATC3 DIN EN 16798-3, Druckklasse 2 DIN EN 1507, aus verzinktem Stahl, gefalzt, Maße DIN EN 1505, Kantenlänge über 1500 bis 2000 mm, Verbindung mit Winkelflansch, mit Schrauben und Dichtung, min./max. Temperatur der geförderten Luft -15 bis 40 Grad C, Montagehöhe über Gelände/Fußboden bis 3,5 m, mit Aufhänge-/Auflagekonstruktion DIN EN 12236, schallgedämmt, befestigen mit Befestigungsmitteln mit bauaufsichtlichem Nachweis einschl. Bohrungen, Befestigungsuntergrund Mauerwerk.
Menge: 15,000 m2
Leistungsbereich: 075
DIN 276-1 2008-12: 431000000

*Hinweis: Hinweistext*

*Hinweis: Luftleitung Kunststoff, rechteckig bis 3,5 m Montagehöhe, Mauerwerk & Holz*

**01.02.0090 Luftltg rechteckig Kunststoff Kanten-L bis 500mm H bis 3,5m Aufhänge-Auflagekonstruktion schallg.**
STLB-Bau 2025-04 075
Luftleitung, rechteckig, Luftdichtheitsklasse ATC3 DIN EN 16798-3, aus Kunststoff, Baustoffklasse DIN 4102-1 B1 (schwerentflammbar), Kantenlänge bis 500 mm, Mindest-Wanddicke gemäß max. Betriebsdruck und Temperatur, Form- und Verbindungsstücke werden gesondert vergütet, max. Betriebsüber-/-unterdruck bis 1000 Pa, min./max. Temperatur der geförderten Luft 0 bis 40 Grad C, Montagehöhe über Gelände/Fußboden bis 3,5 m, mit Aufhänge-/Auflagekonstruktion DIN EN 12236, schallgedämmt, befestigen mit Befestigungsmitteln mit bauaufsichtlichem Nachweis einschl. Bohrungen, Befestigungsuntergrund Mauerwerk.
Menge: 15,000 m2
Leistungsbereich: 075
DIN 276-1 2008-12: 431000000

**01.02.0100 Formstück Luftltg rechteckig Kunststoff Kanten-L bis 500mm H bis 3,5m**
STLB-Bau 2025-04 075
Formstück für Luftleitung, rechteckig, aus Kunststoff, Baustoffklasse DIN 4102-1 B1 (schwerentflammbar), Kantenlänge bis 500 mm, Mindest-Wanddicke gemäß max. Betriebsdruck und Temperatur, max. Betriebsüber-/-unterdruck bis 1000 Pa, min./max. Temperatur der geförderten Luft 0 bis 40 Grad C, Montagehöhe über Gelände/Fußboden bis 3,5 m, mit Aufhänge-/Auflagekonstruktion DIN EN 12236, schallgedämmt, befestigen mit Befestigungsmitteln mit bauaufsichtlichem Nachweis einschl. Bohrungen, Befestigungsuntergrund Mauerwerk.
Menge: 18,000 m2
Leistungsbereich: 075
DIN 276-1 2008-12: 431000000

*Hinweis: Hinweistext*

*Hinweis: Luftleitung L90, rechteckig bis 3,5 m Montagehöhe, Mauerwerk & Holz*

**01.02.0110 Luftltg rechteckig Kalziumsilikat Kanten-L bis 500mm L90 H bis 3,5m Aufhänge-Auflagekonstruktion**
STLB-Bau 2025-04 075
Luftleitung, rechteckig, aus Kalziumsilikat, als Fertigteil, Kantenlänge bis 500 mm, Mindest-Wanddicke gemäß max. Betriebsdruck und Temperatur, min./max. Temperatur der geförderten Luft -15 bis 80 Grad C, Feuerwiderstandsklasse L 90 DIN 4102-6, mit allgemeiner bauaufsichtlicher Zulassung, Montagehöhe über Gelände/Fußboden bis 3,5 m, mit Aufhänge-/Auflagekonstruktion, Form- und Verbindungsstücke werden gesondert vergütet, befestigen mit Befestigungsmitteln mit bauaufsichtlichem Nachweis einschl. Bohrungen, Befestigungsuntergrund Mauerwerk.
Menge: 12,000 m2
Leistungsbereich: 075
DIN 276-1 2008-12: 431000000

**01.02.0120 Formstück Luftltg rechteckig Kalziumsilikat Kanten-L bis 500mm L90 H bis 3,5m**
STLB-Bau 2025-04 075
Formstück für Luftleitung, rechteckig, aus Kalziumsilikat, als Fertigteil, Kantenlänge bis 500 mm, Mindest-Wanddicke gemäß max. Betriebsdruck und Temperatur, min./max. Temperatur der geförderten Luft -15 bis 80 Grad C, Feuerwiderstandsklasse L 90 DIN 4102-6, mit allgemeiner bauaufsichtlicher Zulassung, Montagehöhe über Gelände/Fußboden bis 3,5 m, mit Aufhänge-/Auflagekonstruktion, befestigen mit Befestigungsmitteln mit bauaufsichtlichem Nachweis einschl. Bohrungen, Befestigungsuntergrund Mauerwerk.
Menge: 7,000 m2
Leistungsbereich: 075
DIN 276-1 2008-12: 431000000

**01.02.0130 Luftltg rechteckig Kalziumsilikat Kanten-L bis 500mm L90 H bis 3,5m Aufhänge-Auflagekonstruktion**
STLB-Bau 2025-04 075
Luftleitung, rechteckig, aus Kalziumsilikat, aus Platten, Kantenlänge bis 500 mm, Mindest-Wanddicke gemäß max. Betriebsdruck und Temperatur, max. Betriebsüber-/-unterdruck bis 1000 Pa, min./max. Temperatur der geförderten Luft -15 bis 80 Grad C, Feuerwiderstandsklasse L 90 DIN 4102-6, mit allgemeiner bauaufsichtlicher Zulassung, Montagehöhe über Gelände/Fußboden bis 3,5 m, mit Aufhänge-/Auflagekonstruktion, Form- und Verbindungsstücke werden gesondert vergütet, befestigen mit Befestigungsmitteln mit bauaufsichtlichem Nachweis einschl. Bohrungen, Befestigungsuntergrund Mauerwerk.
Menge: 6,000 m2
Leistungsbereich: 075
DIN 276-1 2008-12: 431000000

**01.02.0140 Formstück Luftltg rechteckig Kalziumsilikat Kanten-L bis 500mm L90 H bis 3,5m**
STLB-Bau 2025-04 075
Formstück für Luftleitung, rechteckig, aus Kalziumsilikat, aus Platten, Kantenlänge bis 500 mm, Mindest-Wanddicke gemäß max. Betriebsdruck und Temperatur, max. Betriebsüber-/-unterdruck bis 1000 Pa, min./max. Temperatur der geförderten Luft -15 bis 80 Grad C, Feuerwiderstandsklasse L 90 DIN 4102-6, mit allgemeiner bauaufsichtlicher Zulassung, Montagehöhe über Gelände/Fußboden bis 3,5 m, mit Aufhänge-/Auflagekonstruktion, befestigen mit Befestigungsmitteln mit bauaufsichtlichem Nachweis einschl. Bohrungen, Befestigungsuntergrund Mauerwerk.
Menge: 4,000 m2
Leistungsbereich: 075
DIN 276-1 2008-12: 431000000

**01.02.0150 Anschluss Luftltg L90 U bis 1000mm**
STLB-Bau 2025-04 075
Anschluss der Luftleitung an Wand oder Decke, Feuerwiderstandsklasse L 90 DIN 4102-6, größter Umfang bis 1000 mm.
Menge: 10,000 St
Leistungsbereich: 075
DIN 276-1 2008-12: 431000000

*Hinweis: Hinweistext*

*Hinweis: Durchführungen, rechteckig*

**01.02.0160 Wand-Deckendurchführung Stahl verz rechteckige Luftleitg Kanten-L 250-500mm**
STLB-Bau 2025-04 075
Wand-/Deckendurchführung aus verzinktem Stahl, Blechdicke mind. 1 mm, mit Mineralwollefüllung, Schichtdicke mind. 20 mm, Brandverhaltensklasse DIN EN 13501-1 A1 (nichtbrennbar), mit beidseitigem Mauerabschlussflansch aus verzinktem Stahl, für rechteckige Luftleitungen, größte Kantenlänge über 250 bis 500 mm, Wand-/Deckendicke über 150 bis 350 mm.
Menge: 22,000 St
Leistungsbereich: 075
DIN 276-1 2008-12: 431000000

**01.02.0170 Wand-Deckendurchführung Stahl verz rechteckige Luftleitg Kanten-L 500-1000mm**
STLB-Bau 2025-04 075
Wand-/Deckendurchführung aus verzinktem Stahl, Blechdicke mind. 1 mm, mit Mineralwollefüllung, Schichtdicke mind. 20 mm, Brandverhaltensklasse DIN EN 13501-1 A1 (nichtbrennbar), mit beidseitigem Mauerabschlussflansch aus verzinktem Stahl, für rechteckige Luftleitungen, größte Kantenlänge über 500 bis 1000 mm, Wand-/Deckendicke über 150 bis 350 mm.
Menge: 5,000 St
Leistungsbereich: 075
DIN 276-1 2008-12: 431000000

*Hinweis: Hinweistext*

*Hinweis: Wickelfalzrohre, bis 3,5 m Montagehöhe, Mauerwerk & Holz*
Wickelfalzrohre, bis 3,5 m Montagehöhe, Mauerwerk

**01.02.0180 Wickelfalzrohr Stahl verz DN80 -750-2000Pa H bis 3,5m Aufhänge-Auflagekonstruktion schallg.**
STLB-Bau 2025-04 075
Wickelfalzrohr aus verzinktem Stahl, Luftdichtheitsklasse ATC3 DIN EN 16798-3, Maße DIN EN 1506, DN 80, mit Einsteckende, mit Lippendichtung, selbstsichernd, geschraubt/genietet, Form- und Verbindungsstücke werden gesondert vergütet, min./max. Temperatur der geförderten Luft -15 bis 40 Grad C, Druckbereich von -750 bis 2000 Pa, Montagehöhe über Gelände/Fußboden bis 3,5 m, mit Aufhänge-/Auflagekonstruktion DIN EN 12236, schallgedämmt, befestigen mit Befestigungsmitteln mit bauaufsichtlichem Nachweis einschl. Bohrungen, Befestigungsuntergrund Mauerwerk.
Menge: 1,000 m
Leistungsbereich: 075
DIN 276-1 2008-12: 431000000

**01.02.0190 Wickelfalzrohr Stahl verz DN100 -750-2000Pa H bis 3,5m Aufhänge-Auflagekonstruktion schallg.**
STLB-Bau 2025-04 075
Wickelfalzrohr aus verzinktem Stahl, Luftdichtheitsklasse ATC3 DIN EN 16798-3, Maße DIN EN 1506, DN 100, mit Einsteckende, mit Lippendichtung, selbstsichernd, geschraubt/genietet, Form- und Verbindungsstücke werden gesondert vergütet, min./max. Temperatur der geförderten Luft -15 bis 40 Grad C, Druckbereich von -750 bis 2000 Pa, Montagehöhe über Gelände/Fußboden bis 3,5 m, mit Aufhänge-/Auflagekonstruktion DIN EN 12236, schallgedämmt, befestigen mit Befestigungsmitteln mit bauaufsichtlichem Nachweis einschl. Bohrungen, Befestigungsuntergrund Mauerwerk.
Menge: 65,000 m
Leistungsbereich: 075
DIN 276-1 2008-12: 431000000

**01.02.0200 Wickelfalzrohr Stahl verz DN125 -750-2000Pa H bis 3,5m Aufhänge-Auflagekonstruktion schallg.**
STLB-Bau 2025-04 075
Wickelfalzrohr aus verzinktem Stahl, Luftdichtheitsklasse ATC3 DIN EN 16798-3, Maße DIN EN 1506, DN 125, mit Einsteckende, mit Lippendichtung, selbstsichernd, geschraubt/genietet, Form- und Verbindungsstücke werden gesondert vergütet, min./max. Temperatur der geförderten Luft -15 bis 40 Grad C, Druckbereich von -750 bis 2000 Pa, Montagehöhe über Gelände/Fußboden bis 3,5 m, mit Aufhänge-/Auflagekonstruktion DIN EN 12236, schallgedämmt, befestigen mit Befestigungsmitteln mit bauaufsichtlichem Nachweis einschl. Bohrungen, Befestigungsuntergrund Mauerwerk.
Menge: 45,000 m
Leistungsbereich: 075
DIN 276-1 2008-12: 431000000

**01.02.0210 Wickelfalzrohr Stahl verz DN150 -750-2000Pa H bis 3,5m Aufhänge-Auflagekonstruktion schallg.**
STLB-Bau 2025-04 075
Wickelfalzrohr aus verzinktem Stahl, Luftdichtheitsklasse ATC3 DIN EN 16798-3, Maße DIN EN 1506, DN 150, mit Einsteckende, mit Lippendichtung, selbstsichernd, geschraubt/genietet, Form- und Verbindungsstücke werden gesondert vergütet, min./max. Temperatur der geförderten Luft -15 bis 40 Grad C, Druckbereich von -750 bis 2000 Pa, Montagehöhe über Gelände/Fußboden bis 3,5 m, mit Aufhänge-/Auflagekonstruktion DIN EN 12236, schallgedämmt, befestigen mit Befestigungsmitteln mit bauaufsichtlichem Nachweis einschl. Bohrungen, Befestigungsuntergrund Mauerwerk.
Menge: 10,000 m
Leistungsbereich: 075
DIN 276-1 2008-12: 431000000

**01.02.0220 Wickelfalzrohr Stahl verz DN160 -750-2000Pa H bis 3,5m Aufhänge-Auflagekonstruktion schallg.**
STLB-Bau 2025-04 075
Wickelfalzrohr aus verzinktem Stahl, Luftdichtheitsklasse ATC3 DIN EN 16798-3, Maße DIN EN 1506, DN 160, mit Einsteckende, mit Lippendichtung, selbstsichernd, geschraubt/genietet, Form- und Verbindungsstücke werden gesondert vergütet, min./max. Temperatur der geförderten Luft -15 bis 40 Grad C, Druckbereich von -750 bis 2000 Pa, Montagehöhe über Gelände/Fußboden bis 3,5 m, mit Aufhänge-/Auflagekonstruktion DIN EN 12236, schallgedämmt, befestigen mit Befestigungsmitteln mit bauaufsichtlichem Nachweis einschl. Bohrungen, Befestigungsuntergrund Mauerwerk.
Menge: 65,000 m
Leistungsbereich: 075
DIN 276-1 2008-12: 431000000

**01.02.0230 Wickelfalzrohr Stahl verz DN180 -750-2000Pa H bis 3,5m Aufhänge-Auflagekonstruktion schallg.**
STLB-Bau 2025-04 075
Wickelfalzrohr aus verzinktem Stahl, Luftdichtheitsklasse ATC3 DIN EN 16798-3, Maße DIN EN 1506, DN 180, mit Einsteckende, mit Lippendichtung, selbstsichernd, geschraubt/genietet, Form- und Verbindungsstücke werden gesondert vergütet, min./max. Temperatur der geförderten Luft -15 bis 40 Grad C, Druckbereich von -750 bis 2000 Pa, Montagehöhe über Gelände/Fußboden bis 3,5 m, mit Aufhänge-/Auflagekonstruktion DIN EN 12236, schallgedämmt, befestigen mit Befestigungsmitteln mit bauaufsichtlichem Nachweis einschl. Bohrungen, Befestigungsuntergrund Mauerwerk.
Menge: 10,000 m
Leistungsbereich: 075
DIN 276-1 2008-12: 431000000

**01.02.0240 Wickelfalzrohr Stahl verz DN200 -750-2000Pa H bis 3,5m Aufhänge-Auflagekonstruktion schallg.**
STLB-Bau 2025-04 075
Wickelfalzrohr aus verzinktem Stahl, Luftdichtheitsklasse ATC3 DIN EN 16798-3, Maße DIN EN 1506, DN 200, mit Einsteckende, mit Lippendichtung, selbstsichernd, geschraubt/genietet, Form- und Verbindungsstücke werden gesondert vergütet, min./max. Temperatur der geförderten Luft -15 bis 40 Grad C, Druckbereich von -750 bis 2000 Pa, Montagehöhe über Gelände/Fußboden bis 3,5 m, mit Aufhänge-/Auflagekonstruktion DIN EN 12236, schallgedämmt, befestigen mit Befestigungsmitteln mit bauaufsichtlichem Nachweis einschl. Bohrungen, Befestigungsuntergrund Mauerwerk.
Menge: 25,000 m
Leistungsbereich: 075
DIN 276-1 2008-12: 431000000

**01.02.0250 Wickelfalzrohr Stahl verz DN250 -750-2000Pa H bis 3,5m Aufhänge-Auflagekonstruktion schallg.**
STLB-Bau 2025-04 075
Wickelfalzrohr aus verzinktem Stahl, Luftdichtheitsklasse ATC3 DIN EN 16798-3, Maße DIN EN 1506, DN 250, mit Einsteckende, mit Lippendichtung, selbstsichernd, geschraubt/genietet, Form- und Verbindungsstücke werden gesondert vergütet, min./max. Temperatur der geförderten Luft -15 bis 40 Grad C, Druckbereich von -750 bis 2000 Pa, Montagehöhe über Gelände/Fußboden bis 3,5 m, mit Aufhänge-/Auflagekonstruktion DIN EN 12236, schallgedämmt, befestigen mit Befestigungsmitteln mit bauaufsichtlichem Nachweis einschl. Bohrungen, Befestigungsuntergrund Mauerwerk.
Menge: 8,000 m
Leistungsbereich: 075
DIN 276-1 2008-12: 431000000

**01.02.0260 Wickelfalzrohr Stahl verz DN280 -750-2000Pa H bis 3,5m Aufhänge-Auflagekonstruktion schallg.**
STLB-Bau 2025-04 075
Wickelfalzrohr aus verzinktem Stahl, Luftdichtheitsklasse ATC3 DIN EN 16798-3, Maße DIN EN 1506, DN 280, mit Einsteckende, mit Lippendichtung, selbstsichernd, geschraubt/genietet, Form- und Verbindungsstücke werden gesondert vergütet, min./max. Temperatur der geförderten Luft -15 bis 40 Grad C, Druckbereich von -750 bis 2000 Pa, Montagehöhe über Gelände/Fußboden bis 3,5 m, mit Aufhänge-/Auflagekonstruktion DIN EN 12236, schallgedämmt, befestigen mit Befestigungsmitteln mit bauaufsichtlichem Nachweis einschl. Bohrungen, Befestigungsuntergrund Mauerwerk.
Menge: 1,000 m
Leistungsbereich: 075
DIN 276-1 2008-12: 431000000

**01.02.0270 Wickelfalzrohr Stahl verz DN300 -750-2000Pa H bis 3,5m Aufhänge-Auflagekonstruktion schallg.**
STLB-Bau 2025-04 075
Wickelfalzrohr aus verzinktem Stahl, Luftdichtheitsklasse ATC3 DIN EN 16798-3, Maße DIN EN 1506, DN 300, mit Einsteckende, mit Lippendichtung, selbstsichernd, geschraubt/genietet, Form- und Verbindungsstücke werden gesondert vergütet, min./max. Temperatur der geförderten Luft -15 bis 40 Grad C, Druckbereich von -750 bis 2000 Pa, Montagehöhe über Gelände/Fußboden bis 3,5 m, mit Aufhänge-/Auflagekonstruktion DIN EN 12236, schallgedämmt, befestigen mit Befestigungsmitteln mit bauaufsichtlichem Nachweis einschl. Bohrungen, Befestigungsuntergrund Mauerwerk.
Menge: 8,000 m
Leistungsbereich: 075
DIN 276-1 2008-12: 431000000

*Hinweis: Hinweistext*

*Hinweis: Bögen, alle Winkelgrade, bis 3,5 m Montagehöhe, Mauerwerk & Holz*
Bögen, alle Winkelgrade, bis 3,5 m Montagehöhe, Mauerwerk

**01.02.0280 Bogen Luftleitg rund 15Grad Stahl verz DN80 H bis 3,5m**
STLB-Bau 2025-04 075
Bogen, für Luftleitung, rund, Luftdichtheitsklasse ATC3 DIN EN 16798-3, 15 Grad, aus verzinktem Stahl, DN 80, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0290 Bogen Luftleitg rund 15Grad Stahl verz DN100 H bis 3,5m**
STLB-Bau 2025-04 075
Bogen, für Luftleitung, rund, Luftdichtheitsklasse ATC3 DIN EN 16798-3, 15 Grad, aus verzinktem Stahl, DN 100, mit Einsteckenden, mit Lippendichtung, geschraubt/genietet, mit Dichtungsband, min./max. Temperatur der geförderten Luft -15 bis 80 Grad C, Druckbereich von -750 bis 1000 Pa, Montagehöhe über Gelände/Fußboden bis 3,5 m, mit Aufhänge-/Auflagekonstruktion DIN EN 12236, schallgedämmt, befestigen mit Befestigungsmitteln mit bauaufsichtlichem Nachweis einschl. Bohrungen, Befestigungsuntergrund Mauerwerk.
Menge: 2,000 St
Leistungsbereich: 075
DIN 276-1 2008-12: 431000000

**01.02.0300 Bogen Luftleitg rund 15Grad Stahl verz DN125 H bis 3,5m**
STLB-Bau 2025-04 075
Bogen, für Luftleitung, rund, Luftdichtheitsklasse ATC3 DIN EN 16798-3, 15 Grad, aus verzinktem Stahl, DN 125, mit Einsteckenden, mit Lippendichtung, geschraubt/genietet, mit Dichtungsband, min./max. Temperatur der geförderten Luft -15 bis 80 Grad C, Druckbereich von -750 bis 1000 Pa, Montagehöhe über Gelände/Fußboden bis 3,5 m, mit Aufhänge-/Auflagekonstruktion DIN EN 12236, schallgedämmt, befestigen mit Befestigungsmitteln mit bauaufsichtlichem Nachweis einschl. Bohrungen, Befestigungsuntergrund Mauerwerk.
Menge: 3,000 St
Leistungsbereich: 075
DIN 276-1 2008-12: 431000000

**01.02.0310 Bogen Luftleitg rund 15Grad Stahl verz DN150 H bis 3,5m**
STLB-Bau 2025-04 075
Bogen, für Luftleitung, rund, Luftdichtheitsklasse ATC3 DIN EN 16798-3, 15 Grad, aus verzinktem Stahl, DN 150, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0320 Bogen Luftleitg rund 15Grad Stahl verz DN160 H bis 3,5m**
STLB-Bau 2025-04 075
Bogen, für Luftleitung, rund, Luftdichtheitsklasse ATC3 DIN EN 16798-3, 15 Grad, aus verzinktem Stahl, DN 160, mit Einsteckenden, mit Lippendichtung, geschraubt/genietet, mit Dichtungsband, min./max. Temperatur der geförderten Luft -15 bis 80 Grad C, Druckbereich von -750 bis 1000 Pa, Montagehöhe über Gelände/Fußboden bis 3,5 m, mit Aufhänge-/Auflagekonstruktion DIN EN 12236, schallgedämmt, befestigen mit Befestigungsmitteln mit bauaufsichtlichem Nachweis einschl. Bohrungen, Befestigungsuntergrund Mauerwerk.
Menge: 2,000 St
Leistungsbereich: 075
DIN 276-1 2008-12: 431000000

**01.02.0330 Bogen Luftleitg rund 15Grad Stahl verz DN180 H bis 3,5m**
STLB-Bau 2025-04 075
Bogen, für Luftleitung, rund, Luftdichtheitsklasse ATC3 DIN EN 16798-3, 15 Grad, aus verzinktem Stahl, DN 180, mit Einsteckenden, mit Lippendichtung, geschraubt/genietet, mit Dichtungsband, min./max. Temperatur der geförderten Luft -15 bis 80 Grad C, Druckbereich von -750 bis 1000 Pa, Montagehöhe über Gelände/Fußboden bis 3,5 m, mit Aufhänge-/Auflagekonstruktion DIN EN 12236, schallgedämmt, befestigen mit Befestigungsmitteln mit bauaufsichtlichem Nachweis einschl. Bohrungen, Befestigungsuntergrund Mauerwerk.
Menge: 3,000 St
Leistungsbereich: 075
DIN 276-1 2008-12: 431000000

**01.02.0340 Bogen Luftleitg rund 15Grad Stahl verz DN200 H bis 3,5m**
STLB-Bau 2025-04 075
Bogen, für Luftleitung, rund, Luftdichtheitsklasse ATC3 DIN EN 16798-3, 15 Grad, aus verzinktem Stahl, DN 200, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0350 Bogen Luftleitg rund 15Grad Stahl verz DN250 H bis 3,5m**
STLB-Bau 2025-04 075
Bogen, für Luftleitung, rund, Luftdichtheitsklasse ATC3 DIN EN 16798-3, 15 Grad, aus verzinktem Stahl, DN 250, mit Einsteckenden, mit Lippendichtung, geschraubt/genietet, mit Dichtungsband, min./max. Temperatur der geförderten Luft -15 bis 80 Grad C, Druckbereich von -750 bis 1000 Pa, Montagehöhe über Gelände/Fußboden bis 3,5 m, mit Aufhänge-/Auflagekonstruktion DIN EN 12236, schallgedämmt, befestigen mit Befestigungsmitteln mit bauaufsichtlichem Nachweis einschl. Bohrungen, Befestigungsuntergrund Mauerwerk.
Menge: 2,000 St
Leistungsbereich: 075
DIN 276-1 2008-12: 431000000

**01.02.0360 Bogen Luftleitg rund 15Grad Stahl verz DN280 H bis 3,5m**
STLB-Bau 2025-04 075
Bogen, für Luftleitung, rund, Luftdichtheitsklasse ATC3 DIN EN 16798-3, 15 Grad, aus verzinktem Stahl, DN 280, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0370 Bogen Luftleitg rund 15Grad Stahl verz DN300 H bis 3,5m**
STLB-Bau 2025-04 075
Bogen, für Luftleitung, rund, Luftdichtheitsklasse ATC3 DIN EN 16798-3, 15 Grad, aus verzinktem Stahl, DN 300, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0380 Bogen Luftleitg rund 30Grad Stahl verz DN80 H bis 3,5m**
STLB-Bau 2025-04 075
Bogen, für Luftleitung, rund, Luftdichtheitsklasse ATC3 DIN EN 16798-3, 30 Grad, aus verzinktem Stahl, DN 80, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0390 Bogen Luftleitg rund 30Grad Stahl verz DN100 H bis 3,5m**
STLB-Bau 2025-04 075
Bogen, für Luftleitung, rund, Luftdichtheitsklasse ATC3 DIN EN 16798-3, 30 Grad, aus verzinktem Stahl, DN 100, mit Einsteckenden, mit Lippendichtung, geschraubt/genietet, mit Dichtungsband, min./max. Temperatur der geförderten Luft -15 bis 80 Grad C, Druckbereich von -750 bis 1000 Pa, Montagehöhe über Gelände/Fußboden bis 3,5 m, mit Aufhänge-/Auflagekonstruktion DIN EN 12236, schallgedämmt, befestigen mit Befestigungsmitteln mit bauaufsichtlichem Nachweis einschl. Bohrungen, Befestigungsuntergrund Mauerwerk.
Menge: 4,000 St
Leistungsbereich: 075
DIN 276-1 2008-12: 431000000

**01.02.0400 Bogen Luftleitg rund 30Grad Stahl verz DN125 H bis 3,5m**
STLB-Bau 2025-04 075
Bogen, für Luftleitung, rund, Luftdichtheitsklasse ATC3 DIN EN 16798-3, 30 Grad, aus verzinktem Stahl, DN 125, mit Einsteckenden, mit Lippendichtung, geschraubt/genietet, mit Dichtungsband, min./max. Temperatur der geförderten Luft -15 bis 80 Grad C, Druckbereich von -750 bis 1000 Pa, Montagehöhe über Gelände/Fußboden bis 3,5 m, mit Aufhänge-/Auflagekonstruktion DIN EN 12236, schallgedämmt, befestigen mit Befestigungsmitteln mit bauaufsichtlichem Nachweis einschl. Bohrungen, Befestigungsuntergrund Mauerwerk.
Menge: 6,000 St
Leistungsbereich: 075
DIN 276-1 2008-12: 431000000

**01.02.0410 Bogen Luftleitg rund 30Grad Stahl verz DN150 H bis 3,5m**
STLB-Bau 2025-04 075
Bogen, für Luftleitung, rund, Luftdichtheitsklasse ATC3 DIN EN 16798-3, 30 Grad, aus verzinktem Stahl, DN 150, mit Einsteckenden, mit Lippendichtung, geschraubt/genietet, mit Dichtungsband, min./max. Temperatur der geförderten Luft -15 bis 80 Grad C, Druckbereich von -750 bis 1000 Pa, Montagehöhe über Gelände/Fußboden bis 3,5 m, mit Aufhänge-/Auflagekonstruktion DIN EN 12236, schallgedämmt, befestigen mit Befestigungsmitteln mit bauaufsichtlichem Nachweis einschl. Bohrungen, Befestigungsuntergrund Mauerwerk.
Menge: 4,000 St
Leistungsbereich: 075
DIN 276-1 2008-12: 431000000

**01.02.0420 Bogen Luftleitg rund 30Grad Stahl verz DN160 H bis 3,5m**
STLB-Bau 2025-04 075
Bogen, für Luftleitung, rund, Luftdichtheitsklasse ATC3 DIN EN 16798-3, 30 Grad, aus verzinktem Stahl, DN 160, mit Einsteckenden, mit Lippendichtung, geschraubt/genietet, mit Dichtungsband, min./max. Temperatur der geförderten Luft -15 bis 80 Grad C, Druckbereich von -750 bis 1000 Pa, Montagehöhe über Gelände/Fußboden bis 3,5 m, mit Aufhänge-/Auflagekonstruktion DIN EN 12236, schallgedämmt, befestigen mit Befestigungsmitteln mit bauaufsichtlichem Nachweis einschl. Bohrungen, Befestigungsuntergrund Mauerwerk.
Menge: 12,000 St
Leistungsbereich: 075
DIN 276-1 2008-12: 431000000

**01.02.0430 Bogen Luftleitg rund 30Grad Stahl verz DN180 H bis 3,5m**
STLB-Bau 2025-04 075
Bogen, für Luftleitung, rund, Luftdichtheitsklasse ATC3 DIN EN 16798-3, 30 Grad, aus verzinktem Stahl, DN 180, mit Einsteckenden, mit Lippendichtung, geschraubt/genietet, mit Dichtungsband, min./max. Temperatur der geförderten Luft -15 bis 80 Grad C, Druckbereich von -750 bis 1000 Pa, Montagehöhe über Gelände/Fußboden bis 3,5 m, mit Aufhänge-/Auflagekonstruktion DIN EN 12236, schallgedämmt, befestigen mit Befestigungsmitteln mit bauaufsichtlichem Nachweis einschl. Bohrungen, Befestigungsuntergrund Mauerwerk.
Menge: 2,000 St
Leistungsbereich: 075
DIN 276-1 2008-12: 431000000

**01.02.0440 Bogen Luftleitg rund 30Grad Stahl verz DN200 H bis 3,5m**
STLB-Bau 2025-04 075
Bogen, für Luftleitung, rund, Luftdichtheitsklasse ATC3 DIN EN 16798-3, 30 Grad, aus verzinktem Stahl, DN 200, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0450 Bogen Luftleitg rund 30Grad Stahl verz DN250 H bis 3,5m**
STLB-Bau 2025-04 075
Bogen, für Luftleitung, rund, Luftdichtheitsklasse ATC3 DIN EN 16798-3, 30 Grad, aus verzinktem Stahl, DN 250, mit Einsteckenden, mit Lippendichtung, geschraubt/genietet, mit Dichtungsband, min./max. Temperatur der geförderten Luft -15 bis 80 Grad C, Druckbereich von -750 bis 1000 Pa, Montagehöhe über Gelände/Fußboden bis 3,5 m, mit Aufhänge-/Auflagekonstruktion DIN EN 12236, schallgedämmt, befestigen mit Befestigungsmitteln mit bauaufsichtlichem Nachweis einschl. Bohrungen, Befestigungsuntergrund Mauerwerk.
Menge: 2,000 St
Leistungsbereich: 075
DIN 276-1 2008-12: 431000000

**01.02.0460 Bogen Luftleitg rund 30Grad Stahl verz DN280 H bis 3,5m**
STLB-Bau 2025-04 075
Bogen, für Luftleitung, rund, Luftdichtheitsklasse ATC3 DIN EN 16798-3, 30 Grad, aus verzinktem Stahl, DN 280, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0470 Bogen Luftleitg rund 30Grad Stahl verz DN300 H bis 3,5m**
STLB-Bau 2025-04 075
Bogen, für Luftleitung, rund, Luftdichtheitsklasse ATC3 DIN EN 16798-3, 30 Grad, aus verzinktem Stahl, DN 300, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0480 Bogen Luftleitg rund 45Grad Stahl verz DN80 H bis 3,5m**
STLB-Bau 2025-04 075
Bogen, für Luftleitung, rund, Luftdichtheitsklasse ATC3 DIN EN 16798-3, 45 Grad, aus verzinktem Stahl, DN 80, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0490 Bogen Luftleitg rund 45Grad Stahl verz DN100 H bis 3,5m**
STLB-Bau 2025-04 075
Bogen, für Luftleitung, rund, Luftdichtheitsklasse ATC3 DIN EN 16798-3, 45 Grad, aus verzinktem Stahl, DN 100, mit Einsteckenden, mit Lippendichtung, geschraubt/genietet, mit Dichtungsband, min./max. Temperatur der geförderten Luft -15 bis 80 Grad C, Druckbereich von -750 bis 1000 Pa, Montagehöhe über Gelände/Fußboden bis 3,5 m, mit Aufhänge-/Auflagekonstruktion DIN EN 12236, schallgedämmt, befestigen mit Befestigungsmitteln mit bauaufsichtlichem Nachweis einschl. Bohrungen, Befestigungsuntergrund Mauerwerk.
Menge: 16,000 St
Leistungsbereich: 075
DIN 276-1 2008-12: 431000000

**01.02.0500 Bogen Luftleitg rund 45Grad Stahl verz DN125 H bis 3,5m**
STLB-Bau 2025-04 075
Bogen, für Luftleitung, rund, Luftdichtheitsklasse ATC3 DIN EN 16798-3, 45 Grad, aus verzinktem Stahl, DN 125, mit Einsteckenden, mit Lippendichtung, geschraubt/genietet, mit Dichtungsband, min./max. Temperatur der geförderten Luft -15 bis 80 Grad C, Druckbereich von -750 bis 1000 Pa, Montagehöhe über Gelände/Fußboden bis 3,5 m, mit Aufhänge-/Auflagekonstruktion DIN EN 12236, schallgedämmt, befestigen mit Befestigungsmitteln mit bauaufsichtlichem Nachweis einschl. Bohrungen, Befestigungsuntergrund Mauerwerk.
Menge: 26,000 St
Leistungsbereich: 075
DIN 276-1 2008-12: 431000000

**01.02.0510 Bogen Luftleitg rund 45Grad Stahl verz DN150 H bis 3,5m**
STLB-Bau 2025-04 075
Bogen, für Luftleitung, rund, Luftdichtheitsklasse ATC3 DIN EN 16798-3, 45 Grad, aus verzinktem Stahl, DN 150, mit Einsteckenden, mit Lippendichtung, geschraubt/genietet, mit Dichtungsband, min./max. Temperatur der geförderten Luft -15 bis 80 Grad C, Druckbereich von -750 bis 1000 Pa, Montagehöhe über Gelände/Fußboden bis 3,5 m, mit Aufhänge-/Auflagekonstruktion DIN EN 12236, schallgedämmt, befestigen mit Befestigungsmitteln mit bauaufsichtlichem Nachweis einschl. Bohrungen, Befestigungsuntergrund Mauerwerk.
Menge: 4,000 St
Leistungsbereich: 075
DIN 276-1 2008-12: 431000000

**01.02.0520 Bogen Luftleitg rund 45Grad Stahl verz DN160 H bis 3,5m**
STLB-Bau 2025-04 075
Bogen, für Luftleitung, rund, Luftdichtheitsklasse ATC3 DIN EN 16798-3, 45 Grad, aus verzinktem Stahl, DN 160, mit Einsteckenden, mit Lippendichtung, geschraubt/genietet, mit Dichtungsband, min./max. Temperatur der geförderten Luft -15 bis 80 Grad C, Druckbereich von -750 bis 1000 Pa, Montagehöhe über Gelände/Fußboden bis 3,5 m, mit Aufhänge-/Auflagekonstruktion DIN EN 12236, schallgedämmt, befestigen mit Befestigungsmitteln mit bauaufsichtlichem Nachweis einschl. Bohrungen, Befestigungsuntergrund Mauerwerk.
Menge: 23,000 St
Leistungsbereich: 075
DIN 276-1 2008-12: 431000000

**01.02.0530 Bogen Luftleitg rund 45Grad Stahl verz DN180 H bis 3,5m**
STLB-Bau 2025-04 075
Bogen, für Luftleitung, rund, Luftdichtheitsklasse ATC3 DIN EN 16798-3, 45 Grad, aus verzinktem Stahl, DN 180, mit Einsteckenden, mit Lippendichtung, geschraubt/genietet, mit Dichtungsband, min./max. Temperatur der geförderten Luft -15 bis 80 Grad C, Druckbereich von -750 bis 1000 Pa, Montagehöhe über Gelände/Fußboden bis 3,5 m, mit Aufhänge-/Auflagekonstruktion DIN EN 12236, schallgedämmt, befestigen mit Befestigungsmitteln mit bauaufsichtlichem Nachweis einschl. Bohrungen, Befestigungsuntergrund Mauerwerk.
Menge: 3,000 St
Leistungsbereich: 075
DIN 276-1 2008-12: 431000000

**01.02.0540 Bogen Luftleitg rund 45Grad Stahl verz DN200 H bis 3,5m**
STLB-Bau 2025-04 075
Bogen, für Luftleitung, rund, Luftdichtheitsklasse ATC3 DIN EN 16798-3, 45 Grad, aus verzinktem Stahl, DN 200, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0550 Bogen Luftleitg rund 45Grad Stahl verz DN250 H bis 3,5m**
STLB-Bau 2025-04 075
Bogen, für Luftleitung, rund, Luftdichtheitsklasse ATC3 DIN EN 16798-3, 45 Grad, aus verzinktem Stahl, DN 250, mit Einsteckenden, mit Lippendichtung, geschraubt/genietet, mit Dichtungsband, min./max. Temperatur der geförderten Luft -15 bis 80 Grad C, Druckbereich von -750 bis 1000 Pa, Montagehöhe über Gelände/Fußboden bis 3,5 m, mit Aufhänge-/Auflagekonstruktion DIN EN 12236, schallgedämmt, befestigen mit Befestigungsmitteln mit bauaufsichtlichem Nachweis einschl. Bohrungen, Befestigungsuntergrund Mauerwerk.
Menge: 6,000 St
Leistungsbereich: 075
DIN 276-1 2008-12: 431000000

**01.02.0560 Bogen Luftleitg rund 45Grad Stahl verz DN280 H bis 3,5m**
STLB-Bau 2025-04 075
Bogen, für Luftleitung, rund, Luftdichtheitsklasse ATC3 DIN EN 16798-3, 45 Grad, aus verzinktem Stahl, DN 280, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0570 Bogen Luftleitg rund 45Grad Stahl verz DN300 H bis 3,5m**
STLB-Bau 2025-04 075
Bogen, für Luftleitung, rund, Luftdichtheitsklasse ATC3 DIN EN 16798-3, 45 Grad, aus verzinktem Stahl, DN 300, mit Einsteckenden, mit Lippendichtung, geschraubt/genietet, mit Dichtungsband, min./max. Temperatur der geförderten Luft -15 bis 80 Grad C, Druckbereich von -750 bis 1000 Pa, Montagehöhe über Gelände/Fußboden bis 3,5 m, mit Aufhänge-/Auflagekonstruktion DIN EN 12236, schallgedämmt, befestigen mit Befestigungsmitteln mit bauaufsichtlichem Nachweis einschl. Bohrungen, Befestigungsuntergrund Mauerwerk.
Menge: 2,000 St
Leistungsbereich: 075
DIN 276-1 2008-12: 431000000

**01.02.0580 Bogen Luftleitg rund 90Grad Stahl verz DN80 H bis 3,5m**
STLB-Bau 2025-04 075
Bogen, für Luftleitung, rund, Luftdichtheitsklasse ATC3 DIN EN 16798-3, 90 Grad, aus verzinktem Stahl, DN 80, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0590 Bogen Luftleitg rund 90Grad Stahl verz DN100 H bis 3,5m**
STLB-Bau 2025-04 075
Bogen, für Luftleitung, rund, Luftdichtheitsklasse ATC3 DIN EN 16798-3, 90 Grad, aus verzinktem Stahl, DN 100, mit Einsteckenden, mit Lippendichtung, geschraubt/genietet, mit Dichtungsband, min./max. Temperatur der geförderten Luft -15 bis 80 Grad C, Druckbereich von -750 bis 1000 Pa, Montagehöhe über Gelände/Fußboden bis 3,5 m, mit Aufhänge-/Auflagekonstruktion DIN EN 12236, schallgedämmt, befestigen mit Befestigungsmitteln mit bauaufsichtlichem Nachweis einschl. Bohrungen, Befestigungsuntergrund Mauerwerk.
Menge: 30,000 St
Leistungsbereich: 075
DIN 276-1 2008-12: 431000000

**01.02.0600 Bogen Luftleitg rund 90Grad Stahl verz DN125 H bis 3,5m**
STLB-Bau 2025-04 075
Bogen, für Luftleitung, rund, Luftdichtheitsklasse ATC3 DIN EN 16798-3, 90 Grad, aus verzinktem Stahl, DN 125, mit Einsteckenden, mit Lippendichtung, geschraubt/genietet, mit Dichtungsband, min./max. Temperatur der geförderten Luft -15 bis 80 Grad C, Druckbereich von -750 bis 1000 Pa, Montagehöhe über Gelände/Fußboden bis 3,5 m, mit Aufhänge-/Auflagekonstruktion DIN EN 12236, schallgedämmt, befestigen mit Befestigungsmitteln mit bauaufsichtlichem Nachweis einschl. Bohrungen, Befestigungsuntergrund Mauerwerk.
Menge: 23,000 St
Leistungsbereich: 075
DIN 276-1 2008-12: 431000000

**01.02.0610 Bogen Luftleitg rund 90Grad Stahl verz DN150 H bis 3,5m**
STLB-Bau 2025-04 075
Bogen, für Luftleitung, rund, Luftdichtheitsklasse ATC3 DIN EN 16798-3, 90 Grad, aus verzinktem Stahl, DN 150, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0620 Bogen Luftleitg rund 90Grad Stahl verz DN160 H bis 3,5m**
STLB-Bau 2025-04 075
Bogen, für Luftleitung, rund, Luftdichtheitsklasse ATC3 DIN EN 16798-3, 90 Grad, aus verzinktem Stahl, DN 160, mit Einsteckenden, mit Lippendichtung, geschraubt/genietet, mit Dichtungsband, min./max. Temperatur der geförderten Luft -15 bis 80 Grad C, Druckbereich von -750 bis 1000 Pa, Montagehöhe über Gelände/Fußboden bis 3,5 m, mit Aufhänge-/Auflagekonstruktion DIN EN 12236, schallgedämmt, befestigen mit Befestigungsmitteln mit bauaufsichtlichem Nachweis einschl. Bohrungen, Befestigungsuntergrund Mauerwerk.
Menge: 12,000 St
Leistungsbereich: 075
DIN 276-1 2008-12: 431000000

**01.02.0630 Bogen Luftleitg rund 90Grad Stahl verz DN180 H bis 3,5m**
STLB-Bau 2025-04 075
Bogen, für Luftleitung, rund, Luftdichtheitsklasse ATC3 DIN EN 16798-3, 90 Grad, aus verzinktem Stahl, DN 180, mit Einsteckenden, mit Lippendichtung, geschraubt/genietet, mit Dichtungsband, min./max. Temperatur der geförderten Luft -15 bis 80 Grad C, Druckbereich von -750 bis 1000 Pa, Montagehöhe über Gelände/Fußboden bis 3,5 m, mit Aufhänge-/Auflagekonstruktion DIN EN 12236, schallgedämmt, befestigen mit Befestigungsmitteln mit bauaufsichtlichem Nachweis einschl. Bohrungen, Befestigungsuntergrund Mauerwerk.
Menge: 2,000 St
Leistungsbereich: 075
DIN 276-1 2008-12: 431000000

**01.02.0640 Bogen Luftleitg rund 90Grad Stahl verz DN200 H bis 3,5m**
STLB-Bau 2025-04 075
Bogen, für Luftleitung, rund, Luftdichtheitsklasse ATC3 DIN EN 16798-3, 90 Grad, aus verzinktem Stahl, DN 200, mit Einsteckenden, mit Lippendichtung, geschraubt/genietet, mit Dichtungsband, min./max. Temperatur der geförderten Luft -15 bis 80 Grad C, Druckbereich von -750 bis 1000 Pa, Montagehöhe über Gelände/Fußboden bis 3,5 m, mit Aufhänge-/Auflagekonstruktion DIN EN 12236, schallgedämmt, befestigen mit Befestigungsmitteln mit bauaufsichtlichem Nachweis einschl. Bohrungen, Befestigungsuntergrund Mauerwerk.
Menge: 6,000 St
Leistungsbereich: 075
DIN 276-1 2008-12: 431000000

**01.02.0650 Bogen Luftleitg rund 90Grad Stahl verz DN250 H bis 3,5m**
STLB-Bau 2025-04 075
Bogen, für Luftleitung, rund, Luftdichtheitsklasse ATC3 DIN EN 16798-3, 90 Grad, aus verzinktem Stahl, DN 250, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0660 Bogen Luftleitg rund 90Grad Stahl verz DN280 H bis 3,5m**
STLB-Bau 2025-04 075
Bogen, für Luftleitung, rund, Luftdichtheitsklasse ATC3 DIN EN 16798-3, 90 Grad, aus verzinktem Stahl, DN 280, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0670 Bogen Luftleitg rund 90Grad Stahl verz DN300 H bis 3,5m**
STLB-Bau 2025-04 075
Bogen, für Luftleitung, rund, Luftdichtheitsklasse ATC3 DIN EN 16798-3, 90 Grad, aus verzinktem Stahl, DN 300, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

*Hinweis: Hinweistext*

*Hinweis: T-Stück, alle Winkelgrade, bis 3,5 m Montagehöhe, Mauerwerk & Holz*

**01.02.0680 Abzweigstück Luftleitg rund 90Grad Stahl verz DN80 H bis 3,5m**
STLB-Bau 2025-04 075
Abzweigstück, für Luftleitung, rund, Luftdichtheitsklasse ATC3 DIN EN 16798-3, 90 Grad, aus verzinktem Stahl, größter DN 80, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0690 Abzweigstück Luftleitg rund 90Grad Stahl verz DN100 H bis 3,5m**
STLB-Bau 2025-04 075
Abzweigstück, für Luftleitung, rund, Luftdichtheitsklasse ATC3 DIN EN 16798-3, 90 Grad, aus verzinktem Stahl, größter DN 100, mit Einsteckenden, mit Lippendichtung, geschraubt/genietet, mit Dichtungsband, min./max. Temperatur der geförderten Luft -15 bis 80 Grad C, Druckbereich von -750 bis 1000 Pa, Montagehöhe über Gelände/Fußboden bis 3,5 m, mit Aufhänge-/Auflagekonstruktion DIN EN 12236, schallgedämmt, befestigen mit Befestigungsmitteln mit bauaufsichtlichem Nachweis einschl. Bohrungen, Befestigungsuntergrund Mauerwerk.
Menge: 2,000 St
Leistungsbereich: 075
DIN 276-1 2008-12: 431000000

**01.02.0700 Abzweigstück Luftleitg rund 90Grad Stahl verz DN125 H bis 3,5m**
STLB-Bau 2025-04 075
Abzweigstück, für Luftleitung, rund, Luftdichtheitsklasse ATC3 DIN EN 16798-3, 90 Grad, aus verzinktem Stahl, größter DN 125, mit Einsteckenden, mit Lippendichtung, geschraubt/genietet, mit Dichtungsband, min./max. Temperatur der geförderten Luft -15 bis 80 Grad C, Druckbereich von -750 bis 1000 Pa, Montagehöhe über Gelände/Fußboden bis 3,5 m, mit Aufhänge-/Auflagekonstruktion DIN EN 12236, schallgedämmt, befestigen mit Befestigungsmitteln mit bauaufsichtlichem Nachweis einschl. Bohrungen, Befestigungsuntergrund Mauerwerk.
Menge: 3,000 St
Leistungsbereich: 075
DIN 276-1 2008-12: 431000000

**01.02.0710 Abzweigstück Luftleitg rund 90Grad Stahl verz DN150 H bis 3,5m**
STLB-Bau 2025-04 075
Abzweigstück, für Luftleitung, rund, Luftdichtheitsklasse ATC3 DIN EN 16798-3, 90 Grad, aus verzinktem Stahl, größter DN 150, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0720 Abzweigstück Luftleitg rund 90Grad Stahl verz DN160 H bis 3,5m**
STLB-Bau 2025-04 075
Abzweigstück, für Luftleitung, rund, Luftdichtheitsklasse ATC3 DIN EN 16798-3, 90 Grad, aus verzinktem Stahl, größter DN 160, mit Einsteckenden, mit Lippendichtung, geschraubt/genietet, mit Dichtungsband, min./max. Temperatur der geförderten Luft -15 bis 80 Grad C, Druckbereich von -750 bis 1000 Pa, Montagehöhe über Gelände/Fußboden bis 3,5 m, mit Aufhänge-/Auflagekonstruktion DIN EN 12236, schallgedämmt, befestigen mit Befestigungsmitteln mit bauaufsichtlichem Nachweis einschl. Bohrungen, Befestigungsuntergrund Mauerwerk.
Menge: 4,000 St
Leistungsbereich: 075
DIN 276-1 2008-12: 431000000

**01.02.0730 Abzweigstück Luftleitg rund 90Grad Stahl verz DN180 H bis 3,5m**
STLB-Bau 2025-04 075
Abzweigstück, für Luftleitung, rund, Luftdichtheitsklasse ATC3 DIN EN 16798-3, 90 Grad, aus verzinktem Stahl, größter DN 180, mit Einsteckenden, mit Lippendichtung, geschraubt/genietet, mit Dichtungsband, min./max. Temperatur der geförderten Luft -15 bis 80 Grad C, Druckbereich von -750 bis 1000 Pa, Montagehöhe über Gelände/Fußboden bis 3,5 m, mit Aufhänge-/Auflagekonstruktion DIN EN 12236, schallgedämmt, befestigen mit Befestigungsmitteln mit bauaufsichtlichem Nachweis einschl. Bohrungen, Befestigungsuntergrund Mauerwerk.
Menge: 2,000 St
Leistungsbereich: 075
DIN 276-1 2008-12: 431000000

**01.02.0740 Abzweigstück Luftleitg rund 90Grad Stahl verz DN200 H bis 3,5m**
STLB-Bau 2025-04 075
Abzweigstück, für Luftleitung, rund, Luftdichtheitsklasse ATC3 DIN EN 16798-3, 90 Grad, aus verzinktem Stahl, größter DN 200, mit Einsteckenden, mit Lippendichtung, geschraubt/genietet, mit Dichtungsband, min./max. Temperatur der geförderten Luft -15 bis 80 Grad C, Druckbereich von -750 bis 1000 Pa, Montagehöhe über Gelände/Fußboden bis 3,5 m, mit Aufhänge-/Auflagekonstruktion DIN EN 12236, schallgedämmt, befestigen mit Befestigungsmitteln mit bauaufsichtlichem Nachweis einschl. Bohrungen, Befestigungsuntergrund Mauerwerk.
Menge: 2,000 St
Leistungsbereich: 075
DIN 276-1 2008-12: 431000000

**01.02.0750 Abzweigstück Luftleitg rund 90Grad Stahl verz DN250 H bis 3,5m**
STLB-Bau 2025-04 075
Abzweigstück, für Luftleitung, rund, Luftdichtheitsklasse ATC3 DIN EN 16798-3, 90 Grad, aus verzinktem Stahl, größter DN 250, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0760 Abzweigstück Luftleitg rund 90Grad Stahl verz DN280 H bis 3,5m**
STLB-Bau 2025-04 075
Abzweigstück, für Luftleitung, rund, Luftdichtheitsklasse ATC3 DIN EN 16798-3, 90 Grad, aus verzinktem Stahl, größter DN 280, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

**01.02.0770 Abzweigstück Luftleitg rund 90Grad Stahl verz DN300 H bis 3,5m**
STLB-Bau 2025-04 075
Abzweigstück, für Luftleitung, rund, Luftdichtheitsklasse ATC3 DIN EN 16798-3, 90 Grad, aus verzinktem Stahl, größter DN 300, mit Einsteckenden, mit Lippendichtung, geschraubt/genietet, mit Dichtungsband, min./max. Temperatur der geförderten Luft -15 bis 80 Grad C, Druckbereich von -750 bis 1000 Pa, Montagehöhe über Gelände/Fußboden bis 3,5 m, mit Aufhänge-/Auflagekonstruktion DIN EN 12236, schallgedämmt, befestigen mit Befestigungsmitteln mit bauaufsichtlichem Nachweis einschl. Bohrungen, Befestigungsuntergrund Mauerwerk.
Menge: 1,000 St
Leistungsbereich: 075
DIN 276-1 2008-12: 431000000

*Hinweis: Hinweistext*

*Hinweis: Sattelstutzen, alle Winkelgrade, bis 3,5 m Montagehöhe, Mauerwerk & Holz*

**01.02.0780 Sattelstutzen Luftleitg rund 90Grad Stahl verz DN80 H bis 3,5m**
STLB-Bau 2025-04 075
Sattelstutzen, für Luftleitung, rund, Luftdichtheitsklasse ATC3 DIN EN 16798-3, 90 Grad, aus verzinktem Stahl, DN 80, geschraubt/genietet, mit Dichtungsband, min./max. Temperatur der geförderten Luft -15 bis 80 Grad C, Druckbereich von -750 bis 1000 Pa, Montagehöhe über Gelände/Fußboden bis 3,5 m, mit Aufhänge-/Auflagekonstruktion DIN EN 12236, schallgedämmt, befestigen mit Befestigungsmitteln mit bauaufsichtlichem Nachweis einschl. Bohrungen, Befestigungsuntergrund Mauerwerk.
Menge: 1,000 St
Leistungsbereich: 075
DIN 276-1 2008-12: 431000000

**01.02.0790 Sattelstutzen Luftleitg rund 90Grad Stahl verz DN100 H bis 3,5m**
STLB-Bau 2025-04 075
Sattelstutzen, für Luftleitung, rund, Luftdichtheitsklasse ATC3 DIN EN 16798-3, 90 Grad, aus verzinktem Stahl, DN 100, geschraubt/genietet, mit Dichtungsband, min./max. Temperatur der geförderten Luft -15 bis 80 Grad C, Druckbereich von -750 bis 1000 Pa, Montagehöhe über Gelände/Fußboden bis 3,5 m, mit Aufhänge-/Auflagekonstruktion DIN EN 12236, schallgedämmt, befestigen mit Befestigungsmitteln mit bauaufsichtlichem Nachweis einschl. Bohrungen, Befestigungsuntergrund Mauerwerk.
Menge: 1,000 St
Leistungsbereich: 075
DIN 276-1 2008-12: 431000000

**01.02.0800 Sattelstutzen Luftleitg rund 90Grad Stahl verz DN125 H bis 3,5m**
STLB-Bau 2025-04 075
Sattelstutzen, für Luftleitung, rund, Luftdichtheitsklasse ATC3 DIN EN 16798-3, 90 Grad, aus verzinktem Stahl, DN 125, geschraubt/genietet, mit Dichtungsband, min./max. Temperatur der geförderten Luft -15 bis 80 Grad C, Druckbereich von -750 bis 1000 Pa, Montagehöhe über Gelände/Fußboden bis 3,5 m, mit Aufhänge-/Auflagekonstruktion DIN EN 12236, schallgedämmt, befestigen mit Befestigungsmitteln mit bauaufsichtlichem Nachweis einschl. Bohrungen, Befestigungsuntergrund Mauerwerk.
Menge: 1,000 St
Leistungsbereich: 075
DIN 276-1 2008-12: 431000000

**01.02.0810 Sattelstutzen Luftleitg rund 90Grad Stahl verz DN150 H bis 3,5m**
STLB-Bau 2025-04 075
Sattelstutzen, für Luftleitung, rund, Luftdichtheitsklasse ATC3 DIN EN 16798-3, 90 Grad, aus verzinktem Stahl, DN 150, geschraubt/genietet, mit Dichtungsband, min./max. Temperatur der geförderten Luft -15 bis 80 Grad C, Druckbereich von -750 bis 1000 Pa, Montagehöhe über Gelände/Fußboden bis 3,5 m, mit Aufhänge-/Auflagekonstruktion DIN EN 12236, schallgedämmt, befestigen mit Befestigungsmitteln mit bauaufsichtlichem Nachweis einschl. Bohrungen, Befestigungsuntergrund Mauerwerk.
Menge: 3,000 St
Leistungsbereich: 075
DIN 276-1 2008-12: 431000000

**01.02.0820 Sattelstutzen Luftleitg rund 90Grad Stahl verz DN160 H bis 3,5m**
STLB-Bau 2025-04 075
Sattelstutzen, für Luftleitung, rund, Luftdichtheitsklasse ATC3 DIN EN 16798-3, 90 Grad, aus verzinktem Stahl, DN 160, geschraubt/genietet, mit Dichtungsband, min./max. Temperatur der geförderten Luft -15 bis 80 Grad C, Druckbereich von -750 bis 1000 Pa, Montagehöhe über Gelände/Fußboden bis 3,5 m, mit Aufhänge-/Auflagekonstruktion DIN EN 12236, schallgedämmt, befestigen mit Befestigungsmitteln mit bauaufsichtlichem Nachweis einschl. Bohrungen, Befestigungsuntergrund Mauerwerk.
Menge: 2,000 St
Leistungsbereich: 075
DIN 276-1 2008-12: 431000000

**01.02.0830 Sattelstutzen Luftleitg rund 90Grad Stahl verz DN180 H bis 3,5m**
STLB-Bau 2025-04 075
Sattelstutzen, für Luftleitung, rund, Luftdichtheitsklasse ATC3 DIN EN 16798-3, 90 Grad, aus verzinktem Stahl, DN 180, geschraubt/genietet, mit Dichtungsband, min./max. Temperatur der geförderten Luft -15 bis 80 Grad C, Druckbereich von -750 bis 1000 Pa, Montagehöhe über Gelände/Fußboden bis 3,5 m, mit Aufhänge-/Auflagekonstruktion DIN EN 12236, schallgedämmt, befestigen mit Befestigungsmitteln mit bauaufsichtlichem Nachweis einschl. Bohrungen, Befestigungsuntergrund Mauerwerk.
Menge: 1,000 St
Leistungsbereich: 075
DIN 276-1 2008-12: 431000000

**01.02.0840 Sattelstutzen Luftleitg rund 90Grad Stahl verz DN200 H bis 3,5m**
STLB-Bau 2025-04 075
Sattelstutzen, für Luftleitung, rund, Luftdichtheitsklasse ATC3 DIN EN 16798-3, 90 Grad, aus verzinktem Stahl, DN 200, geschraubt/genietet, mit Dichtungsband, min./max. Temperatur der geförderten Luft -15 bis 80 Grad C, Druckbereich von -750 bis 1000 Pa, Montagehöhe über Gelände/Fußboden bis 3,5 m, mit Aufhänge-/Auflagekonstruktion DIN EN 12236, schallgedämmt, befestigen mit Befestigungsmitteln mit bauaufsichtlichem Nachweis einschl. Bohrungen, Befestigungsuntergrund Mauerwerk.
Menge: 1,000 St
Leistungsbereich: 075
DIN 276-1 2008-12: 431000000

**01.02.0850 Sattelstutzen Luftleitg rund 90Grad Stahl verz DN250 H bis 3,5m**
STLB-Bau 2025-04 075
Sattelstutzen, für Luftleitung, rund, Luftdichtheitsklasse ATC3 DIN EN 16798-3, 90 Grad, aus verzinktem Stahl, DN 250, geschraubt/genietet, mit Dichtungsband, min./max. Temperatur der geförderten Luft -15 bis 80 Grad C, Druckbereich von -750 bis 1000 Pa, Montagehöhe über Gelände/Fußboden bis 3,5 m, mit Aufhänge-/Auflagekonstruktion DIN EN 12236, schallgedämmt, befestigen mit Befestigungsmitteln mit bauaufsichtlichem Nachweis einschl. Bohrungen, Befestigungsuntergrund Mauerwerk.
Menge: 1,000 St
Leistungsbereich: 075
DIN 276-1 2008-12: 431000000

**01.02.0860 Sattelstutzen Luftleitg rund 90Grad Stahl verz DN280 H bis 3,5m**
STLB-Bau 2025-04 075
Sattelstutzen, für Luftleitung, rund, Luftdichtheitsklasse ATC3 DIN EN 16798-3, 90 Grad, aus verzinktem Stahl, DN 280, geschraubt/genietet, mit Dichtungsband, min./max. Temperatur der geförderten Luft -15 bis 80 Grad C, Druckbereich von -750 bis 1000 Pa, Montagehöhe über Gelände/Fußboden bis 3,5 m, mit Aufhänge-/Auflagekonstruktion DIN EN 12236, schallgedämmt, befestigen mit Befestigungsmitteln mit bauaufsichtlichem Nachweis einschl. Bohrungen, Befestigungsuntergrund Mauerwerk.
Menge: 1,000 St
Leistungsbereich: 075
DIN 276-1 2008-12: 431000000

**01.02.0870 Sattelstutzen Luftleitg rund 90Grad Stahl verz DN300 H bis 3,5m**
STLB-Bau 2025-04 075
Sattelstutzen, für Luftleitung, rund, Luftdichtheitsklasse ATC3 DIN EN 16798-3, 90 Grad, aus verzinktem Stahl, DN 300, geschraubt/genietet, mit Dichtungsband, min./max. Temperatur der geförderten Luft -15 bis 80 Grad C, Druckbereich von -750 bis 1000 Pa, Montagehöhe über Gelände/Fußboden bis 3,5 m, mit Aufhänge-/Auflagekonstruktion DIN EN 12236, schallgedämmt, befestigen mit Befestigungsmitteln mit bauaufsichtlichem Nachweis einschl. Bohrungen, Befestigungsuntergrund Mauerwerk.
Menge: 1,000 St
Leistungsbereich: 075
DIN 276-1 2008-12: 431000000

*Hinweis: Hinweistext*

*Hinweis: Bundkragen, bis 3,5 m Montagehöhe, Mauerwerk & Holz*

**01.02.0880 Bundkragen Luftleitg rund Stahl verz DN80 H bis 3,5m**
STLB-Bau 2025-04 075
Bundkragen, für Luftleitung, rund, Luftdichtheitsklasse ATC3 DIN EN 16798-3, aus verzinktem Stahl, DN 80, zum Einstecken, mit Lippendichtung, min./max. Temperatur der geförderten Luft -15 bis 80 Grad C, Druckbereich von -750 bis 1000 Pa, Montagehöhe über Gelände/Fußboden bis 3,5 m, mit Aufhänge-/Auflagekonstruktion DIN EN 12236, schallgedämmt, befestigen mit Befestigungsmitteln mit bauaufsichtlichem Nachweis einschl. Bohrungen, Befestigungsuntergrund Mauerwerk.
Menge: 1,000 St
Leistungsbereich: 075
DIN 276-1 2008-12: 431000000

**01.02.0890 Bundkragen Luftleitg rund Stahl verz DN100 H bis 3,5m**
STLB-Bau 2025-04 075
Bundkragen, für Luftleitung, rund, Luftdichtheitsklasse ATC3 DIN EN 16798-3, aus verzinktem Stahl, DN 100, zum Einstecken, mit Lippendichtung, min./max. Temperatur der geförderten Luft -15 bis 80 Grad C, Druckbereich von -750 bis 1000 Pa, Montagehöhe über Gelände/Fußboden bis 3,5 m, mit Aufhänge-/Auflagekonstruktion DIN EN 12236, schallgedämmt, befestigen mit Befestigungsmitteln mit bauaufsichtlichem Nachweis einschl. Bohrungen, Befestigungsuntergrund Mauerwerk.
Menge: 5,000 St
Leistungsbereich: 075
DIN 276-1 2008-12: 431000000

**01.02.0900 Bundkragen Luftleitg rund Stahl verz DN125 H bis 3,5m**
STLB-Bau 2025-04 075
Bundkragen, für Luftleitung, rund, Luftdichtheitsklasse ATC3 DIN EN 16798-3, aus verzinktem Stahl, DN 125, zum Einstecken, mit Lippendichtung, min./max. Temperatur der geförderten Luft -15 bis 80 Grad C, Druckbereich von -750 bis 1000 Pa, Montagehöhe über Gelände/Fußboden bis 3,5 m, mit Aufhänge-/Auflagekonstruktion DIN EN 12236, schallgedämmt, befestigen mit Befestigungsmitteln mit bauaufsichtlichem Nachweis einschl. Bohrungen, Befestigungsuntergrund Mauerwerk.
Menge: 6,000 St
Leistungsbereich: 075
DIN 276-1 2008-12: 431000000

**01.02.0910 Bundkragen Luftleitg rund Stahl verz DN150 H bis 3,5m**
STLB-Bau 2025-04 075
Bundkragen, für Luftleitung, rund, Luftdichtheitsklasse ATC3 DIN EN 16798-3, aus verzinktem Stahl, DN 150, zum Einstecken, mit Lippendichtung, min./max. Temperatur der geförderten Luft -15 bis 80 Grad C, Druckbereich von -750 bis 1000 Pa, Montagehöhe über Gelände/Fußboden bis 3,5 m, mit Aufhänge-/Auflagekonstruktion DIN EN 12236, schallgedämmt, befestigen mit Befestigungsmitteln mit bauaufsichtlichem Nachweis einschl. Bohrungen, Befestigungsuntergrund Mauerwerk.
Menge: 13,000 St
Leistungsbereich: 075
DIN 276-1 2008-12: 431000000

**01.02.0920 Bundkragen Luftleitg rund Stahl verz DN160 H bis 3,5m**
STLB-Bau 2025-04 075
Bundkragen, für Luftleitung, rund, Luftdichtheitsklasse ATC3 DIN EN 16798-3, aus verzinktem Stahl, DN 160, zum Einstecken, mit Lippendichtung, min./max. Temperatur der geförderten Luft -15 bis 80 Grad C, Druckbereich von -750 bis 1000 Pa, Montagehöhe über Gelände/Fußboden bis 3,5 m, mit Aufhänge-/Auflagekonstruktion DIN EN 12236, schallgedämmt, befestigen mit Befestigungsmitteln mit bauaufsichtlichem Nachweis einschl. Bohrungen, Befestigungsuntergrund Mauerwerk.
Menge: 2,000 St
Leistungsbereich: 075
DIN 276-1 2008-12: 431000000

**01.02.0930 Bundkragen Luftleitg rund Stahl verz DN180 H bis 3,5m**
STLB-Bau 2025-04 075
Bundkragen, für Luftleitung, rund, Luftdichtheitsklasse ATC3 DIN EN 16798-3, aus verzinktem Stahl, DN 180, zum Einstecken, mit Lippendichtung, min./max. Temperatur der geförderten Luft -15 bis 80 Grad C, Druckbereich von -750 bis 1000 Pa, Montagehöhe über Gelände/Fußboden bis 3,5 m, mit Aufhänge-/Auflagekonstruktion DIN EN 12236, schallgedämmt, befestigen mit Befestigungsmitteln mit bauaufsichtlichem Nachweis einschl. Bohrungen, Befestigungsuntergrund Mauerwerk.
Menge: 2,000 St
Leistungsbereich: 075
DIN 276-1 2008-12: 431000000

**01.02.0940 Bundkragen Luftleitg rund Stahl verz DN200 H bis 3,5m**
STLB-Bau 2025-04 075
Bundkragen, für Luftleitung, rund, Luftdichtheitsklasse ATC3 DIN EN 16798-3, aus verzinktem Stahl, DN 200, zum Einstecken, mit Lippendichtung, min./max. Temperatur der geförderten Luft -15 bis 80 Grad C, Druckbereich von -750 bis 1000 Pa, Montagehöhe über Gelände/Fußboden bis 3,5 m, mit Aufhänge-/Auflagekonstruktion DIN EN 12236, schallgedämmt, befestigen mit Befestigungsmitteln mit bauaufsichtlichem Nachweis einschl. Bohrungen, Befestigungsuntergrund Mauerwerk.
Menge: 1,000 St
Leistungsbereich: 075
DIN 276-1 2008-12: 431000000

**01.02.0950 Bundkragen Luftleitg rund Stahl verz DN250 H bis 3,5m**
STLB-Bau 2025-04 075
Bundkragen, für Luftleitung, rund, Luftdichtheitsklasse ATC3 DIN EN 16798-3, aus verzinktem Stahl, DN 250, zum Einstecken, mit Lippendichtung, min./max. Temperatur der geförderten Luft -15 bis 80 Grad C, Druckbereich von -750 bis 1000 Pa, Montagehöhe über Gelände/Fußboden bis 3,5 m, mit Aufhänge-/Auflagekonstruktion DIN EN 12236, schallgedämmt, befestigen mit Befestigungsmitteln mit bauaufsichtlichem Nachweis einschl. Bohrungen, Befestigungsuntergrund Mauerwerk.
Menge: 1,000 St
Leistungsbereich: 075
DIN 276-1 2008-12: 431000000

**01.02.0960 Bundkragen Luftleitg rund Stahl verz DN280 H bis 3,5m**
STLB-Bau 2025-04 075
Bundkragen, für Luftleitung, rund, Luftdichtheitsklasse ATC3 DIN EN 16798-3, aus verzinktem Stahl, DN 280, zum Einstecken, mit Lippendichtung, min./max. Temperatur der geförderten Luft -15 bis 80 Grad C, Druckbereich von -750 bis 1000 Pa, Montagehöhe über Gelände/Fußboden bis 3,5 m, mit Aufhänge-/Auflagekonstruktion DIN EN 12236, schallgedämmt, befestigen mit Befestigungsmitteln mit bauaufsichtlichem Nachweis einschl. Bohrungen, Befestigungsuntergrund Mauerwerk.
Menge: 1,000 St
Leistungsbereich: 075
DIN 276-1 2008-12: 431000000

**01.02.0970 Bundkragen Luftleitg rund Stahl verz DN300 H bis 3,5m**
STLB-Bau 2025-04 075
Bundkragen, für Luftleitung, rund, Luftdichtheitsklasse ATC3 DIN EN 16798-3, aus verzinktem Stahl, DN 300, zum Einstecken, mit Lippendichtung, min./max. Temperatur der geförderten Luft -15 bis 80 Grad C, Druckbereich von -750 bis 1000 Pa, Montagehöhe über Gelände/Fußboden bis 3,5 m, mit Aufhänge-/Auflagekonstruktion DIN EN 12236, schallgedämmt, befestigen mit Befestigungsmitteln mit bauaufsichtlichem Nachweis einschl. Bohrungen, Befestigungsuntergrund Mauerwerk.
Menge: 1,000 St
Leistungsbereich: 075
DIN 276-1 2008-12: 431000000

*Hinweis: Hinweistext*

*Hinweis: Steckverbinder, bis 3,5 m Montagehöhe, Mauerwerk & Holz*

**01.02.0980 Steckverbinder Luftleitg rund Stahl verz DN80 H bis 3,5m**
STLB-Bau 2025-04 075
Steckverbinder, für Luftleitung, rund, Luftdichtheitsklasse ATC3 DIN EN 16798-3, aus verzinktem Stahl, DN 80, mit Lippendichtung, min./max. Temperatur der geförderten Luft -15 bis 80 Grad C, Druckbereich von -750 bis 1000 Pa, Montagehöhe über Gelände/Fußboden bis 3,5 m, mit Aufhänge-/Auflagekonstruktion DIN EN 12236, schallgedämmt, befestigen mit Befestigungsmitteln mit bauaufsichtlichem Nachweis einschl. Bohrungen, Befestigungsuntergrund Mauerwerk.
Menge: 1,000 St
Leistungsbereich: 075
DIN 276-1 2008-12: 431000000

**01.02.0990 Steckverbinder Luftleitg rund Stahl verz DN100 H bis 3,5m**
STLB-Bau 2025-04 075
Steckverbinder, für Luftleitung, rund, Luftdichtheitsklasse ATC3 DIN EN 16798-3, aus verzinktem Stahl, DN 100, mit Lippendichtung, min./max. Temperatur der geförderten Luft -15 bis 80 Grad C, Druckbereich von -750 bis 1000 Pa, Montagehöhe über Gelände/Fußboden bis 3,5 m, mit Aufhänge-/Auflagekonstruktion DIN EN 12236, schallgedämmt, befestigen mit Befestigungsmitteln mit bauaufsichtlichem Nachweis einschl. Bohrungen, Befestigungsuntergrund Mauerwerk.
Menge: 16,000 St
Leistungsbereich: 075
DIN 276-1 2008-12: 431000000

**01.02.1000 Steckverbinder Luftleitg rund Stahl verz DN125 H bis 3,5m**
STLB-Bau 2025-04 075
Steckverbinder, für Luftleitung, rund, Luftdichtheitsklasse ATC3 DIN EN 16798-3, aus verzinktem Stahl, DN 125, mit Lippendichtung, min./max. Temperatur der geförderten Luft -15 bis 80 Grad C, Druckbereich von -750 bis 1000 Pa, Montagehöhe über Gelände/Fußboden bis 3,5 m, mit Aufhänge-/Auflagekonstruktion DIN EN 12236, schallgedämmt, befestigen mit Befestigungsmitteln mit bauaufsichtlichem Nachweis einschl. Bohrungen, Befestigungsuntergrund Mauerwerk.
Menge: 21,000 St
Leistungsbereich: 075
DIN 276-1 2008-12: 431000000

**01.02.1010 Steckverbinder Luftleitg rund Stahl verz DN150 H bis 3,5m**
STLB-Bau 2025-04 075
Steckverbinder, für Luftleitung, rund, Luftdichtheitsklasse ATC3 DIN EN 16798-3, aus verzinktem Stahl, DN 150, mit Lippendichtung, min./max. Temperatur der geförderten Luft -15 bis 80 Grad C, Druckbereich von -750 bis 1000 Pa, Montagehöhe über Gelände/Fußboden bis 3,5 m, mit Aufhänge-/Auflagekonstruktion DIN EN 12236, schallgedämmt, befestigen mit Befestigungsmitteln mit bauaufsichtlichem Nachweis einschl. Bohrungen, Befestigungsuntergrund Mauerwerk.
Menge: 2,000 St
Leistungsbereich: 075
DIN 276-1 2008-12: 431000000

**01.02.1020 Steckverbinder Luftleitg rund Stahl verz DN160 H bis 3,5m**
STLB-Bau 2025-04 075
Steckverbinder, für Luftleitung, rund, Luftdichtheitsklasse ATC3 DIN EN 16798-3, aus verzinktem Stahl, DN 160, mit Lippendichtung, min./max. Temperatur der geförderten Luft -15 bis 80 Grad C, Druckbereich von -750 bis 1000 Pa, Montagehöhe über Gelände/Fußboden bis 3,5 m, mit Aufhänge-/Auflagekonstruktion DIN EN 12236, schallgedämmt, befestigen mit Befestigungsmitteln mit bauaufsichtlichem Nachweis einschl. Bohrungen, Befestigungsuntergrund Mauerwerk.
Menge: 14,000 St
Leistungsbereich: 075
DIN 276-1 2008-12: 431000000

**01.02.1030 Steckverbinder Luftleitg rund Stahl verz DN180 H bis 3,5m**
STLB-Bau 2025-04 075
Steckverbinder, für Luftleitung, rund, Luftdichtheitsklasse ATC3 DIN EN 16798-3, aus verzinktem Stahl, DN 180, mit Lippendichtung, min./max. Temperatur der geförderten Luft -15 bis 80 Grad C, Druckbereich von -750 bis 1000 Pa, Montagehöhe über Gelände/Fußboden bis 3,5 m, mit Aufhänge-/Auflagekonstruktion DIN EN 12236, schallgedämmt, befestigen mit Befestigungsmitteln mit bauaufsichtlichem Nachweis einschl. Bohrungen, Befestigungsuntergrund Mauerwerk.
Menge: 5,000 St
Leistungsbereich: 075
DIN 276-1 2008-12: 431000000

**01.02.1040 Steckverbinder Luftleitg rund Stahl verz DN200 H bis 3,5m**
STLB-Bau 2025-04 075
Steckverbinder, für Luftleitung, rund, Luftdichtheitsklasse ATC3 DIN EN 16798-3, aus verzinktem Stahl, DN 200, mit Lippendichtung, min./max. Temperatur der geförderten Luft -15 bis 80 Grad C, Druckbereich von -750 bis 1000 Pa, Montagehöhe über Gelände/Fußboden bis 3,5 m, mit Aufhänge-/Auflagekonstruktion DIN EN 12236, schallgedämmt, befestigen mit Befestigungsmitteln mit bauaufsichtlichem Nachweis einschl. Bohrungen, Befestigungsuntergrund Mauerwerk.
Menge: 5,000 St
Leistungsbereich: 075
DIN 276-1 2008-12: 431000000

**01.02.1050 Steckverbinder Luftleitg rund Stahl verz DN250 H bis 3,5m**
STLB-Bau 2025-04 075
Steckverbinder, für Luftleitung, rund, Luftdichtheitsklasse ATC3 DIN EN 16798-3, aus verzinktem Stahl, DN 250, mit Lippendichtung, min./max. Temperatur der geförderten Luft -15 bis 80 Grad C, Druckbereich von -750 bis 1000 Pa, Montagehöhe über Gelände/Fußboden bis 3,5 m, mit Aufhänge-/Auflagekonstruktion DIN EN 12236, schallgedämmt, befestigen mit Befestigungsmitteln mit bauaufsichtlichem Nachweis einschl. Bohrungen, Befestigungsuntergrund Mauerwerk.
Menge: 2,000 St
Leistungsbereich: 075
DIN 276-1 2008-12: 431000000

**01.02.1060 Steckverbinder Luftleitg rund Stahl verz DN280 H bis 3,5m**
STLB-Bau 2025-04 075
Steckverbinder, für Luftleitung, rund, Luftdichtheitsklasse ATC3 DIN EN 16798-3, aus verzinktem Stahl, DN 280, mit Lippendichtung, min./max. Temperatur der geförderten Luft -15 bis 80 Grad C, Druckbereich von -750 bis 1000 Pa, Montagehöhe über Gelände/Fußboden bis 3,5 m, mit Aufhänge-/Auflagekonstruktion DIN EN 12236, schallgedämmt, befestigen mit Befestigungsmitteln mit bauaufsichtlichem Nachweis einschl. Bohrungen, Befestigungsuntergrund Mauerwerk.
Menge: 1,000 St
Leistungsbereich: 075
DIN 276-1 2008-12: 431000000

**01.02.1070 Steckverbinder Luftleitg rund Stahl verz DN300 H bis 3,5m**
STLB-Bau 2025-04 075
Steckverbinder, für Luftleitung, rund, Luftdichtheitsklasse ATC3 DIN EN 16798-3, aus verzinktem Stahl, DN 300, mit Lippendichtung, min./max. Temperatur der geförderten Luft -15 bis 80 Grad C, Druckbereich von -750 bis 1000 Pa, Montagehöhe über Gelände/Fußboden bis 3,5 m, mit Aufhänge-/Auflagekonstruktion DIN EN 12236, schallgedämmt, befestigen mit Befestigungsmitteln mit bauaufsichtlichem Nachweis einschl. Bohrungen, Befestigungsuntergrund Mauerwerk.
Menge: 2,000 St
Leistungsbereich: 075
DIN 276-1 2008-12: 431000000

*Hinweis: Hinweistext*

*Hinweis: Muffe, bis 3,5 m Montagehöhe, Mauerwerk & Holz*

**01.02.1080 Muffe Luftleitg rund Stahl verz DN80 H bis 3,5m**
STLB-Bau 2025-04 075
Muffe, für Luftleitung, rund Luftdichtheitsklasse ATC3 DIN EN 16798-3, aus verzinktem Stahl, DN 80, mit Lippendichtung, min./max. Temperatur der geförderten Luft -15 bis 80 Grad C, Druckbereich von -750 bis 1000 Pa, Montagehöhe über Gelände/Fußboden bis 3,5 m, mit Aufhänge-/Auflagekonstruktion DIN EN 12236, schallgedämmt, befestigen mit Befestigungsmitteln mit bauaufsichtlichem Nachweis einschl. Bohrungen, Befestigungsuntergrund Mauerwerk.
Menge: 1,000 St
Leistungsbereich: 075
DIN 276-1 2008-12: 431000000

**01.02.1090 Muffe Luftleitg rund Stahl verz DN100 H bis 3,5m**
STLB-Bau 2025-04 075
Muffe, für Luftleitung, rund Luftdichtheitsklasse ATC3 DIN EN 16798-3, aus verzinktem Stahl, DN 100, mit Lippendichtung, min./max. Temperatur der geförderten Luft -15 bis 80 Grad C, Druckbereich von -750 bis 1000 Pa, Montagehöhe über Gelände/Fußboden bis 3,5 m, mit Aufhänge-/Auflagekonstruktion DIN EN 12236, schallgedämmt, befestigen mit Befestigungsmitteln mit bauaufsichtlichem Nachweis einschl. Bohrungen, Befestigungsuntergrund Mauerwerk.
Menge: 16,000 St
Leistungsbereich: 075
DIN 276-1 2008-12: 431000000

**01.02.1100 Muffe Luftleitg rund Stahl verz DN125 H bis 3,5m**
STLB-Bau 2025-04 075
Muffe, für Luftleitung, rund Luftdichtheitsklasse ATC3 DIN EN 16798-3, aus verzinktem Stahl, DN 125, mit Lippendichtung, min./max. Temperatur der geförderten Luft -15 bis 80 Grad C, Druckbereich von -750 bis 1000 Pa, Montagehöhe über Gelände/Fußboden bis 3,5 m, mit Aufhänge-/Auflagekonstruktion DIN EN 12236, schallgedämmt, befestigen mit Befestigungsmitteln mit bauaufsichtlichem Nachweis einschl. Bohrungen, Befestigungsuntergrund Mauerwerk.
Menge: 21,000 St
Leistungsbereich: 075
DIN 276-1 2008-12: 431000000

**01.02.1110 Muffe Luftleitg rund Stahl verz DN150 H bis 3,5m**
STLB-Bau 2025-04 075
Muffe, für Luftleitung, rund Luftdichtheitsklasse ATC3 DIN EN 16798-3, aus verzinktem Stahl, DN 150, mit Lippendichtung, min./max. Temperatur der geförderten Luft -15 bis 80 Grad C, Druckbereich von -750 bis 1000 Pa, Montagehöhe über Gelände/Fußboden bis 3,5 m, mit Aufhänge-/Auflagekonstruktion DIN EN 12236, schallgedämmt, befestigen mit Befestigungsmitteln mit bauaufsichtlichem Nachweis einschl. Bohrungen, Befestigungsuntergrund Mauerwerk.
Menge: 2,000 St
Leistungsbereich: 075
DIN 276-1 2008-12: 431000000

**01.02.1120 Muffe Luftleitg rund Stahl verz DN160 H bis 3,5m**
STLB-Bau 2025-04 075
Muffe, für Luftleitung, rund Luftdichtheitsklasse ATC3 DIN EN 16798-3, aus verzinktem Stahl, DN 160, mit Lippendichtung, min./max. Temperatur der geförderten Luft -15 bis 80 Grad C, Druckbereich von -750 bis 1000 Pa, Montagehöhe über Gelände/Fußboden bis 3,5 m, mit Aufhänge-/Auflagekonstruktion DIN EN 12236, schallgedämmt, befestigen mit Befestigungsmitteln mit bauaufsichtlichem Nachweis einschl. Bohrungen, Befestigungsuntergrund Mauerwerk.
Menge: 14,000 St
Leistungsbereich: 075
DIN 276-1 2008-12: 431000000

**01.02.1130 Muffe Luftleitg rund Stahl verz DN180 H bis 3,5m**
STLB-Bau 2025-04 075
Muffe, für Luftleitung, rund Luftdichtheitsklasse ATC3 DIN EN 16798-3, aus verzinktem Stahl, DN 180, mit Lippendichtung, min./max. Temperatur der geförderten Luft -15 bis 80 Grad C, Druckbereich von -750 bis 1000 Pa, Montagehöhe über Gelände/Fußboden bis 3,5 m, mit Aufhänge-/Auflagekonstruktion DIN EN 12236, schallgedämmt, befestigen mit Befestigungsmitteln mit bauaufsichtlichem Nachweis einschl. Bohrungen, Befestigungsuntergrund Mauerwerk.
Menge: 5,000 St
Leistungsbereich: 075
DIN 276-1 2008-12: 431000000

**01.02.1140 Muffe Luftleitg rund Stahl verz DN200 H bis 3,5m**
STLB-Bau 2025-04 075
Muffe, für Luftleitung, rund Luftdichtheitsklasse ATC3 DIN EN 16798-3, aus verzinktem Stahl, DN 200, mit Lippendichtung, min./max. Temperatur der geförderten Luft -15 bis 80 Grad C, Druckbereich von -750 bis 1000 Pa, Montagehöhe über Gelände/Fußboden bis 3,5 m, mit Aufhänge-/Auflagekonstruktion DIN EN 12236, schallgedämmt, befestigen mit Befestigungsmitteln mit bauaufsichtlichem Nachweis einschl. Bohrungen, Befestigungsuntergrund Mauerwerk.
Menge: 5,000 St
Leistungsbereich: 075
DIN 276-1 2008-12: 431000000

**01.02.1150 Muffe Luftleitg rund Stahl verz DN250 H bis 3,5m**
STLB-Bau 2025-04 075
Muffe, für Luftleitung, rund Luftdichtheitsklasse ATC3 DIN EN 16798-3, aus verzinktem Stahl, DN 250, mit Lippendichtung, min./max. Temperatur der geförderten Luft -15 bis 80 Grad C, Druckbereich von -750 bis 1000 Pa, Montagehöhe über Gelände/Fußboden bis 3,5 m, mit Aufhänge-/Auflagekonstruktion DIN EN 12236, schallgedämmt, befestigen mit Befestigungsmitteln mit bauaufsichtlichem Nachweis einschl. Bohrungen, Befestigungsuntergrund Mauerwerk.
Menge: 2,000 St
Leistungsbereich: 075
DIN 276-1 2008-12: 431000000

**01.02.1160 Muffe Luftleitg rund Stahl verz DN280 H bis 3,5m**
STLB-Bau 2025-04 075
Muffe, für Luftleitung, rund Luftdichtheitsklasse ATC3 DIN EN 16798-3, aus verzinktem Stahl, DN 280, mit Lippendichtung, min./max. Temperatur der geförderten Luft -15 bis 80 Grad C, Druckbereich von -750 bis 1000 Pa, Montagehöhe über Gelände/Fußboden bis 3,5 m, mit Aufhänge-/Auflagekonstruktion DIN EN 12236, schallgedämmt, befestigen mit Befestigungsmitteln mit bauaufsichtlichem Nachweis einschl. Bohrungen, Befestigungsuntergrund Mauerwerk.
Menge: 1,000 St
Leistungsbereich: 075
DIN 276-1 2008-12: 431000000

**01.02.1170 Muffe Luftleitg rund Stahl verz DN300 H bis 3,5m**
STLB-Bau 2025-04 075
Muffe, für Luftleitung, rund Luftdichtheitsklasse ATC3 DIN EN 16798-3, aus verzinktem Stahl, DN 300, mit Lippendichtung, min./max. Temperatur der geförderten Luft -15 bis 80 Grad C, Druckbereich von -750 bis 1000 Pa, Montagehöhe über Gelände/Fußboden bis 3,5 m, mit Aufhänge-/Auflagekonstruktion DIN EN 12236, schallgedämmt, befestigen mit Befestigungsmitteln mit bauaufsichtlichem Nachweis einschl. Bohrungen, Befestigungsuntergrund Mauerwerk.
Menge: 2,000 St
Leistungsbereich: 075
DIN 276-1 2008-12: 431000000

*Hinweis: Hinweistext*

*Hinweis: Enddeckel, bis 3,5 m Montagehöhe, Mauerwerk & Holz*

**01.02.1180 Enddeckel Luftleitg rund Stahl verz DN80 H bis 3,5m**
STLB-Bau 2025-04 075
Enddeckel, für Luftleitung, rund Luftdichtheitsklasse ATC3 DIN EN 16798-3, aus verzinktem Stahl, DN 80, zum Einstecken, mit Lippendichtung, min./max. Temperatur der geförderten Luft -15 bis 80 Grad C, Druckbereich von -750 bis 1000 Pa, Montagehöhe über Gelände/Fußboden bis 3,5 m, mit Aufhänge-/Auflagekonstruktion DIN EN 12236, schallgedämmt, befestigen mit Befestigungsmitteln mit bauaufsichtlichem Nachweis einschl. Bohrungen, Befestigungsuntergrund Mauerwerk.
Menge: 1,000 St
Leistungsbereich: 075
DIN 276-1 2008-12: 431000000

**01.02.1190 Enddeckel Luftleitg rund Stahl verz DN100 H bis 3,5m**
STLB-Bau 2025-04 075
Enddeckel, für Luftleitung, rund Luftdichtheitsklasse ATC3 DIN EN 16798-3, aus verzinktem Stahl, DN 100, zum Einstecken, mit Lippendichtung, min./max. Temperatur der geförderten Luft -15 bis 80 Grad C, Druckbereich von -750 bis 1000 Pa, Montagehöhe über Gelände/Fußboden bis 3,5 m, mit Aufhänge-/Auflagekonstruktion DIN EN 12236, schallgedämmt, befestigen mit Befestigungsmitteln mit bauaufsichtlichem Nachweis einschl. Bohrungen, Befestigungsuntergrund Mauerwerk.
Menge: 1,000 St
Leistungsbereich: 075
DIN 276-1 2008-12: 431000000

**01.02.1200 Enddeckel Luftleitg rund Stahl verz DN125 H bis 3,5m**
STLB-Bau 2025-04 075
Enddeckel, für Luftleitung, rund Luftdichtheitsklasse ATC3 DIN EN 16798-3, aus verzinktem Stahl, DN 125, zum Einstecken, mit Lippendichtung, min./max. Temperatur der geförderten Luft -15 bis 80 Grad C, Druckbereich von -750 bis 1000 Pa, Montagehöhe über Gelände/Fußboden bis 3,5 m, mit Aufhänge-/Auflagekonstruktion DIN EN 12236, schallgedämmt, befestigen mit Befestigungsmitteln mit bauaufsichtlichem Nachweis einschl. Bohrungen, Befestigungsuntergrund Mauerwerk.
Menge: 11,000 St
Leistungsbereich: 075
DIN 276-1 2008-12: 431000000

**01.02.1210 Enddeckel Luftleitg rund Stahl verz DN150 H bis 3,5m**
STLB-Bau 2025-04 075
Enddeckel, für Luftleitung, rund Luftdichtheitsklasse ATC3 DIN EN 16798-3, aus verzinktem Stahl, DN 150, zum Einstecken, mit Lippendichtung, min./max. Temperatur der geförderten Luft -15 bis 80 Grad C, Druckbereich von -750 bis 1000 Pa, Montagehöhe über Gelände/Fußboden bis 3,5 m, mit Aufhänge-/Auflagekonstruktion DIN EN 12236, schallgedämmt, befestigen mit Befestigungsmitteln mit bauaufsichtlichem Nachweis einschl. Bohrungen, Befestigungsuntergrund Mauerwerk.
Menge: 1,000 St
Leistungsbereich: 075
DIN 276-1 2008-12: 431000000

**01.02.1220 Enddeckel Luftleitg rund Stahl verz DN160 H bis 3,5m**
STLB-Bau 2025-04 075
Enddeckel, für Luftleitung, rund Luftdichtheitsklasse ATC3 DIN EN 16798-3, aus verzinktem Stahl, DN 160, zum Einstecken, mit Lippendichtung, min./max. Temperatur der geförderten Luft -15 bis 80 Grad C, Druckbereich von -750 bis 1000 Pa, Montagehöhe über Gelände/Fußboden bis 3,5 m, mit Aufhänge-/Auflagekonstruktion DIN EN 12236, schallgedämmt, befestigen mit Befestigungsmitteln mit bauaufsichtlichem Nachweis einschl. Bohrungen, Befestigungsuntergrund Mauerwerk.
Menge: 4,000 St
Leistungsbereich: 075
DIN 276-1 2008-12: 431000000

**01.02.1230 Enddeckel Luftleitg rund Stahl verz DN180 H bis 3,5m**
STLB-Bau 2025-04 075
Enddeckel, für Luftleitung, rund Luftdichtheitsklasse ATC3 DIN EN 16798-3, aus verzinktem Stahl, DN 180, zum Einstecken, mit Lippendichtung, min./max. Temperatur der geförderten Luft -15 bis 80 Grad C, Druckbereich von -750 bis 1000 Pa, Montagehöhe über Gelände/Fußboden bis 3,5 m, mit Aufhänge-/Auflagekonstruktion DIN EN 12236, schallgedämmt, befestigen mit Befestigungsmitteln mit bauaufsichtlichem Nachweis einschl. Bohrungen, Befestigungsuntergrund Mauerwerk.
Menge: 1,000 St
Leistungsbereich: 075
DIN 276-1 2008-12: 431000000

**01.02.1240 Enddeckel Luftleitg rund Stahl verz DN200 H bis 3,5m**
STLB-Bau 2025-04 075
Enddeckel, für Luftleitung, rund Luftdichtheitsklasse ATC3 DIN EN 16798-3, aus verzinktem Stahl, DN 200, zum Einstecken, mit Lippendichtung, min./max. Temperatur der geförderten Luft -15 bis 80 Grad C, Druckbereich von -750 bis 1000 Pa, Montagehöhe über Gelände/Fußboden bis 3,5 m, mit Aufhänge-/Auflagekonstruktion DIN EN 12236, schallgedämmt, befestigen mit Befestigungsmitteln mit bauaufsichtlichem Nachweis einschl. Bohrungen, Befestigungsuntergrund Mauerwerk.
Menge: 3,000 St
Leistungsbereich: 075
DIN 276-1 2008-12: 431000000

**01.02.1250 Enddeckel Luftleitg rund Stahl verz DN250 H bis 3,5m**
STLB-Bau 2025-04 075
Enddeckel, für Luftleitung, rund Luftdichtheitsklasse ATC3 DIN EN 16798-3, aus verzinktem Stahl, DN 250, zum Einstecken, mit Lippendichtung, min./max. Temperatur der geförderten Luft -15 bis 80 Grad C, Druckbereich von -750 bis 1000 Pa, Montagehöhe über Gelände/Fußboden bis 3,5 m, mit Aufhänge-/Auflagekonstruktion DIN EN 12236, schallgedämmt, befestigen mit Befestigungsmitteln mit bauaufsichtlichem Nachweis einschl. Bohrungen, Befestigungsuntergrund Mauerwerk.
Menge: 1,000 St
Leistungsbereich: 075
DIN 276-1 2008-12: 431000000

**01.02.1260 Enddeckel Luftleitg rund Stahl verz DN280 H bis 3,5m**
STLB-Bau 2025-04 075
Enddeckel, für Luftleitung, rund Luftdichtheitsklasse ATC3 DIN EN 16798-3, aus verzinktem Stahl, DN 280, zum Einstecken, mit Lippendichtung, min./max. Temperatur der geförderten Luft -15 bis 80 Grad C, Druckbereich von -750 bis 1000 Pa, Montagehöhe über Gelände/Fußboden bis 3,5 m, mit Aufhänge-/Auflagekonstruktion DIN EN 12236, schallgedämmt, befestigen mit Befestigungsmitteln mit bauaufsichtlichem Nachweis einschl. Bohrungen, Befestigungsuntergrund Mauerwerk.
Menge: 1,000 St
Leistungsbereich: 075
DIN 276-1 2008-12: 431000000

**01.02.1270 Enddeckel Luftleitg rund Stahl verz DN300 H bis 3,5m**
STLB-Bau 2025-04 075
Enddeckel, für Luftleitung, rund Luftdichtheitsklasse ATC3 DIN EN 16798-3, aus verzinktem Stahl, DN 300, zum Einstecken, mit Lippendichtung, min./max. Temperatur der geförderten Luft -15 bis 80 Grad C, Druckbereich von -750 bis 1000 Pa, Montagehöhe über Gelände/Fußboden bis 3,5 m, mit Aufhänge-/Auflagekonstruktion DIN EN 12236, schallgedämmt, befestigen mit Befestigungsmitteln mit bauaufsichtlichem Nachweis einschl. Bohrungen, Befestigungsuntergrund Mauerwerk.
Menge: 1,000 St
Leistungsbereich: 075
DIN 276-1 2008-12: 431000000

*Hinweis: Hinweistext*

*Hinweis: Revisionsstück, bis 3,5 m Montagehöhe, Mauerwerk & Holz*

**01.02.1280 Revisionsstück Luftleitg rund Stahl verz DN80 H bis 3,5m**
STLB-Bau 2025-04 075
Revisionsstück mit Deckel, für Luftleitung, rund, Luftdichtheitsklasse ATC3 DIN EN 16798-3, aus verzinktem Stahl, DN 80, mit Einsteckenden, mit Lippendichtung, selbstsichernd, geschraubt/genietet, min./max. Temperatur der geförderten Luft -15 bis 80 Grad C, Druckbereich von -750 bis 1000 Pa, Montagehöhe über Gelände/Fußboden bis 3,5 m, mit Aufhänge-/Auflagekonstruktion DIN EN 12236, schallgedämmt, befestigen mit Befestigungsmitteln mit bauaufsichtlichem Nachweis einschl. Bohrungen, Befestigungsuntergrund Mauerwerk.
Menge: 1,000 St
Leistungsbereich: 075
DIN 276-1 2008-12: 431000000

**01.02.1290 Revisionsstück Luftleitg rund Stahl verz DN100 H bis 3,5m**
STLB-Bau 2025-04 075
Revisionsstück mit Deckel, für Luftleitung, rund, Luftdichtheitsklasse ATC3 DIN EN 16798-3, aus verzinktem Stahl, DN 100, mit Einsteckenden, mit Lippendichtung, selbstsichernd, geschraubt/genietet, min./max. Temperatur der geförderten Luft -15 bis 80 Grad C, Druckbereich von -750 bis 1000 Pa, Montagehöhe über Gelände/Fußboden bis 3,5 m, mit Aufhänge-/Auflagekonstruktion DIN EN 12236, schallgedämmt, befestigen mit Befestigungsmitteln mit bauaufsichtlichem Nachweis einschl. Bohrungen, Befestigungsuntergrund Mauerwerk.
Menge: 25,000 St
Leistungsbereich: 075
DIN 276-1 2008-12: 431000000

**01.02.1300 Revisionsstück Luftleitg rund Stahl verz DN125 H bis 3,5m**
STLB-Bau 2025-04 075
Revisionsstück mit Deckel, für Luftleitung, rund, Luftdichtheitsklasse ATC3 DIN EN 16798-3, aus verzinktem Stahl, DN 125, mit Einsteckenden, mit Lippendichtung, selbstsichernd, geschraubt/genietet, min./max. Temperatur der geförderten Luft -15 bis 80 Grad C, Druckbereich von -750 bis 1000 Pa, Montagehöhe über Gelände/Fußboden bis 3,5 m, mit Aufhänge-/Auflagekonstruktion DIN EN 12236, schallgedämmt, befestigen mit Befestigungsmitteln mit bauaufsichtlichem Nachweis einschl. Bohrungen, Befestigungsuntergrund Mauerwerk.
Menge: 25,000 St
Leistungsbereich: 075
DIN 276-1 2008-12: 431000000

**01.02.1310 Revisionsstück Luftleitg rund Stahl verz DN150 H bis 3,5m**
STLB-Bau 2025-04 075
Revisionsstück mit Deckel, für Luftleitung, rund, Luftdichtheitsklasse ATC3 DIN EN 16798-3, aus verzinktem Stahl, DN 150, mit Einsteckenden, mit Lippendichtung, selbstsichernd, geschraubt/genietet, min./max. Temperatur der geförderten Luft -15 bis 80 Grad C, Druckbereich von -750 bis 1000 Pa, Montagehöhe über Gelände/Fußboden bis 3,5 m, mit Aufhänge-/Auflagekonstruktion DIN EN 12236, schallgedämmt, befestigen mit Befestigungsmitteln mit bauaufsichtlichem Nachweis einschl. Bohrungen, Befestigungsuntergrund Mauerwerk.
Menge: 15,000 St
Leistungsbereich: 075
DIN 276-1 2008-12: 431000000

**01.02.1320 Revisionsstück Luftleitg rund Stahl verz DN160 H bis 3,5m**
STLB-Bau 2025-04 075
Revisionsstück mit Deckel, für Luftleitung, rund, Luftdichtheitsklasse ATC3 DIN EN 16798-3, aus verzinktem Stahl, DN 160, mit Einsteckenden, mit Lippendichtung, selbstsichernd, geschraubt/genietet, min./max. Temperatur der geförderten Luft -15 bis 80 Grad C, Druckbereich von -750 bis 1000 Pa, Montagehöhe über Gelände/Fußboden bis 3,5 m, mit Aufhänge-/Auflagekonstruktion DIN EN 12236, schallgedämmt, befestigen mit Befestigungsmitteln mit bauaufsichtlichem Nachweis einschl. Bohrungen, Befestigungsuntergrund Mauerwerk.
Menge: 30,000 St
Leistungsbereich: 075
DIN 276-1 2008-12: 431000000

**01.02.1330 Revisionsstück Luftleitg rund Stahl verz DN180 H bis 3,5m**
STLB-Bau 2025-04 075
Revisionsstück mit Deckel, für Luftleitung, rund, Luftdichtheitsklasse ATC3 DIN EN 16798-3, aus verzinktem Stahl, DN 180, mit Einsteckenden, mit Lippendichtung, selbstsichernd, geschraubt/genietet, min./max. Temperatur der geförderten Luft -15 bis 80 Grad C, Druckbereich von -750 bis 1000 Pa, Montagehöhe über Gelände/Fußboden bis 3,5 m, mit Aufhänge-/Auflagekonstruktion DIN EN 12236, schallgedämmt, befestigen mit Befestigungsmitteln mit bauaufsichtlichem Nachweis einschl. Bohrungen, Befestigungsuntergrund Mauerwerk.
Menge: 5,000 St
Leistungsbereich: 075
DIN 276-1 2008-12: 431000000

**01.02.1340 Revisionsstück Luftleitg rund Stahl verz DN200 H bis 3,5m**
STLB-Bau 2025-04 075
Revisionsstück mit Deckel, für Luftleitung, rund, Luftdichtheitsklasse ATC3 DIN EN 16798-3, aus verzinktem Stahl, DN 200, mit Einsteckenden, mit Lippendichtung, selbstsichernd, geschraubt/genietet, min./max. Temperatur der geförderten Luft -15 bis 80 Grad C, Druckbereich von -750 bis 1000 Pa, Montagehöhe über Gelände/Fußboden bis 3,5 m, mit Aufhänge-/Auflagekonstruktion DIN EN 12236, schallgedämmt, befestigen mit Befestigungsmitteln mit bauaufsichtlichem Nachweis einschl. Bohrungen, Befestigungsuntergrund Mauerwerk.
Menge: 12,000 St
Leistungsbereich: 075
DIN 276-1 2008-12: 431000000

**01.02.1350 Revisionsstück Luftleitg rund Stahl verz DN250 H bis 3,5m**
STLB-Bau 2025-04 075
Revisionsstück mit Deckel, für Luftleitung, rund, Luftdichtheitsklasse ATC3 DIN EN 16798-3, aus verzinktem Stahl, DN 250, mit Einsteckenden, mit Lippendichtung, selbstsichernd, geschraubt/genietet, min./max. Temperatur der geförderten Luft -15 bis 80 Grad C, Druckbereich von -750 bis 1000 Pa, Montagehöhe über Gelände/Fußboden bis 3,5 m, mit Aufhänge-/Auflagekonstruktion DIN EN 12236, schallgedämmt, befestigen mit Befestigungsmitteln mit bauaufsichtlichem Nachweis einschl. Bohrungen, Befestigungsuntergrund Mauerwerk.
Menge: 8,000 St
Leistungsbereich: 075
DIN 276-1 2008-12: 431000000

**01.02.1360 Revisionsstück Luftleitg rund Stahl verz DN280 H bis 3,5m**
STLB-Bau 2025-04 075
Revisionsstück mit Deckel, für Luftleitung, rund, Luftdichtheitsklasse ATC3 DIN EN 16798-3, aus verzinktem Stahl, DN 280, mit Einsteckenden, mit Lippendichtung, selbstsichernd, geschraubt/genietet, min./max. Temperatur der geförderten Luft -15 bis 80 Grad C, Druckbereich von -750 bis 1000 Pa, Montagehöhe über Gelände/Fußboden bis 3,5 m, mit Aufhänge-/Auflagekonstruktion DIN EN 12236, schallgedämmt, befestigen mit Befestigungsmitteln mit bauaufsichtlichem Nachweis einschl. Bohrungen, Befestigungsuntergrund Mauerwerk.
Menge: 1,000 St
Leistungsbereich: 075
DIN 276-1 2008-12: 431000000

**01.02.1370 Revisionsstück Luftleitg rund Stahl verz DN300 H bis 3,5m**
STLB-Bau 2025-04 075
Revisionsstück mit Deckel, für Luftleitung, rund, Luftdichtheitsklasse ATC3 DIN EN 16798-3, aus verzinktem Stahl, DN 300, mit Einsteckenden, mit Lippendichtung, selbstsichernd, geschraubt/genietet, min./max. Temperatur der geförderten Luft -15 bis 80 Grad C, Druckbereich von -750 bis 1000 Pa, Montagehöhe über Gelände/Fußboden bis 3,5 m, mit Aufhänge-/Auflagekonstruktion DIN EN 12236, schallgedämmt, befestigen mit Befestigungsmitteln mit bauaufsichtlichem Nachweis einschl. Bohrungen, Befestigungsuntergrund Mauerwerk.
Menge: 1,000 St
Leistungsbereich: 075
DIN 276-1 2008-12: 431000000

*Hinweis: Hinweistext*

*Hinweis: Übergangsstück, bis 3,5 m Montagehöhe, Mauerwerk & Holz*

**01.02.1380 Übergangsstück Luftleitg rund konisch Stahl verz DN80 H bis 3,5m**
STLB-Bau 2025-04 075
Übergangsstück, für Luftleitung, rund, Luftdichtheitsklasse ATC3 DIN EN 16798-3, konisch, aus verzinktem Stahl, größter DN 80, mit Einsteckenden, mit Lippendichtung, selbstsichernd, geschraubt/genietet, min./max. Temperatur der geförderten Luft -15 bis 80 Grad C, Druckbereich von -750 bis 1000 Pa, Montagehöhe über Gelände/Fußboden bis 3,5 m, mit Aufhänge-/Auflagekonstruktion DIN EN 12236, schallgedämmt, befestigen mit Befestigungsmitteln mit bauaufsichtlichem Nachweis einschl. Bohrungen, Befestigungsuntergrund Mauerwerk.
Menge: 3,000 St
Leistungsbereich: 075
DIN 276-1 2008-12: 431000000

**01.02.1390 Übergangsstück Luftleitg rund konisch Stahl verz DN100 H bis 3,5m**
STLB-Bau 2025-04 075
Übergangsstück, für Luftleitung, rund, Luftdichtheitsklasse ATC3 DIN EN 16798-3, konisch, aus verzinktem Stahl, größter DN 100, mit Einsteckenden, mit Lippendichtung, selbstsichernd, geschraubt/genietet, min./max. Temperatur der geförderten Luft -15 bis 80 Grad C, Druckbereich von -750 bis 1000 Pa, Montagehöhe über Gelände/Fußboden bis 3,5 m, mit Aufhänge-/Auflagekonstruktion DIN EN 12236, schallgedämmt, befestigen mit Befestigungsmitteln mit bauaufsichtlichem Nachweis einschl. Bohrungen, Befestigungsuntergrund Mauerwerk.
Menge: 6,000 St
Leistungsbereich: 075
DIN 276-1 2008-12: 431000000

**01.02.1400 Übergangsstück Luftleitg rund konisch Stahl verz DN125 H bis 3,5m**
STLB-Bau 2025-04 075
Übergangsstück, für Luftleitung, rund, Luftdichtheitsklasse ATC3 DIN EN 16798-3, konisch, aus verzinktem Stahl, größter DN 125, mit Einsteckenden, mit Lippendichtung, selbstsichernd, geschraubt/genietet, min./max. Temperatur der geförderten Luft -15 bis 80 Grad C, Druckbereich von -750 bis 1000 Pa, Montagehöhe über Gelände/Fußboden bis 3,5 m, mit Aufhänge-/Auflagekonstruktion DIN EN 12236, schallgedämmt, befestigen mit Befestigungsmitteln mit bauaufsichtlichem Nachweis einschl. Bohrungen, Befestigungsuntergrund Mauerwerk.
Menge: 8,000 St
Leistungsbereich: 075
DIN 276-1 2008-12: 431000000

**01.02.1410 Übergangsstück Luftleitg rund konisch Stahl verz DN150 H bis 3,5m**
STLB-Bau 2025-04 075
Übergangsstück, für Luftleitung, rund, Luftdichtheitsklasse ATC3 DIN EN 16798-3, konisch, aus verzinktem Stahl, größter DN 150, mit Einsteckenden, mit Lippendichtung, selbstsichernd, geschraubt/genietet, min./max. Temperatur der geförderten Luft -15 bis 80 Grad C, Druckbereich von -750 bis 1000 Pa, Montagehöhe über Gelände/Fußboden bis 3,5 m, mit Aufhänge-/Auflagekonstruktion DIN EN 12236, schallgedämmt, befestigen mit Befestigungsmitteln mit bauaufsichtlichem Nachweis einschl. Bohrungen, Befestigungsuntergrund Mauerwerk.
Menge: 1,000 St
Leistungsbereich: 075
DIN 276-1 2008-12: 431000000

**01.02.1420 Übergangsstück Luftleitg rund konisch Stahl verz DN160 H bis 3,5m**
STLB-Bau 2025-04 075
Übergangsstück, für Luftleitung, rund, Luftdichtheitsklasse ATC3 DIN EN 16798-3, konisch, aus verzinktem Stahl, größter DN 160, mit Einsteckenden, mit Lippendichtung, selbstsichernd, geschraubt/genietet, min./max. Temperatur der geförderten Luft -15 bis 80 Grad C, Druckbereich von -750 bis 1000 Pa, Montagehöhe über Gelände/Fußboden bis 3,5 m, mit Aufhänge-/Auflagekonstruktion DIN EN 12236, schallgedämmt, befestigen mit Befestigungsmitteln mit bauaufsichtlichem Nachweis einschl. Bohrungen, Befestigungsuntergrund Mauerwerk.
Menge: 5,000 St
Leistungsbereich: 075
DIN 276-1 2008-12: 431000000

**01.02.1430 Übergangsstück Luftleitg rund konisch Stahl verz DN180 H bis 3,5m**
STLB-Bau 2025-04 075
Übergangsstück, für Luftleitung, rund, Luftdichtheitsklasse ATC3 DIN EN 16798-3, konisch, aus verzinktem Stahl, größter DN 180, mit Einsteckenden, mit Lippendichtung, selbstsichernd, geschraubt/genietet, min./max. Temperatur der geförderten Luft -15 bis 80 Grad C, Druckbereich von -750 bis 1000 Pa, Montagehöhe über Gelände/Fußboden bis 3,5 m, mit Aufhänge-/Auflagekonstruktion DIN EN 12236, schallgedämmt, befestigen mit Befestigungsmitteln mit bauaufsichtlichem Nachweis einschl. Bohrungen, Befestigungsuntergrund Mauerwerk.
Menge: 2,000 St
Leistungsbereich: 075
DIN 276-1 2008-12: 431000000

**01.02.1440 Übergangsstück Luftleitg rund konisch Stahl verz DN200 H bis 3,5m**
STLB-Bau 2025-04 075
Übergangsstück, für Luftleitung, rund, Luftdichtheitsklasse ATC3 DIN EN 16798-3, konisch, aus verzinktem Stahl, größter DN 200, mit Einsteckenden, mit Lippendichtung, selbstsichernd, geschraubt/genietet, min./max. Temperatur der geförderten Luft -15 bis 80 Grad C, Druckbereich von -750 bis 1000 Pa, Montagehöhe über Gelände/Fußboden bis 3,5 m, mit Aufhänge-/Auflagekonstruktion DIN EN 12236, schallgedämmt, befestigen mit Befestigungsmitteln mit bauaufsichtlichem Nachweis einschl. Bohrungen, Befestigungsuntergrund Mauerwerk.
Menge: 4,000 St
Leistungsbereich: 075
DIN 276-1 2008-12: 431000000

**01.02.1450 Übergangsstück Luftleitg rund konisch Stahl verz DN250 H bis 3,5m**
STLB-Bau 2025-04 075
Übergangsstück, für Luftleitung, rund, Luftdichtheitsklasse ATC3 DIN EN 16798-3, konisch, aus verzinktem Stahl, größter DN 250, mit Einsteckenden, mit Lippendichtung, selbstsichernd, geschraubt/genietet, min./max. Temperatur der geförderten Luft -15 bis 80 Grad C, Druckbereich von -750 bis 1000 Pa, Montagehöhe über Gelände/Fußboden bis 3,5 m, mit Aufhänge-/Auflagekonstruktion DIN EN 12236, schallgedämmt, befestigen mit Befestigungsmitteln mit bauaufsichtlichem Nachweis einschl. Bohrungen, Befestigungsuntergrund Mauerwerk.
Menge: 2,000 St
Leistungsbereich: 075
DIN 276-1 2008-12: 431000000

**01.02.1460 Übergangsstück Luftleitg rund konisch Stahl verz DN280 H bis 3,5m**
STLB-Bau 2025-04 075
Übergangsstück, für Luftleitung, rund, Luftdichtheitsklasse ATC3 DIN EN 16798-3, konisch, aus verzinktem Stahl, größter DN 280, mit Einsteckenden, mit Lippendichtung, selbstsichernd, geschraubt/genietet, min./max. Temperatur der geförderten Luft -15 bis 80 Grad C, Druckbereich von -750 bis 1000 Pa, Montagehöhe über Gelände/Fußboden bis 3,5 m, mit Aufhänge-/Auflagekonstruktion DIN EN 12236, schallgedämmt, befestigen mit Befestigungsmitteln mit bauaufsichtlichem Nachweis einschl. Bohrungen, Befestigungsuntergrund Mauerwerk.
Menge: 1,000 St
Leistungsbereich: 075
DIN 276-1 2008-12: 431000000

**01.02.1470 Übergangsstück Luftleitg rund konisch Stahl verz DN300 H bis 3,5m**
STLB-Bau 2025-04 075
Übergangsstück, für Luftleitung, rund, Luftdichtheitsklasse ATC3 DIN EN 16798-3, konisch, aus verzinktem Stahl, größter DN 300, mit Einsteckenden, mit Lippendichtung, selbstsichernd, geschraubt/genietet, min./max. Temperatur der geförderten Luft -15 bis 80 Grad C, Druckbereich von -750 bis 1000 Pa, Montagehöhe über Gelände/Fußboden bis 3,5 m, mit Aufhänge-/Auflagekonstruktion DIN EN 12236, schallgedämmt, befestigen mit Befestigungsmitteln mit bauaufsichtlichem Nachweis einschl. Bohrungen, Befestigungsuntergrund Mauerwerk.
Menge: 1,000 St
Leistungsbereich: 075
DIN 276-1 2008-12: 431000000

*Hinweis: Hinweistext*

*Hinweis: Luftleitung Kunststoff, rechteckig bis 3,5 m Montagehöhe, Mauerwerk & Holz*

**01.02.1480 Luftltg rechteckig Kunststoff Kanten-L bis 500mm H bis 3,5m Aufhänge-Auflagekonstruktion**
STLB-Bau 2025-04 075
Luftleitung, rechteckig, Luftdichtheitsklasse ATC3 DIN EN 16798-3, aus Kunststoff, Baustoffklasse DIN 4102-1 B1 (schwerentflammbar), Kantenlänge bis 500 mm, Mindest-Wanddicke gemäß max. Betriebsdruck und Temperatur, Verbindung geschweißt, Form- und Verbindungsstücke werden gesondert vergütet, max. Betriebsüber-/-unterdruck bis 1000 Pa, min./max. Temperatur der geförderten Luft -15 bis 80 Grad C, Montagehöhe über Gelände/Fußboden bis 3,5 m, mit Aufhänge-/Auflagekonstruktion, befestigen mit Befestigungsmitteln mit bauaufsichtlichem Nachweis einschl. Bohrungen, Befestigungsuntergrund Mauerwerk.
Menge: 18,000 m2
Leistungsbereich: 075
DIN 276-1 2008-12: 431000000

**01.02.1490 Formstück Luftltg rechteckig Kunststoff Kanten-L bis 500mm H bis 3,5m**
STLB-Bau 2025-04 075
Formstück für Luftleitung, rechteckig, aus Kunststoff, Baustoffklasse DIN 4102-1 B1 (schwerentflammbar), Kantenlänge bis 500 mm, Mindest-Wanddicke gemäß max. Betriebsdruck und Temperatur, Verbindung geschweißt, max. Betriebsüber-/-unterdruck bis 1000 Pa, min./max. Temperatur der geförderten Luft -15 bis 80 Grad C, Montagehöhe über Gelände/Fußboden bis 3,5 m, mit Aufhänge-/Auflagekonstruktion DIN EN 12236, befestigen mit Befestigungsmitteln mit bauaufsichtlichem Nachweis einschl. Bohrungen, Befestigungsuntergrund Mauerwerk.
Menge: 15,000 m2
Leistungsbereich: 075
DIN 276-1 2008-12: 431000000

*Hinweis: Hinweistext*

*Hinweis: Luftleitung Kunststoff, rund bis 3,5 m Montagehöhe, Mauerwerk & Holz*

**01.02.1500 Luftltg rund Kunststoff AD 90mm H bis 3,5m Aufhänge-Auflagekonstruktion schallg.**
STLB-Bau 2025-04 075
Luftleitung, rund, Luftdichtheitsklasse ATC3 DIN EN 16798-3, aus Kunststoff, Baustoffklasse DIN 4102-1 B1 (schwerentflammbar), Mindest-Wanddicke gemäß max. Betriebsdruck und Temperatur, Außendurchmesser 90 mm, Verbindung mit Muffe und Dichtung, Form- und Verbindungsstücke werden gesondert vergütet, max. Betriebsüber-/-unterdruck bis 1000 Pa, min./max. Temperatur der geförderten Luft -15 bis 80 Grad C, Montagehöhe über Gelände/Fußboden bis 3,5 m, mit Aufhänge-/Auflagekonstruktion DIN EN 12236, schallgedämmt, befestigen mit Befestigungsmitteln mit bauaufsichtlichem Nachweis einschl. Bohrungen, Befestigungsuntergrund Mauerwerk.
Menge: 1,000 m
Leistungsbereich: 075
DIN 276-1 2008-12: 431000000

**01.02.1510 Luftltg rund Kunststoff AD 110mm H bis 3,5m Aufhänge-Auflagekonstruktion schallg.**
STLB-Bau 2025-04 075
Luftleitung, rund, Luftdichtheitsklasse ATC3 DIN EN 16798-3, aus Kunststoff, Baustoffklasse DIN 4102-1 B1 (schwerentflammbar), Mindest-Wanddicke gemäß max. Betriebsdruck und Temperatur, Außendurchmesser 110 mm, Verbindung mit Muffe und Dichtung, Form- und Verbindungsstücke werden gesondert vergütet, max. Betriebsüber-/-unterdruck bis 1000 Pa, min./max. Temperatur der geförderten Luft -15 bis 80 Grad C, Montagehöhe über Gelände/Fußboden bis 3,5 m, mit Aufhänge-/Auflagekonstruktion DIN EN 12236, schallgedämmt, befestigen mit Befestigungsmitteln mit bauaufsichtlichem Nachweis einschl. Bohrungen, Befestigungsuntergrund Mauerwerk.
Menge: 8,000 m
Leistungsbereich: 075
DIN 276-1 2008-12: 431000000

**01.02.1520 Luftltg rund Kunststoff AD 125mm H bis 3,5m Aufhänge-Auflagekonstruktion schallg.**
STLB-Bau 2025-04 075
Luftleitung, rund, Luftdichtheitsklasse ATC3 DIN EN 16798-3, aus Kunststoff, Baustoffklasse DIN 4102-1 B1 (schwerentflammbar), Mindest-Wanddicke gemäß max. Betriebsdruck und Temperatur, Außendurchmesser 125 mm, Verbindung mit Muffe und Dichtung, Form- und Verbindungsstücke werden gesondert vergütet, max. Betriebsüber-/-unterdruck bis 1000 Pa, min./max. Temperatur der geförderten Luft -15 bis 80 Grad C, Montagehöhe über Gelände/Fußboden bis 3,5 m, mit Aufhänge-/Auflagekonstruktion DIN EN 12236, schallgedämmt, befestigen mit Befestigungsmitteln mit bauaufsichtlichem Nachweis einschl. Bohrungen, Befestigungsuntergrund Mauerwerk.
Menge: 1,000 m
Leistungsbereich: 075
DIN 276-1 2008-12: 431000000

**01.02.1530 Luftltg rund Kunststoff AD 160mm H bis 3,5m Aufhänge-Auflagekonstruktion schallg.**
STLB-Bau 2025-04 075
Luftleitung, rund, Luftdichtheitsklasse ATC3 DIN EN 16798-3, aus Kunststoff, Baustoffklasse DIN 4102-1 B1 (schwerentflammbar), Mindest-Wanddicke gemäß max. Betriebsdruck und Temperatur, Außendurchmesser 160 mm, Verbindung mit Muffe und Dichtung, Form- und Verbindungsstücke werden gesondert vergütet, max. Betriebsüber-/-unterdruck bis 1000 Pa, min./max. Temperatur der geförderten Luft -15 bis 80 Grad C, Montagehöhe über Gelände/Fußboden bis 3,5 m, mit Aufhänge-/Auflagekonstruktion DIN EN 12236, schallgedämmt, befestigen mit Befestigungsmitteln mit bauaufsichtlichem Nachweis einschl. Bohrungen, Befestigungsuntergrund Mauerwerk.
Menge: 6,000 m
Leistungsbereich: 075
DIN 276-1 2008-12: 431000000

**01.02.1540 Luftltg rund Kunststoff AD 180mm H bis 3,5m Aufhänge-Auflagekonstruktion schallg.**
STLB-Bau 2025-04 075
Luftleitung, rund, Luftdichtheitsklasse ATC3 DIN EN 16798-3, aus Kunststoff, Baustoffklasse DIN 4102-1 B1 (schwerentflammbar), Mindest-Wanddicke gemäß max. Betriebsdruck und Temperatur, Außendurchmesser 180 mm, Verbindung mit Muffe und Dichtung, Form- und Verbindungsstücke werden gesondert vergütet, max. Betriebsüber-/-unterdruck bis 1000 Pa, min./max. Temperatur der geförderten Luft -15 bis 80 Grad C, Montagehöhe über Gelände/Fußboden bis 3,5 m, mit Aufhänge-/Auflagekonstruktion DIN EN 12236, schallgedämmt, befestigen mit Befestigungsmitteln mit bauaufsichtlichem Nachweis einschl. Bohrungen, Befestigungsuntergrund Mauerwerk.
Menge: 1,000 m
Leistungsbereich: 075
DIN 276-1 2008-12: 431000000

**01.02.1550 Luftltg rund Kunststoff AD 200mm H bis 3,5m Aufhänge-Auflagekonstruktion schallg.**
STLB-Bau 2025-04 075
Luftleitung, rund, Luftdichtheitsklasse ATC3 DIN EN 16798-3, aus Kunststoff, Baustoffklasse DIN 4102-1 B1 (schwerentflammbar), Mindest-Wanddicke gemäß max. Betriebsdruck und Temperatur, Außendurchmesser 200 mm, Verbindung mit Muffe und Dichtung, Form- und Verbindungsstücke werden gesondert vergütet, max. Betriebsüber-/-unterdruck bis 1000 Pa, min./max. Temperatur der geförderten Luft -15 bis 80 Grad C, Montagehöhe über Gelände/Fußboden bis 3,5 m, mit Aufhänge-/Auflagekonstruktion DIN EN 12236, schallgedämmt, befestigen mit Befestigungsmitteln mit bauaufsichtlichem Nachweis einschl. Bohrungen, Befestigungsuntergrund Mauerwerk.
Menge: 5,000 m
Leistungsbereich: 075
DIN 276-1 2008-12: 431000000

**01.02.1560 Luftltg rund Kunststoff AD 250mm H bis 3,5m Aufhänge-Auflagekonstruktion schallg.**
STLB-Bau 2025-04 075
Luftleitung, rund, Luftdichtheitsklasse ATC3 DIN EN 16798-3, aus Kunststoff, Baustoffklasse DIN 4102-1 B1 (schwerentflammbar), Mindest-Wanddicke gemäß max. Betriebsdruck und Temperatur, Außendurchmesser 250 mm, Verbindung mit Muffe und Dichtung, Form- und Verbindungsstücke werden gesondert vergütet, max. Betriebsüber-/-unterdruck bis 1000 Pa, min./max. Temperatur der geförderten Luft -15 bis 80 Grad C, Montagehöhe über Gelände/Fußboden bis 3,5 m, mit Aufhänge-/Auflagekonstruktion DIN EN 12236, schallgedämmt, befestigen mit Befestigungsmitteln mit bauaufsichtlichem Nachweis einschl. Bohrungen, Befestigungsuntergrund Mauerwerk.
Menge: 10,000 m
Leistungsbereich: 075
DIN 276-1 2008-12: 431000000

**01.02.1570 Luftltg rund Kunststoff AD 280mm H bis 3,5m Aufhänge-Auflagekonstruktion schallg.**
STLB-Bau 2025-04 075
Luftleitung, rund, Luftdichtheitsklasse ATC3 DIN EN 16798-3, aus Kunststoff, Baustoffklasse DIN 4102-1 B1 (schwerentflammbar), Mindest-Wanddicke gemäß max. Betriebsdruck und Temperatur, Außendurchmesser 280 mm, Verbindung mit Muffe und Dichtung, Form- und Verbindungsstücke werden gesondert vergütet, max. Betriebsüber-/-unterdruck bis 1000 Pa, min./max. Temperatur der geförderten Luft -15 bis 80 Grad C, Montagehöhe über Gelände/Fußboden bis 3,5 m, mit Aufhänge-/Auflagekonstruktion DIN EN 12236, schallgedämmt, befestigen mit Befestigungsmitteln mit bauaufsichtlichem Nachweis einschl. Bohrungen, Befestigungsuntergrund Mauerwerk.
Menge: 1,500 m
Leistungsbereich: 075
DIN 276-1 2008-12: 431000000

**01.02.1580 Luftltg rund Kunststoff AD 315mm H bis 3,5m Aufhänge-Auflagekonstruktion schallg.**
STLB-Bau 2025-04 075
Luftleitung, rund, Luftdichtheitsklasse ATC3 DIN EN 16798-3, aus Kunststoff, Baustoffklasse DIN 4102-1 B1 (schwerentflammbar), Mindest-Wanddicke gemäß max. Betriebsdruck und Temperatur, Außendurchmesser 315 mm, Verbindung mit Muffe und Dichtung, Form- und Verbindungsstücke werden gesondert vergütet, max. Betriebsüber-/-unterdruck bis 1000 Pa, min./max. Temperatur der geförderten Luft -15 bis 80 Grad C, Montagehöhe über Gelände/Fußboden bis 3,5 m, mit Aufhänge-/Auflagekonstruktion DIN EN 12236, schallgedämmt, befestigen mit Befestigungsmitteln mit bauaufsichtlichem Nachweis einschl. Bohrungen, Befestigungsuntergrund Mauerwerk.
Menge: 2,000 m
Leistungsbereich: 075
DIN 276-1 2008-12: 431000000

*Hinweis: Hinweistext*

*Hinweis: Luftleitung Kunststoff, runde Formstücke bis 3,5 m Montagehöhe, Mauerwerk & Holz*

**01.02.1590 Bogen Luftleitg rund 45Grad Kunststoff DN110 H bis 3,5m**
STLB-Bau 2025-04 075
Bogen, für Luftleitung, rund, 45 Grad, aus Kunststoff, Baustoffklasse DIN 4102-1 B1 (schwerentflammbar), Mindest-Wanddicke gemäß max. Betriebsdruck und Temperatur, Außendurchmesser 110 mm, zum Einstecken, mit Lippendichtung, aus Kunststoff, mit Schrauben und Dichtung, max. Betriebsüber-/-unterdruck bis 1000 Pa, min./max. Temperatur der geförderten Luft -15 bis 80 Grad C, Montagehöhe über Gelände/Fußboden bis 3,5 m, mit Aufhänge-/Auflagekonstruktion DIN EN 12236, schallgedämmt, befestigen mit Befestigungsmitteln mit bauaufsichtlichem Nachweis einschl. Bohrungen, Befestigungsuntergrund Mauerwerk.
Menge: 21,000 St
Leistungsbereich: 075
DIN 276-1 2008-12: 431000000

**01.02.1600 Bogen Luftleitg rund 45Grad Kunststoff DN125 H bis 3,5m**
STLB-Bau 2025-04 075
Bogen, für Luftleitung, rund, 45 Grad, aus Kunststoff, Baustoffklasse DIN 4102-1 B1 (schwerentflammbar), Mindest-Wanddicke gemäß max. Betriebsdruck und Temperatur, Außendurchmesser 125 mm, zum Einstecken, mit Lippendichtung, aus Kunststoff, mit Schrauben und Dichtung, max. Betriebsüber-/-unterdruck bis 1000 Pa, min./max. Temperatur der geförderten Luft -15 bis 80 Grad C, Montagehöhe über Gelände/Fußboden bis 3,5 m, mit Aufhänge-/Auflagekonstruktion DIN EN 12236, schallgedämmt, befestigen mit Befestigungsmitteln mit bauaufsichtlichem Nachweis einschl. Bohrungen, Befestigungsuntergrund Mauerwerk.
Menge: 1,000 St
Leistungsbereich: 075
DIN 276-1 2008-12: 431000000

**01.02.1610 Bogen Luftleitg rund 45Grad Kunststoff DN160 H bis 3,5m**
STLB-Bau 2025-04 075
Bogen, für Luftleitung, rund, 45 Grad, aus Kunststoff, Baustoffklasse DIN 4102-1 B1 (schwerentflammbar), Mindest-Wanddicke gemäß max. Betriebsdruck und Temperatur, Außendurchmesser 160 mm, zum Einstecken, mit Lippendichtung, aus Kunststoff, mit Schrauben und Dichtung, max. Betriebsüber-/-unterdruck bis 1000 Pa, min./max. Temperatur der geförderten Luft -15 bis 80 Grad C, Montagehöhe über Gelände/Fußboden bis 3,5 m, mit Aufhänge-/Auflagekonstruktion DIN EN 12236, schallgedämmt, befestigen mit Befestigungsmitteln mit bauaufsichtlichem Nachweis einschl. Bohrungen, Befestigungsuntergrund Mauerwerk.
Menge: 9,000 St
Leistungsbereich: 075
DIN 276-1 2008-12: 431000000

**01.02.1620 Bogen Luftleitg rund 45Grad Kunststoff DN180 H bis 3,5m**
STLB-Bau 2025-04 075
Bogen, für Luftleitung, rund, 45 Grad, aus Kunststoff, Baustoffklasse DIN 4102-1 B1 (schwerentflammbar), Mindest-Wanddicke gemäß max. Betriebsdruck und Temperatur, Außendurchmesser 180 mm, zum Einstecken, mit Lippendichtung, aus Kunststoff, mit Schrauben und Dichtung, max. Betriebsüber-/-unterdruck bis 1000 Pa, min./max. Temperatur der geförderten Luft -15 bis 80 Grad C, Montagehöhe über Gelände/Fußboden bis 3,5 m, mit Aufhänge-/Auflagekonstruktion DIN EN 12236, schallgedämmt, befestigen mit Befestigungsmitteln mit bauaufsichtlichem Nachweis einschl. Bohrungen, Befestigungsuntergrund Mauerwerk.
Menge: 1,000 St
Leistungsbereich: 075
DIN 276-1 2008-12: 431000000

**01.02.1630 Bogen Luftleitg rund 45Grad Kunststoff DN200 H bis 3,5m**
STLB-Bau 2025-04 075
Bogen, für Luftleitung, rund, 45 Grad, aus Kunststoff, Baustoffklasse DIN 4102-1 B1 (schwerentflammbar), Mindest-Wanddicke gemäß max. Betriebsdruck und Temperatur, Außendurchmesser 200 mm, zum Einstecken, mit Lippendichtung, aus Kunststoff, mit Schrauben und Dichtung, max. Betriebsüber-/-unterdruck bis 1000 Pa, min./max. Temperatur der geförderten Luft -15 bis 80 Grad C, Montagehöhe über Gelände/Fußboden bis 3,5 m, mit Aufhänge-/Auflagekonstruktion DIN EN 12236, schallgedämmt, befestigen mit Befestigungsmitteln mit bauaufsichtlichem Nachweis einschl. Bohrungen, Befestigungsuntergrund Mauerwerk.
Menge: 8,000 St
Leistungsbereich: 075
DIN 276-1 2008-12: 431000000

**01.02.1640 Bogen Luftleitg rund 45Grad Kunststoff DN250 H bis 3,5m**
STLB-Bau 2025-04 075
Bogen, für Luftleitung, rund, 45 Grad, aus Kunststoff, Baustoffklasse DIN 4102-1 B1 (schwerentflammbar), Mindest-Wanddicke gemäß max. Betriebsdruck und Temperatur, Außendurchmesser 250 mm, zum Einstecken, mit Lippendichtung, aus Kunststoff, mit Schrauben und Dichtung, max. Betriebsüber-/-unterdruck bis 1000 Pa, min./max. Temperatur der geförderten Luft -15 bis 80 Grad C, Montagehöhe über Gelände/Fußboden bis 3,5 m, mit Aufhänge-/Auflagekonstruktion DIN EN 12236, schallgedämmt, befestigen mit Befestigungsmitteln mit bauaufsichtlichem Nachweis einschl. Bohrungen, Befestigungsuntergrund Mauerwerk.
Menge: 12,000 St
Leistungsbereich: 075
DIN 276-1 2008-12: 431000000

**01.02.1650 Bogen Luftleitg rund 45Grad Kunststoff DN280 H bis 3,5m**
STLB-Bau 2025-04 075
Bogen, für Luftleitung, rund, 45 Grad, aus Kunststoff, Baustoffklasse DIN 4102-1 B1 (schwerentflammbar), Mindest-Wanddicke gemäß max. Betriebsdruck und Temperatur, Außendurchmesser 280 mm, zum Einstecken, mit Lippendichtung, aus Kunststoff, mit Schrauben und Dichtung, max. Betriebsüber-/-unterdruck bis 1000 Pa, min./max. Temperatur der geförderten Luft -15 bis 80 Grad C, Montagehöhe über Gelände/Fußboden bis 3,5 m, mit Aufhänge-/Auflagekonstruktion DIN EN 12236, schallgedämmt, befestigen mit Befestigungsmitteln mit bauaufsichtlichem Nachweis einschl. Bohrungen, Befestigungsuntergrund Mauerwerk.
Menge: 1,000 St
Leistungsbereich: 075
DIN 276-1 2008-12: 431000000

**01.02.1660 Bogen Luftleitg rund 45Grad Kunststoff DN315 H bis 3,5m**
STLB-Bau 2025-04 075
Bogen, für Luftleitung, rund, 45 Grad, aus Kunststoff, Baustoffklasse DIN 4102-1 B1 (schwerentflammbar), Mindest-Wanddicke gemäß max. Betriebsdruck und Temperatur, Außendurchmesser 315 mm, zum Einstecken, mit Lippendichtung, aus Kunststoff, mit Schrauben und Dichtung, max. Betriebsüber-/-unterdruck bis 1000 Pa, min./max. Temperatur der geförderten Luft -15 bis 80 Grad C, Montagehöhe über Gelände/Fußboden bis 3,5 m, mit Aufhänge-/Auflagekonstruktion DIN EN 12236, schallgedämmt, befestigen mit Befestigungsmitteln mit bauaufsichtlichem Nachweis einschl. Bohrungen, Befestigungsuntergrund Mauerwerk.
Menge: 2,000 St
Leistungsbereich: 075
DIN 276-1 2008-12: 431000000

**01.02.1670 Übergangsstück Luftleitg rund konisch symmetrisch Kunststoff DN110 H bis 3,5m**
STLB-Bau 2025-04 075
Übergangsstück, für Luftleitung, rund, konisch, symmetrisch, aus Kunststoff, Baustoffklasse DIN 4102-1 B1 (schwerentflammbar), Mindest-Wanddicke gemäß max. Betriebsdruck und Temperatur, Außendurchmesser 110 mm, zum Einstecken, mit Lippendichtung, aus Kunststoff, mit Schrauben und Dichtung, max. Betriebsüber-/-unterdruck bis 1000 Pa, min./max. Temperatur der geförderten Luft -15 bis 80 Grad C, Montagehöhe über Gelände/Fußboden bis 3,5 m, mit Aufhänge-/Auflagekonstruktion DIN EN 12236, schallgedämmt, befestigen mit Befestigungsmitteln mit bauaufsichtlichem Nachweis einschl. Bohrungen, Befestigungsuntergrund Mauerwerk.
Menge: 1,000 St
Leistungsbereich: 075
DIN 276-1 2008-12: 431000000

**01.02.1680 Übergangsstück Luftleitg rund konisch symmetrisch Kunststoff DN160 H bis 3,5m**
STLB-Bau 2025-04 075
Übergangsstück, für Luftleitung, rund, konisch, symmetrisch, aus Kunststoff, Baustoffklasse DIN 4102-1 B1 (schwerentflammbar), Mindest-Wanddicke gemäß max. Betriebsdruck und Temperatur, Außendurchmesser 160 mm, zum Einstecken, mit Lippendichtung, aus Kunststoff, mit Schrauben und Dichtung, max. Betriebsüber-/-unterdruck bis 1000 Pa, min./max. Temperatur der geförderten Luft -15 bis 80 Grad C, Montagehöhe über Gelände/Fußboden bis 3,5 m, mit Aufhänge-/Auflagekonstruktion DIN EN 12236, schallgedämmt, befestigen mit Befestigungsmitteln mit bauaufsichtlichem Nachweis einschl. Bohrungen, Befestigungsuntergrund Mauerwerk.
Menge: 2,000 St
Leistungsbereich: 075
DIN 276-1 2008-12: 431000000

**01.02.1690 Übergangsstück Luftleitg rund konisch symmetrisch Kunststoff DN250 H bis 3,5m**
STLB-Bau 2025-04 075
Übergangsstück, für Luftleitung, rund, konisch, symmetrisch, aus Kunststoff, Baustoffklasse DIN 4102-1 B1 (schwerentflammbar), Mindest-Wanddicke gemäß max. Betriebsdruck und Temperatur, Außendurchmesser 250 mm, zum Einstecken, mit Lippendichtung, aus Kunststoff, mit Schrauben und Dichtung, max. Betriebsüber-/-unterdruck bis 1000 Pa, min./max. Temperatur der geförderten Luft -15 bis 80 Grad C, Montagehöhe über Gelände/Fußboden bis 3,5 m, mit Aufhänge-/Auflagekonstruktion DIN EN 12236, schallgedämmt, befestigen mit Befestigungsmitteln mit bauaufsichtlichem Nachweis einschl. Bohrungen, Befestigungsuntergrund Mauerwerk.
Menge: 2,000 St
Leistungsbereich: 075
DIN 276-1 2008-12: 431000000

**01.02.1700 Übergangsstück Luftleitg rund konisch symmetrisch Kunststoff DN315 H bis 3,5m**
STLB-Bau 2025-04 075
Übergangsstück, für Luftleitung, rund, konisch, symmetrisch, aus Kunststoff, Baustoffklasse DIN 4102-1 B1 (schwerentflammbar), Mindest-Wanddicke gemäß max. Betriebsdruck und Temperatur, Außendurchmesser 315 mm, zum Einstecken, mit Lippendichtung, aus Kunststoff, mit Schrauben und Dichtung, max. Betriebsüber-/-unterdruck bis 1000 Pa, min./max. Temperatur der geförderten Luft -15 bis 80 Grad C, Montagehöhe über Gelände/Fußboden bis 3,5 m, mit Aufhänge-/Auflagekonstruktion DIN EN 12236, schallgedämmt, befestigen mit Befestigungsmitteln mit bauaufsichtlichem Nachweis einschl. Bohrungen, Befestigungsuntergrund Mauerwerk.
Menge: 1,000 St
Leistungsbereich: 075
DIN 276-1 2008-12: 431000000

**01.02.1710 Sattelstutzen Luftleitg rund 90Grad Kunststoff DN110 H bis 3,5m**
STLB-Bau 2025-04 075
Sattelstutzen, für Luftleitung, rund, 90 Grad, aus Kunststoff, Baustoffklasse DIN 4102-1 B1 (schwerentflammbar), Mindest-Wanddicke gemäß max. Betriebsdruck und Temperatur, Außendurchmesser 110 mm, Verbindung mit Flanschen aus Kunststoff, mit Schrauben und Dichtung, max. Betriebsüber-/-unterdruck bis 1000 Pa, min./max. Temperatur der geförderten Luft -15 bis 80 Grad C, Montagehöhe über Gelände/Fußboden bis 3,5 m, mit Aufhänge-/Auflagekonstruktion DIN EN 12236, schallgedämmt, befestigen mit Befestigungsmitteln mit bauaufsichtlichem Nachweis einschl. Bohrungen, Befestigungsuntergrund Mauerwerk.
Menge: 1,000 St
Leistungsbereich: 075
DIN 276-1 2008-12: 431000000

**01.02.1720 Sattelstutzen Luftleitg rund 90Grad Kunststoff DN125 H bis 3,5m**
STLB-Bau 2025-04 075
Sattelstutzen, für Luftleitung, rund, 90 Grad, aus Kunststoff, Baustoffklasse DIN 4102-1 B1 (schwerentflammbar), Mindest-Wanddicke gemäß max. Betriebsdruck und Temperatur, Außendurchmesser 125 mm, Verbindung mit Flanschen aus Kunststoff, mit Schrauben und Dichtung, max. Betriebsüber-/-unterdruck bis 1000 Pa, min./max. Temperatur der geförderten Luft -15 bis 80 Grad C, Montagehöhe über Gelände/Fußboden bis 3,5 m, mit Aufhänge-/Auflagekonstruktion DIN EN 12236, schallgedämmt, befestigen mit Befestigungsmitteln mit bauaufsichtlichem Nachweis einschl. Bohrungen, Befestigungsuntergrund Mauerwerk.
Menge: 1,000 St
Leistungsbereich: 075
DIN 276-1 2008-12: 431000000

**01.02.1730 Sattelstutzen Luftleitg rund 90Grad Kunststoff DN160 H bis 3,5m**
STLB-Bau 2025-04 075
Sattelstutzen, für Luftleitung, rund, 90 Grad, aus Kunststoff, Baustoffklasse DIN 4102-1 B1 (schwerentflammbar), Mindest-Wanddicke gemäß max. Betriebsdruck und Temperatur, Außendurchmesser 160 mm, Verbindung mit Flanschen aus Kunststoff, mit Schrauben und Dichtung, max. Betriebsüber-/-unterdruck bis 1000 Pa, min./max. Temperatur der geförderten Luft -15 bis 80 Grad C, Montagehöhe über Gelände/Fußboden bis 3,5 m, mit Aufhänge-/Auflagekonstruktion DIN EN 12236, schallgedämmt, befestigen mit Befestigungsmitteln mit bauaufsichtlichem Nachweis einschl. Bohrungen, Befestigungsuntergrund Mauerwerk.
Menge: 1,000 St
Leistungsbereich: 075
DIN 276-1 2008-12: 431000000

**01.02.1740 Sattelstutzen Luftleitg rund 90Grad Kunststoff DN180 H bis 3,5m**
STLB-Bau 2025-04 075
Sattelstutzen, für Luftleitung, rund, 90 Grad, aus Kunststoff, Baustoffklasse DIN 4102-1 B1 (schwerentflammbar), Mindest-Wanddicke gemäß max. Betriebsdruck und Temperatur, Außendurchmesser 180 mm, Verbindung mit Flanschen aus Kunststoff, mit Schrauben und Dichtung, max. Betriebsüber-/-unterdruck bis 1000 Pa, min./max. Temperatur der geförderten Luft -15 bis 80 Grad C, Montagehöhe über Gelände/Fußboden bis 3,5 m, mit Aufhänge-/Auflagekonstruktion DIN EN 12236, schallgedämmt, befestigen mit Befestigungsmitteln mit bauaufsichtlichem Nachweis einschl. Bohrungen, Befestigungsuntergrund Mauerwerk.
Menge: 1,000 St
Leistungsbereich: 075
DIN 276-1 2008-12: 431000000

**01.02.1750 Sattelstutzen Luftleitg rund 90Grad Kunststoff DN200 H bis 3,5m**
STLB-Bau 2025-04 075
Sattelstutzen, für Luftleitung, rund, 90 Grad, aus Kunststoff, Baustoffklasse DIN 4102-1 B1 (schwerentflammbar), Mindest-Wanddicke gemäß max. Betriebsdruck und Temperatur, Außendurchmesser 200 mm, Verbindung mit Flanschen aus Kunststoff, mit Schrauben und Dichtung, max. Betriebsüber-/-unterdruck bis 1000 Pa, min./max. Temperatur der geförderten Luft -15 bis 80 Grad C, Montagehöhe über Gelände/Fußboden bis 3,5 m, mit Aufhänge-/Auflagekonstruktion DIN EN 12236, schallgedämmt, befestigen mit Befestigungsmitteln mit bauaufsichtlichem Nachweis einschl. Bohrungen, Befestigungsuntergrund Mauerwerk.
Menge: 1,000 St
Leistungsbereich: 075
DIN 276-1 2008-12: 431000000

**01.02.1760 Muffe Luftleitg rund Kunststoff DN110 H bis 3,5m**
STLB-Bau 2025-04 075
Muffe, für Luftleitung, rund, aus Kunststoff, Baustoffklasse DIN 4102-1 B1 (schwerentflammbar), Mindest-Wanddicke gemäß max. Betriebsdruck und Temperatur, Außendurchmesser 110 mm, max. Betriebsüber-/-unterdruck bis 1000 Pa, min./max. Temperatur der geförderten Luft -15 bis 80 Grad C, Montagehöhe über Gelände/Fußboden bis 3,5 m, mit Aufhänge-/Auflagekonstruktion DIN EN 12236, schallgedämmt, befestigen mit Befestigungsmitteln mit bauaufsichtlichem Nachweis einschl. Bohrungen, Befestigungsuntergrund Mauerwerk.
Menge: 3,000 St
Leistungsbereich: 075
DIN 276-1 2008-12: 431000000

**01.02.1770 Muffe Luftleitg rund Kunststoff DN125 H bis 3,5m**
STLB-Bau 2025-04 075
Muffe, für Luftleitung, rund, aus Kunststoff, Baustoffklasse DIN 4102-1 B1 (schwerentflammbar), Mindest-Wanddicke gemäß max. Betriebsdruck und Temperatur, Außendurchmesser 125 mm, max. Betriebsüber-/-unterdruck bis 1000 Pa, min./max. Temperatur der geförderten Luft -15 bis 80 Grad C, Montagehöhe über Gelände/Fußboden bis 3,5 m, mit Aufhänge-/Auflagekonstruktion DIN EN 12236, schallgedämmt, befestigen mit Befestigungsmitteln mit bauaufsichtlichem Nachweis einschl. Bohrungen, Befestigungsuntergrund Mauerwerk.
Menge: 1,000 St
Leistungsbereich: 075
DIN 276-1 2008-12: 431000000

**01.02.1780 Muffe Luftleitg rund Kunststoff DN160 H bis 3,5m**
STLB-Bau 2025-04 075
Muffe, für Luftleitung, rund, aus Kunststoff, Baustoffklasse DIN 4102-1 B1 (schwerentflammbar), Mindest-Wanddicke gemäß max. Betriebsdruck und Temperatur, Außendurchmesser 160 mm, max. Betriebsüber-/-unterdruck bis 1000 Pa, min./max. Temperatur der geförderten Luft -15 bis 80 Grad C, Montagehöhe über Gelände/Fußboden bis 3,5 m, mit Aufhänge-/Auflagekonstruktion DIN EN 12236, schallgedämmt, befestigen mit Befestigungsmitteln mit bauaufsichtlichem Nachweis einschl. Bohrungen, Befestigungsuntergrund Mauerwerk.
Menge: 2,000 St
Leistungsbereich: 075
DIN 276-1 2008-12: 431000000

**01.02.1790 Muffe Luftleitg rund Kunststoff DN180 H bis 3,5m**
STLB-Bau 2025-04 075
Muffe, für Luftleitung, rund, aus Kunststoff, Baustoffklasse DIN 4102-1 B1 (schwerentflammbar), Mindest-Wanddicke gemäß max. Betriebsdruck und Temperatur, Außendurchmesser 180 mm, max. Betriebsüber-/-unterdruck bis 1000 Pa, min./max. Temperatur der geförderten Luft -15 bis 80 Grad C, Montagehöhe über Gelände/Fußboden bis 3,5 m, mit Aufhänge-/Auflagekonstruktion DIN EN 12236, schallgedämmt, befestigen mit Befestigungsmitteln mit bauaufsichtlichem Nachweis einschl. Bohrungen, Befestigungsuntergrund Mauerwerk.
Menge: 1,000 St
Leistungsbereich: 075
DIN 276-1 2008-12: 431000000

**01.02.1800 Muffe Luftleitg rund Kunststoff DN200 H bis 3,5m**
STLB-Bau 2025-04 075
Muffe, für Luftleitung, rund, aus Kunststoff, Baustoffklasse DIN 4102-1 B1 (schwerentflammbar), Mindest-Wanddicke gemäß max. Betriebsdruck und Temperatur, Außendurchmesser 200 mm, max. Betriebsüber-/-unterdruck bis 1000 Pa, min./max. Temperatur der geförderten Luft -15 bis 80 Grad C, Montagehöhe über Gelände/Fußboden bis 3,5 m, mit Aufhänge-/Auflagekonstruktion DIN EN 12236, schallgedämmt, befestigen mit Befestigungsmitteln mit bauaufsichtlichem Nachweis einschl. Bohrungen, Befestigungsuntergrund Mauerwerk.
Menge: 1,000 St
Leistungsbereich: 075
DIN 276-1 2008-12: 431000000

**01.02.1810 Muffe Luftleitg rund Kunststoff DN250 H bis 3,5m**
STLB-Bau 2025-04 075
Muffe, für Luftleitung, rund, aus Kunststoff, Baustoffklasse DIN 4102-1 B1 (schwerentflammbar), Mindest-Wanddicke gemäß max. Betriebsdruck und Temperatur, Außendurchmesser 250 mm, max. Betriebsüber-/-unterdruck bis 1000 Pa, min./max. Temperatur der geförderten Luft -15 bis 80 Grad C, Montagehöhe über Gelände/Fußboden bis 3,5 m, mit Aufhänge-/Auflagekonstruktion DIN EN 12236, schallgedämmt, befestigen mit Befestigungsmitteln mit bauaufsichtlichem Nachweis einschl. Bohrungen, Befestigungsuntergrund Mauerwerk.
Menge: 2,000 St
Leistungsbereich: 075
DIN 276-1 2008-12: 431000000

**01.02.1820 Muffe Luftleitg rund Kunststoff DN280 H bis 3,5m**
STLB-Bau 2025-04 075
Muffe, für Luftleitung, rund, aus Kunststoff, Baustoffklasse DIN 4102-1 B1 (schwerentflammbar), Mindest-Wanddicke gemäß max. Betriebsdruck und Temperatur, Außendurchmesser 280 mm, max. Betriebsüber-/-unterdruck bis 1000 Pa, min./max. Temperatur der geförderten Luft -15 bis 80 Grad C, Montagehöhe über Gelände/Fußboden bis 3,5 m, mit Aufhänge-/Auflagekonstruktion DIN EN 12236, schallgedämmt, befestigen mit Befestigungsmitteln mit bauaufsichtlichem Nachweis einschl. Bohrungen, Befestigungsuntergrund Mauerwerk.
Menge: 1,000 St
Leistungsbereich: 075
DIN 276-1 2008-12: 431000000

**01.02.1830 Muffe Luftleitg rund Kunststoff DN315 H bis 3,5m**
STLB-Bau 2025-04 075
Muffe, für Luftleitung, rund, aus Kunststoff, Baustoffklasse DIN 4102-1 B1 (schwerentflammbar), Mindest-Wanddicke gemäß max. Betriebsdruck und Temperatur, Außendurchmesser 315 mm, max. Betriebsüber-/-unterdruck bis 1000 Pa, min./max. Temperatur der geförderten Luft -15 bis 80 Grad C, Montagehöhe über Gelände/Fußboden bis 3,5 m, mit Aufhänge-/Auflagekonstruktion DIN EN 12236, schallgedämmt, befestigen mit Befestigungsmitteln mit bauaufsichtlichem Nachweis einschl. Bohrungen, Befestigungsuntergrund Mauerwerk.
Menge: 2,000 St
Leistungsbereich: 075
DIN 276-1 2008-12: 431000000

**01.02.1840 Abzweigstück Luftleitg rund 90Grad symmetrisch Kunststoff DN250 H bis 3,5m**
STLB-Bau 2025-04 075
Abzweigstück, für Luftleitung, rund, 90 Grad, symmetrisch, aus Kunststoff, Baustoffklasse DIN 4102-1 B1 (schwerentflammbar), Mindest-Wanddicke gemäß max. Betriebsdruck und Temperatur, Außendurchmesser 250 mm, zum Einstecken, mit Lippendichtung, aus Kunststoff, mit Schrauben aus nichtrostendem Stahl und Dichtung, max. Betriebsüber-/-unterdruck bis 1000 Pa, min./max. Temperatur der geförderten Luft -15 bis 80 Grad C, Montagehöhe über Gelände/Fußboden bis 3,5 m, mit Aufhänge-/Auflagekonstruktion DIN EN 12236, schallgedämmt, befestigen mit Befestigungsmitteln mit bauaufsichtlichem Nachweis einschl. Bohrungen, Befestigungsuntergrund Mauerwerk.
Menge: 1,000 St
Leistungsbereich: 075
DIN 276-1 2008-12: 431000000

**01.02.1850 Abzweigstück Luftleitg rund 90Grad symmetrisch Kunststoff DN315 H bis 3,5m**
STLB-Bau 2025-04 075
Abzweigstück, für Luftleitung, rund, 90 Grad, symmetrisch, aus Kunststoff, Baustoffklasse DIN 4102-1 B1 (schwerentflammbar), Mindest-Wanddicke gemäß max. Betriebsdruck und Temperatur, Außendurchmesser 315 mm, zum Einstecken, mit Lippendichtung, aus Kunststoff, mit Schrauben aus nichtrostendem Stahl und Dichtung, max. Betriebsüber-/-unterdruck bis 1000 Pa, min./max. Temperatur der geförderten Luft -15 bis 80 Grad C, Montagehöhe über Gelände/Fußboden bis 3,5 m, mit Aufhänge-/Auflagekonstruktion DIN EN 12236, schallgedämmt, befestigen mit Befestigungsmitteln mit bauaufsichtlichem Nachweis einschl. Bohrungen, Befestigungsuntergrund Mauerwerk.
Menge: 1,000 St
Leistungsbereich: 075
DIN 276-1 2008-12: 431000000

*Hinweis: Hinweistext*

*Hinweis: Anschluss an Laboreinrichtung*

**01.02.1860 Anschluss an Laboreinrichtung herstellen, bis DN 300**
Anschluss an Laboreinrichtung herstellen
Luftleitung als flexibles Rundrohr hochflexibler und abriebfester Absaugschlauch für höhere Ansprüche
Schlauchlänge ca. 2x DN

Ausführung:
aus Ether-Polyurethan schwerentflammbar
bestehend aus:
- inkl. Schlauch
- inkl. 2 Spiralschellen für gewellte Schläuche aus V2A
- inkl. aller Materialien für Nennweitenübergang

Abmessung: für Rohr bis 300 mm.

Anschluss Digestorium und Gefahrstoffschrank
Menge: 2,000 St
DIN 276-1 2008-12: 431000000

*Hinweis: Hinweistext*

*Hinweis: Luftleitung flexibel, rund bis 3,5 m Montagehöhe, Mauerwerk & Holz*

**01.02.1870 Luftltg rund flexibel Alu DN80 ATC3 H bis 3,5m Aufhänge-Auflagekonstruktion schallg.**
STLB-Bau 2025-04 075
Luftleitung, rund, flexibel, aus Aluminium, DN 80, Verbindung mit Einsteckende, mit Lippendichtung, geschraubt/genietet, mit Warmschrumpfband, Form- und Verbindungsstücke werden gesondert vergütet, min./max. Temperatur der geförderten Luft -15 bis 80 Grad C, Luftdichtheitsklasse ATC3 DIN EN 16798-3, Montagehöhe über Gelände/Fußboden bis 3,5 m, mit Aufhänge-/Auflagekonstruktion DIN EN 12236, schallgedämmt, befestigen mit Befestigungsmitteln mit bauaufsichtlichem Nachweis einschl. Bohrungen, Befestigungsuntergrund Mauerwerk.
Menge: 5,000 m
Leistungsbereich: 075
DIN 276-1 2008-12: 431000000

**01.02.1880 Luftltg rund flexibel Alu DN100 ATC3 H bis 3,5m Aufhänge-Auflagekonstruktion schallg.**
STLB-Bau 2025-04 075
Luftleitung, rund, flexibel, aus Aluminium, DN 100, Verbindung mit Einsteckende, mit Lippendichtung, geschraubt/genietet, mit Warmschrumpfband, Form- und Verbindungsstücke werden gesondert vergütet, min./max. Temperatur der geförderten Luft -15 bis 80 Grad C, Luftdichtheitsklasse ATC3 DIN EN 16798-3, Montagehöhe über Gelände/Fußboden bis 3,5 m, mit Aufhänge-/Auflagekonstruktion DIN EN 12236, schallgedämmt, befestigen mit Befestigungsmitteln mit bauaufsichtlichem Nachweis einschl. Bohrungen, Befestigungsuntergrund Mauerwerk.
Menge: 8,000 m
Leistungsbereich: 075
DIN 276-1 2008-12: 431000000

**01.02.1890 Luftltg rund flexibel Alu DN112 ATC3 H bis 3,5m Aufhänge-Auflagekonstruktion schallg.**
STLB-Bau 2025-04 075
Luftleitung, rund, flexibel, aus Aluminium, DN 112, Verbindung mit Einsteckende, mit Lippendichtung, geschraubt/genietet, mit Warmschrumpfband, Form- und Verbindungsstücke werden gesondert vergütet, min./max. Temperatur der geförderten Luft -15 bis 80 Grad C, Luftdichtheitsklasse ATC3 DIN EN 16798-3, Montagehöhe über Gelände/Fußboden bis 3,5 m, mit Aufhänge-/Auflagekonstruktion DIN EN 12236, schallgedämmt, befestigen mit Befestigungsmitteln mit bauaufsichtlichem Nachweis einschl. Bohrungen, Befestigungsuntergrund Mauerwerk.
Menge: 1,000 m
Leistungsbereich: 075
DIN 276-1 2008-12: 431000000

**01.02.1900 Luftltg rund flexibel Alu DN125 ATC3 H bis 3,5m Aufhänge-Auflagekonstruktion schallg.**
STLB-Bau 2025-04 075
Luftleitung, rund, flexibel, aus Aluminium, DN 125, Verbindung mit Einsteckende, mit Lippendichtung, geschraubt/genietet, mit Warmschrumpfband, Form- und Verbindungsstücke werden gesondert vergütet, min./max. Temperatur der geförderten Luft -15 bis 80 Grad C, Luftdichtheitsklasse ATC3 DIN EN 16798-3, Montagehöhe über Gelände/Fußboden bis 3,5 m, mit Aufhänge-/Auflagekonstruktion DIN EN 12236, schallgedämmt, befestigen mit Befestigungsmitteln mit bauaufsichtlichem Nachweis einschl. Bohrungen, Befestigungsuntergrund Mauerwerk.
Menge: 5,000 m
Leistungsbereich: 075
DIN 276-1 2008-12: 431000000

**01.02.1910 Luftltg rund flexibel Alu DN140 ATC3 H bis 3,5m Aufhänge-Auflagekonstruktion schallg.**
STLB-Bau 2025-04 075
Luftleitung, rund, flexibel, aus Aluminium, DN 140, Verbindung mit Einsteckende, mit Lippendichtung, geschraubt/genietet, mit Warmschrumpfband, Form- und Verbindungsstücke werden gesondert vergütet, min./max. Temperatur der geförderten Luft -15 bis 80 Grad C, Luftdichtheitsklasse ATC3 DIN EN 16798-3, Montagehöhe über Gelände/Fußboden bis 3,5 m, mit Aufhänge-/Auflagekonstruktion DIN EN 12236, schallgedämmt, befestigen mit Befestigungsmitteln mit bauaufsichtlichem Nachweis einschl. Bohrungen, Befestigungsuntergrund Mauerwerk.
Menge: 20,000 m
Leistungsbereich: 075
DIN 276-1 2008-12: 431000000

**01.02.1920 Luftltg rund flexibel Alu DN150 ATC3 H bis 3,5m Aufhänge-Auflagekonstruktion schallg.**
STLB-Bau 2025-04 075
Luftleitung, rund, flexibel, aus Aluminium, DN 150, Verbindung mit Einsteckende, mit Lippendichtung, geschraubt/genietet, mit Warmschrumpfband, Form- und Verbindungsstücke werden gesondert vergütet, min./max. Temperatur der geförderten Luft -15 bis 80 Grad C, Luftdichtheitsklasse ATC3 DIN EN 16798-3, Montagehöhe über Gelände/Fußboden bis 3,5 m, mit Aufhänge-/Auflagekonstruktion DIN EN 12236, schallgedämmt, befestigen mit Befestigungsmitteln mit bauaufsichtlichem Nachweis einschl. Bohrungen, Befestigungsuntergrund Mauerwerk.
Menge: 1,000 m
Leistungsbereich: 075
DIN 276-1 2008-12: 431000000

**01.02.1930 Luftltg rund flexibel Alu DN160 ATC3 H bis 3,5m Aufhänge-Auflagekonstruktion schallg.**
STLB-Bau 2025-04 075
Luftleitung, rund, flexibel, aus Aluminium, DN 160, Verbindung mit Einsteckende, mit Lippendichtung, geschraubt/genietet, mit Warmschrumpfband, Form- und Verbindungsstücke werden gesondert vergütet, min./max. Temperatur der geförderten Luft -15 bis 80 Grad C, Luftdichtheitsklasse ATC3 DIN EN 16798-3, Montagehöhe über Gelände/Fußboden bis 3,5 m, mit Aufhänge-/Auflagekonstruktion DIN EN 12236, schallgedämmt, befestigen mit Befestigungsmitteln mit bauaufsichtlichem Nachweis einschl. Bohrungen, Befestigungsuntergrund Mauerwerk.
Menge: 1,000 m
Leistungsbereich: 075
DIN 276-1 2008-12: 431000000

**01.02.1940 Luftltg rund flexibel Alu DN180 ATC3 H bis 3,5m Aufhänge-Auflagekonstruktion schallg.**
STLB-Bau 2025-04 075
Luftleitung, rund, flexibel, aus Aluminium, DN 180, Verbindung mit Einsteckende, mit Lippendichtung, geschraubt/genietet, mit Warmschrumpfband, Form- und Verbindungsstücke werden gesondert vergütet, min./max. Temperatur der geförderten Luft -15 bis 80 Grad C, Luftdichtheitsklasse ATC3 DIN EN 16798-3, Montagehöhe über Gelände/Fußboden bis 3,5 m, mit Aufhänge-/Auflagekonstruktion DIN EN 12236, schallgedämmt, befestigen mit Befestigungsmitteln mit bauaufsichtlichem Nachweis einschl. Bohrungen, Befestigungsuntergrund Mauerwerk.
Menge: 1,000 m
Leistungsbereich: 075
DIN 276-1 2008-12: 431000000

**01.02.1950 Luftltg rund flexibel Alu DN200 ATC3 H bis 3,5m Aufhänge-Auflagekonstruktion schallg.**
STLB-Bau 2025-04 075
Luftleitung, rund, flexibel, aus Aluminium, DN 200, Verbindung mit Einsteckende, mit Lippendichtung, geschraubt/genietet, mit Warmschrumpfband, Form- und Verbindungsstücke werden gesondert vergütet, min./max. Temperatur der geförderten Luft -15 bis 80 Grad C, Luftdichtheitsklasse ATC3 DIN EN 16798-3, Montagehöhe über Gelände/Fußboden bis 3,5 m, mit Aufhänge-/Auflagekonstruktion DIN EN 12236, schallgedämmt, befestigen mit Befestigungsmitteln mit bauaufsichtlichem Nachweis einschl. Bohrungen, Befestigungsuntergrund Mauerwerk.
Menge: 1,000 m
Leistungsbereich: 075
DIN 276-1 2008-12: 431000000

*Hinweis: Hinweistext*

*Hinweis: Elastische Verbindungen, rechteckig, bis 3,5 m Montagehöhe, Mauerwerk & Holz*

**01.02.1960 Elastische Verbindung L 100 rechteckige Luftleitg Kanten-L 250-500mm**
STLB-Bau 2025-04 075
Elastisches Verbindungsstück, Baustoffklasse DIN 4102-1 A2 (nichtbrennbar), Luftdichtheitsklasse ATC3 DIN EN 16798-3, Druckklasse 2 DIN EN 1507, gestreckte Länge bis 100 mm, mit Potentialausgleich, für rechteckige Luftleitung, größte Kantenlänge über 250 bis 500 mm, mit Anschlussrahmen aus verzinktem Stahl, einschl. Gegenrahmen, mit Schrauben aus nichtrostendem Stahl, aerosolatdicht DIN EN 16282-5.
Menge: 52,000 St
Leistungsbereich: 075
DIN 276-1 2008-12: 431000000

**01.02.1970 Elastische Verbindung L 100 rechteckige Luftleitg Kanten-L 500-1000mm**
STLB-Bau 2025-04 075
Elastisches Verbindungsstück, Baustoffklasse DIN 4102-1 A2 (nichtbrennbar), Luftdichtheitsklasse ATC3 DIN EN 16798-3, Druckklasse 2 DIN EN 1507, gestreckte Länge bis 100 mm, mit Potentialausgleich, für rechteckige Luftleitung, größte Kantenlänge über 500 bis 1000 mm, mit Anschlussrahmen aus verzinktem Stahl, einschl. Gegenrahmen, mit Schrauben aus nichtrostendem Stahl, aerosolatdicht DIN EN 16282-5.
Menge: 10,000 St
Leistungsbereich: 075
DIN 276-1 2008-12: 431000000

**01.02.1980 Elastische Verbindung L 100 rechteckige Luftleitg Kanten-L 1000-1500mm**
STLB-Bau 2025-04 075
Elastisches Verbindungsstück, Baustoffklasse DIN 4102-1 A2 (nichtbrennbar), Luftdichtheitsklasse ATC3 DIN EN 16798-3, Druckklasse 2 DIN EN 1507, gestreckte Länge bis 100 mm, mit Potentialausgleich, für rechteckige Luftleitung, größte Kantenlänge über 1000 bis 1500 mm, mit Anschlussrahmen aus verzinktem Stahl, einschl. Gegenrahmen, mit Schrauben aus nichtrostendem Stahl, aerosolatdicht DIN EN 16282-5.
Menge: 10,000 St
Leistungsbereich: 075
DIN 276-1 2008-12: 431000000

**01.02.1990 Elastische Verbindung L 100-200mm rechteckige Luftleitg Kanten-L 250-500mm**
STLB-Bau 2025-04 075
Elastisches Verbindungsstück, Baustoffklasse DIN 4102-1 A2 (nichtbrennbar), Luftdichtheitsklasse ATC3 DIN EN 16798-3, Druckklasse 2 DIN EN 1507, gestreckte Länge über 100 bis 200 mm, mit Potentialausgleich, für rechteckige Luftleitung, größte Kantenlänge über 250 bis 500 mm, mit Anschlussrahmen aus verzinktem Stahl, einschl. Gegenrahmen, mit Schrauben aus nichtrostendem Stahl, aerosolatdicht DIN EN 16282-5.
Menge: 15,000 St
Leistungsbereich: 075
DIN 276-1 2008-12: 431000000

**01.02.2000 Elastische Verbindung L 100-200mm rechteckige Luftleitg Kanten-L 500-1000mm**
STLB-Bau 2025-04 075
Elastisches Verbindungsstück, Baustoffklasse DIN 4102-1 A2 (nichtbrennbar), Luftdichtheitsklasse ATC3 DIN EN 16798-3, Druckklasse 2 DIN EN 1507, gestreckte Länge über 100 bis 200 mm, mit Potentialausgleich, für rechteckige Luftleitung, größte Kantenlänge über 500 bis 1000 mm, mit Anschlussrahmen aus verzinktem Stahl, einschl. Gegenrahmen, mit Schrauben aus nichtrostendem Stahl, aerosolatdicht DIN EN 16282-5.
Menge: 15,000 St
Leistungsbereich: 075
DIN 276-1 2008-12: 431000000

**01.02.2010 Elastische Verbindung L 100-200mm rechteckige Luftleitg Kanten-L 1000-1500mm**
STLB-Bau 2025-04 075
Elastisches Verbindungsstück, Baustoffklasse DIN 4102-1 A2 (nichtbrennbar), Luftdichtheitsklasse ATC3 DIN EN 16798-3, Druckklasse 2 DIN EN 1507, gestreckte Länge über 100 bis 200 mm, mit Potentialausgleich, für rechteckige Luftleitung, größte Kantenlänge über 1000 bis 1500 mm, mit Anschlussrahmen aus verzinktem Stahl, einschl. Gegenrahmen, mit Schrauben aus nichtrostendem Stahl, aerosolatdicht DIN EN 16282-5.
Menge: 15,000 St
Leistungsbereich: 075
DIN 276-1 2008-12: 431000000

**01.02.2020 Elastische Verbindung L 100-200mm rechteckige Luftleitg Kanten-L 1500-2000mm**
STLB-Bau 2025-04 075
Elastisches Verbindungsstück, Baustoffklasse DIN 4102-1 A2 (nichtbrennbar), Luftdichtheitsklasse ATC3 DIN EN 16798-3, Druckklasse 2 DIN EN 1507, gestreckte Länge über 100 bis 200 mm, mit Potentialausgleich, für rechteckige Luftleitung, größte Kantenlänge über 1500 bis 2000 mm, mit Anschlussrahmen aus verzinktem Stahl, einschl. Gegenrahmen, mit Schrauben aus nichtrostendem Stahl, aerosolatdicht DIN EN 16282-5.
Menge: 15,000 St
Leistungsbereich: 075
DIN 276-1 2008-12: 431000000

**01.02.2030 Elastische Verbindung L 200-300mm rechteckige Luftleitg Kanten-L 250-500mm**
STLB-Bau 2025-04 075
Elastisches Verbindungsstück, Baustoffklasse DIN 4102-1 A2 (nichtbrennbar), Luftdichtheitsklasse ATC3 DIN EN 16798-3, Druckklasse 2 DIN EN 1507, gestreckte Länge über 200 bis 300 mm, mit Potentialausgleich, für rechteckige Luftleitung, größte Kantenlänge über 250 bis 500 mm, mit Anschlussrahmen aus verzinktem Stahl, einschl. Gegenrahmen, mit Schrauben aus nichtrostendem Stahl, aerosolatdicht DIN EN 16282-5.
Menge: 5,000 St
Leistungsbereich: 075
DIN 276-1 2008-12: 431000000

**01.02.2040 Elastische Verbindung L 200-300mm rechteckige Luftleitg Kanten-L 500-1000mm**
STLB-Bau 2025-04 075
Elastisches Verbindungsstück, Baustoffklasse DIN 4102-1 A2 (nichtbrennbar), Luftdichtheitsklasse ATC3 DIN EN 16798-3, Druckklasse 2 DIN EN 1507, gestreckte Länge über 200 bis 300 mm, mit Potentialausgleich, für rechteckige Luftleitung, größte Kantenlänge über 500 bis 1000 mm, mit Anschlussrahmen aus verzinktem Stahl, einschl. Gegenrahmen, mit Schrauben aus nichtrostendem Stahl, aerosolatdicht DIN EN 16282-5.
Menge: 5,000 St
Leistungsbereich: 075
DIN 276-1 2008-12: 431000000

**01.02.2050 Elastische Verbindung L 200-300mm rechteckige Luftleitg Kanten-L 1000-1500mm**
STLB-Bau 2025-04 075
Elastisches Verbindungsstück, Baustoffklasse DIN 4102-1 A2 (nichtbrennbar), Luftdichtheitsklasse ATC3 DIN EN 16798-3, Druckklasse 2 DIN EN 1507, gestreckte Länge über 200 bis 300 mm, mit Potentialausgleich, für rechteckige Luftleitung, größte Kantenlänge über 1000 bis 1500 mm, mit Anschlussrahmen aus verzinktem Stahl, einschl. Gegenrahmen, mit Schrauben aus nichtrostendem Stahl, aerosolatdicht DIN EN 16282-5.
Menge: 10,000 St
Leistungsbereich: 075
DIN 276-1 2008-12: 431000000

**01.02.2060 Elastische Verbindung L 200-300mm rechteckige Luftleitg Kanten-L 1500-2000mm**
STLB-Bau 2025-04 075
Elastisches Verbindungsstück, Baustoffklasse DIN 4102-1 A2 (nichtbrennbar), Luftdichtheitsklasse ATC3 DIN EN 16798-3, Druckklasse 2 DIN EN 1507, gestreckte Länge über 200 bis 300 mm, mit Potentialausgleich, für rechteckige Luftleitung, größte Kantenlänge über 1500 bis 2000 mm, mit Anschlussrahmen aus verzinktem Stahl, einschl. Gegenrahmen, mit Schrauben aus nichtrostendem Stahl, aerosolatdicht DIN EN 16282-5.
Menge: 10,000 St
Leistungsbereich: 075
DIN 276-1 2008-12: 431000000

*Hinweis: Hinweistext*

*Hinweis: Elastische Verbindungen, rund, bis 3,5 m Montagehöhe, Mauerwerk & Holz*

**01.02.2070 Elastische Verbindung L 100 runde Luftleitg Durchm. 100-250mm**
STLB-Bau 2025-04 075
Elastisches Verbindungsstück, Baustoffklasse DIN 4102-1 A2 (nichtbrennbar), Luftdichtheitsklasse ATC3 DIN EN 16798-3, Druckklasse 2 DIN EN 1507, gestreckte Länge bis 100 mm, mit Potentialausgleich, für runde Luftleitung, Durchmesser über 100 bis 250 mm, mit Anschlussrahmen aus verzinktem Stahl, einschl. Gegenrahmen, mit Schrauben aus nichtrostendem Stahl, aerosolatdicht DIN EN 16282-5.
Menge: 35,000 St
Leistungsbereich: 075
DIN 276-1 2008-12: 431000000

**01.02.2080 Elastische Verbindung L 100 runde Luftleitg Durchm. 250-500mm**
STLB-Bau 2025-04 075
Elastisches Verbindungsstück, Baustoffklasse DIN 4102-1 A2 (nichtbrennbar), Luftdichtheitsklasse ATC3 DIN EN 16798-3, Druckklasse 2 DIN EN 1507, gestreckte Länge bis 100 mm, mit Potentialausgleich, für runde Luftleitung, Durchmesser über 250 bis 500 mm, mit Anschlussrahmen aus verzinktem Stahl, einschl. Gegenrahmen, mit Schrauben aus nichtrostendem Stahl, aerosolatdicht DIN EN 16282-5.
Menge: 20,000 St
Leistungsbereich: 075
DIN 276-1 2008-12: 431000000

*Hinweis: Hinweistext*

*Hinweis: Inspektionsöffnungen, rechteckig, bis 3,5 m Montagehöhe, Mauerwerk & Holz*

**01.02.2090 Inspektionsöffnung rechteckig Stahl verz 180/80mm**
STLB-Bau 2025-04 075
Inspektions- und Wartungsöffnung als Deckel mit Einbaurahmen und Dichtung, rechteckig, aus verzinktem Stahl, Maße 180/80 mm, für Einbau in rechteckige Luftleitung, mit Kantenschutz, mit Vorreiberverschluss, Luftdichtheitsklasse ATC3 DIN EN 16798-3.
Menge: 30,000 St
Leistungsbereich: 075
DIN 276-1 2008-12: 431000000

**01.02.2100 Inspektionsöffnung rechteckig Stahl verz 200/100mm**
STLB-Bau 2025-04 075
Inspektions- und Wartungsöffnung als Deckel mit Einbaurahmen und Dichtung, rechteckig, aus verzinktem Stahl, Maße 200/100 mm, für Einbau in rechteckige Luftleitung, mit Kantenschutz, mit Vorreiberverschluss, Luftdichtheitsklasse ATC3 DIN EN 16798-3.
Menge: 25,000 St
Leistungsbereich: 075
DIN 276-1 2008-12: 431000000

**01.02.2110 Inspektionsöffnung rechteckig Stahl verz 300/100mm**
STLB-Bau 2025-04 075
Inspektions- und Wartungsöffnung als Deckel mit Einbaurahmen und Dichtung, rechteckig, aus verzinktem Stahl, Maße 300/100 mm, für Einbau in rechteckige Luftleitung, mit Kantenschutz, mit Vorreiberverschluss, Luftdichtheitsklasse ATC3 DIN EN 16798-3.
Menge: 25,000 St
Leistungsbereich: 075
DIN 276-1 2008-12: 431000000

**01.02.2120 Inspektionsöffnung rechteckig Stahl verz 300/200mm**
STLB-Bau 2025-04 075
Inspektions- und Wartungsöffnung als Deckel mit Einbaurahmen und Dichtung, rechteckig, aus verzinktem Stahl, Maße 300/200 mm, für Einbau in rechteckige Luftleitung, mit Kantenschutz, mit Vorreiberverschluss, Luftdichtheitsklasse ATC3 DIN EN 16798-3.
Menge: 25,000 St
Leistungsbereich: 075
DIN 276-1 2008-12: 431000000

**01.02.2130 Inspektionsöffnung rechteckig Stahl verz 400/200mm**
STLB-Bau 2025-04 075
Inspektions- und Wartungsöffnung als Deckel mit Einbaurahmen und Dichtung, rechteckig, aus verzinktem Stahl, Maße 400/200 mm, für Einbau in rechteckige Luftleitung, mit Kantenschutz, mit Vorreiberverschluss, Luftdichtheitsklasse ATC3 DIN EN 16798-3.
Menge: 10,000 St
Leistungsbereich: 075
DIN 276-1 2008-12: 431000000

**01.02.2140 Inspektionsöffnung rechteckig Stahl verz 400/300mm**
STLB-Bau 2025-04 075
Inspektions- und Wartungsöffnung als Deckel mit Einbaurahmen und Dichtung, rechteckig, aus verzinktem Stahl, Maße 400/300 mm, für Einbau in rechteckige Luftleitung, mit Kantenschutz, mit Vorreiberverschluss, Luftdichtheitsklasse ATC3 DIN EN 16798-3.
Menge: 10,000 St
Leistungsbereich: 075
DIN 276-1 2008-12: 431000000

*Hinweis: Hinweistext*

*Hinweis: Inspektionsöffnungen, rund, bis 3,5 m Montagehöhe, Mauerwerk & Holz*

**01.02.2150 Inspektionsöffnung rund Stahl verz Durchm. bis 180mm**
STLB-Bau 2025-04 075
Inspektions- und Wartungsöffnung als Deckel mit Einbaurahmen und Dichtung, rund, aus verzinktem Stahl, Durchmesser bis 180 mm, für Einbau in runde Luftleitung, mit Kantenschutz, mit Vorreiberverschluss, Luftdichtheitsklasse ATC3 DIN EN 16798-3.
Menge: 1,000 St
Leistungsbereich: 075
DIN 276-1 2008-12: 431000000

**01.02.2160 Inspektionsöffnung rund Stahl verz Durchm. 180-300mm**
STLB-Bau 2025-04 075
Inspektions- und Wartungsöffnung als Deckel mit Einbaurahmen und Dichtung, rund, aus verzinktem Stahl, Durchmesser über 180 bis 300 mm, für Einbau in runde Luftleitung, mit Kantenschutz, mit Vorreiberverschluss, Luftdichtheitsklasse ATC3 DIN EN 16798-3.
Menge: 1,000 St
Leistungsbereich: 075
DIN 276-1 2008-12: 431000000

*Hinweis: Hinweistext*

*Hinweis: Anschluss an Bestandsschächte / Bestandskasematten*

**01.02.2170 Anschluss an rechteckigen Luftkanal Bestand herstellen, bis 1.000 x 1.000 mm**
Anschluss an rechteckigen Luftkanal Bestand herstellen, einschl. aller Materialien, Klebeband, Schrauben, Mineralwolle-Stopfung usw.

Anschluss: bis 1.000 x 1.000 mm
Menge: 20,000 St
DIN 276-1 2008-12: 431000000

**01.02.2180 Anschluss an Rundrohr herstellen, bis DN 300**
Anschluss an Rundrohr (Wickelfalzrohr) herstellen, einschl. aller Materialien, Klebeband, Schrauben, Mineralwolle-Stopfung usw.

Anschluss Rundrohr: bis DN 300
Menge: 20,000 St
DIN 276-1 2008-12: 431000000

*Hinweis: Hinweistext*

*Hinweis: Ausschnitte herstellen*
Ausschnitt herstellen in Luftleitung aus verzinktem Stahl

**01.02.2190 Ausschnitt bis 0,1 m² herstellen in Rechteckkanal**
Ausschnitt bis 0,1 m² herstellen
in Rechteckkanal aus verz. Stahl
Menge: 115,000 St
DIN 276-1 2008-12: 431000000

**01.02.2200 Ausschnitt 0,1 - 0,3 m² herstellen in Rechteckkanal**
Ausschnitt 0,1 - 0,3 m² herstellen
in Rechteckkanal aus verz. Stahl
Menge: 10,000 St
DIN 276-1 2008-12: 431000000

**01.02.2210 Ausschnitt 0,3 - 0,5 m² herstellen in Rechteckkanal**
Ausschnitt 0,3 - 0,5 m² herstellen
in Rechteckkanal aus verz. Stahl
Menge: 1,000 St
DIN 276-1 2008-12: 431000000

**01.02.2220 Ausschnitt bis 0,1 m² herstellen in runder Leitung**
Ausschnitt bis 0,1 m² herstellen
in runder Leitung aus verz. Stahl
Menge: 1,000 St
DIN 276-1 2008-12: 431000000

**01.02.2230 Ausschnitt 0,1 - 0,3 m² herstellen in runder Leitung**
Ausschnitt 0,1 - 0,3 m² herstellen
in runder Leitung aus verz. Stahl
Menge: 1,000 St
DIN 276-1 2008-12: 431000000

**01.02.2240 Ausschnitt 0,3 - 0,5 m² herstellen in runder Leitung**
Ausschnitt 0,3 - 0,5 m² herstellen
in runder Leitung aus verz. Stahl
Menge: 1,000 St
DIN 276-1 2008-12: 431000000

#### Untertitel 01.03 Luftauslässe, Kanaleinbauten, Sonstiges

*Hinweis: Hinweistext*

*Hinweis: Tellerventil Zuluft, bis 3,5 m Montagehöhe*

**01.03.0010 Luftventil Zuluft 80mm beschStahl**
STLB-Bau 2025-04 075
Luftventil, für Zuluft, für Wand-/Deckeneinbau, Nenngröße 80 mm, mit Ventilsitz und manuell einstellbarem Ventilteller, aus beschichtetem Stahl, mit Einbaurahmen aus verzinktem Stahl.
Menge: 3,000 St
Leistungsbereich: 075
DIN 276-1 2008-12: 431000000

**01.03.0020 Luftventil Zuluft 100mm beschStahl**
STLB-Bau 2025-04 075
Luftventil, für Zuluft, für Wand-/Deckeneinbau, Nenngröße 100 mm, mit Ventilsitz und manuell einstellbarem Ventilteller, aus beschichtetem Stahl, mit Einbaurahmen aus verzinktem Stahl.
Menge: 21,000 St
Leistungsbereich: 075
DIN 276-1 2008-12: 431000000

**01.03.0030 Luftventil Zuluft 125mm beschStahl**
STLB-Bau 2025-04 075
Luftventil, für Zuluft, für Wand-/Deckeneinbau, Nenngröße 125 mm, mit Ventilsitz und manuell einstellbarem Ventilteller, aus beschichtetem Stahl, mit Einbaurahmen aus verzinktem Stahl.
Menge: 5,000 St
Leistungsbereich: 075
DIN 276-1 2008-12: 431000000

**01.03.0040 Luftventil Zuluft 150mm beschStahl**
STLB-Bau 2025-04 075
Luftventil, für Zuluft, für Wand-/Deckeneinbau, Nenngröße 150 mm, mit Ventilsitz und manuell einstellbarem Ventilteller, aus beschichtetem Stahl, mit Einbaurahmen aus verzinktem Stahl.
Menge: 3,000 St
Leistungsbereich: 075
DIN 276-1 2008-12: 431000000

**01.03.0050 Luftventil Zuluft 160mm beschStahl**
STLB-Bau 2025-04 075
Luftventil, für Zuluft, für Wand-/Deckeneinbau, Nenngröße 160 mm, mit Ventilsitz und manuell einstellbarem Ventilteller, aus beschichtetem Stahl, mit Einbaurahmen aus verzinktem Stahl.
Menge: 2,000 St
Leistungsbereich: 075
DIN 276-1 2008-12: 431000000

*Hinweis: Hinweistext*

*Hinweis: Tellerventil Abluft, bis 3,5 m Montagehöhe*

**01.03.0060 Luftventil Abluft 80mm beschStahl**
STLB-Bau 2025-04 075
Luftventil, für Abluft, für Wand-/Deckeneinbau, Nenngröße 80 mm, mit Ventilsitz und manuell einstellbarem Ventilteller, aus beschichtetem Stahl, mit Einbaurahmen aus verzinktem Stahl.
Menge: 3,000 St
Leistungsbereich: 075
DIN 276-1 2008-12: 431000000

**01.03.0070 Luftventil Abluft 100mm beschStahl**
STLB-Bau 2025-04 075
Luftventil, für Abluft, für Wand-/Deckeneinbau, Nenngröße 100 mm, mit Ventilsitz und manuell einstellbarem Ventilteller, aus beschichtetem Stahl, mit Einbaurahmen aus verzinktem Stahl.
Menge: 21,000 St
Leistungsbereich: 075
DIN 276-1 2008-12: 431000000

**01.03.0080 Luftventil Abluft 125mm beschStahl**
STLB-Bau 2025-04 075
Luftventil, für Abluft, für Wand-/Deckeneinbau, Nenngröße 125 mm, mit Ventilsitz und manuell einstellbarem Ventilteller, aus beschichtetem Stahl, mit Einbaurahmen aus verzinktem Stahl.
Menge: 5,000 St
Leistungsbereich: 075
DIN 276-1 2008-12: 431000000

**01.03.0090 Luftventil Abluft 150mm beschStahl**
STLB-Bau 2025-04 075
Luftventil, für Abluft, für Wand-/Deckeneinbau, Nenngröße 150 mm, mit Ventilsitz und manuell einstellbarem Ventilteller, aus beschichtetem Stahl, mit Einbaurahmen aus verzinktem Stahl.
Menge: 3,000 St
Leistungsbereich: 075
DIN 276-1 2008-12: 431000000

**01.03.0100 Luftventil Abluft 160mm beschStahl**
STLB-Bau 2025-04 075
Luftventil, für Abluft, für Wand-/Deckeneinbau, Nenngröße 160 mm, mit Ventilsitz und manuell einstellbarem Ventilteller, aus beschichtetem Stahl, mit Einbaurahmen aus verzinktem Stahl.
Menge: 2,000 St
Leistungsbereich: 075
DIN 276-1 2008-12: 431000000

*Hinweis: Hinweistext*

*Hinweis: Luftdurchlassstutzen Zuluft, bis 3,5 m Montagehöhe*

**01.03.0110 Luftdurchlassstutzen Zuluft 80mm**
STLB-Bau 2025-04 075
Luftdurchlassstutzen, für Zuluft, Nenngröße 80 mm, mit Drahtgitter, mit Einbaurahmen aus verzinktem Stahl.
Menge: 1,000 St
Leistungsbereich: 075
DIN 276-1 2008-12: 431000000

**01.03.0120 Luftdurchlassstutzen Zuluft 100mm**
STLB-Bau 2025-04 075
Luftdurchlassstutzen, für Zuluft, Nenngröße 100 mm, mit Drahtgitter, mit Einbaurahmen aus verzinktem Stahl.
Menge: 5,000 St
Leistungsbereich: 075
DIN 276-1 2008-12: 431000000

**01.03.0130 Luftdurchlassstutzen Zuluft 125mm**
STLB-Bau 2025-04 075
Luftdurchlassstutzen, für Zuluft, Nenngröße 125 mm, mit Drahtgitter, mit Einbaurahmen aus verzinktem Stahl.
Menge: 1,000 St
Leistungsbereich: 075
DIN 276-1 2008-12: 431000000

**01.03.0140 Luftdurchlassstutzen Zuluft 150mm**
STLB-Bau 2025-04 075
Luftdurchlassstutzen, für Zuluft, Nenngröße 150 mm, mit Drahtgitter, mit Einbaurahmen aus verzinktem Stahl.
Menge: 1,000 St
Leistungsbereich: 075
DIN 276-1 2008-12: 431000000

*Hinweis: Hinweistext*

*Hinweis: Luftdurchlassstutzen Abluft, bis 3,5 m Montagehöhe*

**01.03.0150 Luftdurchlassstutzen Abluft 80mm**
STLB-Bau 2025-04 075
Luftdurchlassstutzen, für Abluft, Nenngröße 80 mm, mit Drahtgitter, mit Einbaurahmen aus verzinktem Stahl.
Menge: 1,000 St
Leistungsbereich: 075
DIN 276-1 2008-12: 431000000

**01.03.0160 Luftdurchlassstutzen Abluft 100mm**
STLB-Bau 2025-04 075
Luftdurchlassstutzen, für Abluft, Nenngröße 100 mm, mit Drahtgitter, mit Einbaurahmen aus verzinktem Stahl.
Menge: 5,000 St
Leistungsbereich: 075
DIN 276-1 2008-12: 431000000

**01.03.0170 Luftdurchlassstutzen Abluft 125mm**
STLB-Bau 2025-04 075
Luftdurchlassstutzen, für Abluft, Nenngröße 125 mm, mit Drahtgitter, mit Einbaurahmen aus verzinktem Stahl.
Menge: 1,000 St
Leistungsbereich: 075
DIN 276-1 2008-12: 431000000

**01.03.0180 Luftdurchlassstutzen Abluft 150mm**
STLB-Bau 2025-04 075
Luftdurchlassstutzen, für Abluft, Nenngröße 150 mm, mit Drahtgitter, mit Einbaurahmen aus verzinktem Stahl.
Menge: 1,000 St
Leistungsbereich: 075
DIN 276-1 2008-12: 431000000

*Hinweis: Hinweistext*

*Hinweis: Deckendralldurchlässe Abluft, bis 3,5 m Montagehöhe*

**01.03.0190 Decken-Drallluftdurchlass Luftstrahl einstellbar Frontpl quadratisch L/B 500/500mm Gr.500**
STLB-Bau 2025-04 075
Decken-Drallluftdurchlass, für Abluft, für Montage in geschlossene Decke, Nenngröße 500, mit Anschlusskasten und Luftleitungsanschluss aus verzinktem Stahl, Lage seitlich, mit Lippendichtung, mit Schalldämmauskleidung, mit Volumenstromeinstellvorrichtung.
Menge: 2,000 St
Leistungsbereich: 075
DIN 276-1 2008-12: 431000000

*Hinweis: Hinweistext*

*Hinweis: Schlitzdurchlässe für Zuluft Hörsaal*

**Ausführungsbeschreibung 2 Ausführungsbeschreibung**
*Ausführungsbeschreibung*
Schlitzdurchlässe
Schlitzdurchlässe

mit einzeln manuell verstellbaren Luftleitelementen und 1- oder 2-schlitziger Frontschiene.
Luftführung wahlweise horizontal wechselseitig, schräg wechselseitig, vertikal, horizontal einseitig links oder horizontal einseitig rechts möglich.
Die Schlitzdurchlässe können für Zu- oder Abluft genutzt werden und sind zum Einbau in die abgehängte Decke bestimmt.
Einbaufertige Komponente bestehend aus der Frontschiene mit wahlweise schwarzen, grauen oder weißen Luftleitelementen.
Varianten mit Anschlusskasten verfügen über 1 oder 2 Anschlussstutzen.
Die Anschlussstutzen beim symmetrischen Anschlusskasten sind horizontal oder vertikal angeordnet.
Beim asymmetrischen Anschlusskasten sind die Anschlussstutzen horizontal angeordnet.
Alle Anschlusskästen verfügen über 4 Aufhängelaschen zur Abhängung.
Die Verbindung zwischen Frontschiene und Anschlusskasten erfolgt als feste oder lösbare Verbindung.
Die Anschlussstutzen sind passend für runde Luftleitungen nach EN 1506 oder EN 13180.
Schallleistungspegel des Strömungsgeräusches gemessen nach EN ISO 5135.

besondere Merkmale:
- Gleichmäßige Strahlausbreitung reduziert Schmutzablagerung durch induzierte Raumluft an der Decke
- Horizontale, schräge oder vertikale Zuluftführung durch manuell verstellbare Luftleitelemente
- Behagliches und komfortables Raumklima durch hohe Induktion bzw. schnellen Abbau von Temperaturdifferenzen und Luftgeschwindigkeiten
- Hochwertiges Erscheinungsbild durch oberflächenbehandelte Aluminium-Strangpressprofile mit Eloxal- oder Pulverbeschichtung nach RAL-CLASSIC-Farbskala
- Frontschiene optimiert für maximalen Volumenstrom bei niedrigen Schallleistungspegeln
- Optisch durchlaufende Bandverlegung möglich

Material und Oberflächen:
- Frontschiene aus Aluminium-Strangpressprofil
- Luftleitelemente aus Kunststoff ABS, nach UL94, V-0, flammwidrig
- Anschlusskasten aus verzinktem Stahlblech
- Endplatten und Endwinkel aus Aluminium
- Lippendichtung aus Evoprene
- Auskleidung aus Mineralwolle und geschlossen zelligem Vinylschaum
- Frontschiene eloxiert, E6-C-0, naturfarben
- pulverbeschichtet, Farbton nach RAL CLASSIC
- Luftleitelemente ähnlich RAL 9005, schwarz
- Luftleitelemente ähnlich RAL 9006, grau
- Luftleitelemente ähnlich RAL 9010, weiß

Mineralwolle:
- Mineralwolle an den luftberührten Flächen kaschiert mit Glasseidengewebe, abriebfest bis 20 m/s
- Nach EN 13501, Baustoffklasse A1, nicht brennbar
- RAL-Gütezeichen RAL-GZ 388
- Gesundheitlich unbedenklich durch hohe Biolöslichkeit nach deutscher Gefahrstoffverordnung und Anmerkung Q der europäischen Verordnung (EG) Nr. 1272/2008
- Inert gegenüber Pilz- und Bakterienwachstum

**01.03.0200 Schlitzdurchlass Zuluft, 1.200 mm, Montageort: Hörsaal Decke**
*** gemäß Ausführungsbeschreibung 2
Schlitzdurchlässe

für Zuluft, 2-schlitziger Frontschiene, Luftführung vertikal, zum Einbau in die abgehängte Decke bestimmt.
Mit 2 Anschlussstutzen, asymmetrischer Anschlusskasten mit horizontal angeordneten Anschlussstutzen, mit 4 Aufhängelaschen zur Abhängung. Verbindung zwischen Frontschiene und Anschlusskasten erfolgt als lösbare Verbindung.

Technische Daten:
Anzahl Schlitze: 2
Luftart: Zuluft
Variante: Mit lösbarer Verbindung zwischen
Anschlusskasten und Frontschiene
Anschlusskastenvariante: Symmetrischer Anschlusskasten
mit vertikalem Anschluss
Frontschiene Länge: 1.200 mm
Anschlusskasten Länge: 1.200 mm
Stutzendurchmesser: 123 mm
Anzahl der Stutzen: 2
Drosselelement zum
Volumenstromabgleich: mit Drosselelement
Lippendichtung: mit Lippendichtung
Position Anschlusskasten: mittig
Einstellung Luftströmung: vertikal
Luftleitelemente: ohne
Randverbreiterung
Frontdurchlass: mit B00-Profil
Endabschlüsse: Endplatte
Oberfläche: Pulverbeschichtet Farbton RAL 9016
oder nach Wahl des AG

Volumenstrom: ca. 220 m³/h
Volumenstrom
pro Meter: ca. 183 m³/h

Akustische Ergebnisse
Klappenstellung AUF 45° ZU
Δpt [Pa] 18 40 95
LWA [dB(A)] 37 39 40
63Hz [dB] 31 32 31
125Hz [dB] 40 40 40
250Hz [dB] 44 45 45
500Hz [dB] 35 36 37
1kHz [dB] 23 28 32
2kHz [dB] < 15 20 28
4kHz [dB] < 15 < 15 26
8kHz [dB] < 15 < 15 21
LWNC [dB] 32 33 34
LWNR [dB] 34 35 36
Menge: 16,000 St
DIN 276-1 2008-12: 431000000

*Hinweis: Hinweistext*

*Hinweis: Luftgitter Kanal- und/oder Rohreinbau, bis 3,5 m Montagehöhe*

**01.03.0210 Luftgitter Stahl besch B 225mm H 75mm**
STLB-Bau 2025-04 075
Luftgitter für Einbau in rechteckige Luftleitungen, aus profilierten Blechen aus beschichtetem Stahl, Frontrahmen profiliert, mit verdeckter Schraubbefestigung, mit Dichtung, mit waagerechten, einzeln verstellbaren Lamellen, Volumenstromeinstellsatz aus profilierten Blechen aus Stahl, korrosionsgeschützt, mit gegenläufig gekoppelten Lamellen, Breite 225 mm, Höhe 75 mm.
Menge: 3,000 St
Leistungsbereich: 075
DIN 276-1 2008-12: 431000000

**01.03.0220 Luftgitter Stahl besch B 425mm H 75mm**
STLB-Bau 2025-04 075
Luftgitter für Einbau in rechteckige Luftleitungen, aus profilierten Blechen aus beschichtetem Stahl, Frontrahmen profiliert, mit verdeckter Schraubbefestigung, mit Dichtung, mit waagerechten, einzeln verstellbaren Lamellen, Volumenstromeinstellsatz aus profilierten Blechen aus Stahl, korrosionsgeschützt, mit gegenläufig gekoppelten Lamellen, Breite 425 mm, Höhe 75 mm.
Menge: 5,000 St
Leistungsbereich: 075
DIN 276-1 2008-12: 431000000

**01.03.0230 Luftgitter Stahl besch B 525mm H 75mm**
STLB-Bau 2025-04 075
Luftgitter für Einbau in rechteckige Luftleitungen, aus profilierten Blechen aus beschichtetem Stahl, Frontrahmen profiliert, mit verdeckter Schraubbefestigung, mit Dichtung, mit waagerechten, einzeln verstellbaren Lamellen, Volumenstromeinstellsatz aus profilierten Blechen aus Stahl, korrosionsgeschützt, mit gegenläufig gekoppelten Lamellen, Breite 525 mm, Höhe 75 mm.
Menge: 5,000 St
Leistungsbereich: 075
DIN 276-1 2008-12: 431000000

**01.03.0240 Luftgitter Stahl besch B 625mm H 75mm**
STLB-Bau 2025-04 075
Luftgitter für Einbau in rechteckige Luftleitungen, aus profilierten Blechen aus beschichtetem Stahl, Frontrahmen profiliert, mit verdeckter Schraubbefestigung, mit Dichtung, mit waagerechten, einzeln verstellbaren Lamellen, Volumenstromeinstellsatz aus profilierten Blechen aus Stahl, korrosionsgeschützt, mit gegenläufig gekoppelten Lamellen, Breite 625 mm, Höhe 75 mm.
Menge: 3,000 St
Leistungsbereich: 075
DIN 276-1 2008-12: 431000000

**01.03.0250 Luftgitter Stahl besch B 425mm H 125mm**
STLB-Bau 2025-04 075
Luftgitter für Einbau in rechteckige Luftleitungen, aus profilierten Blechen aus beschichtetem Stahl, Frontrahmen profiliert, mit verdeckter Schraubbefestigung, mit Dichtung, mit waagerechten, einzeln verstellbaren Lamellen, Volumenstromeinstellsatz aus profilierten Blechen aus Stahl, korrosionsgeschützt, mit gegenläufig gekoppelten Lamellen, Breite 425 mm, Höhe 125 mm.
Menge: 5,000 St
Leistungsbereich: 075
DIN 276-1 2008-12: 431000000

**01.03.0260 Luftgitter Stahl besch B 825mm H 125mm**
STLB-Bau 2025-04 075
Luftgitter für Einbau in rechteckige Luftleitungen, aus profilierten Blechen aus beschichtetem Stahl, Frontrahmen profiliert, mit verdeckter Schraubbefestigung, mit Dichtung, mit waagerechten, einzeln verstellbaren Lamellen, Volumenstromeinstellsatz aus profilierten Blechen aus Stahl, korrosionsgeschützt, mit gegenläufig gekoppelten Lamellen, Breite 825 mm, Höhe 125 mm.
Menge: 5,000 St
Leistungsbereich: 075
DIN 276-1 2008-12: 431000000

**01.03.0270 Luftgitter Stahl besch B 825mm H 225mm**
STLB-Bau 2025-04 075
Luftgitter für Einbau in rechteckige Luftleitungen, aus profilierten Blechen aus beschichtetem Stahl, Frontrahmen profiliert, mit verdeckter Schraubbefestigung, mit Dichtung, mit waagerechten, einzeln verstellbaren Lamellen, Volumenstromeinstellsatz aus profilierten Blechen aus Stahl, korrosionsgeschützt, mit gegenläufig gekoppelten Lamellen, Breite 825 mm, Höhe 225 mm.
Menge: 7,000 St
Leistungsbereich: 075
DIN 276-1 2008-12: 431000000

**01.03.0280 Luftgitter Stahl besch B 1025mm H 225mm**
STLB-Bau 2025-04 075
Luftgitter für Einbau in rechteckige Luftleitungen, aus profilierten Blechen aus beschichtetem Stahl, Frontrahmen profiliert, mit verdeckter Schraubbefestigung, mit Dichtung, mit waagerechten, einzeln verstellbaren Lamellen, Volumenstromeinstellsatz aus profilierten Blechen aus Stahl, korrosionsgeschützt, mit gegenläufig gekoppelten Lamellen, Breite 1025 mm, Höhe 225 mm.
Menge: 1,000 St
Leistungsbereich: 075
DIN 276-1 2008-12: 431000000

**01.03.0290 Luftgitter Stahl besch B 1225mm H 125mm**
STLB-Bau 2025-04 075
Luftgitter für Einbau in rechteckige Luftleitungen, aus profilierten Blechen aus beschichtetem Stahl, Frontrahmen profiliert, mit verdeckter Schraubbefestigung, mit Dichtung, mit waagerechten, einzeln verstellbaren Lamellen, Volumenstromeinstellsatz aus profilierten Blechen aus Stahl, korrosionsgeschützt, mit gegenläufig gekoppelten Lamellen, Breite 1225 mm, Höhe 125 mm.
Menge: 1,000 St
Leistungsbereich: 075
DIN 276-1 2008-12: 431000000

*Hinweis: Hinweistext*

*Hinweis: Jalousieklappen, luftdicht, bis 3,5 m Montagehöhe*

**01.03.0300 Jalousieklappe 2000 x 1500 mm, luftdicht**
Jalousieklappen
in rechteckiger Bauform zur Volumenstrom- und Druckregelung sowie zum luftdichten Absperren von Luftleitungen und Öffnungen in Wänden und Decken. Funktionsfähige Einheit, bestehend aus dem Gehäuse, den strömungsgerechten Lamellen und der Klappenmechanik. Beidseitig geeignet zum Anbau von Luftleitungsprofilen. Position der Lamellen von außen durch Kerbung in den Achsen erkennbar.

Leckluftstrom bei geschlossener Jalousieklappe nach EN 1751, Klasse 4 (B ≤ 600 mm, Klasse 3)

Gehäuse-Leckluftstrom nach EN 1751, Klasse C

Besondere Merkmale:
- Strömungsgerechte Lamellen
- Wartungsarme und robuste Konstruktion
- Keine silikonhaltigen Bauteile
- Zusätzlich zur Standardmaßreihe zahlreiche Zwischenmaße
- Geschlossenporige Dichtelemente für Hygieneanforderungen

Material und Oberflächen:
- Gehäuse und Lamellen aus verzinktem Stahlblech
- Achsen, Antriebshebel und Hebelgestänge aus verzinktem Stahl
- Lagerbuchsen aus Kunststoff
- Längsseitige Lamellendichtungen aus Kunststoff PP/PTV
- Stirnseitige Lamellendichtungen aus geschlossenporigem PE-Schaumstoff

Ausfühung:
- Luftleitungsanschluss

einschließlich:
elektrischer Federrücklaufantrieb 24V AC und integrierten Endschaltern

Zubehör:
inkl. Gegenflansch

für Einbau in den Zuluftkanal
für Einbau in den Fortluftkanal der RLT-Anlage

Abmessung: B/H: ca. 2000 x 1500 mm
Menge: 2,000 St
DIN 276-1 2008-12: 431000000

**01.03.0310 Jalousieklappe 600 x 1005 mm, luftdicht**
*** wie Position 01.03.0300
Jalousieklappe luftdicht,
jedoch,

Abmessung: B/H: ca. 600 x 1005 mm

für Einbau in den Zuluftkanal
Menge: 1,000 St
DIN 276-1 2008-12: 431000000

**01.03.0320 Jalousieklappe 1000 x 510 mm, luftdicht**
*** wie Position 01.03.0300
Jalousieklappe luftdicht,
jedoch,

Abmessung: B/H: ca. 1000 x 510 mm

für Einbau in den Abluftkanal
Menge: 2,000 St
DIN 276-1 2008-12: 431000000

**01.03.0330 Jalousieklappe 200 x 345 mm, luftdicht**
*** wie Position 01.03.0300
Jalousieklappe luftdicht,
jedoch,

Abmessung: B/H: ca. 200 x 345 mm

für Einbau in das Kanalnetz der RLT-Anlagen
Menge: 1,000 St
DIN 276-1 2008-12: 431000000

**01.03.0340 Jalousieklappe 200 x 180 mm, luftdicht**
*** wie Position 01.03.0300
Jalousieklappe luftdicht,
jedoch,

Abmessung: B/H: ca. 200 x 180 mm

für Einbau in das Kanalnetz der RLT-Anlagen
Menge: 1,000 St
DIN 276-1 2008-12: 431000000

*Hinweis: Hinweistext*

*Hinweis: Volumenstromregler, eckig, variabel, mit RMF, bis 3,5 m Montagehöhe*
Volumenstromregler, eckig, variabel, bis 3,5 m Montagehöhe

**01.03.0350 VVS-Regler in rechteckiger Bauform, Zuluftmit integrierter RMF, B/H: 300 x 300 mm, Montageort: U1.028**
VVS-Regelgeräte in rechteckiger Bauform
für variable und konstante Volumenstromsysteme, für Zuluft, in sieben Nenngrößen. Hohe Regelgenauigkeit der eingestellten Volumenströme (auch bei Bogenanschluss mit R = 1D). Inbetriebnahmebereites Gerät, bestehend aus den mechanischen Bauteilen und den elektronischen Regelkomponenten. Geräte enthalten einen Mittelwert bildenden Differenzdrucksensor zur Volumenstrommessung und eine Regelklappe. Regelkomponenten werkseitig montiert, verschlaucht und verdrahtet. Differenzdrucksensor mit Messbohrungen 3 mm, dadurch unempfindlich gegen Verschmutzung. Position der Regelklappe von außen durch die Achsform erkennbar. Regelklappe bei Auslieferung geöffnet, dadurch Luftströmung auch ohne Regelfunktion gegeben; ausgenommen Varianten mit definierter Sicherheitsstellung NC.

Besondere Merkmale:
- Integrierter Differenzdrucksensor mit Messbohrungen 3 mm (unempfindlich gegen Verschmutzung)
- Werkseitige Einstellung oder Programmierung und lufttechnische Prüfung
- Volumenstrommessung und -verstellung am Gerät nachträglich möglich, eventuell separates Einstellgerät erforderlich

Material und Oberflächen:
- Gehäuse und Regelklappe aus verzinktem Stahlblech
- Regelklappen und Differenzdrucksensor aus Aluminiumprofilen
- Zahnräder aus antistatischem Kunststoff (ABS), temperaturbeständig bis 50 °C
- Gleitlager aus Kunststoff

Anschlussausführung:
Beidseitig mit Flansch, geeignet für Luftleitungsprofile
- Mindestdruckdifferenz: 5 - 40 Pa
- Maximal zulässige Druckdifferenz: 1000 Pa
- Leckluftstrom bei geschlossener Regelklappe nach EN 1751, Klasse 3
- Gehäuse-Leckluftstrom nach EN 1751: Klasse C (B + H ≤ 400, Klasse B)

Zuluftregelung:
Elektronische Regeleinrichtung für die bedarfsgerechte und Kanaldruck unabhängige Zuluft-Volumenstromregelung in abluftgeführten VVS-Systemen (z.B. Laboratorien).
Die Zuluft folgt dem aktuellen Gesamt-Abluftvolumenstrom des Raums mit einer konfigurierbaren Differenz.
Dabei werden sämtliche dem System aufgeschalteten Zuluft-und Abluftvolumenströme berücksich-tigt und in die Bilanzierung von bis zu 24 Reglern einbezogen.

Raumregelung abluftgeführtes System

Merkmale Raumregelung abluftgeführtes System:
- Bilanzierung von bis zu 24 Reglern an der Kommunikationsleitung (Laborabzüge, Abluft, Zuluft)
- Automatische Aufteilung der Zuluft- und Abluft-Volumenströme auf mehrere Volumenstromreg-ler eines Raums; alternativ individuell konfigurierbare Verteilung.
- Betriebsarten-Vorgabe von Leitzentrale, Raumbedieneinheit mit flexiblen Sperrungs- und Priorisierungs-Möglichkeiten
- Unterstützte Sonderbetriebsarten: Erhöhter Betrieb, Reduzierter Betrieb, Absperrung und Offenstellung
- Alarm-Signalisierung und Weiterleitung individuell konfigurierbar; z.B. Sammelalarm oder Alarmunterdrückung in bestimmten Betriebsarten
- Raum-Management-Funktion (RMF) aktivierbar; dadurch erweiterte Raumfunktionen:
- Zentrale Betriebsart-Vorgabe für alle Regler im Raum
- Zentraler Übergabepunkt für Einzel-/Sammelstörungen
- Zentrale Kommunikationsschnittstelle für den Raum für LonWorks, BACnet MS/TP, Modbus RTU, BACnet-IP oder MODBUS TCP (Mit optionalen Erweiterungsmodul)
- Überwachung der Raumfunktionen
- Unterschreitung der Mindestgesamtabluft
- Überschreitung der Gesamtabluft (Gleichzeitigkeit)
- Begrenzung Gesamtabluft (Gleichzeitigkeitsregelung)
- Zentrale Konfiguration der Raumparameter
- Volumenstromschiebung für Temperaturregelungen und/oder externe Druckregelung
- Aufschaltung Raumdrucktransmitter für Druckregelung
- Individuell konfigurierbare Sammelstörungen
- Anschlussmöglichkeit für bis zu zwei Raumbedieneinheiten
- Reglereingänge abhängig von der Aktivierung der Raum-Management-Funktion
- 5 Analogeingänge zur Aufschaltung der Sensorik und zur Integration von bis zu 4 variablen Volumenströmen oder zur Nutzung von Raumfunktionen bei aktivierter RMF:
- Aufschaltung Volumenstromschiebung Temperatur /Druck
- Aufschaltung Raumdrucktransmitter
- 6 potentialfreie digitale Schalteingänge zur Integration von konstanten Volumenströmen oder zur Nutzung von Raumfunktionen bei aktivierter RMF:
- Raumbetriebsartenvorgabe und Priorisierung
- Umschaltung zwischen zwei Drucksollwerten
- Reglerausgänge abhängig von der Aktivierung der Raum-Management-Funktion
- 3 Analogausgänge zur Weitergabe von Ist-Volumenstrom und Klappenstellung des Reglers sowie des Raum-Gesamtvolumenstroms (Zuluft oder Abluft)
- 1 digitaler Schaltausgang (Relais-Wechsler) für Volumenstromalarm mit einstellbaren Bedingungen
- 5 digitale Schaltausgänge (Relais-Wechslerkontakt) zur Unterstützung von Sonderfunktionen bei aktivierter RMF
- konfigurierbarer Sammelalarm
- Raumdruckalarm bei Druckregelung
Raumdruckalarm bei Druckregelung
- frei verwendbarer Schaltkontakt (z.B. Licht) mit Ansteuerung über eine Taste der Raumbedieneinheit
- Ansteuerung Jalousie über zwei Kontakte in Kombination mit den Auf/Zu Tasten der Raumbedieneinheit

Merkmale:
- Elektronische Regelungskomponenten werksseitig am Volumenstrom-Regelgerät montiert und verdrahtet
- Regelelektronik auf Mikroprozessor-Basis mit Konfigurationseinstellungen im EEPROM-Speicher und damit bei Spannungsausfall gesichert
- Integrierte System- und Sensorüberwachung
- Intelligentes Kommunikationssystem (Plug & Play)
- Steckfertige Kommunikationsleitungen
- Automatischer Verbindungsaufbau ohne manuelle Netzwerkkonfiguration
- Automatische Erkennung der Gerätefunktion
- Einfache Erweiterbarkeit des Systems um weitere Regler (i.d.R.) ohne Integrationsaufwand
- Alle wichtigen Kommunikations- und Peripherie-Anschlüsse außenliegend und damit einfach anschließbar
- Optische Signalisierungen an der Gehäuseaußenseite:
- Alarmanzeige (beidseitig)
- Diagnoseanzeige für Regler- und Kommunikations-Funktionen
- Erfassung der Volumenströme durch integrierten statischen Membrandruck-Transmitter mit Raumluftinduktion zum Schutz der Messstelle mit Automatische Nullpunktkorrektur (mit Erweiterungsmodul)

- Konstanthaltung der Volumenströme durch ständigen Soll-/ Istwertvergleich im geschlossenen Regelkreis sowie Begrenzung des minimalen/maximalen Volumenstroms

- Stellantrieb:
Schnelllaufend 3 sec für 0-90°, Klappenverstellung in 0,5° Schritten analoge Ansteuerung.

- Vollständige Konfiguration, Inbetriebnahme und Diagnose über benutzergeführte PC-Dialogsoftware; Anschluss des PC am Modul selbst oder über die optionale Raumbedieneinheit bei aktivierter Raum-Management-Funktion
- Auslieferung mit projektspezifischer Konfiguration, lufttechnisch und elektrisch geprüft

- Stromversorgung:
24 V AC / DC +- 15 %

- Weitergabe von Volumenstrom-Istwerten, Klappenstellungen, Störungen, Statusmeldungen zu übergeord-neten Systemen über Analog- bzw. digitale Schaltausgänge und über BACnet MS/TP (mit Erweiterungsmodul) Bacnet Protokollrevision 12
Schnittstelle auf einem einzelnen Regler (u.a):
- individuelle Betriebsartvorgabe am Laborabzug
- Rückmeldung aktueller Betriebswerte des Einzelreglers
- Bewertete Klappenstellung der Regler im Raum
Schnittstelle für den Raum (Am Regler mit Raum-Management-Funktion) (u.a):
- Vorgaben für den Raum
- Rückmeldung aktueller Betriebswerte des Raumes

- Anschluss von Lampen mit Ansteuerung über eine Taste am angeschlossenem Bedienteil über Verdrahtung auf Klemmen

VVS-Regelgeräte in rechteckiger Bauform
aus schwer entflammbarem Kunststoff für variable Volumenstromsysteme und für Laborabzüge.

Technische Daten:
Material: verzinktes Stahlblech
Nenngröße: 300 x 300 mm
Anbaugruppe: Regler mit schnelllaufendem
Stellantrieb
Stellantrieb: Schnellläufer 3sec
Raumregelung: Zuluftregelung
Stromversorgung: mit 24 V AC
Kommunikationsschnittstelle: BACnet MS/TP, Modbus RTU
Automatischer
Nullpunktabgleich: automatischen
Nullpunktabgleich mit
Magnetventil
Zusatzfunktionen: Abluftgeführtes System mit
integrierter
Raum-Management-Funktion

Nennweite: 300 x 300 mm
Menge: 3,000 St
DIN 276-1 2008-12: 431000000

**01.03.0360 VVS-Regler, rechteckig, Zuluft, Nenngröße 300x300 mm, Montageort: U1.028**
VVS-Regler in rechteckiger Bauform
für variable und konstante Volumenstromsysteme mit hohen akustischen Anforderungen, für Zuluft. Hohe Regelgenauigkeit der eingestellten Volumenströme bei beliebigen Anströmbedingungen. Inbetriebnahmebereites Gerät, bestehend aus den mechanischen Bauteilen und den elektronischen Regelkomponenten. Geräte enthalten einen Mittelwert bildenden Differenzdrucksensor zur Volumenstrommessung, eine Regelklappe und einen integrierten Schalldämpfer. Regelkomponenten werkseitig montiert, verschlaucht und verdrahtet. Differenzdrucksensor mit Messbohrungen 3 mm, dadurch unempfindlich gegen Verschmutzung. Ventilator- und raumseitig geeignet zum Anbau von Luftleitungsprofilen. Gehäuse mit akustisch und thermisch wirksamer Auskleidung. Position der Regelklappe von außen durch die Achsform erkennbar. Regelklappe bei Auslieferung geöffnet, dadurch Luftströmung auch ohne Regelfunktion gegeben; ausgenommen Varianten mit definierter Sicherheitsstellung NC. Erfüllt die Hygieneanforderungen nach EN 16798 Teil 3, VDI 6022 Blatt 1, DIN 1946 Teil 4.

Besondere Merkmale:
- Hygiene-Konformitätserklärung nach VDI 6022, Blatt 1 (01/2018), ÖNORM H 6020 (02/2007) und ÖNORM H 6021 (09/2003)
- Einstellung der Volumenströme ohne Einstellgerät mittels Vmin- und Vmax-Potentiometer
- Elektrische Anschlüsse mit Schraubklemmen, keine zusätzlichen Klemmdosen erforderlich
- Jeder Volumenstromregler werkseitig auf lufttechnischen Prüfstand geprüft und mit Plakette am Regler bescheinigt
- Akustische Daten ermittelt nach ÖNORM EN ISO 5135:1999
- Keine Anströmlängen notwendig
- Max. Regelabweichung 5% bei qvmax, ohne Anströmlänge

Gehäuse aus verzinktem Stahlblech, Achsen aus Gestänge verzinktem Stahl, Regelklappen und Differenzdrucksensor aus Aluminiumprofilen, Auskleidung aus Mineralwolle, Gleitlager aus Kunststoff

Mineralwolle:
- Nach EN 13501, Baustoffklasse A1, nicht brennbar
- RAL-Gütezeichen RAL-GZ 388
- Gesundheitlich unbedenklich durch hohe Biolöslichkeit nach deutscher Gefahrstoffverordnung und Anmerkung Q der europäischen Verordnung (EG) Nr. 1272/2008
- Durch aufkaschiertes Glasseidengewebe vor Abrieb durch strömende Luft bis max. 20 m/s geschützt
- Inert gegenüber Pilz- und Bakterienwachstum

Beidseitig mit Flansch, geeignet für Luftleitungsprofile

Leckluftstrom bei geschlossener Regelklappe nach EN 1751, Klasse 4. Gehäuse-Leckluftstrom nach EN 1751, Klasse C, Maximal zulässige Druckdifferenz bis 1000 Pa

Reglereinheit für Volumenstrom:
Regelung eines konstanten oder variablen Volumenstrom-Sollwertes, Elektronischer Regler zur Aufschaltung einer Führungsgröße und Abgriff eines Istwertsignals zur Einbindung in eine Modbus RTU oder BACnet MS/TP basierte Gebäudeleittechnik, Istwertsignal auf Nennvolumenstrom bezogen, dadurch vereinfachte Inbetriebnahme und nachträgliche Verstellung, Elektronischer Regler werkseitig auf Regelgerät montiert und werkseitige Parametrierung, Funktionsprüfung unter Luft, mit Aufkleber bescheinigt

Technische Daten:
Versorgungsspannung: 24 V AC/DC
Stellantrieb: Integriert; langsamlaufend
(Laufzeit 120 - 150 s für 90°)
Schnittstelle/
Ansteuerung: Modbus RTU (RS-485),
BACnet-MSTP (RS-485),
MP-Bus,
(analog-Hybrid-Modus),
nicht galvanisch getrennt;
Terminierung zuschaltbar

Anschluss:
- Klemmen mit zusätzlicher Abdeckung; dadurch keine zusätzliche Klemmdose erforderlich
- Doppelklemme für Versorgungsspannung zur einfachen Weiterverdrahtung für bis zu 3 Regler
- Anschlussleitung mit 6 Adern

Schnittstelleinformationen:
- Modbus-BACnet-MP-Bus Register
- Volumenstrom Soll- und Istwert, Klappenstellung, Fehlerstatus u.a.
- Istwertsignal auf Nennvolumenstrom bezogen, dadurch vereinfachte Inbetriebnahme und nachträgliche Verstellung

Systemanbindung:
- Modbus-RTU / BACnet-MSTP / MP-Bus Anbindung für optionale Erweiterungen
- Einbindung eines Sensors oder Schaltkontakts in die Modbus-BACnet Schnittstelle

Sonderfunktionen:
- Aktivierung Vmin, Vmax, Geschlossen, Offen mittels Modbus-BACnet-MP-Bus Register
- Optional aktivierbare Betriebsarten: Open-Loop: Stellantrieb mit Luftvolumenstrommessung

Parametrierung:
- Für VVS-Regelgerät spezifische Parameter werkseitig parametriert
- Betriebswerte Vmin, Vmax werkseitig parametriert
- Nachträgliche Anpassung mittels Modbus-BACnet-MP-Bus Registerzugriff oder optionalen Tools: Einstellgerät, PC-Software (jeweils kabelgebunden) möglich, NFC-Bluetooth je nach Serienstand

- einschließlich:
Regler mit BACnet-MSTP, Regeleinheit vormontiert,
Versorgungsspannung 24 V / 50 Hz

Nenngröße: 300x300
Volumenstrombereich: 730-5.228 m³/h
Anbaugruppe: BM0-J6
Betriebsart: variabel
Menge: 1,000 St
DIN 276-1 2008-12: 431000000

*Hinweis: Hinweistext*

*Hinweis: Volumenstromregler, eckig, konstant, bis 3,5 m Montagehöhe*

**01.03.0370 Volumenstromregler, rechteckig, konstant, Nenngröße 400x200 mm**
Volumenstromregler in rechteckiger Bauform,
für konstante Volumenstromsysteme,
mechanisch selbsttätig ohne Hilfsenergie,
für Zu- oder Abluft, bestehend aus dem Gehäuse mit leichtgängig gelagerter Regelklappe, Regelbalg, Blattfeder und Handrad zur Einstellung des Volumenstrom-Sollwertes.

Besondere Merkmale:
- Einstellen des Volumenstrom-Sollwertes ohne Einstellgerät von außen durch Handrad
- hohe Regelgenauigkeit des eingestellten Volumenstroms
- Sichtanzeige der Klappenstellung zur Betriebspunktoptimierung
- Nachträglicher Anbau eines Stellantriebes leicht möglich
- Einwandfreie Funktion auch bei ungünstigen An- und Abströmbedingungen
- Jeder Volumenstromregler werkseitig auf speziellem lufttechnischen Prüfstand geprüft
- Lageunabhängig und wartungsfrei

Dämmschale
- Dämmschale aus verzinktem Stahlblech
- Gummiprofil zur Körperschallisolierung
- Auskleidung aus Mineralwolle - Baustoffklasse A1, nicht brennbar

Beidseitig mit Flansch, geeignet für Luftleitungsprofile.
Gehäuse-Leckluftstrom nach EN 1751, Klasse C.

Gehäuse aus verzinktem Stahlblech, Regelklappe und weitere Bauteile aus hochwertigem Kunststoff, nach UL 94, V1; nach DIN 4102, Baustoffklasse B2, Blattfeder aus rostfreiem Stahl, Regelbalg aus Polyurethan

Nenngröße: 400 x 200 mm

ohne Regler, ohne Stellantrieb
Menge: 1,000 St
DIN 276-1 2008-12: 431000000

**01.03.0380 Volumenstromregler, rechteckig, konstant, Nenngröße 450x200 mm**
*** wie Position 01.03.0370
Volumenstromregler, rechteckig, konstant,
jedoch,

Nenngröße: 450x200 mm
Menge: 5,000 St
DIN 276-1 2008-12: 431000000

**01.03.0390 Volumenstromregler, rechteckig, konstant, Nenngröße 100x300 mm**
*** wie Position 01.03.0370
Volumenstromregler, rechteckig, konstant,
jedoch,

Nenngröße: 100x300 mm
Menge: 1,000 St
DIN 276-1 2008-12: 431000000

**01.03.0400 Volumenstromregler, rechteckig, konstant, Nenngröße 200x200 mm**
*** wie Position 01.03.0370
Volumenstromregler, rechteckig, konstant,
jedoch,

Nenngröße: 200x200 mm
Menge: 5,000 St
DIN 276-1 2008-12: 431000000

**01.03.0410 Volumenstromregler, rechteckig, konstant, Nenngröße 200x250 mm**
*** wie Position 01.03.0370
Volumenstromregler, rechteckig, konstant,
jedoch,

Nenngröße: 200x250 mm
Menge: 1,000 St
DIN 276-1 2008-12: 431000000

**01.03.0420 Volumenstromregler, rechteckig, konstant, Nenngröße 200x300 mm**
*** wie Position 01.03.0370
Volumenstromregler, rechteckig, konstant,
jedoch,

Nenngröße: 200x300 mm
Menge: 4,000 St
DIN 276-1 2008-12: 431000000

**01.03.0430 Volumenstromregler, rechteckig, konstant, Nenngröße 200x400 mm**
*** wie Position 01.03.0370
Volumenstromregler, rechteckig, konstant,
jedoch,

Nenngröße: 200x400 mm
Menge: 3,000 St
DIN 276-1 2008-12: 431000000

**01.03.0440 Volumenstromregler, rechteckig, konstant, Nenngröße 200x450 mm**
*** wie Position 01.03.0370
Volumenstromregler, rechteckig, konstant,
jedoch,

Nenngröße: 200x450 mm
Menge: 1,000 St
DIN 276-1 2008-12: 431000000

**01.03.0450 Volumenstromregler, rechteckig, konstant, Nenngröße 250x200 mm**
*** wie Position 01.03.0370
Volumenstromregler, rechteckig, konstant,
jedoch,

Nenngröße: 250x200 mm
Menge: 1,000 St
DIN 276-1 2008-12: 431000000

**01.03.0460 Volumenstromregler, rechteckig, konstant, Nenngröße 250x500 mm**
*** wie Position 01.03.0370
Volumenstromregler, rechteckig, konstant,
jedoch,

Nenngröße: 250x500 mm
Menge: 1,000 St
DIN 276-1 2008-12: 431000000

**01.03.0470 Volumenstromregler, rechteckig, konstant, Nenngröße 300x200 mm**
*** wie Position 01.03.0370
Volumenstromregler, rechteckig, konstant,
jedoch,

Nenngröße: 300x200 mm
Menge: 1,000 St
DIN 276-1 2008-12: 431000000

**01.03.0480 Volumenstromregler, rechteckig, konstant, Nenngröße 300x300 mm**
*** wie Position 01.03.0370
Volumenstromregler, rechteckig, konstant,
jedoch,

Nenngröße: 300x300 mm
Menge: 1,000 St
DIN 276-1 2008-12: 431000000

*Hinweis: Hinweistext*

*Hinweis: Volumenstromregler, rund, variabel, bis 3,5 m Montagehöhe*
Volumenstromregler, eckig, variabel, bis 3,5 m Montagehöhe

**01.03.0490 VVS-Regler in runder Bauform, DN 100, Montageort: U1.028+U1.029**
VVS-Regler in runder Bauform
für variable und konstante Volumenstrom-Systeme, für Zu- oder Abluft. Inbetriebnahmebereites Gerät, bestehend aus den mechanischen Bauteilen und den elektronischen Regelkomponenten. Geräte enthalten einen Mittelwert bildenden Wirkdrucksensor zur Volumenstrommessung und eine Regelklappe. Regelkomponenten werkseitig montiert, verschlaucht und verdrahtet. Wirkdrucksensor mit Messbohrungen 3 mm, dadurch unempfindlich gegen Verschmutzung. Position der Regelklappe von außen durch die Achsform erkennbar. Regelklappe bei Auslieferung geöffnet, dadurch Luftströmung auch ohne Regelfunktion gegeben; ausgenommen Varianten mit definierter Sicherheitsstellung NC (Normally Closed).

Besondere Merkmale:
- Hygiene-Konformitätserklärung nach VDI 6022, Blatt 1 (01/2018), ÖNORM H 6020 (02/2007) und ÖNORM H 6021 (09/2003)
- Einstellung der Volumenströme ohne Einstellgerät mittels Vmin- und Vmax-Potentiometer
- Elektrische Anschlüsse mit Schraubklemmen, keine zusätzlichen Klemmdosen erforderlich
- Jeder Volumenstromregler werkseitig auf lufttechnischen Prüfstand geprüft und mit Plakette am Regler bescheinigt
- Akustische Daten ermittelt nach ÖNORM EN ISO 5135:1999
- Hohe Regelgenauigkeit der eingestellten Volumenströme (auch bei Bogenanschluss mit R = 1D).
- Integrierter Wirkdrucksensor mit Messbohrungen 3 mm (unempfindlich gegen Verschmutzung)
- Werkseitige Einstellung oder Programmierung und lufttechnische Prüfung
- Einstellung und nachträgliche Parametrierung an der Regelkomponente möglich; je nach Regelkomponente wird eventuell ein separates Einstellgerät erforderlich

Gehäuse und Regelklappe aus verzinktem Stahlblech, Regelklappendichtung aus Kunststoff TPE, Sensorrohr aus Aluminium, Gleitlager aus Kunststoff

Rohrstutzen mit Einlegesicke für Lippendichtung, passend für Luftleitungen nach EN 1506 oder EN 13180, Rohrstutzen mit Lippendichtung beidseitig

Leckluftstrom bei geschlossener Regelklappe nach EN 1751, Klasse 4. Gehäuse-Leckluftstrom nach EN 1751, Klasse C, Mindestdruckdifferenz von 5 - 90 Pa, Maximal zulässige Druckdifferenz bis 1000 Pa

Reglereinheit für Volumenstrom:
Regelung eines konstanten oder variablen Volumenstrom-Sollwertes, Elektronischer Regler zur Aufschaltung einer Führungsgröße und Abgriff eines Istwertsignals zur Einbindung in eine Modbus RTU oder BACnet MS/TP basierte Gebäudeleittechnik, Istwertsignal auf Nennvolumenstrom bezogen, dadurch vereinfachte Inbetriebnahme und nachträgliche Verstellung, Elektronischer Regler werkseitig auf Regelgerät montiert und werkseitige Parametrierung, Funktionsprüfung unter Luft, mit Aufkleber bescheinigt

Technische Daten:
Versorgungsspannung: 24 V AC/DC
Stellantrieb: Integriert; langsamlaufend
(Laufzeit 120 - 150 s für 90°)
Schnittstelle/
Ansteuerung: Modbus RTU (RS-485),
BACnet-MSTP (RS-485),
MP-Bus,
(analog-Hybrid-Modus),
nicht galvanisch getrennt;
Terminierung zuschaltbar

Anschluss:
- Anschlussleitung mit 6 Adern

Schnittstelleinformationen:
- Modbus-BACnet-MP-Bus Register
- Volumenstrom Soll- und Istwert, Klappenstellung, Fehlerstatus u.a.
- Istwertsignal auf Nennvolumenstrom bezogen, dadurch vereinfachte Inbetriebnahme und nachträgliche Verstellung

Systemanbindung:
- Modbus-RTU / BACnet-MSTP / MP-Bus Anbindung für optionale Erweiterungen
- Einbindung eines Sensors oder Schaltkontakts in die Modbus-BACnet Schnittstelle

Sonderfunktionen:
- Aktivierung Vmin, Vmax, Geschlossen, Offen mittels Modbus-BACnet-MP-Bus Register
- Optional aktivierbare Betriebsarten: Open-Loop: Stellantrieb mit Luftvolumenstrommessung

Parametrierung:
- Für VVS-Regelgerät spezifische Parameter werkseitig parametriert
- Betriebswerte Vmin, Vmax werkseitig parametriert
- Nachträgliche Anpassung mittels Modbus-BACnet-MP-Bus Registerzugriff oder optionalen Tools: Einstellgerät, PC-Software (jeweils kabelgebunden) möglich, NFC-Bluetooth je nach Serienstand

- einschließlich:
Regler mit BACnet-MSTP, Regeleinheit vormontiert,
Versorgungsspannung 24 V / 50 Hz

Durchmesser: DN 100
Menge: 3,000 St
DIN 276-1 2008-12: 431000000

**01.03.0500 VVS-Regler in runder Bauform, DN 160, Montageort: U1.028**
*** wie Position 01.03.0490
Volumenstromregler, rund, variabel,
jedoch,

Durchmesser: DN 160
Menge: 1,000 St
DIN 276-1 2008-12: 431000000

**01.03.0510 VVS-Regler in runder Bauform, DN 250, Montageort: U1.028**
*** wie Position 01.03.0490
Volumenstromregler, rund, variabel,
jedoch,

Durchmesser: DN 250
Menge: 1,000 St
DIN 276-1 2008-12: 431000000

*Hinweis: Hinweistext*

*Hinweis: Volumenstromregler, rund, konstant, bis 3,5 m Montagehöhe*
Volumenstromregler, eckig, konstant, bis 3,5 m Montagehöhe

**01.03.0520 Volumenstromregler, rund, konstant, DN 250**
Volumenstromregler in runder Bauform,
für konstante Volumenstromsysteme,
mechanisch selbsttätig ohne Hilfsenergie,
für Zu- oder Abluft, bestehend aus dem Gehäuse mit leichtgängig gelagerter Regelklappe, Regelbalg und außenliegender Kurvenscheibe mit Blattfeder. Volumenstromregler ohne Stellantrieb, sind werkseitig auf einen Referenz-Volumenstrom eingestellt

Besondere Merkmale:
- Einstellen des Volumenstrom-Sollwertes ohne Werkzeug von außen an einer Skala
- Hohe Regelgenauigkeit des eingestellten Volumenstromes
- Lageunabhängigi

Material und Oberflächen:
- Gehäuse aus verzinktem Stahlblech
- Innenliegende Bauteile:
Nenngröße 80 – 125: Edelstahl 1.4301
Nenngröße 160 – 400: Verzinktes Stahlblech
- Regelbalg aus Polyurethan
- Gleitlager mit PTFE Gleitschicht
- Blattfeder aus rostfreiem Stahl
- beidseitig Lippendichtung

Aunschlussausführung
Rohrstutzen mit Einlegesicke für Lippendichtung, passend für Luftleitungen nach EN 1506 oder EN 13180. Gehäuse-Leckluftstrom nach EN 1751, Klasse C.

Durchmesser: DN 250

ohne Regler, ohne Stellantrieb
Menge: 1,000 St
DIN 276-1 2008-12: 431000000

**01.03.0530 Volumenstromregler, rund, konstant, DN 200**
*** wie Position 01.03.0520
Volumenstromregler, rund, konstant,
jedoch,

Durchmesser: DN 200
Menge: 1,000 St
DIN 276-1 2008-12: 431000000

**01.03.0540 Volumenstromregler, rund, konstant, DN 160**
*** wie Position 01.03.0520
Volumenstromregler, rund, konstant,
jedoch,

Durchmesser: DN 160
Menge: 6,000 St
DIN 276-1 2008-12: 431000000

**01.03.0550 Volumenstromregler, rund, konstant, DN 150**
*** wie Position 01.03.0520
Volumenstromregler, rund, konstant,
jedoch,

Durchmesser: DN 150
Menge: 1,000 St
DIN 276-1 2008-12: 431000000

**01.03.0560 Volumenstromregler, rund, konstant, DN 125**
*** wie Position 01.03.0520
Volumenstromregler, rund, konstant,
jedoch,

Durchmesser: DN 150
Menge: 1,000 St
DIN 276-1 2008-12: 431000000

**01.03.0570 Volumenstromregler, rund, konstant, DN 100**
*** wie Position 01.03.0520
Volumenstromregler, rund, konstant,
jedoch,

Durchmesser: DN 150
Menge: 10,000 St
DIN 276-1 2008-12: 431000000

*Hinweis: Hinweistext*

*Hinweis: Nacherhitzer, bis 3,5 m Montagehöhe*

**01.03.0580 Wärmeübertrager Lufterwärmer, Kanalerhitzer 1, 600x250mm,, Montageort: U1.031**
STLB-Bau 2025-04 075
Wärmeübertrager, für Luftleitungseinbau, als Lufterwärmer,
Luftvolumenstrom in m3/h '
1730'

max. luftseitige Druckdifferenz in Pa '
57'

luftseitige Druckdifferenz in Pa '....................................................'
vom Bieter einzutragen,

Lufteintrittstemperatur(en) in Grad C '
22'

Luftaustrittstemperatur in Grad C '
38'

max. mögliche Maße L/B/H in mm '600x250'

Maße L/B/H in mm '....................................................'
vom Bieter einzutragen,

max. mögliche Transportmasse in kg '
6' in geteilter Ausführung, mit Einschubvorrichtung, Schienen aus nichtrostendem Stahl, mit Rahmen aus nichtrostendem Stahl, Rohre und Sammelrohre aus Kupfer, Lamellen aus Aluminium, mit Gewindeanschluss einschl. Verschraubungen, mit Entleerungs- und Entlüftungsanschlüssen einschl. Armaturen, Kondensatwanne und Ablaufstutzen, korrosionsgeschützt, Heizmedium Wasser,
max. hydraulische Druckdifferenz in kPa '
5'

hydraulische Druckdifferenz in kPa '....................................................'
vom Bieter einzutragen,

Massenstrom in kg/s '
0,131'

Eintrittstemperatur des Heizmediums in Grad C '
60'

Austrittstemperatur des Kühl-/Heizmediums in Grad C '
40'
.
Menge: 1,000 St
Leistungsbereich: 075
DIN 276-1 2008-12: 431000000

**01.03.0590 Wärmeübertrager Lufterwärmer, Kanalerhitzer 2, 800x300mm, Montageort: U1.024**
STLB-Bau 2025-04 075
Wärmeübertrager, für Luftleitungseinbau, als Lufterwärmer,
Luftvolumenstrom in m3/h '
2300'

max. luftseitige Druckdifferenz in Pa '
45'

luftseitige Druckdifferenz in Pa '....................................................'
vom Bieter einzutragen,

Lufteintrittstemperatur(en) in Grad C '
22'

Luftaustrittstemperatur in Grad C '
38'

max. mögliche Maße L/B/H in mm '800x300'

Maße L/B/H in mm '....................................................'
vom Bieter einzutragen,

max. mögliche Transportmasse in kg '
8' in geteilter Ausführung, mit Einschubvorrichtung, Schienen aus nichtrostendem Stahl, mit Rahmen aus nichtrostendem Stahl, Rohre und Sammelrohre aus Kupfer, Lamellen aus Aluminium, mit Gewindeanschluss einschl. Verschraubungen, mit Entleerungs- und Entlüftungsanschlüssen einschl. Armaturen, Kondensatwanne und Ablaufstutzen, korrosionsgeschützt, Heizmedium Wasser,
max. hydraulische Druckdifferenz in kPa '
5'

hydraulische Druckdifferenz in kPa '....................................................'
vom Bieter einzutragen,

Massenstrom in kg/s '
0,19'

Eintrittstemperatur des Heizmediums in Grad C '
60'

Austrittstemperatur des Kühl-/Heizmediums in Grad C '
40'
.
Menge: 1,000 St
Leistungsbereich: 075
DIN 276-1 2008-12: 431000000

**01.03.0600 Wärmeübertrager Lufterwärmer, Kanalerhitzer 3, 400x200mm, Montageort: U1.F11**
STLB-Bau 2025-04 075
Wärmeübertrager, für Luftleitungseinbau, als Lufterwärmer,
Luftvolumenstrom in m3/h '
1160'

max. luftseitige Druckdifferenz in Pa '
82'

luftseitige Druckdifferenz in Pa '....................................................'
vom Bieter einzutragen,

Lufteintrittstemperatur(en) in Grad C '
22'

Luftaustrittstemperatur in Grad C '
38'

max. mögliche Maße L/B/H in mm '400x200'

Maße L/B/H in mm '....................................................'
vom Bieter einzutragen,

max. mögliche Transportmasse in kg '
3' in geteilter Ausführung, mit Einschubvorrichtung, Schienen aus nichtrostendem Stahl, mit Rahmen aus nichtrostendem Stahl, Rohre und Sammelrohre aus Kupfer, Lamellen aus Aluminium, mit Gewindeanschluss einschl. Verschraubungen, mit Entleerungs- und Entlüftungsanschlüssen einschl. Armaturen, Kondensatwanne und Ablaufstutzen, korrosionsgeschützt, Heizmedium Wasser,
max. hydraulische Druckdifferenz in kPa '
5'

hydraulische Druckdifferenz in kPa '....................................................'
vom Bieter einzutragen,

Massenstrom in kg/s '
0,08'

Eintrittstemperatur des Heizmediums in Grad C '
60'

Austrittstemperatur des Kühl-/Heizmediums in Grad C '
40'
.
Menge: 1,000 St
Leistungsbereich: 075
DIN 276-1 2008-12: 431000000

**01.03.0610 Wärmeübertrager Lufterwärmer, Kanalerhitzer 4, 600x200mm, Montageort: U1.007**
STLB-Bau 2025-04 075
Wärmeübertrager, für Luftleitungseinbau, als Lufterwärmer,
Luftvolumenstrom in m3/h '
1530'

max. luftseitige Druckdifferenz in Pa '
67'

luftseitige Druckdifferenz in Pa '....................................................'
vom Bieter einzutragen,

Lufteintrittstemperatur(en) in Grad C '
22'

Luftaustrittstemperatur in Grad C '
38'

max. mögliche Maße L/B/H in mm '600x200'

Maße L/B/H in mm '....................................................'
vom Bieter einzutragen,

max. mögliche Transportmasse in kg '
5' in geteilter Ausführung, mit Einschubvorrichtung, Schienen aus nichtrostendem Stahl, mit Rahmen aus nichtrostendem Stahl, Rohre und Sammelrohre aus Kupfer, Lamellen aus Aluminium, mit Gewindeanschluss einschl. Verschraubungen, mit Entleerungs- und Entlüftungsanschlüssen einschl. Armaturen, Kondensatwanne und Ablaufstutzen, korrosionsgeschützt, Heizmedium Wasser,
max. hydraulische Druckdifferenz in kPa '
5'

hydraulische Druckdifferenz in kPa '....................................................'
vom Bieter einzutragen,

Massenstrom in kg/s '
0,11'

Eintrittstemperatur des Heizmediums in Grad C '
60'

Austrittstemperatur des Kühl-/Heizmediums in Grad C '
40'
.
Menge: 1,000 St
Leistungsbereich: 075
DIN 276-1 2008-12: 431000000

**01.03.0620 Wärmeübertrager Lufterwärmer, Kanalerhitzer 5, 400x400mm, Montageort: U1.007**
STLB-Bau 2025-04 075
Wärmeübertrager, für Luftleitungseinbau, als Lufterwärmer,
Luftvolumenstrom in m3/h '
2300'

max. luftseitige Druckdifferenz in Pa '
81'

luftseitige Druckdifferenz in Pa '....................................................'
vom Bieter einzutragen,

Lufteintrittstemperatur(en) in Grad C '
22'

Luftaustrittstemperatur in Grad C '
38'

max. mögliche Maße L/B/H in mm '400x400'

Maße L/B/H in mm '....................................................'
vom Bieter einzutragen,

max. mögliche Transportmasse in kg '
7' in geteilter Ausführung, mit Einschubvorrichtung, Schienen aus nichtrostendem Stahl, mit Rahmen aus nichtrostendem Stahl, Rohre und Sammelrohre aus Kupfer, Lamellen aus Aluminium, mit Gewindeanschluss einschl. Verschraubungen, mit Entleerungs- und Entlüftungsanschlüssen einschl. Armaturen, Kondensatwanne und Ablaufstutzen, korrosionsgeschützt, Heizmedium Wasser,
max. hydraulische Druckdifferenz in kPa '
5'

hydraulische Druckdifferenz in kPa '....................................................'
vom Bieter einzutragen,

Massenstrom in kg/s '
0,16'

Eintrittstemperatur des Heizmediums in Grad C '
60'

Austrittstemperatur des Kühl-/Heizmediums in Grad C '
40'
.
Menge: 1,000 St
Leistungsbereich: 075
DIN 276-1 2008-12: 431000000

*Hinweis: Hinweistext*

*Hinweis: Rohrschalldämpfer mit Glasseidenabdeckung, bis 3,5 m Montagehöhe*

**01.03.0630 Rohrschalldämpfer starr NW 400, L=950 mm, P = 100 mm**
Rohrschalldämpfer starr
geeignet zur Dämpfung von Strömungsgeräuschen als auch zur Reduzierung der Geräuschübertragung zwischen benachbarten Räumen, mit Dämpfung, nach dem Absorptionsprinzip, durch eine ringförmige Kammer mit Mineralwollefüllung gemäß DIN 4102 A2 nicht brennbar, Mineralwolle mit Glasseidenabdeckung.

Bestehend aus 1,0 bis 1,5 mm dickem Außenmantel mit zum Luftstrom hin abriebfest abgedecktem Lochblech. Anschluss an die Wickelfalzrohrleitung durch 50 mm lange Stutzen.

Außenmantel, Lochblech und Stutzen aus:
Stahlblech verzinkt

Packungsdicke: 100 mm
Nennweite: 400 mm
Länge: 950 mm

Hinweis:
Verbindung mittels Rohrmuffen mit 1-Schrauben-Verschluss und Dichtungsband aus Polyethylenschaum.
Die Rohrmuffen sind in separaten Positionen beschrieben und werden separat vergütet.
Menge: 1,000 St
DIN 276-1 2008-12: 431000000

**01.03.0640 Rohrschalldämpfer starr NW 315, L=950 mm, P = 100 mm**
*** wie Position 01.03.0630
Rohrschalldämfer starr
jedoch

Packungsdicke: 100 mm
Nennweite: 315 mm
Länge: 950 mm
Menge: 1,000 St
DIN 276-1 2008-12: 431000000

**01.03.0650 Rohrschalldämpfer starr NW 315, L=950 mm, P = 50 mm**
*** wie Position 01.03.0630
Rohrschalldämfer starr
jedoch

Packungsdicke: 50 mm
Nennweite: 315 mm
Länge: 950 mm
Menge: 1,000 St
DIN 276-1 2008-12: 431000000

**01.03.0660 Rohrschalldämpfer starr NW 250, L=950 mm, P = 100 mm**
*** wie Position 01.03.0630
Rohrschalldämfer starr
jedoch

Packungsdicke: 100 mm
Nennweite: 250 mm
Länge: 950 mm
Menge: 1,000 St
DIN 276-1 2008-12: 431000000

**01.03.0670 Rohrschalldämpfer starr NW 250, L=950 mm, P = 50 mm**
*** wie Position 01.03.0630
Rohrschalldämfer starr
jedoch

Packungsdicke: 50 mm
Nennweite: 250 mm
Länge: 950 mm
Menge: 1,000 St
DIN 276-1 2008-12: 431000000

**01.03.0680 Rohrschalldämpfer starr NW 200, L=1450 mm, P = 100 mm**
*** wie Position 01.03.0630
Rohrschalldämfer starr
jedoch

Packungsdicke: 100 mm
Nennweite: 200 mm
Länge: 1450 mm
Menge: 1,000 St
DIN 276-1 2008-12: 431000000

**01.03.0690 Rohrschalldämpfer starr NW 200, L=950 mm, P = 100 mm**
*** wie Position 01.03.0630
Rohrschalldämfer starr
jedoch

Packungsdicke: 100 mm
Nennweite: 200 mm
Länge: 950 mm
Menge: 1,000 St
DIN 276-1 2008-12: 431000000

**01.03.0700 Rohrschalldämpfer starr NW 200, L=950 mm, P = 50 mm**
*** wie Position 01.03.0630
Rohrschalldämfer starr
jedoch

Packungsdicke: 50 mm
Nennweite: 200 mm
Länge: 950 mm
Menge: 1,000 St
DIN 276-1 2008-12: 431000000

**01.03.0710 Rohrschalldämpfer starr NW 200, L=500 mm, P = 100 mm**
*** wie Position 01.03.0630
Rohrschalldämfer starr
jedoch

Packungsdicke: 100 mm
Nennweite: 200 mm
Länge: 500 mm
Menge: 1,000 St
DIN 276-1 2008-12: 431000000

**01.03.0720 Rohrschalldämpfer starr NW 200, L=500 mm, P = 50 mm**
*** wie Position 01.03.0630
Rohrschalldämfer starr
jedoch

Packungsdicke: 50 mm
Nennweite: 200 mm
Länge: 500 mm
Menge: 1,000 St
DIN 276-1 2008-12: 431000000

**01.03.0730 Rohrschalldämpfer starr NW 160, L=1450 mm, P = 100 mm**
*** wie Position 01.03.0630
Rohrschalldämfer starr
jedoch

Packungsdicke: 100 mm
Nennweite: 160 mm
Länge: 1450 mm
Menge: 1,000 St
DIN 276-1 2008-12: 431000000

**01.03.0740 Rohrschalldämpfer starr NW 160, L=950 mm, P = 100 mm**
*** wie Position 01.03.0630
Rohrschalldämfer starr
jedoch

Packungsdicke: 100 mm
Nennweite: 160 mm
Länge: 950 mm
Menge: 10,000 St
DIN 276-1 2008-12: 431000000

**01.03.0750 Rohrschalldämpfer starr NW 160, L=950 mm, P = 50 mm**
*** wie Position 01.03.0630
Rohrschalldämfer starr
jedoch

Packungsdicke: 50 mm
Nennweite: 160 mm
Länge: 950 mm
Menge: 5,000 St
DIN 276-1 2008-12: 431000000

**01.03.0760 Rohrschalldämpfer starr NW 160, L=500 mm, P = 100 mm**
*** wie Position 01.03.0630
Rohrschalldämfer starr
jedoch

Packungsdicke: 100 mm
Nennweite: 160 mm
Länge: 500 mm
Menge: 1,000 St
DIN 276-1 2008-12: 431000000

**01.03.0770 Rohrschalldämpfer starr NW 160, L=500 mm, P = 50 mm**
*** wie Position 01.03.0630
Rohrschalldämfer starr
jedoch

Packungsdicke: 50 mm
Nennweite: 160 mm
Länge: 500 mm
Menge: 1,000 St
DIN 276-1 2008-12: 431000000

**01.03.0780 Rohrschalldämpfer starr NW 125, L=1450 mm, P = 50 mm**
*** wie Position 01.03.0630
Rohrschalldämfer starr
jedoch

Packungsdicke: 50 mm
Nennweite: 125 mm
Länge: 1450 mm
Menge: 1,000 St
DIN 276-1 2008-12: 431000000

**01.03.0790 Rohrschalldämpfer starr NW 125, L=950 mm, P = 100 mm**
*** wie Position 01.03.0630
Rohrschalldämfer starr
jedoch

Packungsdicke: 100 mm
Nennweite: 125 mm
Länge: 950 mm
Menge: 2,000 St
DIN 276-1 2008-12: 431000000

**01.03.0800 Rohrschalldämpfer starr NW 125, L=950 mm, P = 50 mm**
*** wie Position 01.03.0630
Rohrschalldämfer starr
jedoch

Packungsdicke: 50 mm
Nennweite: 125 mm
Länge: 950 mm
Menge: 1,000 St
DIN 276-1 2008-12: 431000000

**01.03.0810 Rohrschalldämpfer starr NW 125, L=500 mm, P = 100 mm**
*** wie Position 01.03.0630
Rohrschalldämfer starr
jedoch

Packungsdicke: 100 mm
Nennweite: 125 mm
Länge: 500 mm
Menge: 1,000 St
DIN 276-1 2008-12: 431000000

**01.03.0820 Rohrschalldämpfer starr NW 125, L=500 mm, P = 50 mm**
*** wie Position 01.03.0630
Rohrschalldämfer starr
jedoch

Packungsdicke: 50 mm
Nennweite: 125 mm
Länge: 500 mm
Menge: 1,000 St
DIN 276-1 2008-12: 431000000

**01.03.0830 Rohrschalldämpfer starr NW 100, L=950 mm, P = 100 mm**
*** wie Position 01.03.0630
Rohrschalldämfer starr
jedoch

Packungsdicke: 100 mm
Nennweite: 100 mm
Länge: 950 mm
Menge: 5,000 St
DIN 276-1 2008-12: 431000000

**01.03.0840 Rohrschalldämpfer starr NW 100, L=950 mm, P = 50 mm**
*** wie Position 01.03.0630
Rohrschalldämfer starr
jedoch

Packungsdicke: 50 mm
Nennweite: 100 mm
Länge: 950 mm
Menge: 1,000 St
DIN 276-1 2008-12: 431000000

**01.03.0850 Rohrschalldämpfer starr NW 100, L=500 mm, P = 100 mm**
*** wie Position 01.03.0630
Rohrschalldämfer starr
jedoch

Packungsdicke: 100 mm
Nennweite: 100 mm
Länge: 500 mm
Menge: 1,000 St
DIN 276-1 2008-12: 431000000

**01.03.0860 Rohrschalldämpfer starr NW 100, L=500 mm, P = 50 mm**
*** wie Position 01.03.0630
Rohrschalldämfer starr
jedoch

Packungsdicke: 50 mm
Nennweite: 100 mm
Länge: 500 mm
Menge: 1,000 St
DIN 276-1 2008-12: 431000000

**01.03.0870 Rohrschalldämpfer starr NW 80, L=950 mm, P = 100 mm**
*** wie Position 01.03.0630
Rohrschalldämfer starr
jedoch

Packungsdicke: 100 mm
Nennweite: 80 mm
Länge: 950 mm
Menge: 1,000 St
DIN 276-1 2008-12: 431000000

**01.03.0880 Rohrschalldämpfer starr NW 80, L=500 mm, P = 50 mm**
*** wie Position 01.03.0630
Rohrschalldämfer starr
jedoch

Packungsdicke: 50 mm
Nennweite: 80 mm
Länge: 500 mm
Menge: 1,000 St
DIN 276-1 2008-12: 431000000

*Hinweis: Hinweistext*

*Hinweis: Schalldämpfer, rechteckig, bis 3,5 m Montagehöhe*

**01.03.0890 Kulissenschalldämpfer rechteckig Druckdifferenz bis 50Pa Gehäuse Stahl verz Rahmen Stahl verz**
STLB-Bau 2025-04 075
Kulissenschalldämpfer, rechteckig,
Einbaumaße L/B/H in mm '1500x100x300' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 3,000 St
Leistungsbereich: 075
DIN 276-1 2008-12: 431000000

**01.03.0900 Kulissenschalldämpfer rechteckig Druckdifferenz bis 50Pa Gehäuse Stahl verz Rahmen Stahl verz**
STLB-Bau 2025-04 075
Kulissenschalldämpfer, rechteckig,
Einbaumaße L/B/H in mm '1500x200x200' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 5,000 St
Leistungsbereich: 075
DIN 276-1 2008-12: 431000000

**01.03.0910 Kulissenschalldämpfer rechteckig Druckdifferenz bis 50Pa Gehäuse Stahl verz Rahmen Stahl verz**
STLB-Bau 2025-04 075
Kulissenschalldämpfer, rechteckig,
Einbaumaße L/B/H in mm '1500x200x250' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 1,000 St
Leistungsbereich: 075
DIN 276-1 2008-12: 431000000

**01.03.0920 Kulissenschalldämpfer rechteckig Druckdifferenz bis 50Pa Gehäuse Stahl verz Rahmen Stahl verz**
STLB-Bau 2025-04 075
Kulissenschalldämpfer, rechteckig,
Einbaumaße L/B/H in mm '1500x200x300' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 5,000 St
Leistungsbereich: 075
DIN 276-1 2008-12: 431000000

**01.03.0930 Kulissenschalldämpfer rechteckig Druckdifferenz bis 50Pa Gehäuse Stahl verz Rahmen Stahl verz**
STLB-Bau 2025-04 075
Kulissenschalldämpfer, rechteckig,
Einbaumaße L/B/H in mm '1500x200x400' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 3,000 St
Leistungsbereich: 075
DIN 276-1 2008-12: 431000000

**01.03.0940 Kulissenschalldämpfer rechteckig Druckdifferenz bis 50Pa Gehäuse Stahl verz Rahmen Stahl verz**
STLB-Bau 2025-04 075
Kulissenschalldämpfer, rechteckig,
Einbaumaße L/B/H in mm '1500x200x450' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 1,000 St
Leistungsbereich: 075
DIN 276-1 2008-12: 431000000

**01.03.0950 Kulissenschalldämpfer rechteckig Druckdifferenz bis 50Pa Gehäuse Stahl verz Rahmen Stahl verz**
STLB-Bau 2025-04 075
Kulissenschalldämpfer, rechteckig,
Einbaumaße L/B/H in mm '1500x250x200' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 1,000 St
Leistungsbereich: 075
DIN 276-1 2008-12: 431000000

**01.03.0960 Kulissenschalldämpfer rechteckig Druckdifferenz bis 50Pa Gehäuse Stahl verz Rahmen Stahl verz**
STLB-Bau 2025-04 075
Kulissenschalldämpfer, rechteckig,
Einbaumaße L/B/H in mm '1500x300x200' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 1,000 St
Leistungsbereich: 075
DIN 276-1 2008-12: 431000000

**01.03.0970 Kulissenschalldämpfer rechteckig Druckdifferenz bis 50Pa Gehäuse Stahl verz Rahmen Stahl verz**
STLB-Bau 2025-04 075
Kulissenschalldämpfer, rechteckig,
Einbaumaße L/B/H in mm '1500x300x300' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 1,000 St
Leistungsbereich: 075
DIN 276-1 2008-12: 431000000

**01.03.0980 Kulissenschalldämpfer rechteckig Druckdifferenz bis 50Pa Gehäuse Stahl verz Rahmen Stahl verz**
STLB-Bau 2025-04 075
Kulissenschalldämpfer, rechteckig,
Einbaumaße L/B/H in mm '1500x300x350' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 2,000 St
Leistungsbereich: 075
DIN 276-1 2008-12: 431000000

**01.03.0990 Kulissenschalldämpfer rechteckig Druckdifferenz bis 50Pa Gehäuse Stahl verz Rahmen Stahl verz**
STLB-Bau 2025-04 075
Kulissenschalldämpfer, rechteckig,
Einbaumaße L/B/H in mm '1500x300x600' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 2,000 St
Leistungsbereich: 075
DIN 276-1 2008-12: 431000000

**01.03.1000 Kulissenschalldämpfer rechteckig Druckdifferenz bis 50Pa Gehäuse Stahl verz Rahmen Stahl verz**
STLB-Bau 2025-04 075
Kulissenschalldämpfer, rechteckig,
Einbaumaße L/B/H in mm '1500x300x700' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 2,000 St
Leistungsbereich: 075
DIN 276-1 2008-12: 431000000

**01.03.1010 Kulissenschalldämpfer rechteckig Druckdifferenz bis 50Pa Gehäuse Stahl verz Rahmen Stahl verz**
STLB-Bau 2025-04 075
Kulissenschalldämpfer, rechteckig,
Einbaumaße L/B/H in mm '1500x400x200' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 1,000 St
Leistungsbereich: 075
DIN 276-1 2008-12: 431000000

**01.03.1020 Kulissenschalldämpfer rechteckig Druckdifferenz bis 50Pa Gehäuse Stahl verz Rahmen Stahl verz**
STLB-Bau 2025-04 075
Kulissenschalldämpfer, rechteckig,
Einbaumaße L/B/H in mm '1500x450x200' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 6,000 St
Leistungsbereich: 075
DIN 276-1 2008-12: 431000000

**01.03.1030 Kulissenschalldämpfer rechteckig Druckdifferenz bis 50Pa Gehäuse Stahl verz Rahmen Stahl verz**
STLB-Bau 2025-04 075
Kulissenschalldämpfer, rechteckig,
Einbaumaße L/B/H in mm '1500x650x400' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 2,000 St
Leistungsbereich: 075
DIN 276-1 2008-12: 431000000

**01.03.1040 Kulissenschalldämpfer rechteckig Druckdifferenz bis 50Pa Gehäuse Stahl verz Rahmen Stahl verz**
STLB-Bau 2025-04 075
Kulissenschalldämpfer, rechteckig,
Einbaumaße L/B/H in mm '1500x900x300' für Luftleitungseinbau einschl. Gehäuse, Druckdifferenz bis 50 Pa,
Mind.-Dämpfung bei den Oktavmittenfrequenzen 63/125/250/500/1000/2000/4000/8000 Hz in dB '
35' Hygieneanforderungen VDI 6022 Blatt 1, Absorptionsschicht biolöslich im Sinne der TRGS 905, Dicke 100 mm, mit Abdeckung aus Glasseidengewebe, Gehäuse aus verzinktem Stahl, Kulissenrahmen aus verzinktem Stahl, Luftdichtheitsklasse ATC3 DIN EN 16798-3, Baustoffklasse DIN 4102-1 A (nichtbrennbar); DIN EN 13501-1 A1, A2 s1 d0 (nichtbrennbar), mit Flanschverbinder einschl. Gegenflansche, Schrauben und Dichtungen.
Menge: 2,000 St
Leistungsbereich: 075
DIN 276-1 2008-12: 431000000

*Hinweis: Hinweistext*

*Hinweis: Luftdichte Absperrklappe*

**01.03.1050 Absperrklappe mit Stellantrieb und Sicherheitsfunktion, pulverbeschichtet, DN 300, Montageort: U1.028 + U1.029**
Absperrklappe in runder Bauform,
zum Absperren und Drosseln eines Luftstromes in raumlufttechnischen Anlagen, für Zuluft und Abluft in sieben Nenngrößen. Einbaufertige Absperrklappe, bestehend aus dem Gehäuse mit Stellklappe. Position der Stellklappe von außen erkennbar.

Besondere Merkmale:
- Betätigung der Stellklappe elektrisch
- Luftdichte Absperrung
- Sicherheitsfunktion durch Federrücklaufantrieb

Material und Oberflächen:
- Gehäuse aus verzinktem Stahlblech mit Pulverbeschichtung
- Stellklappe Edelstahl 1.4301
- Achse aus Edelstahl 1.4305
- Stellklappendichtung aus Kunststoff TPE
- Gleitlager aus Kunststoff

Rohrstutzen mit Einlegesicke für Lippendichtung, passend für Luftleitungen nach EN 1506 oder EN 13180, Rohrstutzen mit Lippendichtung beidseitig

Technische Daten:
Volumenstrombereich: bis ca. 2.500 m³/h
Maximal zulässige
Druckdifferenz: 1500 Pa
Gehäuse-Leckluftstrom
nach EN 1751: Klasse C
Leckluftstrom: Klasse 4 (bei geschlossener
Regelklappe nach EN 1751)

Anbaugruppe:
Technische Daten:
Versorgungsspannung: 24 V AC/DC
Stellantrieb: mit Federrücklauffunktion
Sicherheitsfunktion: enthalten
Klappenstelung: ohne Hilfsenergie Auf

Anschluss:
Anschlussleitung mit 2 Adern

Schnittstelle/Ansteuerung:
1-Draht-Steuerung (Auf/Zu Steuerung)

Anwendung:
Auf/Zu Klappenverstellung für Absperrklappen
- mit definierter Klappenstellung im spannungslosen Zustand
- Handbestätigung mit Handkurbel und Verriegelungsschalter

Sollwerteinstellung:
Auf/Zu Sollwert-Position bauseits mit mechanischen Anschlägen einstellbar

- einschließlich:
Regler mit 24 V AC/DC, Regeleinheit vormontiert,

Durchmesser: DN 300
Menge: 1,000 St
DIN 276-1 2008-12: 431000000

**01.03.1060 Absperrklappe mit Stellantrieb und Sicherheitsfunktion, pulverbeschichtet, DN 200, U1.028 + U1.029**
Absperrklappe in runder Bauform,
zum Absperren und Drosseln eines Luftstromes in raumlufttechnischen Anlagen, für Zuluft und Abluft in sieben Nenngrößen. Einbaufertige Absperrklappe, bestehend aus dem Gehäuse mit Stellklappe. Position der Stellklappe von außen erkennbar.

Besondere Merkmale:
- Betätigung der Stellklappe elektrisch
- Luftdichte Absperrung
- Sicherheitsfunktion durch Federrücklaufantrieb

Material und Oberflächen:
- Gehäuse aus verzinktem Stahlblech mit Pulverbeschichtung
- Stellklappe Edelstahl 1.4301
- Achse aus Edelstahl 1.4305
- Stellklappendichtung aus Kunststoff TPE
- Gleitlager aus Kunststoff

Rohrstutzen mit Einlegesicke für Lippendichtung, passend für Luftleitungen nach EN 1506 oder EN 13180, Rohrstutzen mit Lippendichtung beidseitig

Technische Daten:
Volumenstrombereich: bis ca. 1.000 m³/h
Maximal zulässige
Druckdifferenz: 1500 Pa
Gehäuse-Leckluftstrom
nach EN 1751: Klasse C
Leckluftstrom: Klasse 4 (bei geschlossener
Regelklappe nach EN 1751)

Anbaugruppe:
Technische Daten:
Versorgungsspannung: 24 V AC/DC
Stellantrieb: mit Federrücklauffunktion
Sicherheitsfunktion: enthalten
Klappenstelung: ohne Hilfsenergie Auf

Anschluss:
Anschlussleitung mit 2 Adern

Schnittstelle/Ansteuerung:
1-Draht-Steuerung (Auf/Zu Steuerung)

Anwendung:
Auf/Zu Klappenverstellung für Absperrklappen
- mit definierter Klappenstellung im spannungslosen Zustand
- Handbestätigung mit Handkurbel und Verriegelungsschalter

Sollwerteinstellung:
Auf/Zu Sollwert-Position bauseits mit mechanischen Anschlägen einstellbar

- einschließlich:
Regler mit 24 V AC/DC, Regeleinheit vormontiert,

Durchmesser: DN 200
Menge: 1,000 St
DIN 276-1 2008-12: 431000000

#### Untertitel 01.04 Brandschutz

*Hinweis: Hinweistext*

*Hinweis: Vorbemerkung zum Einbau von Brandschutzklappen*
Vorbemerkung zum Einbau von Brandschutzklappen

Für alle eingesetzten Brandschutzklappen und Brandschutz-Tellerventile etc., ist der Bauleitung vor Einbau die Prüf- und Zulassungsbescheinigung vorzulegen. Vor Einbau ist diese, inkl. Montageanleitung, den Ausbaugewerken (Maurer- u. Trockenbaufirma) durch den Auftragnehmer Lüftung zu übergeben. Vom Auftragnehmer Lüftung ist mit den Ausbaugewerken die Einbausituation, z. B. in Trockenbauwänden, auf Übereinstimmung mit der vor Baubeginn vorzulegenden Zulassung abzustimmen.

Die Brandschutzklappen sind nach Vorgabe der Bauleitung einzeln zu bezeichnen. Die Bezeichnungen sind in die Revisionspläne zu übernehmen.

Für jede Brandschutzklappe ist je eine Bauleitererklärung vom Gewerk Lüftung und dem beteiligtem Ausbaugewerk über die fachgerechte Montage bzw. Einmörtelung oder Anarbeitung der Trockenbauwand gem. Prüfzeugnis zu erstellen und der Bauleitung in 3-facher Ausfertigung zu übergeben.

Der Einbau der Brandsschutzklappen in Trockenbauwänden ist bei Bedarf vor Beginn mit dem Trockenbauer abzustimmen. Vom AN Lüftung ist die fachgerechte Anarbeitung der Trockenbauwand gemäß Prüfzeugnis zu überwachen.
Jede Bauleitererklärung muss die von der Bauleitung vorgegebene Bezeichnung und die Einbausituation gem. Prüfzeugnis enthalten. Zusammenstellung in Ordnern, nach Klappennummern sortiert, mit Inhaltsverzeichnis.
Kosten hierfür sind mit dem Einheitspreise abgegolten.

*Hinweis: Brandschutzklappen rechteckig in Beton / Mauerwerk / Leichtbauwänden*

**01.04.0010 Brandschutzklappe EI90S Gehäuse Stahl verz B 200mm H 200mm L 500mm elektr Antrieb Federrücklauf 230V IP54**
STLB-Bau 2025-04 075
Brandschutzklappe DIN EN 15650, Funktion prüfbar im eingebauten Zustand, Klassifizierung EI 90 S DIN EN 13501-3, beidseitig geprüft DIN EN 1366-2, für vertikalen und horizontalen Einbau, Achslage waagerecht oder senkrecht, rauchdicht, Gehäuse aus verzinktem Stahl, eckig, Nennbreite 200 mm, Nennhöhe 200 mm, Länge 500 mm, Luftdichtheitsklasse C DIN EN 1751, Einbau in massive Wand, Nasseinbau, mit Absperrklappenblatt aus mineralischem Baustoff, mit thermoelektrischer Auslösung, Nennauslösetemperatur max. 72 Grad C, mit elektrischem Antrieb mit Federrücklauf und integrierten Endlageschaltern, Bemessungsbetriebsspannung 230 V AC, Schutzart IP 54 DIN EN 60529 (VDE 0470-1).
Menge: 8,000 St
Leistungsbereich: 075
DIN 276-1 2008-12: 431000000

**01.04.0020 Brandschutzklappe EI90S Gehäuse Stahl verz B 200mm H 200mm L 500mm elektr Antrieb Federrücklauf 230V IP54**
STLB-Bau 2025-04 075
Brandschutzklappe DIN EN 15650, Funktion prüfbar im eingebauten Zustand, Klassifizierung EI 90 S DIN EN 13501-3, beidseitig geprüft DIN EN 1366-2, für vertikalen und horizontalen Einbau, Achslage waagerecht oder senkrecht, rauchdicht, Gehäuse aus verzinktem Stahl, eckig, Nennbreite 200 mm, Nennhöhe 200 mm, Länge 500 mm, Luftdichtheitsklasse C DIN EN 1751, Einbau in leichte Trennwand, mit Metallständer, Nasseinbau, mit Absperrklappenblatt aus mineralischem Baustoff, mit thermoelektrischer Auslösung, Nennauslösetemperatur max. 72 Grad C, mit elektrischem Antrieb mit Federrücklauf und integrierten Endlageschaltern, Bemessungsbetriebsspannung 230 V AC, Schutzart IP 54 DIN EN 60529 (VDE 0470-1).
Menge: 2,000 St
Leistungsbereich: 075
DIN 276-1 2008-12: 431000000

**01.04.0030 Brandschutzklappe EI90S Gehäuse Stahl verz B 200mm H 300mm L 500mm elektr Antrieb Federrücklauf 230V IP54**
STLB-Bau 2025-04 075
Brandschutzklappe DIN EN 15650, Funktion prüfbar im eingebauten Zustand, Klassifizierung EI 90 S DIN EN 13501-3, beidseitig geprüft DIN EN 1366-2, für vertikalen und horizontalen Einbau, Achslage waagerecht oder senkrecht, rauchdicht, Gehäuse aus verzinktem Stahl, eckig, Nennbreite 200 mm, Nennhöhe 300 mm, Länge 500 mm, Luftdichtheitsklasse C DIN EN 1751, Einbau in massive Wand, Nasseinbau, mit Absperrklappenblatt aus mineralischem Baustoff, mit thermoelektrischer Auslösung, Nennauslösetemperatur max. 72 Grad C, mit elektrischem Antrieb mit Federrücklauf und integrierten Endlageschaltern, Bemessungsbetriebsspannung 230 V AC, Schutzart IP 54 DIN EN 60529 (VDE 0470-1).
Menge: 8,000 St
Leistungsbereich: 075
DIN 276-1 2008-12: 431000000

**01.04.0040 Brandschutzklappe EI90S Gehäuse Stahl verz B 200mm H 300mm L 500mm elektr Antrieb Federrücklauf 230V IP54**
STLB-Bau 2025-04 075
Brandschutzklappe DIN EN 15650, Funktion prüfbar im eingebauten Zustand, Klassifizierung EI 90 S DIN EN 13501-3, beidseitig geprüft DIN EN 1366-2, für vertikalen und horizontalen Einbau, Achslage waagerecht oder senkrecht, rauchdicht, Gehäuse aus verzinktem Stahl, eckig, Nennbreite 200 mm, Nennhöhe 300 mm, Länge 500 mm, Luftdichtheitsklasse C DIN EN 1751, Einbau in leichte Trennwand, mit Metallständer, Nasseinbau, mit Absperrklappenblatt aus mineralischem Baustoff, mit thermoelektrischer Auslösung, Nennauslösetemperatur max. 72 Grad C, mit elektrischem Antrieb mit Federrücklauf und integrierten Endlageschaltern, Bemessungsbetriebsspannung 230 V AC, Schutzart IP 54 DIN EN 60529 (VDE 0470-1).
Menge: 2,000 St
Leistungsbereich: 075
DIN 276-1 2008-12: 431000000

**01.04.0050 Brandschutzklappe EI90S Gehäuse Stahl verz B 200mm H 350mm L 500mm elektr Antrieb Federrücklauf 230V IP54**
STLB-Bau 2025-04 075
Brandschutzklappe DIN EN 15650, Funktion prüfbar im eingebauten Zustand, Klassifizierung EI 90 S DIN EN 13501-3, beidseitig geprüft DIN EN 1366-2, für vertikalen und horizontalen Einbau, Achslage waagerecht oder senkrecht, rauchdicht, Gehäuse aus verzinktem Stahl, eckig, Nennbreite 200 mm, Nennhöhe 350 mm, Länge 500 mm, Luftdichtheitsklasse C DIN EN 1751, Einbau in massive Wand, Nasseinbau, mit Absperrklappenblatt aus mineralischem Baustoff, mit thermoelektrischer Auslösung, Nennauslösetemperatur max. 72 Grad C, mit elektrischem Antrieb mit Federrücklauf und integrierten Endlageschaltern, Bemessungsbetriebsspannung 230 V AC, Schutzart IP 54 DIN EN 60529 (VDE 0470-1).
Menge: 6,000 St
Leistungsbereich: 075
DIN 276-1 2008-12: 431000000

**01.04.0060 Brandschutzklappe EI90S Gehäuse Stahl verz B 200mm H 350mm L 500mm elektr Antrieb Federrücklauf 230V IP54**
STLB-Bau 2025-04 075
Brandschutzklappe DIN EN 15650, Funktion prüfbar im eingebauten Zustand, Klassifizierung EI 90 S DIN EN 13501-3, beidseitig geprüft DIN EN 1366-2, für vertikalen und horizontalen Einbau, Achslage waagerecht oder senkrecht, rauchdicht, Gehäuse aus verzinktem Stahl, eckig, Nennbreite 200 mm, Nennhöhe 350 mm, Länge 500 mm, Luftdichtheitsklasse C DIN EN 1751, Einbau in leichte Trennwand, mit Metallständer, Nasseinbau, mit Absperrklappenblatt aus mineralischem Baustoff, mit thermoelektrischer Auslösung, Nennauslösetemperatur max. 72 Grad C, mit elektrischem Antrieb mit Federrücklauf und integrierten Endlageschaltern, Bemessungsbetriebsspannung 230 V AC, Schutzart IP 54 DIN EN 60529 (VDE 0470-1).
Menge: 2,000 St
Leistungsbereich: 075
DIN 276-1 2008-12: 431000000

**01.04.0070 Brandschutzklappe EI90S Gehäuse Stahl verz B 200mm H 400mm L 500mm elektr Antrieb Federrücklauf 230V IP54**
STLB-Bau 2025-04 075
Brandschutzklappe DIN EN 15650, Funktion prüfbar im eingebauten Zustand, Klassifizierung EI 90 S DIN EN 13501-3, beidseitig geprüft DIN EN 1366-2, für vertikalen und horizontalen Einbau, Achslage waagerecht oder senkrecht, rauchdicht, Gehäuse aus verzinktem Stahl, eckig, Nennbreite 200 mm, Nennhöhe 400 mm, Länge 500 mm, Luftdichtheitsklasse C DIN EN 1751, Einbau in massive Wand, Nasseinbau, mit Absperrklappenblatt aus mineralischem Baustoff, mit thermoelektrischer Auslösung, Nennauslösetemperatur max. 72 Grad C, mit elektrischem Antrieb mit Federrücklauf und integrierten Endlageschaltern, Bemessungsbetriebsspannung 230 V AC, Schutzart IP 54 DIN EN 60529 (VDE 0470-1).
Menge: 1,000 St
Leistungsbereich: 075
DIN 276-1 2008-12: 431000000

**01.04.0080 Brandschutzklappe EI90S Gehäuse Stahl verz B 250mm H 300mm L 500mm elektr Antrieb Federrücklauf 230V IP54**
STLB-Bau 2025-04 075
Brandschutzklappe DIN EN 15650, Funktion prüfbar im eingebauten Zustand, Klassifizierung EI 90 S DIN EN 13501-3, beidseitig geprüft DIN EN 1366-2, für vertikalen und horizontalen Einbau, Achslage waagerecht oder senkrecht, rauchdicht, Gehäuse aus verzinktem Stahl, eckig, Nennbreite 250 mm, Nennhöhe 300 mm, Länge 500 mm, Luftdichtheitsklasse C DIN EN 1751, Einbau in massive Wand, Nasseinbau, mit einer Inspektionsöffnung, mit Absperrklappenblatt aus mineralischem Baustoff, mit thermoelektrischer Auslösung, Nennauslösetemperatur max. 72 Grad C, mit elektrischem Antrieb mit Federrücklauf und integrierten Endlageschaltern, Bemessungsbetriebsspannung 230 V AC, Schutzart IP 54 DIN EN 60529 (VDE 0470-1).
Menge: 1,000 St
Leistungsbereich: 075
DIN 276-1 2008-12: 431000000

**01.04.0090 Brandschutzklappe EI90S Gehäuse Stahl verz B 250mm H 400mm L 500mm elektr Antrieb Federrücklauf 230V IP54**
STLB-Bau 2025-04 075
Brandschutzklappe DIN EN 15650, Funktion prüfbar im eingebauten Zustand, Klassifizierung EI 90 S DIN EN 13501-3, beidseitig geprüft DIN EN 1366-2, für vertikalen und horizontalen Einbau, Achslage waagerecht oder senkrecht, rauchdicht, Gehäuse aus verzinktem Stahl, eckig, Nennbreite 250 mm, Nennhöhe 400 mm, Länge 500 mm, Luftdichtheitsklasse C DIN EN 1751, Einbau in massive Wand, Nasseinbau, mit einer Inspektionsöffnung, mit Absperrklappenblatt aus mineralischem Baustoff, mit thermoelektrischer Auslösung, Nennauslösetemperatur max. 72 Grad C, mit elektrischem Antrieb mit Federrücklauf und integrierten Endlageschaltern, Bemessungsbetriebsspannung 230 V AC, Schutzart IP 54 DIN EN 60529 (VDE 0470-1).
Menge: 1,000 St
Leistungsbereich: 075
DIN 276-1 2008-12: 431000000

**01.04.0100 Brandschutzklappe EI90S Gehäuse Stahl verz B 250mm H 550mm L 500mm elektr Antrieb Federrücklauf 230V IP54**
STLB-Bau 2025-04 075
Brandschutzklappe DIN EN 15650, Funktion prüfbar im eingebauten Zustand, Klassifizierung EI 90 S DIN EN 13501-3, beidseitig geprüft DIN EN 1366-2, für vertikalen und horizontalen Einbau, Achslage waagerecht oder senkrecht, rauchdicht, Gehäuse aus verzinktem Stahl, eckig, Nennbreite 250 mm, Nennhöhe 550 mm, Länge 500 mm, Luftdichtheitsklasse C DIN EN 1751, Einbau in massive Wand, Nasseinbau, mit einer Inspektionsöffnung, mit Absperrklappenblatt aus mineralischem Baustoff, mit thermoelektrischer Auslösung, Nennauslösetemperatur max. 72 Grad C, mit elektrischem Antrieb mit Federrücklauf und integrierten Endlageschaltern, Bemessungsbetriebsspannung 230 V AC, Schutzart IP 54 DIN EN 60529 (VDE 0470-1).
Menge: 1,000 St
Leistungsbereich: 075
DIN 276-1 2008-12: 431000000

**01.04.0110 Brandschutzklappe EI90S Gehäuse Stahl verz B 300mm H 100mm L 500mm elektr Antrieb Federrücklauf 230V IP54**
STLB-Bau 2025-04 075
Brandschutzklappe DIN EN 15650, Funktion prüfbar im eingebauten Zustand, Klassifizierung EI 90 S DIN EN 13501-3, beidseitig geprüft DIN EN 1366-2, für vertikalen und horizontalen Einbau, Achslage waagerecht oder senkrecht, rauchdicht, Gehäuse aus verzinktem Stahl, eckig, Nennbreite 300 mm, Nennhöhe 100 mm, Länge 500 mm, Luftdichtheitsklasse C DIN EN 1751, Einbau in massive Wand, Nasseinbau, mit Absperrklappenblatt aus mineralischem Baustoff, mit thermoelektrischer Auslösung, Nennauslösetemperatur max. 72 Grad C, mit elektrischem Antrieb mit Federrücklauf und integrierten Endlageschaltern, Bemessungsbetriebsspannung 230 V AC, Schutzart IP 54 DIN EN 60529 (VDE 0470-1).
Menge: 4,000 St
Leistungsbereich: 075
DIN 276-1 2008-12: 431000000

**01.04.0120 Brandschutzklappe EI90S Gehäuse Stahl verz B 300mm H 300mm L 500mm elektr Antrieb Federrücklauf 230V IP54**
STLB-Bau 2025-04 075
Brandschutzklappe DIN EN 15650, Funktion prüfbar im eingebauten Zustand, Klassifizierung EI 90 S DIN EN 13501-3, beidseitig geprüft DIN EN 1366-2, für vertikalen und horizontalen Einbau, Achslage waagerecht oder senkrecht, rauchdicht, Gehäuse aus verzinktem Stahl, eckig, Nennbreite 300 mm, Nennhöhe 300 mm, Länge 500 mm, Luftdichtheitsklasse C DIN EN 1751, Einbau in massive Wand, Nasseinbau, mit einer Inspektionsöffnung, mit Absperrklappenblatt aus mineralischem Baustoff, mit thermoelektrischer Auslösung, Nennauslösetemperatur max. 72 Grad C, mit elektrischem Antrieb mit Federrücklauf und integrierten Endlageschaltern, Bemessungsbetriebsspannung 230 V AC, Schutzart IP 54 DIN EN 60529 (VDE 0470-1).
Menge: 1,000 St
Leistungsbereich: 075
DIN 276-1 2008-12: 431000000

**01.04.0130 Brandschutzklappe EI90S Gehäuse Stahl verz B 300mm H 600mm L 500mm elektr Antrieb Federrücklauf 230V IP54**
STLB-Bau 2025-04 075
Brandschutzklappe DIN EN 15650, Funktion prüfbar im eingebauten Zustand, Klassifizierung EI 90 S DIN EN 13501-3, beidseitig geprüft DIN EN 1366-2, für vertikalen und horizontalen Einbau, Achslage waagerecht oder senkrecht, rauchdicht, Gehäuse aus verzinktem Stahl, eckig, Nennbreite 300 mm, Nennhöhe 600 mm, Länge 500 mm, Luftdichtheitsklasse C DIN EN 1751, Einbau in massive Wand, Nasseinbau, mit einer Inspektionsöffnung, mit Absperrklappenblatt aus mineralischem Baustoff, mit thermoelektrischer Auslösung, Nennauslösetemperatur max. 72 Grad C, mit elektrischem Antrieb mit Federrücklauf und integrierten Endlageschaltern, Bemessungsbetriebsspannung 230 V AC, Schutzart IP 54 DIN EN 60529 (VDE 0470-1).
Menge: 1,000 St
Leistungsbereich: 075
DIN 276-1 2008-12: 431000000

**01.04.0140 Brandschutzklappe EI90S Gehäuse Stahl verz B 400mm H 200mm L 500mm elektr Antrieb Federrücklauf 230V IP54**
STLB-Bau 2025-04 075
Brandschutzklappe DIN EN 15650, Funktion prüfbar im eingebauten Zustand, Klassifizierung EI 90 S DIN EN 13501-3, beidseitig geprüft DIN EN 1366-2, für vertikalen und horizontalen Einbau, Achslage waagerecht oder senkrecht, rauchdicht, Gehäuse aus verzinktem Stahl, eckig, Nennbreite 400 mm, Nennhöhe 200 mm, Länge 500 mm, Luftdichtheitsklasse C DIN EN 1751, Einbau in massive Wand, Nasseinbau, mit Absperrklappenblatt aus mineralischem Baustoff, mit thermoelektrischer Auslösung, Nennauslösetemperatur max. 72 Grad C, mit elektrischem Antrieb mit Federrücklauf und integrierten Endlageschaltern, Bemessungsbetriebsspannung 230 V AC, Schutzart IP 54 DIN EN 60529 (VDE 0470-1).
Menge: 5,000 St
Leistungsbereich: 075
DIN 276-1 2008-12: 431000000

**01.04.0150 Brandschutzklappe EI90S Gehäuse Stahl verz B 200mm H 250mm L 500mm elektr Antrieb Federrücklauf 230V IP54**
STLB-Bau 2025-04 075
Brandschutzklappe DIN EN 15650, Funktion prüfbar im eingebauten Zustand, Klassifizierung EI 90 S DIN EN 13501-3, beidseitig geprüft DIN EN 1366-2, für vertikalen und horizontalen Einbau, Achslage waagerecht oder senkrecht, rauchdicht, Gehäuse aus verzinktem Stahl, eckig, Nennbreite 200 mm, Nennhöhe 250 mm, Länge 500 mm, Luftdichtheitsklasse C DIN EN 1751, Einbau in massive Wand, Nasseinbau, mit Absperrklappenblatt aus mineralischem Baustoff, mit thermoelektrischer Auslösung, Nennauslösetemperatur max. 72 Grad C, mit elektrischem Antrieb mit Federrücklauf und integrierten Endlageschaltern, Bemessungsbetriebsspannung 230 V AC, Schutzart IP 54 DIN EN 60529 (VDE 0470-1).
Menge: 2,000 St
Leistungsbereich: 075
DIN 276-1 2008-12: 431000000

**01.04.0160 Brandschutzklappe EI90S Gehäuse Stahl verz B 200mm H 450mm L 500mm elektr Antrieb Federrücklauf 230V IP54**
STLB-Bau 2025-04 075
Brandschutzklappe DIN EN 15650, Funktion prüfbar im eingebauten Zustand, Klassifizierung EI 90 S DIN EN 13501-3, beidseitig geprüft DIN EN 1366-2, für vertikalen und horizontalen Einbau, Achslage waagerecht oder senkrecht, rauchdicht, Gehäuse aus verzinktem Stahl, eckig, Nennbreite 200 mm, Nennhöhe 450 mm, Länge 500 mm, Luftdichtheitsklasse C DIN EN 1751, Einbau in massive Wand, Nasseinbau, mit Absperrklappenblatt aus mineralischem Baustoff, mit thermoelektrischer Auslösung, Nennauslösetemperatur max. 72 Grad C, mit elektrischem Antrieb mit Federrücklauf und integrierten Endlageschaltern, Bemessungsbetriebsspannung 230 V AC, Schutzart IP 54 DIN EN 60529 (VDE 0470-1).
Menge: 2,000 St
Leistungsbereich: 075
DIN 276-1 2008-12: 431000000

**01.04.0170 Brandschutzklappe EI90S Gehäuse Stahl verz B 150mm H 450mm L 500mm elektr Antrieb Federrücklauf 230V IP54**
STLB-Bau 2025-04 075
Brandschutzklappe DIN EN 15650, Funktion prüfbar im eingebauten Zustand, Klassifizierung EI 90 S DIN EN 13501-3, beidseitig geprüft DIN EN 1366-2, für vertikalen und horizontalen Einbau, Achslage waagerecht oder senkrecht, rauchdicht, Gehäuse aus verzinktem Stahl, eckig, Nennbreite 150 mm, Nennhöhe 450 mm, Länge 500 mm, Luftdichtheitsklasse C DIN EN 1751, Einbau in massive Wand, Nasseinbau, mit Absperrklappenblatt aus mineralischem Baustoff, mit thermoelektrischer Auslösung, Nennauslösetemperatur max. 72 Grad C, mit elektrischem Antrieb mit Federrücklauf und integrierten Endlageschaltern, Bemessungsbetriebsspannung 230 V AC, Schutzart IP 54 DIN EN 60529 (VDE 0470-1).
Menge: 3,000 St
Leistungsbereich: 075
DIN 276-1 2008-12: 431000000

**01.04.0180 Brandschutzklappe EI90S Gehäuse Stahl verz B 200mm H 550mm L 500mm elektr Antrieb Federrücklauf 230V IP54**
STLB-Bau 2025-04 075
Brandschutzklappe DIN EN 15650, Funktion prüfbar im eingebauten Zustand, Klassifizierung EI 90 S DIN EN 13501-3, beidseitig geprüft DIN EN 1366-2, für vertikalen und horizontalen Einbau, Achslage waagerecht oder senkrecht, rauchdicht, Gehäuse aus verzinktem Stahl, eckig, Nennbreite 200 mm, Nennhöhe 550 mm, Länge 500 mm, Luftdichtheitsklasse C DIN EN 1751, Einbau in massive Wand, Nasseinbau, mit Absperrklappenblatt aus mineralischem Baustoff, mit thermoelektrischer Auslösung, Nennauslösetemperatur max. 72 Grad C, mit elektrischem Antrieb mit Federrücklauf und integrierten Endlageschaltern, Bemessungsbetriebsspannung 230 V AC, Schutzart IP 54 DIN EN 60529 (VDE 0470-1).
Menge: 3,000 St
Leistungsbereich: 075
DIN 276-1 2008-12: 431000000

**01.04.0190 Brandschutzklappe EI90S Gehäuse Stahl verz B 200mm H 400mm L 500mm elektr Antrieb Federrücklauf 230V IP54**
STLB-Bau 2025-04 075
Brandschutzklappe DIN EN 15650, Funktion prüfbar im eingebauten Zustand, Klassifizierung EI 90 S DIN EN 13501-3, beidseitig geprüft DIN EN 1366-2, für vertikalen und horizontalen Einbau, Achslage waagerecht oder senkrecht, rauchdicht, Gehäuse aus verzinktem Stahl, eckig, Nennbreite 200 mm, Nennhöhe 400 mm, Länge 500 mm, Luftdichtheitsklasse C DIN EN 1751, Einbau in massive Wand, Nasseinbau, mit Absperrklappenblatt aus mineralischem Baustoff, mit thermoelektrischer Auslösung, Nennauslösetemperatur max. 72 Grad C, mit elektrischem Antrieb mit Federrücklauf und integrierten Endlageschaltern, Bemessungsbetriebsspannung 230 V AC, Schutzart IP 54 DIN EN 60529 (VDE 0470-1).
Menge: 4,000 St
Leistungsbereich: 075
DIN 276-1 2008-12: 431000000

*Hinweis: Hinweistext*

*Hinweis: Brandschutzklappen rund in Beton / Mauerwerk / Leichtbauwänden*

**01.04.0200 Brandschutzklappe EI90S Gehäuse Stahl verz DN80 elektr Antrieb Federrücklauf 230V IP54**
STLB-Bau 2025-04 075
Brandschutzklappe DIN EN 15650, Funktion prüfbar im eingebauten Zustand, Klassifizierung EI 90 S DIN EN 13501-3, beidseitig geprüft DIN EN 1366-2, für vertikalen und horizontalen Einbau, Achslage waagerecht oder senkrecht, rauchdicht, Gehäuse aus verzinktem Stahl, rund, DN 80, Luftdichtheitsklasse C DIN EN 1751, Einbau in massive Wand, Nasseinbau, mit Absperrklappenblatt aus mineralischem Baustoff, mit thermoelektrischer Auslösung, Nennauslösetemperatur max. 72 Grad C, mit elektrischem Antrieb mit Federrücklauf und integrierten Endlageschaltern, Bemessungsbetriebsspannung 230 V AC, Schutzart IP 54 DIN EN 60529 (VDE 0470-1).
Menge: 2,000 St
Leistungsbereich: 075
DIN 276-1 2008-12: 431000000

**01.04.0210 Brandschutzklappe EI90S Gehäuse Stahl verz DN100 elektr Antrieb Federrücklauf 230V IP54**
STLB-Bau 2025-04 075
Brandschutzklappe DIN EN 15650, Funktion prüfbar im eingebauten Zustand, Klassifizierung EI 90 S DIN EN 13501-3, beidseitig geprüft DIN EN 1366-2, für vertikalen und horizontalen Einbau, Achslage waagerecht oder senkrecht, rauchdicht, Gehäuse aus verzinktem Stahl, rund, DN 100, Luftdichtheitsklasse C DIN EN 1751, Einbau in massive Wand, Nasseinbau, mit Absperrklappenblatt aus mineralischem Baustoff, mit thermoelektrischer Auslösung, Nennauslösetemperatur max. 72 Grad C, mit elektrischem Antrieb mit Federrücklauf und integrierten Endlageschaltern, Bemessungsbetriebsspannung 230 V AC, Schutzart IP 54 DIN EN 60529 (VDE 0470-1).
Menge: 6,000 St
Leistungsbereich: 075
DIN 276-1 2008-12: 431000000

**01.04.0220 Brandschutzklappe EI90S Gehäuse Stahl verz DN100 elektr Antrieb Federrücklauf 230V IP54**
STLB-Bau 2025-04 075
Brandschutzklappe DIN EN 15650, Funktion prüfbar im eingebauten Zustand, Klassifizierung EI 90 S DIN EN 13501-3, beidseitig geprüft DIN EN 1366-2, für vertikalen und horizontalen Einbau, Achslage waagerecht oder senkrecht, rauchdicht, Gehäuse aus verzinktem Stahl, rund, DN 100, Luftdichtheitsklasse C DIN EN 1751, Einbau in leichte Trennwand, mit Metallständer, Nasseinbau, mit Absperrklappenblatt aus mineralischem Baustoff, mit thermoelektrischer Auslösung, Nennauslösetemperatur max. 72 Grad C, mit elektrischem Antrieb mit Federrücklauf und integrierten Endlageschaltern, Bemessungsbetriebsspannung 230 V AC, Schutzart IP 54 DIN EN 60529 (VDE 0470-1).
Menge: 2,000 St
Leistungsbereich: 075
DIN 276-1 2008-12: 431000000

**01.04.0230 Brandschutzklappe EI90S Gehäuse Stahl verz DN125 elektr Antrieb Federrücklauf 230V IP54**
STLB-Bau 2025-04 075
Brandschutzklappe DIN EN 15650, Funktion prüfbar im eingebauten Zustand, Klassifizierung EI 90 S DIN EN 13501-3, beidseitig geprüft DIN EN 1366-2, für vertikalen und horizontalen Einbau, Achslage waagerecht oder senkrecht, rauchdicht, Gehäuse aus verzinktem Stahl, rund, DN 125, Luftdichtheitsklasse C DIN EN 1751, Einbau in massive Wand, Nasseinbau, mit Absperrklappenblatt aus mineralischem Baustoff, mit thermoelektrischer Auslösung, Nennauslösetemperatur max. 72 Grad C, mit elektrischem Antrieb mit Federrücklauf und integrierten Endlageschaltern, Bemessungsbetriebsspannung 230 V AC, Schutzart IP 54 DIN EN 60529 (VDE 0470-1).
Menge: 8,000 St
Leistungsbereich: 075
DIN 276-1 2008-12: 431000000

**01.04.0240 Brandschutzklappe EI90S Gehäuse Stahl verz DN125 elektr Antrieb Federrücklauf 230V IP54**
STLB-Bau 2025-04 075
Brandschutzklappe DIN EN 15650, Funktion prüfbar im eingebauten Zustand, Klassifizierung EI 90 S DIN EN 13501-3, beidseitig geprüft DIN EN 1366-2, für vertikalen und horizontalen Einbau, Achslage waagerecht oder senkrecht, rauchdicht, Gehäuse aus verzinktem Stahl, rund, DN 125, Luftdichtheitsklasse C DIN EN 1751, Einbau in leichte Trennwand, mit Metallständer, Nasseinbau, mit Absperrklappenblatt aus mineralischem Baustoff, mit thermoelektrischer Auslösung, Nennauslösetemperatur max. 72 Grad C, mit elektrischem Antrieb mit Federrücklauf und integrierten Endlageschaltern, Bemessungsbetriebsspannung 230 V AC, Schutzart IP 54 DIN EN 60529 (VDE 0470-1).
Menge: 2,000 St
Leistungsbereich: 075
DIN 276-1 2008-12: 431000000

**01.04.0250 Brandschutzklappe EI90S Gehäuse Stahl verz DN140 elektr Antrieb Federrücklauf 230V IP54**
STLB-Bau 2025-04 075
Brandschutzklappe DIN EN 15650, Funktion prüfbar im eingebauten Zustand, Klassifizierung EI 90 S DIN EN 13501-3, beidseitig geprüft DIN EN 1366-2, für vertikalen und horizontalen Einbau, Achslage waagerecht oder senkrecht, rauchdicht, Gehäuse aus verzinktem Stahl, rund, DN 140, Luftdichtheitsklasse C DIN EN 1751, Einbau in massive Wand, Nasseinbau, mit Absperrklappenblatt aus mineralischem Baustoff, mit thermoelektrischer Auslösung, Nennauslösetemperatur max. 72 Grad C, mit elektrischem Antrieb mit Federrücklauf und integrierten Endlageschaltern, Bemessungsbetriebsspannung 230 V AC, Schutzart IP 54 DIN EN 60529 (VDE 0470-1).
Menge: 1,000 St
Leistungsbereich: 075
DIN 276-1 2008-12: 431000000

**01.04.0260 Brandschutzklappe EI90S Gehäuse Stahl verz DN150 elektr Antrieb Federrücklauf 230V IP54**
STLB-Bau 2025-04 075
Brandschutzklappe DIN EN 15650, Funktion prüfbar im eingebauten Zustand, Klassifizierung EI 90 S DIN EN 13501-3, beidseitig geprüft DIN EN 1366-2, für vertikalen und horizontalen Einbau, Achslage waagerecht oder senkrecht, rauchdicht, Gehäuse aus verzinktem Stahl, rund, DN 150, Luftdichtheitsklasse C DIN EN 1751, Einbau in massive Wand, Nasseinbau, mit Absperrklappenblatt aus mineralischem Baustoff, mit thermoelektrischer Auslösung, Nennauslösetemperatur max. 72 Grad C, mit elektrischem Antrieb mit Federrücklauf und integrierten Endlageschaltern, Bemessungsbetriebsspannung 230 V AC, Schutzart IP 54 DIN EN 60529 (VDE 0470-1).
Menge: 1,000 St
Leistungsbereich: 075
DIN 276-1 2008-12: 431000000

**01.04.0270 Brandschutzklappe EI90S Gehäuse Stahl verz DN160 elektr Antrieb Federrücklauf 230V IP54**
STLB-Bau 2025-04 075
Brandschutzklappe DIN EN 15650, Funktion prüfbar im eingebauten Zustand, Klassifizierung EI 90 S DIN EN 13501-3, beidseitig geprüft DIN EN 1366-2, für vertikalen und horizontalen Einbau, Achslage waagerecht oder senkrecht, rauchdicht, Gehäuse aus verzinktem Stahl, rund, DN 160, Luftdichtheitsklasse C DIN EN 1751, Einbau in massive Wand, Nasseinbau, mit Absperrklappenblatt aus mineralischem Baustoff, mit thermoelektrischer Auslösung, Nennauslösetemperatur max. 72 Grad C, mit elektrischem Antrieb mit Federrücklauf und integrierten Endlageschaltern, Bemessungsbetriebsspannung 230 V AC, Schutzart IP 54 DIN EN 60529 (VDE 0470-1).
Menge: 2,000 St
Leistungsbereich: 075
DIN 276-1 2008-12: 431000000

**01.04.0280 Brandschutzklappe EI90S Gehäuse Stahl verz DN160 elektr Antrieb Federrücklauf 230V IP54**
STLB-Bau 2025-04 075
Brandschutzklappe DIN EN 15650, Funktion prüfbar im eingebauten Zustand, Klassifizierung EI 90 S DIN EN 13501-3, beidseitig geprüft DIN EN 1366-2, für vertikalen und horizontalen Einbau, Achslage waagerecht oder senkrecht, rauchdicht, Gehäuse aus verzinktem Stahl, rund, DN 160, Luftdichtheitsklasse C DIN EN 1751, Einbau in leichte Trennwand, mit Metallständer, Nasseinbau, mit Absperrklappenblatt aus mineralischem Baustoff, mit thermoelektrischer Auslösung, Nennauslösetemperatur max. 72 Grad C, mit elektrischem Antrieb mit Federrücklauf und integrierten Endlageschaltern, Bemessungsbetriebsspannung 230 V AC, Schutzart IP 54 DIN EN 60529 (VDE 0470-1).
Menge: 2,000 St
Leistungsbereich: 075
DIN 276-1 2008-12: 431000000

**01.04.0290 Brandschutzklappe EI90S Gehäuse Stahl verz DN180 elektr Antrieb Federrücklauf 230V IP54**
STLB-Bau 2025-04 075
Brandschutzklappe DIN EN 15650, Funktion prüfbar im eingebauten Zustand, Klassifizierung EI 90 S DIN EN 13501-3, beidseitig geprüft DIN EN 1366-2, für vertikalen und horizontalen Einbau, Achslage waagerecht oder senkrecht, rauchdicht, Gehäuse aus verzinktem Stahl, rund, DN 180, Luftdichtheitsklasse C DIN EN 1751, Einbau in massive Wand, Nasseinbau, mit Absperrklappenblatt aus mineralischem Baustoff, mit thermoelektrischer Auslösung, Nennauslösetemperatur max. 72 Grad C, mit elektrischem Antrieb mit Federrücklauf und integrierten Endlageschaltern, Bemessungsbetriebsspannung 230 V AC, Schutzart IP 54 DIN EN 60529 (VDE 0470-1).
Menge: 1,000 St
Leistungsbereich: 075
DIN 276-1 2008-12: 431000000

**01.04.0300 Brandschutzklappe EI90S Gehäuse Stahl verz DN200 elektr Antrieb Federrücklauf 230V IP54**
STLB-Bau 2025-04 075
Brandschutzklappe DIN EN 15650, Funktion prüfbar im eingebauten Zustand, Klassifizierung EI 90 S DIN EN 13501-3, beidseitig geprüft DIN EN 1366-2, für vertikalen und horizontalen Einbau, Achslage waagerecht oder senkrecht, rauchdicht, Gehäuse aus verzinktem Stahl, rund, DN 200, Luftdichtheitsklasse C DIN EN 1751, Einbau in massive Wand, Nasseinbau, mit Absperrklappenblatt aus mineralischem Baustoff, mit thermoelektrischer Auslösung, Nennauslösetemperatur max. 72 Grad C, mit elektrischem Antrieb mit Federrücklauf und integrierten Endlageschaltern, Bemessungsbetriebsspannung 230 V AC, Schutzart IP 54 DIN EN 60529 (VDE 0470-1).
Menge: 4,000 St
Leistungsbereich: 075
DIN 276-1 2008-12: 431000000

**01.04.0310 Brandschutzklappe EI90S Gehäuse Stahl verz DN224 elektr Antrieb Federrücklauf 230V IP54**
STLB-Bau 2025-04 075
Brandschutzklappe DIN EN 15650, Funktion prüfbar im eingebauten Zustand, Klassifizierung EI 90 S DIN EN 13501-3, beidseitig geprüft DIN EN 1366-2, für vertikalen und horizontalen Einbau, Achslage waagerecht oder senkrecht, rauchdicht, Gehäuse aus verzinktem Stahl, rund, DN 224, Luftdichtheitsklasse C DIN EN 1751, Einbau in massive Wand, Nasseinbau, mit Absperrklappenblatt aus mineralischem Baustoff, mit thermoelektrischer Auslösung, Nennauslösetemperatur max. 72 Grad C, mit elektrischem Antrieb mit Federrücklauf und integrierten Endlageschaltern, Bemessungsbetriebsspannung 230 V AC, Schutzart IP 54 DIN EN 60529 (VDE 0470-1).
Menge: 1,000 St
Leistungsbereich: 075
DIN 276-1 2008-12: 431000000

**01.04.0320 Brandschutzklappe EI90S Gehäuse Stahl verz DN250 elektr Antrieb Federrücklauf 230V IP54**
STLB-Bau 2025-04 075
Brandschutzklappe DIN EN 15650, Funktion prüfbar im eingebauten Zustand, Klassifizierung EI 90 S DIN EN 13501-3, beidseitig geprüft DIN EN 1366-2, für vertikalen und horizontalen Einbau, Achslage waagerecht oder senkrecht, rauchdicht, Gehäuse aus verzinktem Stahl, rund, DN 250, Luftdichtheitsklasse C DIN EN 1751, Einbau in massive Wand, Nasseinbau, mit Absperrklappenblatt aus mineralischem Baustoff, mit thermoelektrischer Auslösung, Nennauslösetemperatur max. 72 Grad C, mit elektrischem Antrieb mit Federrücklauf und integrierten Endlageschaltern, Bemessungsbetriebsspannung 230 V AC, Schutzart IP 54 DIN EN 60529 (VDE 0470-1).
Menge: 1,000 St
Leistungsbereich: 075
DIN 276-1 2008-12: 431000000

**01.04.0330 Brandschutzklappe EI90S Gehäuse Stahl verz DN280 elektr Antrieb Federrücklauf 230V IP54**
STLB-Bau 2025-04 075
Brandschutzklappe DIN EN 15650, Funktion prüfbar im eingebauten Zustand, Klassifizierung EI 90 S DIN EN 13501-3, beidseitig geprüft DIN EN 1366-2, für vertikalen und horizontalen Einbau, Achslage waagerecht oder senkrecht, rauchdicht, Gehäuse aus verzinktem Stahl, rund, DN 280, Luftdichtheitsklasse C DIN EN 1751, Einbau in massive Wand, Nasseinbau, mit Absperrklappenblatt aus mineralischem Baustoff, mit thermoelektrischer Auslösung, Nennauslösetemperatur max. 72 Grad C, mit elektrischem Antrieb mit Federrücklauf und integrierten Endlageschaltern, Bemessungsbetriebsspannung 230 V AC, Schutzart IP 54 DIN EN 60529 (VDE 0470-1).
Menge: 1,000 St
Leistungsbereich: 075
DIN 276-1 2008-12: 431000000

**01.04.0340 Brandschutzklappe EI90S Gehäuse Stahl verz DN315 elektr Antrieb Federrücklauf 230V IP54**
STLB-Bau 2025-04 075
Brandschutzklappe DIN EN 15650, Funktion prüfbar im eingebauten Zustand, Klassifizierung EI 90 S DIN EN 13501-3, beidseitig geprüft DIN EN 1366-2, für vertikalen und horizontalen Einbau, Achslage waagerecht oder senkrecht, rauchdicht, Gehäuse aus verzinktem Stahl, rund, DN 315, Luftdichtheitsklasse C DIN EN 1751, Einbau in massive Wand, Nasseinbau, mit Absperrklappenblatt aus mineralischem Baustoff, mit thermoelektrischer Auslösung, Nennauslösetemperatur max. 72 Grad C, mit elektrischem Antrieb mit Federrücklauf und integrierten Endlageschaltern, Bemessungsbetriebsspannung 230 V AC, Schutzart IP 54 DIN EN 60529 (VDE 0470-1).
Menge: 1,000 St
Leistungsbereich: 075
DIN 276-1 2008-12: 431000000

*Hinweis: Hinweistext*

*Hinweis: Einmörteln von eckigen Brandschutzklappen*

**01.04.0350 Einmörteln Brandschutzklappe, Klappenmaß 500 x 500 mm bis 1200 x 700 mm**
Fachgerechtes Einmörteln
vorgenannter Brandschutzklappen mit Brandschutzmörtel, Mörtelgruppe III nach DIN 1053, einschl. Kennzeichnung bzw. Schild.

Decken-, Wandstärke bis 35 cm
Klappenmaß 500 x 500 mm bis 1200 x 700 mm.
Menge: 1,000 St
DIN 276-1 2008-12: 431000000

**01.04.0360 Einmörteln Brandschutzklappe, Klappenmaß 700 x 300 mm bis 500 x 500 mm**
Fachgerechtes Einmörteln
vorgenannter Brandschutzklappen mit Brandschutzmörtel, Mörtelgruppe III nach DIN 1053, einschl. Kennzeichnung bzw. Schild.

Decken-, Wandstärke bis 35 cm
Klappenmaß 700 x 300 mm bis 500 x 500 mm.
Menge: 5,000 St
DIN 276-1 2008-12: 431000000

**01.04.0370 Einmörteln Brandschutzklappe, Klappenmaß 400 x 300 mm bis 600 x 350 mm**
Fachgerechtes Einmörteln
vorgenannter Brandschutzklappen mit Brandschutzmörtel, Mörtelgruppe III nach DIN 1053, einschl. Kennzeichnung bzw. Schild.

Decken-, Wandstärke bis 35 cm
Klappenmaß 400 x 300 mm bis 600 x 350 mm.
Menge: 21,000 St
DIN 276-1 2008-12: 431000000

**01.04.0380 Einmörteln Brandschutzklappe, Klappenmaß 200 x 200 mm bis 350 x 350 mm**
Fachgerechtes Einmörteln
vorgenannter Brandschutzklappen mit Brandschutzmörtel, Mörtelgruppe III nach DIN 1053, einschl. Kennzeichnung bzw. Schild.

Decken-, Wandstärke bis 35 cm
Klappenmaß 200 x 200 mm bis 350 x 350 mm.
Menge: 30,000 St
DIN 276-1 2008-12: 431000000

*Hinweis: Hinweistext*

*Hinweis: Einmörteln von runden Brandschutzklappen*

**01.04.0390 Einmörteln Brandschutzklappe, Klappenmaß DN 315**
Fachgerechtes Einmörteln
vorgenannter Brandschutzklappen mit Brandschutzmörtel, Mörtelgruppe III nach DIN 1053, einschl. Kennzeichnung bzw. Schild.

Decken-, Wandstärke:  bis 35 cm
Klappenmaß: DN 315
Menge: 1,000 St
DIN 276-1 2008-12: 431000000

**01.04.0400 Einmörteln Brandschutzklappe, Klappenmaß DN 280**
Fachgerechtes Einmörteln
vorgenannter Brandschutzklappen mit Brandschutzmörtel, Mörtelgruppe III nach DIN 1053, einschl. Kennzeichnung bzw. Schild.

Decken-, Wandstärke:  bis 35 cm
Klappenmaß: DN 280
Menge: 1,000 St
DIN 276-1 2008-12: 431000000

**01.04.0410 Einmörteln Brandschutzklappe, Klappenmaß DN 250**
Fachgerechtes Einmörteln
vorgenannter Brandschutzklappen mit Brandschutzmörtel, Mörtelgruppe III nach DIN 1053, einschl. Kennzeichnung bzw. Schild.

Decken-, Wandstärke:  bis 35 cm
Klappenmaß: DN 250
Menge: 1,000 St
DIN 276-1 2008-12: 431000000

**01.04.0420 Einmörteln Brandschutzklappe, Klappenmaß DN 224**
Fachgerechtes Einmörteln
vorgenannter Brandschutzklappen mit Brandschutzmörtel, Mörtelgruppe III nach DIN 1053, einschl. Kennzeichnung bzw. Schild.

Decken-, Wandstärke:  bis 35 cm
Klappenmaß: DN 224
Menge: 1,000 St
DIN 276-1 2008-12: 431000000

**01.04.0430 Einmörteln Brandschutzklappe, Klappenmaß DN 200**
Fachgerechtes Einmörteln
vorgenannter Brandschutzklappen mit Brandschutzmörtel, Mörtelgruppe III nach DIN 1053, einschl. Kennzeichnung bzw. Schild.

Decken-, Wandstärke:  bis 35 cm
Klappenmaß: DN 200
Menge: 4,000 St
DIN 276-1 2008-12: 431000000

**01.04.0440 Einmörteln Brandschutzklappe, Klappenmaß DN 180**
Fachgerechtes Einmörteln
vorgenannter Brandschutzklappen mit Brandschutzmörtel, Mörtelgruppe III nach DIN 1053, einschl. Kennzeichnung bzw. Schild.

Decken-, Wandstärke:  bis 35 cm
Klappenmaß: DN 180
Menge: 1,000 St
DIN 276-1 2008-12: 431000000

**01.04.0450 Einmörteln Brandschutzklappe, Klappenmaß DN 160**
Fachgerechtes Einmörteln
vorgenannter Brandschutzklappen mit Brandschutzmörtel, Mörtelgruppe III nach DIN 1053, einschl. Kennzeichnung bzw. Schild.

Decken-, Wandstärke:  bis 35 cm
Klappenmaß: DN 160
Menge: 2,000 St
DIN 276-1 2008-12: 431000000

**01.04.0460 Einmörteln Brandschutzklappe, Klappenmaß DN 150**
Fachgerechtes Einmörteln
vorgenannter Brandschutzklappen mit Brandschutzmörtel, Mörtelgruppe III nach DIN 1053, einschl. Kennzeichnung bzw. Schild.

Decken-, Wandstärke:  bis 35 cm
Klappenmaß: DN 150
Menge: 1,000 St
DIN 276-1 2008-12: 431000000

**01.04.0470 Einmörteln Brandschutzklappe, Klappenmaß DN 140**
Fachgerechtes Einmörteln
vorgenannter Brandschutzklappen mit Brandschutzmörtel, Mörtelgruppe III nach DIN 1053, einschl. Kennzeichnung bzw. Schild.

Decken-, Wandstärke:  bis 35 cm
Klappenmaß: DN 140
Menge: 1,000 St
DIN 276-1 2008-12: 431000000

**01.04.0480 Einmörteln Brandschutzklappe, Klappenmaß DN 125**
Fachgerechtes Einmörteln
vorgenannter Brandschutzklappen mit Brandschutzmörtel, Mörtelgruppe III nach DIN 1053, einschl. Kennzeichnung bzw. Schild.

Decken-, Wandstärke:  bis 35 cm
Klappenmaß: DN 125
Menge: 8,000 St
DIN 276-1 2008-12: 431000000

**01.04.0490 Einmörteln Brandschutzklappe, Klappenmaß DN 100**
Fachgerechtes Einmörteln
vorgenannter Brandschutzklappen mit Brandschutzmörtel, Mörtelgruppe III nach DIN 1053, einschl. Kennzeichnung bzw. Schild.

Decken-, Wandstärke: bis 35 cm
Klappenmaß: DN 100
Menge: 6,000 St
DIN 276-1 2008-12: 431000000

**01.04.0500 Einmörteln Brandschutzklappe, Klappenmaß DN 80**
Fachgerechtes Einmörteln
vorgenannter Brandschutzklappen mit Brandschutzmörtel, Mörtelgruppe III nach DIN 1053, einschl. Kennzeichnung bzw. Schild.

Decken-, Wandstärke: bis 35 cm
Klappenmaß: DN 80
Menge: 2,000 St
DIN 276-1 2008-12: 431000000

*Hinweis: Hinweistext*

*Hinweis: Überströmeinrichtung*

**01.04.0510 Überströmeinrichtg Gehäuse Stahl verz DN125 elektr Antrieb Federrücklauf 230V IP54**
STLB-Bau 2025-04 075
Feuerwiderstandsfähiger Abschluss besonderer Bauart mit allgemeiner bauaufsichtlicher Zulassung als Überströmeinrichtung, Klassifizierung EI 90 S DIN EN 13501-3, beidseitig geprüft DIN EN 1366-2, für vertikalen und horizontalen Einbau, rauchdicht, Gehäuse aus verzinktem Stahl, rund, DN 125, Länge 500 mm, Luftdichtheitsklasse C DIN EN 1751, Einbau in massive Wand, mit Inspektionsöffnung, mit Einschubrahmen, aus verzinktem Stahl, mit Absperrklappenblatt aus mineralischem Baustoff, mit Schutzgittern mit einseitiger Verlängerung, mit thermoelektrischer Auslösung, Nennauslösetemperatur max. 72 Grad C, mit elektrischem Antrieb mit Federrücklauf und integrierten Endlageschaltern, Bemessungsbetriebsspannung 230 V AC, Schutzart IP 54 DIN EN 60529 (VDE 0470-1), einschl. Rauchauslöseeinrichtung, mit Rauchmelder, Steuereinheit und Signalanzeige.
Menge: 1,000 St
Leistungsbereich: 075
DIN 276-1 2008-12: 431000000

**01.04.0520 Überströmeinrichtg Gehäuse Stahl verz DN150 elektr Antrieb Federrücklauf 230V IP54**
STLB-Bau 2025-04 075
Feuerwiderstandsfähiger Abschluss besonderer Bauart mit allgemeiner bauaufsichtlicher Zulassung als Überströmeinrichtung, Klassifizierung EI 90 S DIN EN 13501-3, beidseitig geprüft DIN EN 1366-2, für vertikalen und horizontalen Einbau, rauchdicht, Gehäuse aus verzinktem Stahl, rund, DN 150, Länge 500 mm, Luftdichtheitsklasse C DIN EN 1751, Einbau in massive Wand, mit Inspektionsöffnung, mit Einschubrahmen, aus verzinktem Stahl, mit Absperrklappenblatt aus mineralischem Baustoff, mit Schutzgittern mit einseitiger Verlängerung, mit thermoelektrischer Auslösung, Nennauslösetemperatur max. 72 Grad C, mit elektrischem Antrieb mit Federrücklauf und integrierten Endlageschaltern, Bemessungsbetriebsspannung 230 V AC, Schutzart IP 54 DIN EN 60529 (VDE 0470-1), einschl. Rauchauslöseeinrichtung, mit Rauchmelder, Steuereinheit und Signalanzeige.
Menge: 1,000 St
Leistungsbereich: 075
DIN 276-1 2008-12: 431000000

**01.04.0530 Überströmeinrichtg Gehäuse Stahl verz DN180 elektr Antrieb Federrücklauf 230V IP54**
STLB-Bau 2025-04 075
Feuerwiderstandsfähiger Abschluss besonderer Bauart mit allgemeiner bauaufsichtlicher Zulassung als Überströmeinrichtung, Klassifizierung EI 90 S DIN EN 13501-3, beidseitig geprüft DIN EN 1366-2, für vertikalen und horizontalen Einbau, rauchdicht, Gehäuse aus verzinktem Stahl, rund, DN 180, Länge 400 mm, Luftdichtheitsklasse C DIN EN 1751, Einbau in massive Wand, mit Inspektionsöffnung, mit Absperrklappenblatt aus mineralischem Baustoff, mit Schutzgittern mit einseitiger Verlängerung, mit thermoelektrischer Auslösung, Nennauslösetemperatur max. 72 Grad C, mit elektrischem Antrieb mit Federrücklauf und integrierten Endlageschaltern, Bemessungsbetriebsspannung 230 V AC, Schutzart IP 54 DIN EN 60529 (VDE 0470-1), einschl. Rauchauslöseeinrichtung, mit Rauchmelder, Steuereinheit und Signalanzeige.
Menge: 1,000 St
Leistungsbereich: 075
DIN 276-1 2008-12: 431000000

*Hinweis: Hinweistext*

*Hinweis: Brandschutzventile*

**01.04.0540 Brandschutztellerventil EI90S Gr.100**
STLB-Bau 2025-04 075
Brandschutztellerventil DIN EN 15650, Klassifizierung EI 90 S DIN EN 13501-3, beidseitig geprüft DIN EN 1366-2, für vertikalen und horizontalen Einbau, rauchdicht, Nenndurchmesser 100, Volumenstrom einstellbar, Einbau in massive Wand, mit Schmelzlot mit einer Nennauslösetemperatur von max. 72 Grad C.
Menge: 5,000 St
Leistungsbereich: 075
DIN 276-1 2008-12: 431000000

**01.04.0550 Brandschutztellerventil EI90S Gr.125**
STLB-Bau 2025-04 075
Brandschutztellerventil DIN EN 15650, Klassifizierung EI 90 S DIN EN 13501-3, beidseitig geprüft DIN EN 1366-2, für vertikalen und horizontalen Einbau, rauchdicht, Nenndurchmesser 125, Volumenstrom einstellbar, Einbau in massive Wand, mit Schmelzlot mit einer Nennauslösetemperatur von max. 72 Grad C.
Menge: 5,000 St
Leistungsbereich: 075
DIN 276-1 2008-12: 431000000

**01.04.0560 Brandschutztellerventil EI90S Gr.150**
STLB-Bau 2025-04 075
Brandschutztellerventil DIN EN 15650, Klassifizierung EI 90 S DIN EN 13501-3, beidseitig geprüft DIN EN 1366-2, für vertikalen und horizontalen Einbau, rauchdicht, Nenndurchmesser 150, Volumenstrom einstellbar, Einbau in massive Wand, mit Schmelzlot mit einer Nennauslösetemperatur von max. 72 Grad C.
Menge: 1,000 St
Leistungsbereich: 075
DIN 276-1 2008-12: 431000000

**01.04.0570 Brandschutztellerventil EI90S Gr.160**
STLB-Bau 2025-04 075
Brandschutztellerventil DIN EN 15650, Klassifizierung EI 90 S DIN EN 13501-3, beidseitig geprüft DIN EN 1366-2, für vertikalen und horizontalen Einbau, rauchdicht, Nenndurchmesser 160, Volumenstrom einstellbar, Einbau in massive Wand, mit Schmelzlot mit einer Nennauslösetemperatur von max. 72 Grad C.
Menge: 1,000 St
Leistungsbereich: 075
DIN 276-1 2008-12: 431000000

**01.04.0580 Brandschutztellerventil EI90S Gr.200**
STLB-Bau 2025-04 075
Brandschutztellerventil DIN EN 15650, Klassifizierung EI 90 S DIN EN 13501-3, beidseitig geprüft DIN EN 1366-2, für vertikalen und horizontalen Einbau, rauchdicht, Nenndurchmesser 200, Volumenstrom einstellbar, Einbau in massive Wand, mit Schmelzlot mit einer Nennauslösetemperatur von max. 72 Grad C.
Menge: 1,000 St
Leistungsbereich: 075
DIN 276-1 2008-12: 431000000

**01.04.0590 Absperrvorr. K90 Gr.100**
STLB-Bau 2025-04 075
Absperrvorrichtung für Lüftungsanlagen DIN 18017-3, Feuerwiderstandsklasse K 90 DIN 4102-6, mit allgemeiner bauaufsichtlicher Zulassung, Nenndurchmesser 100, Gehäuse aus beschichtetem Stahl, mit Absperrvorrichtung ohne Querschnittsveränderung, Anbau direkt an massive Wand.
Menge: 2,000 St
Leistungsbereich: 075
DIN 276-1 2008-12: 431000000

*Hinweis: Hinweistext*

*Hinweis: Rauchauslöseeinrichtung für Kanaleinbau, RLT Anlage 01, 02, Hörsaal, Foyer*
Rauchauslöseeinrichtung für Kanaleinbau

**01.04.0600 Rauchmelder Luftltg-Einbau Ausgang schaltend Belastung 230VAC**
STLB-Bau 2025-04 070
Rauchmelder, mit allgemeiner bauaufsichtlicher Zulassung, für Luftleitung, geeignet für Geschwindigkeiten bis 20 m/s, mit Schaltzustandsanzeige am Einbauort, mit schaltendem Ausgang, Kontaktbelastung 230 V AC, 1 A, mit Meldekontakten für Rauchalarm und Wartungsmeldung, Umgebungstemperatur - 10 bis 60 Grad C, 5 bis 90 % relative Umgebungsfeuchte, Schutzart IP 42 DIN EN 60529 (VDE 0470-1), einschl. Anschluss der elektrischen Leitungen am Geber.
Menge: 4,000 St
Leistungsbereich: 070
DIN 276-1 2008-12: 431000000

**01.04.0610 Rauchmelder Luftltg-Einbau Ausgang schaltend Belastung 24VDC**
STLB-Bau 2025-04 070
Rauchmelder, mit allgemeiner bauaufsichtlicher Zulassung, für Luftleitung, geeignet für Geschwindigkeiten bis 20 m/s, mit Schaltzustandsanzeige am Einbauort, mit schaltendem Ausgang, Kontaktbelastung 24 V DC, 1 A, mit Meldekontakten für Rauchalarm und Wartungsmeldung, Umgebungstemperatur - 10 bis 60 Grad C, 5 bis 90 % relative Umgebungsfeuchte, Schutzart IP 42 DIN EN 60529 (VDE 0470-1), einschl. Anschluss der elektrischen Leitungen am Geber.
Menge: 6,000 St
Leistungsbereich: 070
DIN 276-1 2008-12: 431000000

### Titel 02 KG 434 - Kälteanlagen

#### Untertitel 02.01 Splitklimaanlagen und Verteilnetz

*Hinweis: Hinweistext*

*Hinweis: Klimasplitgräte und Zubehör*

**02.01.0010 Klimasplitgerät für Lüftungsgeräteanbindung 25 kW**
Power Inverter Wärme-/Kälteerzeugerset für Lüftungsanlagen 25 kW

Regel-Schnittstelle
Gehäuse:
Gehäuse aus verzinktem Stahlblech, einbrennlackiert. Zur Montage in trockenen, geschlossenen Räumen.

Beschreibung:
Schnittstelle zwischen externen Wärmetauschern und dem Außengerät.
Funktionsumfang Leistungsvorgabe in 11 (10 + Aus) Stufen von 40% bis 100% über 0-10 V oder Modbus-Protokoll. Modbus-Schnittstelle standardmäßig integriert. SD-Kartenslot zur Aufzeichnung von Anlagenbetriebsdaten.
Ausgabe aller relevanten Betriebsdaten als potentialfreier Kontakt:
- Betrieb Ein/Aus
- Alarm
- Verdichterbetrieb
- Abtaubetrieb
- Kühlbetrieb
- Heizbetrieb
Steuerung
Kommunikation via Bus mit dem Außengerät. Speicherung aller relevanten Anlagendaten im Fehlerfall. Easy Maintenance Funktion mit der Kabelfernbedienung. Über 100 verschiedene Anlagenparameter zur Wartung und Fehlerdiagnose abrufbar.
Beschreibung Außengeräte
Gehäuse:
Gehäuse und Rahmen bestehen aus stabilen verzinkten Stahlblechen mit einer zusätzlichen witterungsbeständigen Polyester-Einbrennlackierung und innenliegender Schalldämmung. Großflächige abnehmbare Verkleidungselemente.
Wärmetauscher:
Hochleistungswärmetauscher, als Verdampfer/Verflüssiger, aus Kupferrohr mit aufgepressten Aluminiumlamellen gefertigt. L-förmig mit Unterkühler zur Leistungserhöhung angeordnet.
Ventilator:
Direktgetriebener Axialventilator aus Kunststoff, drehzahlgeregelt, statisch und dynamisch ausgewuchtet mit horizontalem Berührungsschutzgitter. Wettergeschützter Antriebsmotor, wartungsfrei mit thermischem Überlastschutz ausgerüstet.
Verdichter:
Direktgetriebener Axialventilator aus Kunststoff, drehzahlgeregelt, statisch und dynamisch ausgewuchtet mit horizontalem Berührungsschutzgitter. Wettergeschützter Antriebsmotor, wartungsfrei mit thermischem Überlastschutz ausgerüstet. Kurbelwannenheizung für leichten Anlauf und zur Vermeidung der Ansammlung flüssigen Kältemittels im Kältemaschinenöl. Saugseitig durch einen großzügig bemessenen Flüssigkeitsabscheider vor Flüssigkeitsschlägen geschützt.
Kältekreislauf:
Mit Filter, Ölabscheider, Sammler, 4-Wege-Umschaltventil Kühlen/Heizen und Service-/Füllanschlüssen mit absperrbaren Ventilen. Der Kältekreislauf ist druckgeprüft, leckagegetestet, getrocknet, evakuiert und mit einer Kältemaschinenölfüllung versehen. Mit Kältemittel R32 vorgefüllt.
Steuerung:
Komplett nach den gängigen Vorschriften verdrahtet und mit einer Klemmleiste für Netzeinspeisung und den nötigten Klemmen für die steuerseitige Verbindung zur Regelschnittstelle.
Technische Daten
Lieferumfang:
Power Inverter Außeneinheit
Regel-Masterschnittstelle für Lüftungsanwendungen
Leistungsdaten Kühlbetrieb
Nennleistung: 25,0 kW
Leistungsbereich: 10,0-28,0 kW
Leistungsdaten Heizbetrieb
Nennleistung: 27,0 kW
Leistungsbereich: 10,6-31,6 kW
Leistung bei AT -15°C: 16,6 kW
Empfohlene Luftmenge: 2268-9720 m3/h

inkl. Sauggasleitung ca. 50 m
inkl. Flüssigkeitsleitung ca. 50 m

Montageort:
U1.025 Kühlaggregate bzw. 0.024 Hörsaal
Menge: 1,000 St
DIN 276-1 2008-12: 434000000

**02.01.0020 Anschluss herstellen an RLT-Anlage bis DN 25**
Anschluss herstellen an RLT-Anlage bis DN 25

Anschluss an RLT-Anlage herstellen, Anschlüsse herstellen Vor- und Rücklauf an den Wärmetauscher von bauseitigen Lüftungsgeräten,
Rohre aus Kupfer
einschl. Zulieferung von Montagematerialien, Gegenflanschen, Schrauben und Dichtungen,
Montageort: Hörsaal 0.024
Menge: 2,000 St
DIN 276-1 2008-12: 434000000

**02.01.0030 Klimasplitgerät für Serverraumkühlung**
Klimasplitgeräte Set zur Kühlung des Serverraums bestehend aus Innen- und Außeneinheit.
Einsatz zur Luftkühlung.

Nennkülleistung: 3,5 kW
Kältemittel: R32

Innengerät zur Wandmontage

Außengerät
Gehäuse:
Gehäuse und Rahmen bestehen aus stabilen verzinkten Stahlblechen mit einer zusätzlichen witterungsbeständigen Polyester-Einbrennlackierung und innenliegender Schalldämmung. Großflächige abnehmbare Verkleidungselemente.
Wärmetauscher:
Hochleistungswärmetauscher, als Verdampfer/Verflüssiger, aus Kupferrohr mit aufgepressten Aluminiumlamellen gefertigt.
Ventilator:
Direktgetriebener Axialventilator aus Kunststoff, drehzahlgeregelt, statisch und dynamisch ausgewuchtet mit horizontalem Berührungsschutzgitter. Wettergeschützter Antriebsmotor, wartungsfrei mit thermischem Überlastschutz ausgerüstet.
Verdichter:
Direktgetriebener Axialventilator aus Kunststoff, drehzahlgeregelt, statisch und dynamisch ausgewuchtet mit horizontalem Berührungsschutzgitter. Wettergeschützter Antriebsmotor, wartungsfrei mit thermischem Überlastschutz ausgerüstet. Kurbelwannenheizung für leichten Anlauf und zur Vermeidung der Ansammlung flüssigen Kältemittels im Kältemaschinenöl. Saugseitig durch einen großzügig bemessenen Flüssigkeitsabscheider vor Flüssigkeitsschlägen geschützt.
Kältekreislauf:
Mit Filter, Ölabscheider, Sammler, Service-/Füllanschlüssen mit absperrbaren Ventilen. Der Kältekreislauf ist druckgeprüft, leckagegetestet, getrocknet, evakuiert und mit einer Kältemaschinenölfüllung versehen. Mit Kältemittel R32 vorgefüllt.

Steuerung
inkl.notwendiger Platinen und Verbindungskabel zur Redundanzschaltung beider Anlagen
inkl. Kabelfernbedienung
inkl. elektr. Verbindungsleitung zwischen Innen- und Außeneinheit
inkl. isolierter Sauggasleitung ca. 30 m
inkl. isolierter Flüssigkeitsleitung ca. 30 m

Montageort:
U1.025 Kühlaggregate/U1.020 ELT Technik II
Menge: 2,000 St
DIN 276-1 2008-12: 434000000

**02.01.0040 Elektrische Verbindungsleitungzwischen Außen- und Inneneinheiten,**
Elektrische Verbindungsleitung
zwischen Außen- und Inneneinheiten,
passend zum angebotenen Raumkühlgerät in Splitbauweise
Menge: 75,000 m
DIN 276-1 2008-12: 434000000

**02.01.0050 Leitung zwischen Inneneinheit und Bedieneinheit**
Leitung zwischen Inneneinheit und Bedieneinheit
Bedieneinheit fest installiert auf der Wand (AP / UP)
Leitung passend zum angebotenen Fabrikat des Raumkühlgerätes
Installation einschließlich Anschluss
Menge: 50,000 m
DIN 276-1 2008-12: 434000000

**02.01.0060 Kondensatpumpe für Kondensat pH = 2,7 - Wand- und Bodenmontage**
Kondensatpumpe für Kondensat pH = 2,7
- Wand- und Bodenmontage
- Alarm mit Laufzeitüberwachung
- potentialfreier Meldekontakt
- Integrierter Rückflussverhinderer
- 6 m Druckleitung mit Übergangsstück DN 50
- Hmax = ................ m
- Qmax = ............ l/h
- Steckerfertig über verschleißfreie Elektroden ein- und ausgeschaltet
- max. Temperatur des Fördermediums 40 °C
Menge: 2,000 St
DIN 276-1 2008-12: 434000000

**02.01.0070 Wandanbau-Kondensat-Siphon DN 32**
Wandanbau-Kondensat-Siphon DN 32
zum Anschluss von Klimageräten, Brennwertanlagen, etc. Mit eingebautem Schwimmventil als zusätzliche mechanische Geruchsperre bei ausgetrocknetem Siphon, Bauschutzkasten und Abdeckplatte.
Ablaufleistung: 0,15 l/s
Material: Polypropylen, hochschlagfest/ABS

einschließlich Hygiene-Anschlussadapter für Wandeinbau-Kondensat-Siphon zum Ableiten von Kondensat in das Abwassersystem über eine freie Tropfstrecke. Material: Polypropylen.
Menge: 2,000 St
DIN 276-1 2008-12: 434000000

*Hinweis: Hinweistext*

*Hinweis: Kältemittelleitung, nahtlos*

**02.01.0080 Kältemittelltg Kupferrohr AD 6mm Wärmedämm. diffusionsdicht**
STLB-Bau 2025-04 078
Kältemittelleitung DIN EN 14276-2 als Saug- und Flüssigkeitsleitung, aus Kupferrohr DIN EN 12735-1 und DIN EN 12735-2, nahtlos, Außendurchmesser 6 mm, Rohrbefestigungen werden gesondert vergütet, mit diffusionsdichter Wärmedämmung, aus Dämmstoffen Baustoffklasse DIN 4102-1 A (nichtbrennbar).
Menge: 40,000 m
Leistungsbereich: 078
DIN 276-1 2008-12: 434000000

**02.01.0090 Kältemittelltg Kupferrohr AD 8mm Wärmedämm. diffusionsdicht**
STLB-Bau 2025-04 078
Kältemittelleitung DIN EN 14276-2 als Saug- und Flüssigkeitsleitung, aus Kupferrohr DIN EN 12735-1 und DIN EN 12735-2, nahtlos, Außendurchmesser 8 mm, Rohrbefestigungen werden gesondert vergütet, mit diffusionsdichter Wärmedämmung, aus Dämmstoffen Baustoffklasse DIN 4102-1 A (nichtbrennbar).
Menge: 1,000 m
Leistungsbereich: 078
DIN 276-1 2008-12: 434000000

**02.01.0100 Kältemittelltg Kupferrohr AD 10mm Wärmedämm. diffusionsdicht**
STLB-Bau 2025-04 078
Kältemittelleitung DIN EN 14276-2 als Saug- und Flüssigkeitsleitung, aus Kupferrohr DIN EN 12735-1 und DIN EN 12735-2, nahtlos, Außendurchmesser 10 mm, Rohrbefestigungen werden gesondert vergütet, mit diffusionsdichter Wärmedämmung, aus Dämmstoffen Baustoffklasse DIN 4102-1 A (nichtbrennbar).
Menge: 100,000 m
Leistungsbereich: 078
DIN 276-1 2008-12: 434000000

**02.01.0110 Kältemittelltg Kupferrohr AD 12mm Wärmedämm. diffusionsdicht**
STLB-Bau 2025-04 078
Kältemittelleitung DIN EN 14276-2 als Saug- und Flüssigkeitsleitung, aus Kupferrohr DIN EN 12735-1 und DIN EN 12735-2, nahtlos, Außendurchmesser 12 mm, Rohrbefestigungen werden gesondert vergütet, mit diffusionsdichter Wärmedämmung, aus Dämmstoffen Baustoffklasse DIN 4102-1 A (nichtbrennbar).
Menge: 1,000 m
Leistungsbereich: 078
DIN 276-1 2008-12: 434000000

**02.01.0120 Kältemittelltg Kupferrohr AD 15mm Wärmedämm. diffusionsdicht**
STLB-Bau 2025-04 078
Kältemittelleitung DIN EN 14276-2 als Saug- und Flüssigkeitsleitung, aus Kupferrohr DIN EN 12735-1 und DIN EN 12735-2, nahtlos, Außendurchmesser 15 mm, Rohrbefestigungen werden gesondert vergütet, mit diffusionsdichter Wärmedämmung, aus Dämmstoffen Baustoffklasse DIN 4102-1 A (nichtbrennbar).
Menge: 1,000 m
Leistungsbereich: 078
DIN 276-1 2008-12: 434000000

**02.01.0130 Kältemittelltg Kupferrohr AD 16mm Wärmedämm. diffusionsdicht**
STLB-Bau 2025-04 078
Kältemittelleitung DIN EN 14276-2 als Saug- und Flüssigkeitsleitung, aus Kupferrohr DIN EN 12735-1 und DIN EN 12735-2, nahtlos, Außendurchmesser 16 mm, Rohrbefestigungen werden gesondert vergütet, mit diffusionsdichter Wärmedämmung, aus Dämmstoffen Baustoffklasse DIN 4102-1 A (nichtbrennbar).
Menge: 1,000 m
Leistungsbereich: 078
DIN 276-1 2008-12: 434000000

**02.01.0140 Kältemittelltg Kupferrohr AD 18mm Wärmedämm. diffusionsdicht**
STLB-Bau 2025-04 078
Kältemittelleitung DIN EN 14276-2 als Saug- und Flüssigkeitsleitung, aus Kupferrohr DIN EN 12735-1 und DIN EN 12735-2, nahtlos, Außendurchmesser 18 mm, Rohrbefestigungen werden gesondert vergütet, mit diffusionsdichter Wärmedämmung, aus Dämmstoffen Baustoffklasse DIN 4102-1 A (nichtbrennbar).
Menge: 55,000 m
Leistungsbereich: 078
DIN 276-1 2008-12: 434000000

**02.01.0150 Kältemittelltg Kupferrohr AD 22mm Wärmedämm. diffusionsdicht**
STLB-Bau 2025-04 078
Kältemittelleitung DIN EN 14276-2 als Saug- und Flüssigkeitsleitung, aus Kupferrohr DIN EN 12735-1 und DIN EN 12735-2, nahtlos, Außendurchmesser 22 mm, Rohrbefestigungen werden gesondert vergütet, mit diffusionsdichter Wärmedämmung, aus Dämmstoffen Baustoffklasse DIN 4102-1 A (nichtbrennbar).
Menge: 1,000 m
Leistungsbereich: 078
DIN 276-1 2008-12: 434000000

**02.01.0160 Kältemittelltg Kupferrohr AD 28mm Wärmedämm. diffusionsdicht**
STLB-Bau 2025-04 078
Kältemittelleitung DIN EN 14276-2 als Saug- und Flüssigkeitsleitung, aus Kupferrohr DIN EN 12735-1 und DIN EN 12735-2, nahtlos, Außendurchmesser 28 mm, Rohrbefestigungen werden gesondert vergütet, mit diffusionsdichter Wärmedämmung, aus Dämmstoffen Baustoffklasse DIN 4102-1 A (nichtbrennbar).
Menge: 1,000 m
Leistungsbereich: 078
DIN 276-1 2008-12: 434000000

*Hinweis: Hinweistext*

*Hinweis: Brandschutzabschottung*

**02.01.0170 Brandschutzabschottung Rohr Kupfer R90 AD 6mm Gebäude Decke D 250mm Durchm. bis 50mm**
STLB-Bau 2025-04 047
Brandschutzabschottung von Rohrleitung aus Kupfer, mit allgemeinem bauaufsichtlichen Prüfzeugnis/allgemeiner bauaufsichtlicher Zulassung, Feuerwiderstandsklasse R 90 DIN EN 13501-2,
Rohrleitung mit vorh. Kältedämmung, Rohraußendurchmesser 6 mm, Dämmung aus flexiblem Elastomerschaum DIN EN 14304, Baustoffklasse DIN 4102-1 B1 (schwerentflammbar), Verlegung im Gebäude, mit Kennzeichnungsschild, Arbeitshöhe des Montageortes bis 3,5 m über der Standfläche des hierfür erforderlichen Gerüstes, Decke aus Beton, Dicke 250 mm, runder Durchbruch ohne Hüllrohr, Durchmesser bis 50 mm, freier Ringspalt im Durchbruch bis 15 mm, Spalt füllen mit Brandschutzmörtel.
Menge: 10,000 St
Leistungsbereich: 047
DIN 276-1 2008-12: 434000000

**02.01.0180 Brandschutzabschottung Rohr Kupfer R90 AD 8mm Gebäude Decke D 250mm Durchm. bis 50mm**
STLB-Bau 2025-04 047
Brandschutzabschottung von Rohrleitung aus Kupfer, mit allgemeinem bauaufsichtlichen Prüfzeugnis/allgemeiner bauaufsichtlicher Zulassung, Feuerwiderstandsklasse R 90 DIN EN 13501-2,
Rohrleitung mit vorh. Kältedämmung, Rohraußendurchmesser 8 mm, Dämmung aus flexiblem Elastomerschaum DIN EN 14304, Baustoffklasse DIN 4102-1 B1 (schwerentflammbar), Verlegung im Gebäude, mit Kennzeichnungsschild, Arbeitshöhe des Montageortes bis 3,5 m über der Standfläche des hierfür erforderlichen Gerüstes, Decke aus Beton, Dicke 250 mm, runder Durchbruch ohne Hüllrohr, Durchmesser bis 50 mm, freier Ringspalt im Durchbruch bis 15 mm, Spalt füllen mit Brandschutzmörtel.
Menge: 1,000 St
Leistungsbereich: 047
DIN 276-1 2008-12: 434000000

**02.01.0190 Brandschutzabschottung Rohr Kupfer R90 AD 10mm Gebäude Decke D 250mm Durchm. bis 50mm**
STLB-Bau 2025-04 047
Brandschutzabschottung von Rohrleitung aus Kupfer, mit allgemeinem bauaufsichtlichen Prüfzeugnis/allgemeiner bauaufsichtlicher Zulassung, Feuerwiderstandsklasse R 90 DIN EN 13501-2,
Rohrleitung mit vorh. Kältedämmung, Rohraußendurchmesser 10 mm, Dämmung aus flexiblem Elastomerschaum DIN EN 14304, Baustoffklasse DIN 4102-1 B1 (schwerentflammbar), Verlegung im Gebäude, mit Kennzeichnungsschild, Arbeitshöhe des Montageortes bis 3,5 m über der Standfläche des hierfür erforderlichen Gerüstes, Decke aus Beton, Dicke 250 mm, runder Durchbruch ohne Hüllrohr, Durchmesser bis 50 mm, freier Ringspalt im Durchbruch bis 15 mm, Spalt füllen mit Brandschutzmörtel.
Menge: 15,000 St
Leistungsbereich: 047
DIN 276-1 2008-12: 434000000

**02.01.0200 Brandschutzabschottung Rohr Kupfer R90 AD 12mm Gebäude Decke D 250mm Durchm. bis 50mm**
STLB-Bau 2025-04 047
Brandschutzabschottung von Rohrleitung aus Kupfer, mit allgemeinem bauaufsichtlichen Prüfzeugnis/allgemeiner bauaufsichtlicher Zulassung, Feuerwiderstandsklasse R 90 DIN EN 13501-2,
Rohrleitung mit vorh. Kältedämmung, Rohraußendurchmesser 12 mm, Dämmung aus flexiblem Elastomerschaum DIN EN 14304, Baustoffklasse DIN 4102-1 B1 (schwerentflammbar), Verlegung im Gebäude, mit Kennzeichnungsschild, Arbeitshöhe des Montageortes bis 3,5 m über der Standfläche des hierfür erforderlichen Gerüstes, Decke aus Beton, Dicke 250 mm, runder Durchbruch ohne Hüllrohr, Durchmesser bis 50 mm, freier Ringspalt im Durchbruch bis 15 mm, Spalt füllen mit Brandschutzmörtel.
Menge: 1,000 St
Leistungsbereich: 047
DIN 276-1 2008-12: 434000000

**02.01.0210 Brandschutzabschottung Rohr Kupfer R90 AD 15mm Gebäude Decke D 250mm Durchm. bis 50mm**
STLB-Bau 2025-04 047
Brandschutzabschottung von Rohrleitung aus Kupfer, mit allgemeinem bauaufsichtlichen Prüfzeugnis/allgemeiner bauaufsichtlicher Zulassung, Feuerwiderstandsklasse R 90 DIN EN 13501-2,
Rohrleitung mit vorh. Kältedämmung, Rohraußendurchmesser 15 mm, Dämmung aus flexiblem Elastomerschaum DIN EN 14304, Baustoffklasse DIN 4102-1 B1 (schwerentflammbar), Verlegung im Gebäude, mit Kennzeichnungsschild, Arbeitshöhe des Montageortes bis 3,5 m über der Standfläche des hierfür erforderlichen Gerüstes, Decke aus Beton, Dicke 250 mm, runder Durchbruch ohne Hüllrohr, Durchmesser bis 50 mm, freier Ringspalt im Durchbruch bis 15 mm, Spalt füllen mit Brandschutzmörtel.
Menge: 1,000 St
Leistungsbereich: 047
DIN 276-1 2008-12: 434000000

**02.01.0220 Brandschutzabschottung Rohr Kupfer R90 AD 16mm Gebäude Decke D 250mm Durchm. bis 50mm**
STLB-Bau 2025-04 047
Brandschutzabschottung von Rohrleitung aus Kupfer, mit allgemeinem bauaufsichtlichen Prüfzeugnis/allgemeiner bauaufsichtlicher Zulassung, Feuerwiderstandsklasse R 90 DIN EN 13501-2,
Rohrleitung mit vorh. Kältedämmung, Rohraußendurchmesser 16 mm, Dämmung aus flexiblem Elastomerschaum DIN EN 14304, Baustoffklasse DIN 4102-1 B1 (schwerentflammbar), Verlegung im Gebäude, mit Kennzeichnungsschild, Arbeitshöhe des Montageortes bis 3,5 m über der Standfläche des hierfür erforderlichen Gerüstes, Decke aus Beton, Dicke 250 mm, runder Durchbruch ohne Hüllrohr, Durchmesser bis 50 mm, freier Ringspalt im Durchbruch bis 15 mm, Spalt füllen mit Brandschutzmörtel.
Menge: 1,000 St
Leistungsbereich: 047
DIN 276-1 2008-12: 434000000

**02.01.0230 Brandschutzabschottung Rohr Kupfer R90 AD 18mm Gebäude Decke D 250mm Durchm. bis 50mm**
STLB-Bau 2025-04 047
Brandschutzabschottung von Rohrleitung aus Kupfer, mit allgemeinem bauaufsichtlichen Prüfzeugnis/allgemeiner bauaufsichtlicher Zulassung, Feuerwiderstandsklasse R 90 DIN EN 13501-2,
Rohrleitung mit vorh. Kältedämmung, Rohraußendurchmesser 18 mm, Dämmung aus flexiblem Elastomerschaum DIN EN 14304, Baustoffklasse DIN 4102-1 B1 (schwerentflammbar), Verlegung im Gebäude, mit Kennzeichnungsschild, Arbeitshöhe des Montageortes bis 3,5 m über der Standfläche des hierfür erforderlichen Gerüstes, Decke aus Beton, Dicke 250 mm, runder Durchbruch ohne Hüllrohr, Durchmesser bis 50 mm, freier Ringspalt im Durchbruch bis 15 mm, Spalt füllen mit Brandschutzmörtel.
Menge: 10,000 St
Leistungsbereich: 047
DIN 276-1 2008-12: 434000000

**02.01.0240 Brandschutzabschottung Rohr Kupfer R90 AD 22mm Gebäude Decke D 250mm Durchm. bis 50mm**
STLB-Bau 2025-04 047
Brandschutzabschottung von Rohrleitung aus Kupfer, mit allgemeinem bauaufsichtlichen Prüfzeugnis/allgemeiner bauaufsichtlicher Zulassung, Feuerwiderstandsklasse R 90 DIN EN 13501-2,
Rohrleitung mit vorh. Kältedämmung, Rohraußendurchmesser 22 mm, Dämmung aus flexiblem Elastomerschaum DIN EN 14304, Baustoffklasse DIN 4102-1 B1 (schwerentflammbar), Verlegung im Gebäude, mit Kennzeichnungsschild, Arbeitshöhe des Montageortes bis 3,5 m über der Standfläche des hierfür erforderlichen Gerüstes, Decke aus Beton, Dicke 250 mm, runder Durchbruch ohne Hüllrohr, Durchmesser bis 50 mm, freier Ringspalt im Durchbruch bis 15 mm, Spalt füllen mit Brandschutzmörtel.
Menge: 1,000 St
Leistungsbereich: 047
DIN 276-1 2008-12: 434000000

**02.01.0250 Brandschutzabschottung Rohr Kupfer R90 AD 28mm Gebäude Decke D 250mm Durchm. bis 50mm**
STLB-Bau 2025-04 047
Brandschutzabschottung von Rohrleitung aus Kupfer, mit allgemeinem bauaufsichtlichen Prüfzeugnis/allgemeiner bauaufsichtlicher Zulassung, Feuerwiderstandsklasse R 90 DIN EN 13501-2,
Rohrleitung mit vorh. Kältedämmung, Rohraußendurchmesser 28 mm, Dämmung aus flexiblem Elastomerschaum DIN EN 14304, Baustoffklasse DIN 4102-1 B1 (schwerentflammbar), Verlegung im Gebäude, mit Kennzeichnungsschild, Arbeitshöhe des Montageortes bis 3,5 m über der Standfläche des hierfür erforderlichen Gerüstes, Decke aus Beton, Dicke 250 mm, runder Durchbruch ohne Hüllrohr, Durchmesser bis 50 mm, freier Ringspalt im Durchbruch bis 15 mm, Spalt füllen mit Brandschutzmörtel.
Menge: 1,000 St
Leistungsbereich: 047
DIN 276-1 2008-12: 434000000

*Hinweis: Hinweistext*

*Hinweis: Kälteträger-Rohrschellen*

**02.01.0260 Rohrschelle Stahl verz L bis 0,5m DN6**
STLB-Bau 2025-04 042
Rohraufhängung als Rohrschelle, aus verzinktem Stahl, mit schalldämmenden Einlagen, Anforderungen entsprechend DIN 4109-1, Länge Aufhängung bis 0,5 m, Rohr aus Kupfer, DN 6, für Kältemittel, Arbeitshöhe des Montageortes bis 3,5 m über der Standfläche des hierfür erforderlichen Gerüstes.
Menge: 40,000 St
Leistungsbereich: 042
DIN 276-1 2008-12: 434000000

**02.01.0270 Rohrschelle Stahl verz L bis 0,5m DN8**
STLB-Bau 2025-04 042
Rohraufhängung als Rohrschelle, aus verzinktem Stahl, mit schalldämmenden Einlagen, Anforderungen entsprechend DIN 4109-1, Länge Aufhängung bis 0,5 m, Rohr aus Kupfer, DN 8, für Kältemittel, Arbeitshöhe des Montageortes bis 3,5 m über der Standfläche des hierfür erforderlichen Gerüstes.
Menge: 100,000 St
Leistungsbereich: 042
DIN 276-1 2008-12: 434000000

**02.01.0280 Rohrschelle Stahl verz L bis 0,5m DN10**
STLB-Bau 2025-04 042
Rohraufhängung als Rohrschelle, aus verzinktem Stahl, mit schalldämmenden Einlagen, Anforderungen entsprechend DIN 4109-1, Länge Aufhängung bis 0,5 m, Rohr aus Kupfer, DN 10, für Kältemittel, Arbeitshöhe des Montageortes bis 3,5 m über der Standfläche des hierfür erforderlichen Gerüstes.
Menge: 100,000 St
Leistungsbereich: 042
DIN 276-1 2008-12: 434000000

**02.01.0290 Rohrschelle Stahl verz L bis 0,5m DN12**
STLB-Bau 2025-04 042
Rohraufhängung als Rohrschelle, aus verzinktem Stahl, mit schalldämmenden Einlagen, Anforderungen entsprechend DIN 4109-1, Länge Aufhängung bis 0,5 m, Rohr aus Kupfer, DN 12, für Kältemittel, Arbeitshöhe des Montageortes bis 3,5 m über der Standfläche des hierfür erforderlichen Gerüstes.
Menge: 1,000 St
Leistungsbereich: 042
DIN 276-1 2008-12: 434000000

**02.01.0300 Rohrschelle Stahl verz L bis 0,5m DN15**
STLB-Bau 2025-04 042
Rohraufhängung als Rohrschelle, aus verzinktem Stahl, mit schalldämmenden Einlagen, Anforderungen entsprechend DIN 4109-1, Länge Aufhängung bis 0,5 m, Rohr aus Kupfer, DN 15, für Kältemittel, Arbeitshöhe des Montageortes bis 3,5 m über der Standfläche des hierfür erforderlichen Gerüstes.
Menge: 55,000 St
Leistungsbereich: 042
DIN 276-1 2008-12: 434000000

**02.01.0310 Rohrschelle Stahl verz L bis 0,5m DN20**
STLB-Bau 2025-04 042
Rohraufhängung als Rohrschelle, aus verzinktem Stahl, mit schalldämmenden Einlagen, Anforderungen entsprechend DIN 4109-1, Länge Aufhängung bis 0,5 m, Rohr aus Kupfer, DN 20, für Kältemittel, Arbeitshöhe des Montageortes bis 3,5 m über der Standfläche des hierfür erforderlichen Gerüstes.
Menge: 1,000 St
Leistungsbereich: 042
DIN 276-1 2008-12: 434000000

**02.01.0320 Rohrschelle Stahl verz L bis 0,5m DN25**
STLB-Bau 2025-04 042
Rohraufhängung als Rohrschelle, aus verzinktem Stahl, mit schalldämmenden Einlagen, Anforderungen entsprechend DIN 4109-1, Länge Aufhängung bis 0,5 m, Rohr aus Kupfer, DN 25, für Kältemittel, Arbeitshöhe des Montageortes bis 3,5 m über der Standfläche des hierfür erforderlichen Gerüstes.
Menge: 1,000 St
Leistungsbereich: 042
DIN 276-1 2008-12: 434000000

*Hinweis: Hinweistext*

*Hinweis: Nebenleistungen*

**02.01.0330 Bindemittel für Schmieröle**
Bindemittel zur Aufnahme von Kompressoren-Schmieröl im Haveriefall der Splitklimageräte (Außeneinheiten).
Menge entsprechend der eingesetzten Ölmenge.
Inkl. geeigneter Lagerbehälter

Montageort:
U1.025 Kühlaggregate/U1.026 Müllraum
Menge: 1,000 psch
DIN 276-1 2008-12: 434000000

**02.01.0340 Grundrahmen der Klimasplitanlage**
Grundrahmen der Klimasplitanlage
aus verzinktem Profilstahl für angebotene Anlage - Luftgeräteanbindung 25 kW
Maße in mm
Menge: 3,000 St
DIN 276-1 2008-12: 434000000

**02.01.0350 Schutzgitter für Klimasplitanlage**
Schutzgitter für Klimasplitanlage
Schutzgitter an der Verflüssigeraußenseite zum Schutz der Lamellen des Wärmetauschers
Menge: 3,000 St
DIN 276-1 2008-12: 434000000

**02.01.0360 Kältemittel passend zur angebotenen Anlage**
Menge: 5,000 kg
DIN 276-1 2008-12: 434000000

**02.01.0370 Kennzeichnungsschild Kälteanlage (gemäß DIN EN 378-2)**
Kennzeichnungsschild Kälteanlage (gemäß DIN EN 378-2)
Das an der Kälteanlage angebrachte deutlich lesbare Kennzeichnungsschild muss die vorgeschriebenen Angaben beinhalten:
- Hersteller mit Anschrift
- Bauart, Seriennummer oder Bezugsnummer
- Herstellungsjahr
- Kältemittel-Kurzzeichen nach ISO 817
- Kältemittel-Füllmenge
- maximal zulässiger Druck
- elektrische Daten nach DIN EN 60204, 60335
- vorgeschriebene Kennzeichnung (Flammensymbol)
Menge: 3,000 St
DIN 276-1 2008-12: 434000000

**02.01.0380 Inbetriebnahme/Funktionsprüfung Wandgerät + Außengerät**
Inbetriebnahme/Funktionsprüfung Wandgerät + Außengerät
Vor Inbetriebnahme der installierten Anlage ist die gesamte Anlage folgenden Prüfungen nach DIN EN 378-2 zu unterziehen:
Druckfestigkeitsprüfung, Dichtheitsprüfung, Funktionsprüfung der Sicherheitseinrichtungen zur Druckbegrenzung und Konformitätsprüfung der gesamten Anlage. Das Ergebnis der Prüfungen ist zu dokumentieren.

Einschließlich Anschlüsse herstellen und Anschließen der fachgerecht verlegten und gekennzeichneten Kältemittelleitungen.
Einschließlich Erstellen der stromseitigen Anschlussleitungen (Absicherung), der Steuerleitungen für Innen- und Außengeräte und Prüfung auf richtigen Anschluss.
Gegebenenfalls Unterstützung der Inbetriebnahme durch den Gerätehersteller mit einkalkulieren.
Einweisung (mit schriftlicher Bestätigung der eingewiesenen Person) und Übergabe an den Betreiber.
Menge: 3,000 St
DIN 276-1 2008-12: 434000000

### Titel 03 KG 439 - Sonstiges zur KG 430

#### Untertitel 03.01 Luftschachtsanierung Bestandsschächte

*Hinweis: Hinweistext*

*Hinweis: Luftschachtsanierung*

**03.01.0010 Grundkosten für den Aufwand der Luftschachtsanierung**
Grundkosten für den Aufwand der
Luftschachtsanierung unter Einbezug der
notwendigen Sonderanpassungen aufgrund
der vorliegenden Schachtdimensionen. Die
Grundkosten gelten für eine Anzahl von 20
Luftschächten.

In den Grundkosten sind folgende Leistungen enthalten:
- Bestandsaufnahme inkl. Fotodokumentation
- Einmessen aller Schächte LxBxH in mm
- Darstellung Schachtmaße und Schachtverlauf im Grundrissplan
- Erarbeiten notwendiger Umfänge für die Folienauskleidung
- Abstimmungen notwendiger Maßnahmen, Sperrungen, Bauteilöffnungen mit Fremdgewerken und Bauherr
- Erarbeitung von Alternativvorschlägen, sofern der Bestand dies hervorruft
Menge: 1,000 psch
DIN 276-1 2008-12: 439000000

**03.01.0020 Einmaliges Auslegen von Malervlies**
Einmaliges Auslegen von Malervlies,
Abdeckfolie ect. zum Schutz von Wänden,
Böden und Einrichtungsgegenständen vor
Verunreinigung im Zuge der auszuführenden
Arbeiten - je Arbeitsbereich bis max. 5,0 m².
Menge: 50,000 m²
DIN 276-1 2008-12: 439000000

**03.01.0030 Abbau vorhandener Ablagerungen**
Abbau vorhandener Ablagerungen mittels
einer chemischen Nassoxidation bis zu einer
Schachtlänge von 10,0 m. Die
Schachtoberflächen werden durch Abbau von
Ruß, Fett- und Restverschmutzungen
chemisch vorbehandelt. Die eingesetzten
Chemikalien sind umweltschonend und
ungiftig. Das Lösungsmittel wird im
Hochdruckverfahren als Aerosolnebel auf die
zu reinigenden Schachtoberflächen
aufgetragen. Sie dringt in die
Schachtwandung ein und oxidiert so
selbstständig noch vorhandene
Ablagerungen.
Menge: 20,000 St
DIN 276-1 2008-12: 439000000

**03.01.0040 Schonende Oberflächenreinigung**
Schonende Oberflächenreinigung im
Unterdruckverfahren mittels weicher,
rotierender Bürste bei gleichzeitiger
Absaugung der gelösten Schmutzteilchen
über eine Filtereinheit bis zu einer
Schachtlänge von 10,0 m.
Menge: 20,000 St
DIN 276-1 2008-12: 439000000

**03.01.0050 TV- Befahrung des gereinigten Schachtes**
TV- Befahrung des gereinigten Schachtes zur
Überprüfung des Reinigungergebnisses vor
der Luftschachtsanierung oder zur
Feststellung des IST-Zustandes der
RLT-Anlage vor Reinigungs- bzw.
Sanierungsarbeiten; Ergebisse werden auf
Datenträger gespreichert und dem Kunden
abschließend übergeben.
Menge: 20,000 St
DIN 276-1 2008-12: 439000000

**03.01.0060 Einbau des Airliner-System InlineFlex**
Einbau des Airliner-System InlineFlex für die
Luftschachtsanierung mit projektbezogener
Liefergröße: Umfang von bis zu 2,86 m und
einer Länge von max. 4,00 m. Der gefaltete
und mit einem Spezial-Klebstoff versehene
Schlauch wird vom Dachboden aus in den
Schacht eingebracht. Druckluft entfaltet den
klebebeschichteten InlineFlex, welcher sich
formschlüssig an die Wand des
Schornsteinzuges anlegt und eine feste
sowie luftdichte Verbindung eingeht.
Während der Abbindephase (min. 12
Stunden) wird der Anpressdruck stets
aufrecht gehalten.
Menge: 20,000 St
DIN 276-1 2008-12: 439000000

**03.01.0070 Auskleidung der Schachtanschlüsse**
Auskleidung der Schachtanschlüsse (oberes
und unteres Schachtende) mit Handlaminat
aus Aluminium Polyesterlaminat
(INLINEFlex),
Herstellung einer Vorrüstung zum fachgerechten
Einbau einer Brandschutzklappe, ggf. beimauern
Menge: 40,000 St
DIN 276-1 2008-12: 439000000

**03.01.0080 Abnahme des sanierten Luftschachtes**
Abnahme des sanierten Luftschachtes nach
Abschluss aller Arbeiten inkl. Dokumentation
auf CD.
Menge: 20,000 St
DIN 276-1 2008-12: 439000000

*Hinweis: Hinweistext*

*Hinweis: Einbau historische und beigestellte Lüftungsgitter*

**03.01.0090 Historisches Lüftungsgitter**
Vorrichtung für historische Lüftungsgitter im Ausstellungsraum EG vom AG gestellt, einbauen, innerhalb von gemauerten/betonierten Luftleitungen/Kammern, mit Befestigungsmitteln, Erstellen betriebsfertiger Anschlüsse
Menge: 50,000 h
DIN 276-1 2008-12: 439000000

#### Untertitel 03.02 Wärmedämmung

*Hinweis: Hinweistext*

*Hinweis: Wärmedämmung, rechteckige Kanäle*

**03.02.0010 Wärmedämmung Luftltg Kanten-L bis 500mm Gebäude Mineralwolle Lamellenmatte druckfest D 30mm**
STLB-Bau 2025-04 047
Wärmedämmung ohne Ummantelung DIN 4140 an haus- und betriebstechnischen Anlagen, an Luftleitung, rechteckig, Maße DIN EN 1505, Kantenlänge bis 500 mm, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 555,000 m2
Leistungsbereich: 047
DIN 276-1 2008-12: 439000000

**03.02.0020 Wärmedämmung Luftltg Kanten-L 500-1000mm Gebäude Mineralwolle Lamellenmatte druckfest D 30mm**
STLB-Bau 2025-04 047
Wärmedämmung ohne Ummantelung DIN 4140 an haus- und betriebstechnischen Anlagen, an Luftleitung, rechteckig, Maße DIN EN 1505, Kantenlänge über 500 bis 1000 mm, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 235,000 m2
Leistungsbereich: 047
DIN 276-1 2008-12: 439000000

**03.02.0030 Wärmedämmung Luftltg Kanten-L 1000-1500mm Gebäude Mineralwolle Lamellenmatte druckfest D 30mm**
STLB-Bau 2025-04 047
Wärmedämmung ohne Ummantelung DIN 4140 an haus- und betriebstechnischen Anlagen, an Luftleitung, rechteckig, Maße DIN EN 1505, Kantenlänge über 1000 bis 1500 mm, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 60,000 m2
Leistungsbereich: 047
DIN 276-1 2008-12: 439000000

**03.02.0040 Wärmedämmung Luftltg Kanten-L 1500-2000mm Gebäude Mineralwolle Lamellenmatte druckfest D 30mm**
STLB-Bau 2025-04 047
Wärmedämmung ohne Ummantelung DIN 4140 an haus- und betriebstechnischen Anlagen, an Luftleitung, rechteckig, Maße DIN EN 1505, Kantenlänge über 1500 bis 2000 mm, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 50,000 m2
Leistungsbereich: 047
DIN 276-1 2008-12: 439000000

**03.02.0050 Wärmedämmung Luftltg Kanten-L bis 500mm Gebäude Schaumglas D 40mm**
STLB-Bau 2025-04 047
Wärmedämmung ohne Ummantelung DIN 4140 an haus- und betriebstechnischen Anlagen, an Luftleitung, rechteckig, Kantenlänge bis 500 mm, im Gebäude, Dämmung aus Schaumglas, Dämmschichtdicke 40 mm, Brandverhaltensklasse DIN EN 13501-1 A1 (nichtbrennbar), Wärmeleitfähigkeit 0,040 W/(mK) bei 40 Grad C Mitteltemperatur DIN EN 12667, Arbeitshöhe des Montageortes bis 3,5 m über der Standfläche des hierfür erforderlichen Gerüstes, Vorhaltung des Gerüsts für Arbeiten anderer AN wird gesondert vergütet.
Menge: 1,000 m2
Leistungsbereich: 047
DIN 276-1 2008-12: 439000000

**03.02.0060 Wärmedämmung Luftltg Kanten-L 500-1000mm Gebäude Schaumglas D 40mm**
STLB-Bau 2025-04 047
Wärmedämmung ohne Ummantelung DIN 4140 an haus- und betriebstechnischen Anlagen, an Luftleitung, rechteckig, Kantenlänge über 500 bis 1000 mm, im Gebäude, Dämmung aus Schaumglas, Dämmschichtdicke 40 mm, Brandverhaltensklasse DIN EN 13501-1 A1 (nichtbrennbar), Wärmeleitfähigkeit 0,040 W/(mK) bei 40 Grad C Mitteltemperatur DIN EN 12667, Arbeitshöhe des Montageortes bis 3,5 m über der Standfläche des hierfür erforderlichen Gerüstes, Vorhaltung des Gerüsts für Arbeiten anderer AN wird gesondert vergütet.
Menge: 1,000 m2
Leistungsbereich: 047
DIN 276-1 2008-12: 439000000

**03.02.0070 Wärmedämmung Luftltg Kanten-L 1000-1500mm Gebäude Schaumglas D 40mm**
STLB-Bau 2025-04 047
Wärmedämmung ohne Ummantelung DIN 4140 an haus- und betriebstechnischen Anlagen, an Luftleitung, rechteckig, Kantenlänge über 1000 bis 1500 mm, im Gebäude, Dämmung aus Schaumglas, Dämmschichtdicke 40 mm, Brandverhaltensklasse DIN EN 13501-1 A1 (nichtbrennbar), Wärmeleitfähigkeit 0,040 W/(mK) bei 40 Grad C Mitteltemperatur DIN EN 12667, Arbeitshöhe des Montageortes bis 3,5 m über der Standfläche des hierfür erforderlichen Gerüstes, Vorhaltung des Gerüsts für Arbeiten anderer AN wird gesondert vergütet.
Menge: 1,000 m2
Leistungsbereich: 047
DIN 276-1 2008-12: 439000000

**03.02.0080 Wärmedämmung Luftltg Kanten-L 1500-2000mm Gebäude Schaumglas D 40mm**
STLB-Bau 2025-04 047
Wärmedämmung ohne Ummantelung DIN 4140 an haus- und betriebstechnischen Anlagen, an Luftleitung, rechteckig, Kantenlänge über 1500 bis 2000 mm, im Gebäude, Dämmung aus Schaumglas, Dämmschichtdicke 40 mm, Brandverhaltensklasse DIN EN 13501-1 A1 (nichtbrennbar), Wärmeleitfähigkeit 0,040 W/(mK) bei 40 Grad C Mitteltemperatur DIN EN 12667, Arbeitshöhe des Montageortes bis 3,5 m über der Standfläche des hierfür erforderlichen Gerüstes, Vorhaltung des Gerüsts für Arbeiten anderer AN wird gesondert vergütet.
Menge: 1,000 m2
Leistungsbereich: 047
DIN 276-1 2008-12: 439000000

**03.02.0090 Wärmedämmung Luftltg Kanten-L 500-1000mm Gebäude flexibler Elastomerschaum D 40mm**
STLB-Bau 2025-04 047
Wärmedämmung ohne Ummantelung DIN 4140 an haus- und betriebstechnischen Anlagen, an Luftleitung, rechteckig, Kantenlänge über 500 bis 1000 mm, im Gebäude, Dämmung aus flexiblem Elastomerschaum DIN EN 14304, Dämmschichtdicke 40 mm, Baustoffklasse DIN 4102-1 B1 (schwerentflammbar), Wärmeleitfähigkeit 0,040 W/(mK) bei 40 Grad C Mitteltemperatur DIN EN 12667, Arbeitshöhe des Montageortes bis 3,5 m über der Standfläche des hierfür erforderlichen Gerüstes, Vorhaltung des Gerüsts für Arbeiten anderer AN wird gesondert vergütet.
Menge: 40,000 m2
Leistungsbereich: 047
DIN 276-1 2008-12: 439000000

**03.02.0100 Wärmedämmung Luftltg Kanten-L 1500-2000mm Gebäude flexibler Elastomerschaum D 40mm**
STLB-Bau 2025-04 047
Wärmedämmung ohne Ummantelung DIN 4140 an haus- und betriebstechnischen Anlagen, an Luftleitung, rechteckig, Kantenlänge über 1500 bis 2000 mm, im Gebäude, Dämmung aus flexiblem Elastomerschaum DIN EN 14304, Dämmschichtdicke 40 mm, Baustoffklasse DIN 4102-1 B1 (schwerentflammbar), Wärmeleitfähigkeit 0,040 W/(mK) bei 40 Grad C Mitteltemperatur DIN EN 12667, Arbeitshöhe des Montageortes bis 3,5 m über der Standfläche des hierfür erforderlichen Gerüstes, Vorhaltung des Gerüsts für Arbeiten anderer AN wird gesondert vergütet.
Menge: 35,000 m2
Leistungsbereich: 047
DIN 276-1 2008-12: 439000000

*Hinweis: Hinweistext*

*Hinweis: Wärmedämmung, runde Rohre*

**03.02.0110 Wärmedämmung Luftltg DN80 Gebäude Mineralwolle Lamellenmatte druckfest D 30mm**
STLB-Bau 2025-04 047
Wärmedämmung ohne Ummantelung DIN 4140 an haus- und betriebstechnischen Anlagen, an Luftleitung, rund, Maße DIN EN 1506, DN 80, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 1,000 m
Leistungsbereich: 047
DIN 276-1 2008-12: 439000000

**03.02.0120 Wärmedämmung Luftltg DN100 Gebäude Mineralwolle Lamellenmatte druckfest D 30mm**
STLB-Bau 2025-04 047
Wärmedämmung ohne Ummantelung DIN 4140 an haus- und betriebstechnischen Anlagen, an Luftleitung, rund, Maße DIN EN 1506, DN 100, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 90,000 m
Leistungsbereich: 047
DIN 276-1 2008-12: 439000000

**03.02.0130 Wärmedämmung Luftltg DN125 Gebäude Mineralwolle Lamellenmatte druckfest D 30mm**
STLB-Bau 2025-04 047
Wärmedämmung ohne Ummantelung DIN 4140 an haus- und betriebstechnischen Anlagen, an Luftleitung, rund, Maße DIN EN 1506, DN 125, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 70,000 m
Leistungsbereich: 047
DIN 276-1 2008-12: 439000000

**03.02.0140 Wärmedämmung Luftltg DN140 Gebäude Mineralwolle Lamellenmatte druckfest D 30mm**
STLB-Bau 2025-04 047
Wärmedämmung ohne Ummantelung DIN 4140 an haus- und betriebstechnischen Anlagen, an Luftleitung, rund, Maße DIN EN 1506, DN 140, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 1,000 m
Leistungsbereich: 047
DIN 276-1 2008-12: 439000000

**03.02.0150 Wärmedämmung Luftltg DN150 Gebäude Mineralwolle Lamellenmatte druckfest D 30mm**
STLB-Bau 2025-04 047
Wärmedämmung ohne Ummantelung DIN 4140 an haus- und betriebstechnischen Anlagen, an Luftleitung, rund, Maße DIN EN 1506, DN 150, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 35,000 m
Leistungsbereich: 047
DIN 276-1 2008-12: 439000000

**03.02.0160 Wärmedämmung Luftltg DN160 Gebäude Mineralwolle Lamellenmatte druckfest D 30mm**
STLB-Bau 2025-04 047
Wärmedämmung ohne Ummantelung DIN 4140 an haus- und betriebstechnischen Anlagen, an Luftleitung, rund, Maße DIN EN 1506, DN 160, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 90,000 m
Leistungsbereich: 047
DIN 276-1 2008-12: 439000000

**03.02.0170 Wärmedämmung Luftltg DN180 Gebäude Mineralwolle Lamellenmatte druckfest D 30mm**
STLB-Bau 2025-04 047
Wärmedämmung ohne Ummantelung DIN 4140 an haus- und betriebstechnischen Anlagen, an Luftleitung, rund, Maße DIN EN 1506, DN 180, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 35,000 m
Leistungsbereich: 047
DIN 276-1 2008-12: 439000000

**03.02.0180 Wärmedämmung Luftltg DN200 Gebäude Mineralwolle Lamellenmatte druckfest D 30mm**
STLB-Bau 2025-04 047
Wärmedämmung ohne Ummantelung DIN 4140 an haus- und betriebstechnischen Anlagen, an Luftleitung, rund, Maße DIN EN 1506, DN 200, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 50,000 m
Leistungsbereich: 047
DIN 276-1 2008-12: 439000000

**03.02.0190 Wärmedämmung Luftltg DN224 Gebäude Mineralwolle Lamellenmatte druckfest D 30mm**
STLB-Bau 2025-04 047
Wärmedämmung ohne Ummantelung DIN 4140 an haus- und betriebstechnischen Anlagen, an Luftleitung, rund, Maße DIN EN 1506, DN 224, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 1,000 m
Leistungsbereich: 047
DIN 276-1 2008-12: 439000000

**03.02.0200 Wärmedämmung Luftltg DN250 Gebäude Mineralwolle Lamellenmatte druckfest D 30mm**
STLB-Bau 2025-04 047
Wärmedämmung ohne Ummantelung DIN 4140 an haus- und betriebstechnischen Anlagen, an Luftleitung, rund, Maße DIN EN 1506, DN 250, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 38,000 m
Leistungsbereich: 047
DIN 276-1 2008-12: 439000000

**03.02.0210 Wärmedämmung Luftltg DN280 Gebäude Mineralwolle Lamellenmatte druckfest D 30mm**
STLB-Bau 2025-04 047
Wärmedämmung ohne Ummantelung DIN 4140 an haus- und betriebstechnischen Anlagen, an Luftleitung, rund, Maße DIN EN 1506, DN 280, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 1,000 m
Leistungsbereich: 047
DIN 276-1 2008-12: 439000000

**03.02.0220 Wärmedämmung Luftltg DN300 Gebäude Mineralwolle Lamellenmatte druckfest D 30mm**
STLB-Bau 2025-04 047
Wärmedämmung ohne Ummantelung DIN 4140 an haus- und betriebstechnischen Anlagen, an Luftleitung, rund, Maße DIN EN 1506, DN 300, im Gebäude, Dämmung aus Mineralwolle DIN EN 14303, als Lamellenmatte, druckfest, Dämmschichtdicke 30 mm, Brandverhaltensklasse DIN EN 13501-1 A1 (nichtbrennbar), Schmelzpunkt größer 1000 Grad C, DIN 4102-17, Wärmeleitfähigkeit 0,035 W/(mK) bei 40 Grad C Mitteltemperatur DIN EN 12667, kaschiert mit Alufolie, Arbeitshöhe des Montageortes bis 3,5 m über der Standfläche des hierfür erforderlichen Gerüstes, Vorhaltung des Gerüsts für Arbeiten anderer AN wird gesondert vergütet.
Menge: 38,000 m
Leistungsbereich: 047
DIN 276-1 2008-12: 439000000

#### Untertitel 03.03 Besondere Leistungen KG 430

**03.03.0010 Verladen und Transport bis zur Technikzentrale Anlage 01**
Anlieferung/Montage RLT-Geräte, Hydraulikmodule
der vorgenannten RLT-Geräte frei Baustelle, Abladen, erschwerter Transport zum Aufstellungsort und Montage am Aufstellort. Die Geräteeinbringung erfolgt in Einzelsegmenten, eine Montage aus Einzelteilen vor Ort ist nicht zugelassen.

Transport- und Hebewerkzeuge sind in dieser Position einzukalkulieren.
Liefereinheit 1: ca. 250 kg
Liefereinheit 2: ca. 500 kg
Liefereinheit 3: ca. 200 kg
Liefereinheit 4: ca. 200 kg
Liefereinheit 5: ca. 200 kg
Liefereinheit 6: ca. 200 kg

Einbringsituation:
Die einzelnen Geräteteile müssen über eine bauseitige Einbringöffnung in die RLT-Zentrale I & II vom nebengelegenen Außengelände ins UG eingebracht werden.
Die Höhendifferenz von Ebene Parken bis RLT-Zentrale beträgt ca.3,5 m.

Die längste Wegstrecke im Gebäude von Außengelände zum UG Technikzentrale, von der Einbringöffnung zum Aufstellort, beträgt ca. 60 m.
Menge: 1,000 psch
DIN 276-1 2008-12: 439000000

**03.03.0020 Verladen und Transport bis zur Technikzentrale Anlage 02**
Anlieferung/Montage RLT-Geräte, Hydraulikmodule
der vorgenannten RLT-Geräte frei Baustelle, Abladen, erschwerter Transport zum Aufstellungsort und Montage am Aufstellort. Die Geräteeinbringung erfolgt in Einzelsegmenten, eine Montage aus Einzelteilen vor Ort ist nicht zugelassen.

Transport- und Hebewerkzeuge sind in dieser Position einzukalkulieren.
Liefereinheit 1: ca. 250 kg
Liefereinheit 2: ca. 500 kg
Liefereinheit 3: ca. 150 kg
Liefereinheit 4: ca. 200 kg
Liefereinheit 5: ca. 200 kg
Liefereinheit 6: ca. 150 kg

Einbringsituation:
Die einzelnen Geräteteile müssen über eine bauseitige Einbringöffnung in die RLT-Zentrale I & II vom nebengelegenen Außengelände ins UG eingebracht werden.
Die Höhendifferenz von Ebene Parken bis RLT-Zentrale beträgt ca.3,5 m.

Die längste Wegstrecke im Gebäude von Außengelände zum UG Technikzentrale, von der Einbringöffnung zum Aufstellort, beträgt ca. 60 m.
Menge: 1,000 psch
DIN 276-1 2008-12: 439000000

**03.03.0030 Verladen und Transport bis zur Technikzentrale Anlage 03**
Anlieferung/Montage RLT-Geräte, Hydraulikmodule
der vorgenannten RLT-Geräte frei Baustelle, Abladen, erschwerter Transport zum Aufstellungsort und Montage am Aufstellort. Die Geräteeinbringung erfolgt in Einzelsegmenten, eine Montage aus Einzelteilen vor Ort ist nicht zugelassen.

Transport- und Hebewerkzeuge sind in dieser Position einzukalkulieren.
Liefereinheit 1 (rot): ca. 400 kg
Liefereinheit 2 (orange): ca. 600 kg
Liefereinheit 3 (blau): ca. 800 kg

Einbringsituation:
Die einzelnen Geräteteile müssen über eine bauseitige Einbringöffnung in den HörsaalI vom nebengelegenen Außengelände ins EG eingebracht werden.
Montage an der Decke mittels Hebewerkzeug.
Die Höhendifferenz von EG bis Hörsaaldecke über EG beträgt ca.5,0 m.

Die längste Wegstrecke im Gebäude von Außengelände zum Hörsaal, von der Einbringöffnung zum Aufstellort, beträgt ca. 20 m.
Menge: 1,000 psch
DIN 276-1 2008-12: 439000000

**03.03.0040 Abschnittsweiser Einbau RLT-Anlage 03 an Decke über Hörsaal - Metallbau**
Einbaubeschreibung Metallbau
1. Ausführen des Querträger an der Fensterseite. Am Auflager Detail D1 können
bei Bedarf Distanzplatten verwendet werden.

2. Ausführen der Längsträger. Anschrauben an schon ausgeführten Querträger.
Abstützen mittels Baustützen, Abstand 2 m, NRd = 30 kN, räumliche Stabilität der Abstützung ist
sicherzustellen.

3. Ausführen der Unterkonstruktion für die Liefereinheit 1 (rot dargestellt). Anschließend
Liefereinheit 1 anheben, schallentkoppelt aufstellen auf Stahlbau.

4. Ausführen der Unterkonstruktion für die Liefereinheit 2 (orange dargestellt). Anschließend
Liefereinheit 2 anheben, schallentkoppelt aufstellen auf Stahlbau.

5. Ausführen der Unterkonstruktion für die Liefereinheit 3 (blau dargestellt). Anschließend
Liefereinheit 3 anheben, schallentkoppelt aufstellen auf Stahlbau.

Erschwernisse aus dem Bestand
Falls es wegen der Länge der Liefereinheit nicht möglich ist, das Gerät nach Erstellung
der Unterkonstruktion auszuführen, ist das Gerät vorab zu heben und die
Unterkonstruktion drunter zu bauen.
Auch kann die Unterkonstruktion vorab nur bis zur ersten
Traverse gebaut werden.

Optimierungsmöglichkeiten
Ferner kann der Unternehmer die Liefereinheiten 1 und 2 analog zur
Liefereinheit 3 zuerst heben, um im Nachgang die Unterkonstruktion darunter zu bauen.
Zwischenabstützungen sind ggf. einzuplanen, falls eine Ausführung der Unterkonstruktionen
vorab nicht möglich ist.

Die koordinierte und geplante Vorgehensweise ist im
Vorfeld mit Unternehmer Metallbau abzustimmen und
der Bauleitung vor ausführungsbeginn vorzulegen.
Menge: 1,000 psch
DIN 276-1 2008-12: 439000000

**03.03.0050 Dichtheitsprüfung von Luftleitungen**
Dichtheitsprüfung von Luftleitungen,
vor Ort, im eingebauten Zustand. Prüffläche mind. 30 m2,
DIN EN 14239. Ausführung nach DIN EN 13779,
und DIN EN 12599. Für Luftleitung rechteckig,
Luftdichtheitsklasse C DIN EN 1507, Druckklasse 3 und
Luftleitung rund, Luftdichtigkeitsklasse C DIN EN 12237.
Mit zu verschließenden Luftdurchlässen/Öffnungen,
Querschnittsbereich bis 0,5 m2 und Enddeckeln zur Abtrennung
des zu prüfenden Luftleitungsbereiches.
Prüfdruck: +1500Pa/ -750Pa, Prüfmedium Luft
einschließlich der Bereitstellung aller erforderlichen
Geräte, Materialien, Fachpersonal und Prüfbericht.
Die Messungen sind von einem anerkannten technischen
Sachverständigen vorzunehmen. Die Aufwendungen für den
Sachverständigen sind einzukalkulieren.
Die Abrechnung erfolgt über Anzahl der Messungen bzw. Prüffläche.
Die Messung ist im Prüfprotokoll festzuhalten.
Menge: 15,000 St
DIN 276-1 2008-12: 439000000

**03.03.0060 Abklatschprüfung**
Abklatschprüfungen des Kanalnetzes.
Die Untersuchungsorte werden durch die örtliche
Bauleitung vorgegeben.
Zu kalkulieren sind folgende Leistungen:

Herstellen einer Öffnung im Luftkanalnetz,
Größe ca. 0,1 m².
Abklatsch mit BTV- oder Rodakplatte vornehmen.
Kanalöffnung mittels aufgeschraubten Stahlblech und eingespritzer Abdichtung sach- und fachgerecht wiederschließen.
Laboruntersuchungen der Abklatschproben auf Staph.epidermidis, Schimmelpilze und aerobe Sporenbildner.
Erstellen eines Untersuchungsprotokolles.

Je Abklatschprüfung werden 1 an unterschiedlichen Stellen des Kanalnetzes vorgenommen.

Im Einheitspreis sind daher 1 Abklatschproben,
1 Kanalöffnungen und -schließungen sowie eine An- und Abfahrt für den Hygieniker einzukalkulieren.
Die Anforderdung des Hygienikers erfolgt direkt durch die örtliche Bauleitung.
Menge: 10,000 St
DIN 276-1 2008-12: 439000000

**03.03.0070 Inbetriebsetzung je RLT-Anlage vor Probebetrieb mit Inbetriebnahmemanager**
Inbetriebsetzung je RLT-Anlage vor gemeinsamer Inbetriebnahme und Probebetrieb mit GA und Inbetriebnahmemanager

Inbetriebsetzung der RLT-Geräte einschließlich zugehörigen Hydraulikmodul für die Wärmerückgewinnung mit Auflegen der internen und externen Kabel an den Klemmdosen an den RLT-Geräten. Montage und Anklemmen der beigestellten Fühler/Wächter

Inbetriebnahme und Einregulierung der RLT-Geräte einschließlich der Unterstützung durch Techniker des Herstellerwerkes. Die Funktionsprüfungen haben unter Teilnahme des Nutzers zu erfolgen. Die Inbetriebsetzung ist zu protokollieren. Dazu gehören:
- Bestätigung der sachgerechten Inbetriebnahme unter Einhaltung der Montage- und Betriebsanleitungen des Geräteherstellers mit den dort beschriebenen Auflistungen der einzelnen Arbeitsschritte
- Prüfen der angeschlossenen Ventilatoren auf richtige Drehrichtung
- Funktionsprüfung und Parametrierung der Frequenzumrichter
- Funktionsprüfung der Jalousieklappenstellantriebe und Federrücklaufmotoren
- Funktionsprüfung Sprühbefeuchtung mit Einstellung Druckmindererventil, Magnetventile mit zeitversetzten Schaltsequenzen, Sprühphasen (Sprühzeit, Verdunstungszeit)
- Prüfen der Elektroinstallationen innerhalb der RLT-Geräte bis zu den äußeren Anschlussklemmen (Anschlusspunkte Gebäudeautomation). Dazu gehören Antriebsmotoren, Frequenzumrichter, beigestellte werkseitig eingebaute Fühler/Wächter, Gerätebeleuchtung,
- Funktionsprüfung der Dampfbefeuchtung
- Prüfung des spannungsfreien Anschlusses der Kanalanschlüsse
- Prüfung Luftdichtigkeit Gehäuse einschließlich Dichtigkeit Kabeldurchführungen und Kabelverschraubungen
- Prüfung ggf. Nachstellung Türen, Revisionsöffnungen auf Funktion und Maßtoleranzen
- Prüfung Dichtmaterialien auf Verkeimung und/oder Verpilzung und ggf. Reinigung und Austausch

Kalkulationsbasis je RLT Gerät:
1 x Monteur, 1 x Arbeitstag zu 8 Stunden
Menge: 10,000 St
DIN 276-1 2008-12: 439000000

**03.03.0080 GA-Verkabelg auf Beschriftung/Bezeichnung Gerät**
STLB-Bau 2025-04 070
Prüfung der von anderen AN installierten GA-Verkabelung, auf Beschriftung/Bezeichnung von Gerät, Kabel, Klemme, gemäß Adressenlisten, der mechanischen Befestigung, für alle von anderen AN angeschlossenen GA-Bauteile des Bieters, gemäß ausgeschriebenem Leistungsumfang, zwischen Schaltschränken mit Automationseinrichtungen und den Aktoren, und den Sensoren, mit Prüfprotokoll.
Menge: 1,000 psch
Leistungsbereich: 070
DIN 276-1 2008-12: 439000000

### Titel 04 KG 491 - Baustelleneinrichtung

#### Untertitel 04.01 Baustelleneinrichtung

*Hinweis: Hinweistext*

*Hinweis: Baustelleneinrichtung*
Die für die Baustelleneinrichtung nötigen Flächen werden dem AN zugewiesen.
Alle Aufbauten, insbesondere außen, sind witterungsfest und standsicher aufzubauen.
Feuerwehrzufahrten dürfen nicht zugeparkt oder dauerhaft zugestellt werden.
In Flurwegen ist 1 m Durchgangsbreite zu gewährleisten. Es besteht im Rahmen der Baustelleneinrichtung keine Aufstellmöglichkeit für Wohn- oder Übernachtungscontainer.
Eventuell notwendige zusätzliche Beleuchtungen des Arbeitsbereichs sind in das Einrichten der Baustelle mit einzukalkulieren.

**04.01.0010 Baustelle einrichten**
STLB-Bau 2025-04 000
Baustelle für sämtliche, in der Leistungsbeschreibung aufgeführten Leistungen einrichten.
Menge: 1,000 St
Leistungsbereich: 000
DIN 276-1 2008-12: 491000000

**04.01.0020 Baustelleneinr. vorhalten**
STLB-Bau 2025-04 000
Baustelleneinrichtung für sämtliche, in der Leistungsbeschreibung aufgeführten Leistungen vorhalten,
Positionsmenge = Produkt aus '
1'
(Vorhaltemenge)

mal '
24'
(Vorhaltedauer)
.
Menge: 80,000 Wo
Leistungsbereich: 000
DIN 276-1 2008-12: 491000000

**04.01.0030 Baustelle räumen**
STLB-Bau 2024-04 000
Baustelle für sämtliche, in der Leistungsbeschreibung aufgeführten Leistungen räumen.
Menge: 1,000 St
Leistungsbereich: 000
DIN 276-1 2008-12: 491000000

### Titel 05 KG 492 - Gerüste

#### Untertitel 05.01 Gerüste

**05.01.0010 Montagegerüst**
STLB-Bau 2024-04 069
Montagegerüst über die gesamte Bauhöhe herstellen, vorhalten und beseitigen.
Menge: 1,000 psch
Leistungsbereich: 069
DIN 276-1 2008-12: 492000000

### Titel 06 KG 499 - Sonstiges zur KG 490

#### Untertitel 06.01 Profilstahlkonstruktion

**06.01.0010 Aufhänge-Stützkonstruktion Ltg TGA Stahl verz**
STLB-Bau 2025-04 075
Aufhänge- und Stützkonstruktion für Leitungen der Technischen Gebäudeausrüstung (TGA), aus verzinktem Stahl, mit schalldämmender Zwischenlage aus Profilgummi, einschl. Decken-/Mauerwerksbefestigung, befestigen mit Befestigungsmitteln mit bauaufsichtlichem Nachweis einschl. Bohrungen, Befestigungsuntergrund Mauerwerk, einschl. statischem Nachweis.
Menge: 300,000 kg
Leistungsbereich: 075
DIN 276-1 2008-12: 499000000

**06.01.0020 Auszugversuch Dübel**
Zur Sicherstellung der Tragfähigkeit der Befestigungsmittel sind repräsentative Auszugversuche/Prüfversuch durchzuführen.

Bei dem Untergrund ist von nicht-standard Mauerwerk aus dem Bestand auszugehen.
Die Durchführung des Belastungsversuches wird gemäß TR DIBt durchgeführt.
Im Rahmen jedes Auszugversuchs ist ein Protokoll mit Ableitung der notwendigen Maßnahmen zu erstellen.
Menge: 50,000 St
DIN 276-1 2008-12: 499000000

**06.01.0030 Zulage Erschwernisse Befestigungpunkte mit Dübeln o. Ä..**
Zulage für Befestigungspunkte mit erschwerten Rahmenbedingungen, welche im Vorfeld nicht aus den Einzelpositionen ersichtlich und nicht mit den Einzelpositionen abgegolten sind.
Menge: 1500,000 St
DIN 276-1 2008-12: 499000000

#### Untertitel 06.02 Schallschutz

*Hinweis: Hinweistext*

*Hinweis: Schallentkopplung aus Mineralwolle*

**06.02.0010 Schallentkopplung für Luftleitung von 1000 x 1000 bis 2000 x 2000 mm**
Schallentkopplung aus Mineralwolle
Ummantelung der Lüftungskanäle und Rohrleitungen bei Wand- und Deckendurchführungen aller Art mit alukaschierter Mineralfasermatten aus nicht brennbaren Baustoffen, Schmelzpunkt 1000 °C nach DIN 4102

- für Luftleitungen mit einer Kantenlänge
von 1000 x 1000 bis 2000 x 2000 mm
Menge: 10,000 St
DIN 276-1 2008-12: 499000000

**06.02.0020 Schallentkopplung für Luftleitung von 500 x 500 bis 1000 x 1000 mm**
*** wie Position 06.02.0010
Schallentkopplung aus Mineralwolle
jedoch,

für Luftleitungen mit einer Kantenlänge
von 500 x 500 bis 1000 x 1000 mm
Menge: 10,000 St
DIN 276-1 2008-12: 499000000

**06.02.0030 Schallentkopplung für Luftleitung bis 500 x 500 mm**
*** wie Position 06.02.0010
Schallentkopplung aus Mineralwolle
jedoch,

für Luftleitungen mit einer Kantenlänge
bis 500 x 500 mm
Menge: 10,000 St
DIN 276-1 2008-12: 499000000

**06.02.0040 Schallentkopplung für runde Rohrleitungen von DN 300 bis DN 560**
*** wie Position 06.02.0010
Schallentkopplung aus Mineralwolle
jedoch,

für runde Rohrleitungen DN 400 bis DN 560.
Menge: 10,000 St
DIN 276-1 2008-12: 499000000

**06.02.0050 Schallentkopplung für runde Rohrleitungen von DN 180 bis DN 300**
*** wie Position 06.02.0010
Schallentkopplung aus Mineralwolle
jedoch,

für runde Rohrleitungen DN 180 bis DN 300.
Menge: 10,000 St
DIN 276-1 2008-12: 499000000

**06.02.0060 Schallentkopplung für runde Rohrleitungen von DN 125 bis DN 180**
*** wie Position 06.02.0010
Schallentkopplung aus Mineralwolle
jedoch

für runde Rohrleitungen DN 125 bis DN 180.
Menge: 10,000 St
DIN 276-1 2008-12: 499000000

**06.02.0070 Schallentkopplung für runde Rohrleitungen von DN 80 und DN 125**
*** wie Position 06.02.0010
Schallentkopplung aus Mineralwolle
jedoch,

für runde Rohrleitungen DN 80 und DN 125.
Menge: 10,000 St
DIN 276-1 2008-12: 499000000

#### Untertitel 06.03 Kernbohrungen und Durchbrüche

**Ausführungsbeschreibung 3 Ausführungsbeschreibung**
*Ausführungsbeschreibung*
Durchbrüche, Kernbohrungen und Schlitzarbeiten
Die Rohrdurchführungen in Wänden und Decken und
die Mauerschlitze sind entsprechend der Erfordernis,
zu stemmen, fräsen oder zu bohren. Die Arbeiten sind mit geeigneten Maschinen,vorzugsweise Kernbohrmaschinen und Schlitzfräsen und Stemmgerät auszuführen.

Durchbrüche und Kernbohrungen in Bauteile wie
Mauerwerkswände aller Steinqualitäten sowie Stahlbetondecken und -wände.

Schlitzarbeiten in Bauteile wie Mauerwerkswände
aller Steinqualitäten.

Alle Durchbrüche, Kernbohrungen größer 60 mm,
sind in der Montageplanung zu erfassen und zur Freigabe durch den Statiker, anhand von Planausschnitten, einzureichen. Die Fachbauleitung ist ebenfalls zu
informieren. Nach Freigabe der Kernbohrungen,
Durchbrüche, Wandschlitze durch den Statiker hat
der Auftragnehmer diese anzuzeichnen.

Der Schutz von vorhandenen Gebäude- und Anlageteilen (Abkleben des Arbeitsbereiches), die Wasserabsaugung, die Schuttentsorgung, sowie Stahl- schnitte bis D= 16 mm, sind in die Einheitspreise einzukalkulieren.

Bei Bohrungen durch Decken sind Vorkehrungen zu treffen, dass herausfallende Betonkerne niemanden gefährden können. Anfallendes Kühlwasser ist aufzufangen, um benachbarte Bereiche bzw. Bauteile
nicht zu verschmutzen. Bei der Festsetzung der
Decken- bzw. Wandstärke wird nur die massive
Wand- und Deckendicke ohne Luft- und Dämmschichten vergütet.

Nach Anordnung des Statikers sind Wände und
Decken zu sondieren.

Erforderliche Bohrungen bis zum Durchmesser von
50 mm in Mauer- oder Betonwänden oder decken,
werden nicht zusätzlich vergütet.

Schlitzarbeiten für die Unterputzverlegung dürfen
grundsätzlich nur mit geeigneten Maschinen, die über eine Staubabsaugung verfügen, ausgeführt werden.

Anfallendes Abbruchmaterial, bzw. Bohrkerne, sind
fachgerecht zu entsorgen.

Die Kosten für die vorgenannten Zusatzleistungen,
sind in die Einheitspreise einzurechnen.

Abgerechnet wird nach Schnitttiefe.

**06.03.0010 Kernbohrung in Mauerwerk Durchmesser 60 - 80 mmm**
*** gemäß Ausführungsbeschreibung 3
Kernbohrung, in Mauerwerkwände.

Durchmesser der Bohrung: 60 - 80 mm

Abgerechnet wird nach Schnitttiefe.

Kernbohrung fachgerecht gemäß Ausführungsvorgaben herstellen.
Menge: 1,000 cm
DIN 276-1 2008-12: 499000000

**06.03.0020 Kernbohrung in Mauerwerk Durchmesser 81 - 100 mmm**
*** gemäß Ausführungsbeschreibung 3
Kernbohrung, in Mauerwerkwände.

Durchmesser der Bohrung: 81 - 100 mm

Abgerechnet wird nach Schnitttiefe.

Kernbohrung fachgerecht gemäß Ausführungsvorgaben herstellen.
Menge: 1,000 cm
DIN 276-1 2008-12: 499000000

**06.03.0030 Kernbohrung in Mauerwerk Durchmesser 101 - 125 mm**
*** gemäß Ausführungsbeschreibung 3
Kernbohrung, in Mauerwerkwände.

Durchmesser der Bohrung: 101 - 125 mm

Abgerechnet wird nach Schnitttiefe.

Kernbohrung fachgerecht gemäß Ausführungsvorgaben herstellen.
Menge: 1,000 cm
DIN 276-1 2008-12: 499000000

**06.03.0040 Kernbohrung in Mauerwerk Durchmesser 126 - 150 mm**
*** gemäß Ausführungsbeschreibung 3
Kernbohrung, in Mauerwerkwände.

Durchmesser der Bohrung: 126 - 150 mm

Abgerechnet wird nach Schnitttiefe.

Kernbohrung fachgerecht gemäß Ausführungsvorgaben herstellen.
Menge: 1,000 cm
DIN 276-1 2008-12: 499000000

**06.03.0050 Kernbohrung in Mauerwerk Durchmesser 151 - 175 mm**
*** gemäß Ausführungsbeschreibung 3
Kernbohrung, in Mauerwerkwände.

Durchmesser der Bohrung: 151 - 175 mm

Abgerechnet wird nach Schnitttiefe.

Kernbohrung fachgerecht gemäß Ausführungsvorgaben herstellen.
Menge: 1,000 cm
DIN 276-1 2008-12: 499000000

**06.03.0060 Kernbohrung in Mauerwerk Durchmesser 176 - 200 mm**
*** gemäß Ausführungsbeschreibung 3
Kernbohrung, in Mauerwerkwände.

Durchmesser der Bohrung: 176 - 200 mm

Abgerechnet wird nach Schnitttiefe.

Kernbohrung fachgerecht gemäß Ausführungsvorgaben herstellen.
Menge: 1,000 cm
DIN 276-1 2008-12: 499000000

**06.03.0070 Kernbohrung in Mauerwerk Durchmesser 201 - 250 mm**
*** gemäß Ausführungsbeschreibung 3
Kernbohrung, in Mauerwerkwände.

Durchmesser der Bohrung: 201 - 250 mm

Abgerechnet wird nach Schnitttiefe.

Kernbohrung fachgerecht gemäß Ausführungsvorgaben herstellen.
Menge: 1,000 cm
DIN 276-1 2008-12: 499000000

**06.03.0080 Kernbohrung in Mauerwerk Durchmesser 251 - 300 mm**
*** gemäß Ausführungsbeschreibung 3
Kernbohrung, in Mauerwerkwände.

Durchmesser der Bohrung: 251 - 300 mm

Abgerechnet wird nach Schnitttiefe.

Kernbohrung fachgerecht gemäß Ausführungsvorgaben herstellen.
Menge: 1,000 cm
DIN 276-1 2008-12: 499000000

**06.03.0090 Kernbohrung in Betonwände u. Decken Durchmesser 60 - 80 mmm**
*** gemäß Ausführungsbeschreibung 3
Kernbohrung, in Betonwände und Decken.

Durchmesser der Bohrung: 60 - 80 mm

Abgerechnet wird nach Schnitttiefe.

Kernbohrung fachgerecht gemäß Ausführungsvorgaben herstellen.
Menge: 1,000 cm
DIN 276-1 2008-12: 499000000

**06.03.0100 Kernbohrung in Betonwände u. Decken Durchmesser 81 - 100 mmm**
*** gemäß Ausführungsbeschreibung 3
Kernbohrung, in Betonwände und Decken.

Durchmesser der Bohrung: 81 - 100 mm

Abgerechnet wird nach Schnitttiefe.

Kernbohrung fachgerecht gemäß Ausführungsvorgaben herstellen.
Menge: 1,000 cm
DIN 276-1 2008-12: 499000000

**06.03.0110 Kernbohrung in Betonwände u. Decken Durchmesser 101 - 125 mm**
*** gemäß Ausführungsbeschreibung 3
Kernbohrung, in Betonwände und Decken.

Durchmesser der Bohrung: 101 - 125 mm

Abgerechnet wird nach Schnitttiefe.

Kernbohrung fachgerecht gemäß Ausführungsvorgaben herstellen.
Menge: 1,000 cm
DIN 276-1 2008-12: 499000000

**06.03.0120 Kernbohrung in Betonwände u. Decken Durchmesser 126 - 150 mm**
*** gemäß Ausführungsbeschreibung 3
Kernbohrung, in Betonwände und Decken.

Durchmesser der Bohrung: 126 - 150 mm

Abgerechnet wird nach Schnitttiefe.

Kernbohrung fachgerecht gemäß Ausführungsvorgaben herstellen.
Menge: 1,000 cm
DIN 276-1 2008-12: 499000000

**06.03.0130 Kernbohrung in Betonwände u. Decken Durchmesser 151 - 175 mm**
*** gemäß Ausführungsbeschreibung 3
Kernbohrung, in Betonwände und Decken.

Durchmesser der Bohrung: 151 - 175 mm

Abgerechnet wird nach Schnitttiefe.

Kernbohrung fachgerecht gemäß Ausführungsvorgaben herstellen.
Menge: 1,000 cm
DIN 276-1 2008-12: 499000000

**06.03.0140 Kernbohrung in Betonwände u. Decken Durchmesser 176 - 200 mm**
*** gemäß Ausführungsbeschreibung 3
Kernbohrung, in Betonwände und Decken.

Durchmesser der Bohrung: 176 - 200 mm

Abgerechnet wird nach Schnitttiefe.

Kernbohrung fachgerecht gemäß Ausführungsvorgaben herstellen.
Menge: 1,000 cm
DIN 276-1 2008-12: 499000000

**06.03.0150 Kernbohrung in Betonwände u. Decken Durchmesser 201 - 250 mm**
*** gemäß Ausführungsbeschreibung 3
Kernbohrung, in Betonwände und Decken.

Durchmesser der Bohrung: 201 - 250 mm

Abgerechnet wird nach Schnitttiefe.

Kernbohrung fachgerecht gemäß Ausführungsvorgaben herstellen.
Menge: 1,000 cm
DIN 276-1 2008-12: 499000000

**06.03.0160 Kernbohrung in Betonwände u. Decken Durchmesser 251 - 300 mm**
*** gemäß Ausführungsbeschreibung 3
Kernbohrung, in Betonwände und Decken.

Durchmesser der Bohrung: 251 - 30 mm

Abgerechnet wird nach Schnitttiefe.

Kernbohrung fachgerecht gemäß Ausführungsvorgaben herstellen.
Menge: 1,000 cm
DIN 276-1 2008-12: 499000000

**06.03.0170 Mauerschlitze 12 x 10 cm herstellen**
*** gemäß Ausführungsbeschreibung 3
Mauerschlitz, in Mauerwerk.

Breite x Tiefe : 12 x 10 cm

Mauerschlitz fachgerecht gemäß Ausführungsvorgaben herstellen.
Menge: 1,000 m
DIN 276-1 2008-12: 499000000

**06.03.0180 Anzeichnen der Durchbrüche in Massiv- und Leichtbauwände**
Anzeichnen der Durchbrüche in Massiv- und Leichtbauwände
vor Ort für Brandschutzklappen und Wanddurchführungen.
Menge: 100,000 St
DIN 276-1 2008-12: 499000000

**06.03.0190 Anzeichnen der Durchbrüche in Massiv- und Leichtbauwände**
Anzeichnen der Durchbrüche Gipskartondecken
vor Ort für Luftauslässe.
Menge: 100,000 St
DIN 276-1 2008-12: 490000000

#### Untertitel 06.04 Stundenlohnarbeiten

*Hinweis: Hinweistext*

*Hinweis: Hinweis Stundenlohn*
Für sonstige, nicht vertraglich vereinbarte Leistungen muss auf Anforderung durch die Bauleitung (zu § 2 Nr. 10 VOB/B) ein Fachmonteur zur Verfügung gestellt werden. Die Abrechnung erfolgt anhand eines von der Bauleitung abzuzeichnenden Tagelohnzettels, aus dem die Begründung und die Art der ausgeführten Arbeitsleistung hervorgeht. Tagelohnzettel sind innerhalb von 2 Wochen der Bauleitung/dem AG vorzulegen. Der Stundenverrechnungssatz beinhaltet alle Lohn- und Gehaltskosten, Lohn- und Gehaltsnebenkosten, Sozialkassenbeiträge, tarifliche und außertarifliche Zuschläge, Gemeinkosten, Auslösung, Werkzeugeinsatz sowie Wagnis und Gewinn.

Zuschläge für Mehr-, Nacht-, Sonntags- und Feiertagsarbeit sowie Erschwerniszuschläge sind nicht in den Stundenverrechnungssätzen mit einzubeziehen, sondern - sofern sie nicht schon als Teilleistungspositionen im Leistungsverzeichnis enthalten sind - im Bedarfsfall zu vereinbaren und gesondert nachzuweisen.

Der Bieter erklärt, dass der Stundenverrechnungssatz unter Beachtung der preisrechtlichen Vorschriften ermittelt wurde und unabhängig von der Anzahl der abgerechneten Stunden gilt.

Der AN hat keinen Anspruch auf Vergütung von Stundenlohnarbeiten deren Nachweise nicht fristgerecht vorgelegt werden.

**06.04.0010 Helfer/-in sämtliche Kosten/Zuschläge**
STLB-Bau 2024-04 091
Stundenlohnarbeiten durch Helfer/-in
der Verrechnungssatz für die jeweilige Arbeitskraft umfasst sämtliche Aufwendungen wie Lohn- und Gehaltskosten, Lohn- und Gehaltsnebenkosten, Zuschläge, lohngebundene und lohnabhängige Kosten, sonstige Sozialkosten, Gemeinkosten, Wagnis und Gewinn.
Menge: 50,000 h
Leistungsbereich: 091
DIN 276-1 2008-12: 499000000

**06.04.0020 Monteur/-in sämtliche Kosten/Zuschläge**
STLB-Bau 2024-04 091
Stundenlohnarbeiten durch Monteur/-in
der Verrechnungssatz für die jeweilige Arbeitskraft umfasst sämtliche Aufwendungen wie Lohn- und Gehaltskosten, Lohn- und Gehaltsnebenkosten, Zuschläge, lohngebundene und lohnabhängige Kosten, sonstige Sozialkosten, Gemeinkosten, Wagnis und Gewinn.
Menge: 50,000 h
Leistungsbereich: 091
DIN 276-1 2008-12: 499000000

**06.04.0030 Obermonteur/-in sämtliche Kosten/Zuschläge**
STLB-Bau 2024-04 091
Stundenlohnarbeiten durch Obermonteur/-in
der Verrechnungssatz für die jeweilige Arbeitskraft umfasst sämtliche Aufwendungen wie Lohn- und Gehaltskosten, Lohn- und Gehaltsnebenkosten, Zuschläge, lohngebundene und lohnabhängige Kosten, sonstige Sozialkosten, Gemeinkosten, Wagnis und Gewinn.
Menge: 40,000 h
Leistungsbereich: 091
DIN 276-1 2008-12: 499000000

**06.04.0040 Meister/-in sämtliche Kosten/Zuschläge**
STLB-Bau 2024-04 091
Stundenlohnarbeiten durch Meister/-in
der Verrechnungssatz für die jeweilige Arbeitskraft umfasst sämtliche Aufwendungen wie Lohn- und Gehaltskosten, Lohn- und Gehaltsnebenkosten, Zuschläge, lohngebundene und lohnabhängige Kosten, sonstige Sozialkosten, Gemeinkosten, Wagnis und Gewinn.
Menge: 25,000 h
Leistungsbereich: 091
DIN 276-1 2008-12: 499000000

**06.04.0050 Techniker-/Meisterstunden für Arbeiten an Werktagen außerhalb der üblichen Arbeitszeit**
Techniker-/Meisterstunden einschl. Zulage
(Zuschläge) für Arbeiten an Werktagen (Montag bis Samstag) außerhalb der üblichen Arbeitszeit (Nachtarbeit).
Menge: 1,000 h
DIN 276-1 2008-12: 499000000

**06.04.0060 Obermonteurstunden für Arbeiten an Werktagen außerhalb der üblichen Arbeitszeit**
Obermonteurstunden einschl. Zulage
(Zuschläge) für Arbeiten an Werktagen (Montag bis
Samstag) außerhalb der üblichen Arbeitszeit (Nachtarbeit).
Menge: 1,000 h
DIN 276-1 2008-12: 499000000

**06.04.0070 Monteurstunden für Arbeiten an Werktagen außerhalb der üblichen Arbeitszeit**
Monteurstunden einschl. Zulage
(Zuschläge) für Arbeiten an Werktagen (Montag bis
Samstag) außerhalb der üblichen Arbeitszeit (Nachtarbeit).
Menge: 1,000 h
DIN 276-1 2008-12: 499000000

**06.04.0080 Helferstunden für Arbeiten an Werktagen außerhalb der üblichen Arbeitszeit**
Helferstunden einschl. Zulage
(Zuschläge) für Arbeiten an Werktagen (Montag bis
Samstag) außerhalb der üblichen Arbeitszeit (Nachtarbeit).
Menge: 1,000 h
DIN 276-1 2008-12: 499000000

#### Untertitel 06.05 Dokumentation/Einweisung/Abnahmen

*Hinweis: Hinweistext*

*Hinweis: Montageunterlagen AN CAD Montagepläne/-unterlagen zur Genehmigung 2fach gefaltet DINA4*
STLB-Bau 2024-04 099
Die vom AN zu erstellenden Unterlagen, mit CAD-Programm, als Montagepläne und -unterlagen, werden nach abgestimmten Terminplänen dem AG zur Genehmigung 2-fach zur Verfügung gestellt, als Papierzeichnung/Plotterausdruck, Datenträger/Schnittstelle für CAD, Ausdruck farbig, auf DIN A 4, Format gefaltet.

**06.05.0010 Detailplanung und Montageplanung**
Montageplanung Abwasser-, Wasser-, Gasanlagen
beinhaltet Leistungen als besondere Leistungen zusätzlich zu Nebenleistungen der VOB / C.

Montageplanung und Detailplanung und auf Grundlage der vom Bauherrn zur Verfügung gestellten Un-
terlagen hat der AN die weitere Detailpla- nung und
Montageplanung durchzuführen.

Die haustechnischen Pläne sind auf dem zum Zeitpunkt der Ausschreibung vorliegenden, freigegebenen Architektenplanstand erstellt. Diese sind durch
den AN im Zuge der Montageplanung auf den aktuellen Architektenstand fortzuführen. Sämtliche An-
schlüsse sind nach den Vorgaben der vor Ausführungsbeginn zur Verfügung gestellten Wandabwicklungen zu erstellen. Bei Abweichungen zwischen
Wandabwicklungen und Grundrisszeichnungen haben
die Wandabwicklungen Vorrang. Daraus resultierende Änderungen, auch von Trassenverläufen, sind vom AN
in die Montageplanung einzuarbeiten.

Die vom Auftraggeber übergebene koordinierte Ausführungsplanung ist zu überprüfen. Die Unterlagen
der Montageplanung dienen als Information für Auftraggeber, Objektplaner, andere Auftragnehmer und Objektüberwachung. Montageplanung ist die Ergänzung der übergebenen Ausführungsplanung um die
für die Montage notwendigen Angaben. Zusätzliche Anforderungen:
- Prüfung der Berechnung und Dimensionierung gem.
aktuellen Normen
- Erstellen der Angaben für die zur Montage vorgesehenen Einbauteile, z.B. Gewichte
der Einbauteile, relevante Befestigungsteile, Abdichtungen zum Gebäude, Angaben zu Datenpunkten,
Montagehöhen, usw
- Vervollständigen der Funktions-, Regel- und Strangschemata für die Montage
- Darstellung aller Anlagen mit allen Einbauteilen, die
zur Montage der Anlage erforderlich sind. Hierbei ist
der Platzbedarf für Reparaturen und Instandhaltung
zu berücksichtigen. Erstellen der Montageplanung
auf Basis der Ausführungsplanung um die für die
Montage relevanten Angaben, insbesondere auch
Werkstattzeichnungen für Komponenten Angaben
zur Umsetzung brandschutztechnischer Maßnahmen
(Darstellung und Kennzeichnung)
- Darstellung von Halte- und Befestigungskonstruktionen. Dimensionen der Trassen, und Betriebsmittelkennzeichnungen.
- soweit für die Montage erforderlich: Bemaßung aller
Trassen, Einbauteilen und Zubehör zum Baukörper
- Angaben zum Schutz von Trassen
- Angaben über Trassenführungen
- Einbaustellen für Mess-, Regel- u. Stellorgane, mit
Angabe von Soll- und Grenzwerten
- Liefergrenzen und Übergabepunkte zu angrenzenden
Leistungen
- Hinweise für die Werkstatt, Angaben für die Vorfertigung
- eindeutige Darstellung von Schnittstellen einander
tangierender Gewerke
- Sofern für die Montage erforderlich, sind für die
Zentralen, Trassen und Schächte Schnitte und
Details im erforderlichen Maßstab anzufertigen.

Die weitere Planung hat unter Berücksichtigung aller am
Bau beteiligten Gewerke zu erfolgen. Vor Ausführung sind die Montagepläne aller Gewerke in einer gemeinsamen Besprechung zu koordinieren. Die koordinierten Pläne sind von allen beteiligten Gewerken in Abstimmung mit dem Bauherrn und der Bauleitung, zu unterschreiben und zur Ausführung frei zu geben.

Die Teilnahme des AN an den Koordinierungsgesprächen
und den regelmäßig stattfindenden Baubesprechungen ist
Vertragsbestandteil und mit dieser Position abgegolten.

Die Anzahl der Koordinierungsgespräche richtet sich nach dem Bauablauf. Danach erforderlich werdende Änderungen der Ausführungspläne sind vom AN durchzuarbeiten. Mit der Montage darf erst nach Freigabe der Montagepläne M 1:50 durch Architekt und Fachingenieur und Auftraggeber begonnen werden.
Die Pläne sind in 2-facher Ausfertigung in Papier und 1-fach digital beim Fachingenieur zur Genehmigung vorzulegen. Einen Satz erhält der AN mit Prüfvermerk zurück.
Menge: 1,000 psch
DIN 276-1 2008-12: 499000000

**06.05.0020 Detailplanung Deckenspiegel**
Detailplanung Deckenspiegel.
Detailplanung auf Grundlage der durch den Architekten zur Verfügung gestellten Deckenspiegel. Die haustechnischen Pläne sind auf dem zum Zeitpunkt der Ausschreibung freigegebenen Deckenspiegel erstellt. Diese sind durch den Auftragnehmer im Zuge der Montageplanung auf den aktuellen Architektenplanstand fortzuführen.
Menge: 1,000 psch
DIN 276-1 2008-12: 499000000

**06.05.0030 Bestands- und Revisionsunterlagen**
Bestands- und Revisionsunterlagen sind vom Auftragnehmer anzufertigen und gem. "zusätzlichen Vertragsbedingungen" bzw. VOB/C inhaltlich vollständig einschließlich Übernahme der Vorleistungen aus der
Montageplanung, dem Auftraggeber zu übergeben.
Das Vorliegen der vom Auftraggeber gesichteten Be-
standsunterlagen ist Voraussetzung für die Abnahme
der Leistungen des Auftragnehmers.

Alle Unterlagen sind gem. den Vorbemerkungen zu
übergeben. Sämtliche Unterlagen sind (1-fach Papier, 1-fach Datenträger) in einem Ordner pro Ausfertigung geheftet und beschriftet zu übergeben.

Folgende Unterlagen sind zu berücksichtigen:
- Gefährdungsbeurteilung/Sicherheitstechnische Be-
wertung gem. Betriebssicherheitsverordnung (TÜV)
- Sicherheitsvorschriften / Unfallverhütung
- Revisionspläne, nachgeführt auf den Ausführungsstand
- Ausführungszeichnungen der jeweiligen Anlagen
- Zulassungsbescheide und Bescheinigungen über
die verbauten Materialien und Bauteile
- Betriebs- und Wartungsanweisungen
- Errichterbescheinigung
- Abnahmeprotokolle (behördlich, VOB, Sachverständige)
- Einweisungsprotokolle der Anlagennutzer
- Inbetriebnahmeprotokolle
- Unterlagen zur behördlichen Abnahme, Prüfberichte,
Abnahmebescheinigungen, Messprotokolle.
- Anlagen-, Fließ- und Schaltschemata, maßstäbliche
Darstellung nicht gefordert, farbig angelegt, 2-fach,
davon 1-fach in Folie eingeschweißt, mit Rahmen
und Befestigung zur Aufhängung in Zentralen. Die
Anlagenschemata müssen alle Einbauteile wie z. B.
Pumpen, Regelventile, Absperrarmaturen, Sicherungsarmaturen, Fühler und Regler, Thermometer,
etc., enthalten.

Alle Einbauteile sind im Schemata zu positionieren.
Die Nummerierung hat fortlaufend in Strömungsrichtung zu erfolgen. Bei Anbindung an bestehende Stränge ist die Strangnummer des Bestandes zu übernehmen. Auf den Schemata sind in Tabellenform folgende Informationen aufzuführen:
- Strang-und Positionsnummer
- Fabrikat/ Typ
- Baugröße (Nennweite/ Baulänge)
- Leistungs- und Auslegungsdaten
- Wassermenge
- Messprotokoll über die Funktions- und Leistungsmessungen, 2-fach.

Die Messprotokolle müssen neben den Soll- und Istwerten, Datum und Uhrzeit der Messung enthalten und
von der ausführenden Person unterschrieben sein. Das angewandte Messverfahren ist zu beschreiben.

Anlagenbeschreibung 2-fach bestehend aus:
- Allgemeine Beschreibung der Anlagen, Aufbau und
örtliche Lage der Anlagen, Funktionsweise, Abhängigkeiten zur Nebengewerken.
- Tabellarische Auflistung der Hauptstrangabsperrpunkte aller Medien (örtliche Lage).
- Bedienungsanleitungen der einzelnen Anlagenkomponenten (Was ist zu tun bei Inbetriebnahme /Außer-
betriebnahme, während des Betriebes?)
- Schmierpläne und Wartungsanweisungen in Tabellenform. Die Wartungsanweisungen müssen mind.
folgende Angaben enthalten:
- Wartungsintervalle (täglich, wöchentlich,monatlich, etc.)
- Durchzuführende Arbeiten
- Benötigte Materialien (Dichtungen, Schmierstoffe,
etc.)
- Benötigtes Spezialwerkzeug
- Gewährleistungsdaten
- Unterlagen zum Verhalten bei Betriebsstörungen
- Anlagenbeschreibung bestehend aus:
- Ersatzteillisten mit Bezugsquellen (Adresse,
Telefon und Faxnummer).
- Prospektunterlagen über alle eingebauten Anlagenkomponenten. Die Prospektunterlagen/Datenblätter
müssen die Positionsnummern aus den Anlagenschemata enthalten. Die eingesetzten Typen und
deren Leistungsdaten sind farbig anzulegen. Der
Betriebspunkt ist einzuzeichnen.

Die Unterlagen müssen einen Detailgrad aufweisen,
welcher dem Nutzer und Betreiber der technischen
Anlage ein schnellen Handeln im Störungsfall ermöglicht. Darüber hinaus, müssen Strukturen und Funktionen der technischen Anlagen, sowie deren Zusammenhänge unmissverständlich erkennbar sein.

Die Unterlagen sind abnahmefähig inklusive aller relevanten Bescheinigungen, Zulassungen und für den
Betrieb erforderlichen Unterlagen zu liefern. Die An-
forderungen sind in den Einheitspreis mit einzukalkulieren und werden nicht gesondert vergütet.
Menge: 1,000 psch
DIN 276-1 2008-12: 499000000

**06.05.0040 Dokumentation Brandschutzklappen / Schottbuch**
Dokumentation Brandschutz
für alle installierten Brandschutzklappen (BSK), Rauchschutzklappen (RSK) und Entrauchungsklappen (EK).

Planunterlagen
Grundrisse im Maßstab 1:100 mit Kennzeichnung der BSK, EK nach dem Adressierungssystem der Gebäudeautomation.

Tabellen
Erstellen/Fortschreiben einer Brandschutzklappenliste und einer Entrauchungsklappenliste mit folgenden Spalten. Die Sortierung erfolgt nach den einzelnen Zone der Lüftungsanlagen.
- Lüftungsanlage, Zone
- Bereich/Ebene
- Fabrikat/Typ der Brandschutzklappe
- Typbezeichnung Anbauteil (Endlagenschalter, Federrücklaufmotor)
- Typbezeichnung Baugruppe AS-Interface
- Typbezeichnung Einbaurahmen
- BSK-Nummer nach Adressierungssystem Gebäudeautomation

Die Tabelle verfügt über eine Legende, wo für jeden eingesetzten BSK-Typ, EK-Typ unter Benennung von Fabrikat und Typ folgende Punkte benannt und erläutert sind:
- Bezeichnung Zulassungs- Nr bzw. EG-Konformitätszertifikat mit Nummer
- Bezeichnung Montageanleitung mit Nummer, Datum
- Bezeichnung Einbaurahmen, mit Kurzbeschreibung, mit Typnummer
- Bezeichnungen Anbauteile, mit Kurzbeschreibung, mit Typnummer

Herstellerunterlagen
Je BSK Typ Vorlage der o.g. Unterlagen, Zulassungen, Konformitäts- bzw. Leistungserklärungen, Montageanleitungen, Übereinstimmungserklärungen

Prüfunterlage je BSK, EK
Übereinstimmungserklärung als Formblatt mit folgenden Inhalt:
- BSK-Nummer Adressierungssystem Gebäudeautomation
- Bestätigung fachgerechter Einbau mit Unterschrift durch AN Raumlufttechnik
- Bestätigung fachgerechte Funktion der Auslösung Endlagenschalter bzw. Federrücklaufmotor gemeinsam mit Auftragnehmer Gebäudeautomation mit Bestätigung durch Unterschrift durch beide Auftragnehmer. Prüfumfang: korrektes Auslösen und schließen, korrekte Meldungsweiterleitung auf die Leittechnik mit Anzeige Meldungstext in Störmeldeliste und Farbumschlag in Anlagenbild der Leittechnik
- Fotos über den fachgerechten mangelfreien Einbau der Klappe je Seite der Wand- bzw. Deckendurchführung jeweils vor und nach dem Verschluss der Beplankung mit Kennzeichnung und Zuordnung dieser Fotos zu den zugehörigen Grundrissplänen. Fotos mit Beschriftung mit: 1=Bedienseite und 2=gegenüberliegende Seite.

Bilddokumentation je BSK
Bilddokumentation der Brandschutzdurchführungen,
als Teil der Brandschutzdokumentation.
Jede Brandschutzdurchführung ist von beiden Seiten Wand/Decke bildlich festzuhalten und mit Schottbezeichnung gemäß Schottliste und Datum der Bildaufnahme zu versehen.
Die gesamte Brandschutzdokumentation ist Bestandteil der Revisionsunterlagen.
Menge: 40,000 h
DIN 276-1 2008-12: 499000000

**06.05.0050 Mitwirkung bei der Wirk-Prinzip-Prüfung / Teilnahme an SV Abnahmen**
Die Wirk-Prinzip-Prüfung wird durch einen vom AG beauftragten Sachverständigen durchgeführt. Da diese Prüfung u.a. auch die Heizungsanlagen umfasst, ist hierfür Fachpersonal des AN bereit zu stellen.

Teilnahme an der SV-Abnahme
Prüfung / Abnahme nach Technischer Prüfverordnung
(TPrüfVO) durch bauaufsichtlich anerkannten Prüfsachverständigen der ausgeschriebenen technischen Anlagen.

Bereitstellung von Fachpersonal während der Prüfung bzw. der Abnahme.
Menge: 1,000 psch
DIN 276-1 2008-12: 499000000

**06.05.0060 Gemeinsame Inbetriebnahme Lüftungsanlagen und Fremdgewerke - Probebetrieb**
Gemeinsame Inbetriebnahme einschl. erforderlicher Koordinierung mit fremden Gewerken:
- Errichter der Brandmeldeanlage zur Inbetriebnahme und zum Prüfen der Brandfallsteuerung.
- Errichter der Niederspannungsanlage zum Anschluss der Aufzugsanlage an das Niederspannungsnetz.
- Errichter der Gebäudeautomation zur Inbetriebnahme und zum Prüfen des Informationsaustausches der Aufzugsteuerung mit der übergeordneten Gebäudeautomation.
- Errichter der Telefonanlage zur Inbetriebnahme und zum Prüfen des Aufzugsfernnotrufes.
Protokoll über die erfolgreiche Inbetriebnahme erstellen.

Des weiteren gibt es für den Probebetrieb (welche mind. 4 Wochen dauern soll) folgende Forderungen der Universität Bonn:

Probebetrieb:
Der störungsfreie gewerkeübergreifende Probebetrieb aller gebäudetechnischen Anlagen sowie der zugehörigen Gebäudeautomation ist Voraussetzung für die Übernahme.
Vor Aufnahme des Probebetriebs müssen sämtliche funktionsübergreifende Anlagen-, Funktions- und Regelbeschreibungen in geprüfter Form vorliegen.
Diese dienen als Beurteilungsgrundlage für den geplanten Soll-Betrieb aller Anlagen.
 Der Probebetrieb gilt als positiv abgeschlossen, wenn alle Anlagen ohne Ausfall und im Automatikbetrieb funktionsübergreifend über einen Zeitraum von zwei Wochen betrieben werden.

Dabei sind insbesondere folgende Punkte zu beachten:

- Während des Probebetriebs dürfen keine wesentlichen Störmeldungen auftreten.
- Alle Störmelde- und Fehlerprotokolle müssen zum Nachweis eines störungsfreien Betriebs während des gesamten Probebetriebszeitraums aufgezeichnet und der Universität zur Verfügung gestellt werden.
- Es sollen während des laufenden Probebetriebes zwei ganztägige Ortstermine mit BLB, Ausführenden und Universität stattfinden. Hierbei sollen Systembedienung, Parametrierung sowie das Monitoring auf der Managementebene der Gebäudeautomation getestet werden.
- Sind anlagenübergreifende Funktionen vorgesehen, so muss der Probebetrieb der betroffenen Anlagen zeitgleich gemeinsam durchgeführt werden, um das Zusammenwirken der Gewerke feststellen zu können. Geplante anlagenübergreifende Funktionen sind in einer Funktionsmatrix darzustellen, anhand derer die Gesamtfunktionen/Wirkprinzipien überprüft werden.
- Eventuelle Anpassungen von Regelparamatern sind durch ausführende Firma im Nachgang zum Probebetrieb zu dokumentieren und in der Endfassung der Dokumentation einzupflegen.
Menge: 5,000 psch
DIN 276-1 2008-12: 499000000

**06.05.0070 Einregulierung und messtechnischer Nachweis Lüftungsanlagen**
Einregulierung und messtechnischer Nachweis Lüftungsanlagen, bestehend aus:

1) Messtechnischer Nachweis der erforderlichen
Luftmengen für jeden Teilabschnitt

2) Einregulierung der Drossel- und Reguliereinrichtungen in jedem Teilabschnitt

3) Einstellung der geforderten Luftmengen einschl. Gestellung der notwendigen Messeinrichtungen und Anfertigung eines Messprotokolls sowie messtechnischer Nachweis.
Menge: 1,000 psch
DIN 276-1 2008-12: 499000000

**06.05.0080 Inbetriebnahme der Laborregelung Restaurator und Holzwerkstatt**
Inbetriebnahme der Laborregelung

Inbetriebnahme der Komponenten beinhaltet:

1) Inbetriebnahme / Parametrisierung (PC-unterstützt) aller Parametersätze (Soll-Werte, Regelparameter, Reglertypen und weiterer projekt- und produktspezifischer Daten mit einem Parametrisierprogramm):
• Überprüfung der VVS-Regler auf ordnungsgemäßen Einbau inklusive der elektrischen (ggf. pneumatischen) Anschlüsse
• Einstellung und Einregulierung nach den vorgegebenen Sollwerten und Führungsgrößen in den einzelnen Betriebsarten inklusive Programmierung eventueller Sonderfunktionen (z.B. Tag/Nacht-Betrieb, Alarmunterdrückung, o.ä.)
• Anpassung der Parameter an die Betriebsbedingungen
• Funktionsprüfung der Komponenten und Regelfunktion inklusive eventueller Sonderfunktionen
• Die Inbetriebnahme / Parametrierung von Netzwerkmodulen beinhaltet:
- Einstellung der IP-Adresse, Subnetmask und weiterer Kommunikationsstandardspezifischer Parameter wie z. B. Device instance und Device name (BACnet-IP), Slaveadresse und Port (Modbus-IP), Einbindung in die Datenbank oder Einstellung anderer Kommunikationsparameter

2) Inbetriebnahmeprotokoll im PDF-Format mit folgenden Daten:
• Soll- / Ist-Werte der einzelnen Regler in den gewünschten Betriebsarten, unterteilt nach Räumen
• Gesamt Ab- und Zuluft je Raum, bei druckgeregelten Räumen zusätzlich den entsprechenden Raumdruck
• Bei Nutzung von Netzwerkmodulen, die entsprechende Netzwerkadresse, wenn uns diese im Vorfeld zur Verfügung gestellt wurde.
• Auf Wunsch können auch weitere Informationen in die Protokolle aufgenommen werden, bitte sprechen Sie uns hierzu vor der Beauftragung an.

3) Abnahme / Unterweisung
• Nach Abschluss oder Teilabschluss der Arbeiten, erfolgt eine Abnahme der erbrachten Leistungen unseres Servicetechnikers vom Auftraggeber oder seines Vertreters, durch unterzeichnen des Serviceberichtes.
• Im Rahmen der Abnahme führen wir eine einmalige Unterweisung zur Bedienung der Komponenten über die dazugehörigen Bedieneinheiten der Labor- und Raumregler durch.
• Sollte für die Abnahme oder Unterweisung ein weiterer Termin erforderlich sein, wird dieser zusätzlich berechnet. Gerne bieten wir auch zusätzliche Einweisungen des Laborpersonals oder Teilnahmen an Abnahmen durch Sachverständige an. Die Abrechnung hierfür erfolgt nach Aufwand.
Menge: 1,000 psch
DIN 276-1 2008-12: 431000000

**06.05.0090 Mitwirkung eines Fachmannes bei Inbetriebnahme**
Mitwirkung durch einen baustellen- und sachkundigen Fachmann des Auftragnehmers, bei der Inbetriebnahme von Nebengewerken, (insbesondere Gewerk Regelung), soweit die Lieferung und Leistung des Auftragnehmers davon berührt wird.

Der angegebene Preis gilt für alle Bereiche in diesem Leistungsverzeichnis, ausgenommen sind Titel, in welchen das Mitwirken bei der Inbetriebnahme separat erfasst ist.

Es ist zu berücksichtigen, dass eine zeitlich versetzte oder mehrere Mitwirkungen eines Fachmannes bei Inbetriebnahme erfolgen können. Dies ist entsprechend mit dem Einheitspreis abgegolten.
Menge: 10,000 h
DIN 276-1 2008-12: 499000000

**06.05.0100 Teilnahme und Unterstützung bei der Abnahme**
Teilnahme und Unterstützung bei der Abnahme, sofern
nicht bereits in gesonderten Positionen aufgeführt.
Ein Sachverständiger wird durch den Auftraggeber beauftragt.
Der Auftragnehmer ist im Rahmen der VOB und den in den Vorbemerkungen erwähnten Abnahmebedingungen verpflichtet, eine funktionstüchtige, normenkonforme, fachgerechte und abnahmefähige Gesamt-Anlage zu erbringen.

Es gilt zu beachten, dass im Zuge der Baumaßnahme, getrennt nach zwei Bauabschnitten, zwei Abnahmen mit dem RLT-Sachverständigen stattfinden.

Des Weiteren ist die Erläuterung zu allen des AN betreffenden Anlagenteilen durchzuführen, sofern diese für die spätere Abnahme relevant sind.

Zu den Abnahmen werden durch den Sachverständigen Berichte angefertigt. Etwaige Mängel aus den Berichten sind unverzüglich zu beseitigen, Hinweise zur Ausführung zwingend zu beachten.

Im Rahmen der Sachverständigen-Abnahme erfolgt ebenfalls die VOB-Abnahme. Diese kann über die Prüf- und Kontrollverfahren des Sachverständigen hinaus gehen und nimmt zusätzliche Zeit in Anspruch. Die Anlagengröße ist anhand der Ausschreibung und Beschreibung für den Bieter ersichtlich. Auf dieser Grundlage ist der Aufwand zu kalkulieren.

Die Abnahme der gesamten ausgeschriebenen Lüftungsanlagen, erfolgt durch einen öffentlich bestellten Sachverständigen.
Die Kosten für den Sachverständigen trägt der Bauherr. Die Position beinhaltet ausschließlich die Teilnahme und Unterstützung gemäß Beschreibung.

Der verantwortliche Bauleiter des Auftragnehmers hat bei der Abnahme teilzunehmen. Sollten Teilbereiche und Anlagen ausschließlich oder überwiegend durch einen Subunternehmer betreut, so hat auch von diesem eine fachkundige und weisungsbefugte Person teilzunehmen.
Menge: 10,000 h
DIN 276-1 2008-12: 499000000

**06.05.0110 Endabnahme Lüftungsanlagen**
Endabnahme sämtlicher Anlagenteile, sofern nicht bereits in
gesonderten Positionen aufgeführt.
 Über die Abnahme ist ein Protokoll anzufertigen.
Falls es während der Bauzeit erforderlich ist, sind
Teilabnahmen durchzuführen.
Menge: 16,000 h
DIN 276-1 2008-12: 499000000

**06.05.0120 Einweisung des Bedienungspersonals**
Einweisung des Bedienungspersonals
in sämtlichen Anlagen, sofern nicht bereits in
gesonderten Positionen aufgeführt. Das einzuweisende
Personal wird vom Bauherrn benannt.
Über die Einweisung ist ein Protokoll anzufertigen.
Falls es während der Bauzeit erforderlich ist, sind
Teileinweisungen durchzuführen.
Menge: 5,000 psch
DIN 276-1 2008-12: 499000000

**06.05.0130 Zusatzleistung Schulung**
STLB-Bau 2024-04 069
Zusätzliche Leistungen, Schulung des Personals des Betreibers.
Menge: 5,000 psch
Leistungsbereich: 069
DIN 276-1 2008-12: 499000000

**06.05.0140 Bezeichnungsschild mehrschichtig Kunststoff H 100-110mm B 110-120mm Schildträger Spannband**
STLB-Bau 2025-04 042
Bezeichnungsschild, Farbe und Beschriftung nach Angaben des AG, aus mehrschichtigem Kunststoff, Beschriftung 2-zeilig, gedruckt, rechteckig, Höhe über 100 bis 110 mm, Breite über 110 bis 120 mm, Befestigung mit Schildträger aus verzinktem Stahl, Halter und Spannband.
Menge: 100,000 St
Leistungsbereich: 042
DIN 276-1 2008-12: 499000000

**06.05.0150 Luftrichtungspfeile**
Luftrichtungspfeile zur Kennzeichnung
der Luftkanäle und Rohrleitungen,
Einzeletiketten nach DIN 2404, selbstklebend,
witterungs- und feuchtebeständig, Wasser abweisend,
schlagfeste PVC-Folie, UV-beständiger Siebdruck,
Medienkennzeichnung in Zentralen, Zwischendecken,
Kontrolleinrichtungen, Geräten, Kanal- und
Rohrleitungstrassen (ca. alle 3 m) entsprechend DIN-Vorschriften.
Temperaturbeständig: -40 C bis +80 °C
Größe:  bis 200 x 50 mm
Grund:  farbig entspr. Medium
Schrift und Rand: Weiß
Beschriftung:  nach Angabe des AG
Inkl.
aller notwendigen Vorarbeiten an Rohren und Isolierung.

angebotener Hersteller/Typ:

.......................................................
(vom Bieter auszufüllen)
Liefern und fachgerecht montieren
Menge: 100,000 St
DIN 276-1 2008-12: 499000000

#### Untertitel 06.06 Ablaufplanung Lean-Construction-Anforderung

**06.06.0010 Leistungserbringung gemäß Vertragsanlage Lean-Construction-Anforderung (LCA)**
Die Errichtung des Bauwerkes erfolgt unter Berücksichtigung der Letze-Planer-Methode (LPM) in Anlehnung an die VDI 2553 Richtlinie - Lean Construction Anhang B3.

Die LPM als kooperative integrative Projektabwicklung ist eine Projektsteuerungsmethode mit dem Ziel der termin- und qualitätsgerechten Abwicklung von Projektphasen und der Bauproduktion.

Das wesentliche Kernelement der Methode ist die gemeinsame Ablaufplanung im Team. Entscheidend dabei ist, dass sich die Teamarbeit nicht nur auf das Projektleitungsteam beschränkt. Bei der LPM werden alle relevanten Personen, die am Bauprozess Steuerungsfunktionen innehaben, in das Team einbezogen. Dies sind in der Bauausführung Bauleiter, Poliere und Gewerkevorarbeiter. Die gemeinsame Ablaufplanung zielt darauf ab, das Wissen der Experten systematisch einzubringen (Pull-Prinzip), Transparenz und Verständnis für notwendige Arbeitsschritte zu schaffen und aus Abhängigkeiten resultierende Konflikte frühzeitig aufzulösen. Die LPM verbessert die Übergaben zwischen den Prozessbeteiligten, die Planungs- und Ausführungsqualität wird erhöht, mögliche Störungen werden frühzeitig und Maßnahmen für einen störungsfreien Ablauf rechtzeitig erkannt.

Die genaue Durchführung und Vorgehensweise ist der Vertragsanlage Lean-Construction-Anforderung (LCA) zu entnehmen.

Der AN verpflichtet sich ausdrücklich zur Erbringung seiner Leistungen gemäß den Regelungen aus der Lean-Construction-Anforderung (LCA).

Der Aufwand, der mit Einhaltung der Lean-Construction-Anforderung (LCA) verbunden ist, ist mit dieser Position vollständig abgegolten.

Menge: Die Wochenzahl entspricht der nach aktuellem Stand ermittelten Ausführungsdauer des AN zzgl. einer Vor- und Nachbereitungsphase von ca. 2 Wochen. Abrechnungsgrundlage ist die Teilnahme an allen in diesem Zeitraum stattfindenden Besprechungen. Es ist die Teilnahme von 2 Personen an einem wöchentlichen und zzgl. einem monatlichen Besprechungsturnus einzukalkulieren.
Menge: 80,000 Wo
DIN 276-1 2008-12: 499000000
